# Presupuesto

- Propiedad del archivo: CYPE INGENIEROS, S.A.
- Formato: FIEBDC-3/2004
- Programa: ARQUIMEDES
- Fecha de los precios: 08/05/2010
- Divisa: EUR
- Costes indirectos: 3 %
- Gastos generales: 13 %
- Beneficio industrial: 6 %
- IVA: 21 %
- Código: PUESTO_FRONTERIZO_FASE_II_PLANTA_2_PBE (04/04/2020)
Importe: 214273.4

## 01 ACTUACIONES PREVIAS (04/04/2020)
Importe: 4516.16

**AP01** m2 Retirada mobiliario existente (18/07/2019)
143 m2 × 1.67 (1.72 con costes indirectos) = 245.96
Retirada a contenerdor de la totalidad del mobiliario fijo y no fijo existente, consistente en mesas, sillas, armarios o elementos similares, que no hayan sido retiradas por el promotor. Sin aprovechamiento.

| Código | Ud | Descripción | Rendimiento | Precio | Importe |
|---|---|---|---|---|---|
| MOOA.1d | h | Peón ordinario construcción (mano de obra; 27/05/1997) | 0.1 | 15.77 | 1.58 |
| % | % | Costes directos complementarios | 6 % | 1.58 | 0.09 |
|  |  | Total |  |  | 1.67 |

| Medición | Uds. | Largo | Parcial |
|---|---|---|---|
| P 2 | 1 | 143.000 | 143.000 |
| Total |  |  | 143 |

**AP001** m2 Sectorización previa tablero (18/07/2019)
27 m2 × 25.19 (25.95 con costes indirectos) = 700.65
Sectorización previa a la obra para separar zonas de trabajo y zonas en funcionamiento. Instalación temporal para aislar las zonas de trabajo. Panelado autoportante en tablero DM o similar en acabado en melamina color blanco o equivalente, colocados sobre montantes horizontales y verticales de madera de pino macizo. Los montantes no podrán ir atornillados sobre los acabados de las zonas comunes, deberán ir arriostrados. Incluye formación de 1 puerta para acceso. Incluye sellado de todo el perímetro y uniones para minimizar la presencia de polvo de obra y similar. Incluye montaje y desmontaje.

| Código | Ud | Descripción | Rendimiento | Precio | Importe |
|---|---|---|---|---|---|
| PRPD31eb | m2 | Tab fib mad melm 7mm bl 2cr (material; 18/07/2019) | 1.05 | 3.474 | 3.65 |
| PBUC.4a | ud | Punta a templ ø2.5x30 mm caja 500 (material; 05/05/1995) | 0.02 | 1.79 | 0.04 |
| MOOA.1a | h | Oficial 1ª construcción (mano de obra; 27/05/1997) | 0.613 | 16.77 | 10.28 |
| MOOA.1c | h | Peón especializado construcción (mano de obra; 10/02/1997) | 0.612 | 16 | 9.79 |
| %0200 | % | Costes directos complementarios (05/05/1995) | 6 % | 23.76 | 1.43 |
|  |  | Total |  |  | 25.19 |

Claves: interior, recorte, alto, aglomerado, panel, paramento, densidad, lamina, madero, lama, union, clavo, plastico, rastrel, mural, revestimiento

| Medición | Uds. | Largo | Alto | Parcial |
|---|---|---|---|---|
| Planta 2 | 1 | 9.000 | 3.000 | 27.000 |
| Total |  |  |  | 27 |

**AP0001** ud Levnt estores sin aprovechamiento (18/07/2019)
10 ud × 5.18 (5.34 con costes indirectos) = 53.40
Levantamiento de estores y cortinas de ventanas sin aprovechamiento del material, según NTE/ADD-18.

| Código | Ud | Descripción | Rendimiento | Precio | Importe |
|---|---|---|---|---|---|
| MOOA.1a | h | Oficial 1ª construcción | 0.15 | 16.77 | 2.52 |
| MOOA.1d | h | Peón ordinario construcción | 0.15 | 15.77 | 2.37 |
| % | % | Costes directos complementarios | 6 % | 4.89 | 0.29 |
|  |  | Total |  |  | 5.18 |

Claves: carga, ordinario, levantar, escombro, carpinteria, moho, superficie, hoja, accesorio, material

| Medición | Uds. | Parcial |
|---|---|---|
| Planta baja | 10 | 10.000 |
| Total |  | 10 |

**AP2001** m2 Desmontaje y transporte de mamparas
106.81 m2 × 11.43 (11.77 con costes indirectos) = 1257.15
Desmontaje de mamparas y puertas existentes en la zona de oficinas para una futura reutilización. Incluye zonas ciegas, zonas acristaladas y puertas, incluidos las cerraduras electrónicas. Incluye reportaje fotográfico e informe detallado, marcado previo sin dañar el material, desmontaje cuidadoso con medios manuales, empaquetado con protección necesaria de cantos y superficies, marcado inequívoco de los paquetes, carga en camión y desplazamiento a almacén de la entidad promotora en una distancia de 10 km. Incluso parte proporcional de herramientas y medios auxiliares. No incluye montaje posterior.

| Código | Ud | Descripción | Rendimiento | Precio | Importe |
|---|---|---|---|---|---|
| MOOA.1d | h | Peón ordinario construcción | 0.5 | 15.77 | 7.89 |
| MMTG.3a | h | Camión 8m3 c/grúa hid 7 tm (maquinaria; 10/02/1997) | 0.1 | 28.85 | 2.89 |
| % | % | Costes directos complementarios | 6 % | 10.78 | 0.65 |
|  |  | Total |  |  | 11.43 |

| Medición | Uds. | Largo | Alto | Parcial |
|---|---|---|---|---|
| Particion ppal | 1 | 14.100 | 2.800 | 39.480 |
| Entre despachos | 3 | 4.300 | 2.800 | 36.120 |
| Partición sala | 1 | 7.200 | 2.800 | 20.160 |
| Acceso | 1 | 3.250 | 2.200 | 7.150 |
| Acceso bajo | 1 | 3.250 | 1.200 | 3.900 |
| Total |  |  |  | 106.81 |

**AP2002** m2 Protección mobiliario - paredes GC (05/05/1995)
75 m2 × 5.01 (5.16 con costes indirectos) = 387.00
Protección de la totalidad de revestimientos, paredes y mobiliario de la zona de oficinas de la planta 1º para los trabajos de la instalación de saneamiento colgado del techo de dicha planta. Incluye todos los elmentos necesarios: cartonaje, mantas, planchas rígidas, encintados, espuumas, etc, y cualquier material que se considere necesario. Incluye material y mano de obra. Incluye limpieza tras retriada de protección.

| Código | Ud | Descripción | Rendimiento | Precio | Importe |
|---|---|---|---|---|---|
| MOOA.1d | h | Peón ordinario construcción | 0.3 | 15.77 | 4.73 |
| %0200 | % | Costes directos complementarios | 6 % | 4.73 | 0.28 |
|  |  | Total |  |  | 5.01 |

Claves: carga, albardilla, mano, levantar, escombro

| Medición | Uds. | Largo | Parcial |
|---|---|---|---|
| Planta 1º Guardia Civil | 1 | 75.000 | 75.000 |
| Total |  |  | 75 |

**AP2003** m2 Ajustes instalaciones Planta 1º (05/05/1995)
75 m2 × 6.28 (6.47 con costes indirectos) = 485.25
Ajustes en las instalaciones del techo de la planta 1º para el paso de la instalación colgada de saneamiento del techo. Incluye desmontajes y montajes tras ejecución de los trabajos. Incluye iluminación, climatización y renovación de aire o electricidad. Totalmente ejecutada y en funcioanamiento.

| Código | Ud | Descripción | Rendimiento | Precio | Importe |
|---|---|---|---|---|---|
| MOOI.1e | h | Peón ordinario instalador (mano de obra; 10/02/1997) | 0.2 | 13.83 | 2.77 |
| MOOA.1d | h | Peón ordinario construcción | 0.2 | 15.77 | 3.15 |
| %0200 | % | Costes directos complementarios | 6 % | 5.92 | 0.36 |
|  |  | Total |  |  | 6.28 |

Claves: carga, albardilla, mano, levantar, escombro

| Medición | Uds. | Largo | Parcial |
|---|---|---|---|
| Planta 1º Guardia Civil | 1 | 75.000 | 75.000 |
| Total |  |  | 75 |

**AP202** m2 Desm/Mont cielo raso desmontable 60x60 (18/07/2019)
75 m2 × 17.95 (18.49 con costes indirectos) = 1386.75
Desmontaje de placas de cielo raso desmontable 60x60, sin eliminar estructura, con cuidado de no manchar las piezas. Acopio en lugar limpio de las mismas, con protección, y posterior recolocación una vez ejecutados los trabajos necesarios, con reposición del 20% de las piezas por rotura durante los trabajos. Totalmente limpias y ajustadas. Según NTE/ADD-12.

| Código | Ud | Descripción | Rendimiento | Precio | Importe |
|---|---|---|---|---|---|
| PRTP21bab | m2 | Placa acus escy liso600x600 (material; 23/07/2019) | 0.2 | 5.8 | 1.16 |
| MOOA.1d | h | Peón ordinario construcción | 1 | 15.77 | 15.77 |
| % | % | Costes directos complementarios | 6 % | 16.93 | 1.02 |
|  |  | Total |  |  | 17.95 |

Claves: escayola, cañizo, corcho, material, carga, demolicion, moho, ordinario, escombro, cielo

| Medición | Uds. | Largo | Parcial |
|---|---|---|---|
| Planta 1º Guardia Civil | 1 | 75.000 | 75.000 |
| Total |  |  | 75 |

## 02 TRABAJOS PREVIOS Y DEMOLICIONES (04/04/2020)
Importe: 11090.2

**AP2004** m2 Demol cielo raso desmontable 60x60 (23/07/2019)
192 m2 × 5.01 (5.16 con costes indirectos) = 990.72
Demolición de cielo raso desmontable 60x60, sin aprovechamiento, retirada de escombros y carga, según NTE/ADD-12.

| Código | Ud | Descripción | Rendimiento | Precio | Importe |
|---|---|---|---|---|---|
| MOOA.1d | h | Peón ordinario construcción | 0.3 | 15.77 | 4.73 |
| % | % | Costes directos complementarios | 6 % | 4.73 | 0.28 |
|  |  | Total |  |  | 5.01 |

Claves: escayola, cañizo, corcho, material, carga, demolicion, moho, ordinario, escombro, cielo

| Medición | Uds. | Largo | Parcial |
|---|---|---|---|
| Planta 2 | 1 | 192.000 | 192.000 |
| Total |  |  | 192 |

**AP2005** m Demol est H-armado c/mart+compr (05/05/1995)
2.7 m × 229.78 (236.67 con costes indirectos) = 639.01
Demolición de viga de hormigón armado 25x50 cm con martillo rompedor y compresor de aire, i/retirada de escombros y carga, según NTE/ADD-15-16. Demolición de elemento secundario de zona de cuarto de instalaciones. Incluye sustitución por viga metálica IPN 300, colocada en la parte superior previamente a la demolición. Viga anclada a los pilares de hormigón mediante 2 placas de anclaje de 20 mm con 4 pernos diam 16 cada uno, tomadas con rosca y resinas epoxídicas al hormigón. Incluye protección con pintura anticorrosión para la viga metálica. Totalmente ejecutada.

| Código | Ud | Descripción | Rendimiento | Precio | Importe |
|---|---|---|---|---|---|
| PEAP.1l1 | m | Perfil IPN 300 + placas (material) | 1 | 125 | 125.00 |
| 201000100 | h | Corona diamantada 112 mm (maquinaria; 10/02/1997) | 1 | 60 | 60.00 |
| MOOA.1c | h | Peón especializado construcción | 1 | 16 | 16.00 |
| MOOA.1d | h | Peón ordinario construcción | 1 | 15.77 | 15.77 |
| %0200 | % | Costes directos complementarios | 6 % | 216.77 | 13.01 |
|  |  | Total |  |  | 229.78 |

Claves: carga, martillo, compresor, jacena, rompedor, hormigon, escombro, soporte, aire, demolicion

| Medición | Uds. | Largo | Parcial |
|---|---|---|---|
| Viga ha instalaciones secundaria | 1 | 2.700 | 2.700 |
| Total |  |  | 2.7 |

**AP2006** ud Levnt carp s/aprov (18/07/2019)
15 ud × 16.72 (17.22 con costes indirectos) = 258.30
Levantamiento de carpintería, i/marcos, hojas y accesorios, con retirada de escombro y carga, según NTE/ADD-18. Sin aprovechamiento.

| Código | Ud | Descripción | Rendimiento | Precio | Importe |
|---|---|---|---|---|---|
| MOOA.1d | h | Peón ordinario construcción | 1 | 15.77 | 15.77 |
| % | % | Costes directos complementarios | 6 % | 15.77 | 0.95 |
|  |  | Total |  |  | 16.72 |

Claves: ordinario, carga, material, escombro, superficie, levantar, accesorio, moho, carpinteria, hoja

| Medición | Uds. | Parcial |
|---|---|---|
| Puertas no mamparas | 4 | 4.000 |
| Ventanas fdachadas | 7 | 7.000 |
| Puertas exteriores | 4 | 4.000 |
| Total |  | 15 |

**AP2007** m2 Demol tabique LH doble / PLADUR / VIDRIO man (18/07/2019)
81.515 m2 × 9.53 (9.82 con costes indirectos) = 800.48
Demolición manual de tabique de fábrica de ladrillo hueco doble enfoscado a dos caras o alicatado, de carton yeso tipo pladur o de vidrio tipo uglass o equivalente, con retirada de escombros y carga, según NTE/ADD-9.

| Código | Ud | Descripción | Rendimiento | Precio | Importe |
|---|---|---|---|---|---|
| MOOA.1d | h | Peón ordinario construcción | 0.57 | 15.77 | 8.99 |
| % | % | Costes directos complementarios | 6 % | 8.99 | 0.54 |
|  |  | Total |  |  | 9.53 |

Claves: ladrillo, tabiqueria, demolicion, doble, sencillo, manual, carga, pie, fabrica, hueco, escombro, ordinario, moho

| Medición | Uds. | Largo | Alto | Parcial |
|---|---|---|---|---|
| Tabiques aseos planta | 1 | 8.500 | 2.800 | 23.800 |
| Puertas | -3 | 0.800 | 2.050 | -4.920 |
| Vestibulo-oficinas | 1 | 14.000 | 3.500 | 49.000 |
| Vidrio acceso | -1 | 3.000 | 2.200 | -6.600 |
| Instalaciones | 1 | 6.250 | 3.500 | 21.875 |
| Puerta | -1 | 0.800 | 2.050 | -1.640 |
| Total |  |  |  | 81.515 |

**AP2008** m2 Demolición trasdosado cartón yeso
262.5 m2 × 5.85 (6.03 con costes indirectos) = 1582.88
Desmontaje de trasdosados de cartón yeso tipo pladur, incluyendo placa, subestructura y aislamientos existentes, realizado por medios manuales, limpieza y retirada de material sobrante a punto de carga, (no incluye carga ni transporte). Incluso parte proporcional de herramientas, medios auxiliares y andamios necesarios para la realización de los trabajos.

| Código | Ud | Descripción | Rendimiento | Precio | Importe |
|---|---|---|---|---|---|
| MOOA.1d | h | Peón ordinario construcción | 0.35 | 15.77 | 5.52 |
| % | % | Costes directos complementarios | 6 % | 5.52 | 0.33 |
|  |  | Total |  |  | 5.85 |

| Medición | Uds. | Largo | Alto | Parcial |
|---|---|---|---|---|
| Trasdosados | 1 | 75.000 | 3.500 | 262.500 |
| Total |  |  |  | 262.5 |

**AP11** m2 Demol pav suelo tecnico (23/07/2019)
150 m2 × 5.01 (5.16 con costes indirectos) = 774.00
Demolición manual de pavimento tipo suelo técnico elevado, retirada de escombros y carga,sin transporte a vertedero, según NTE/ADD-10.

| Código | Ud | Descripción | Rendimiento | Precio | Importe |
|---|---|---|---|---|---|
| MOOA.1d | h | Peón ordinario construcción | 0.3 | 15.77 | 4.73 |
| % | % | Costes directos complementarios | 6 % | 4.73 | 0.28 |
|  |  | Total |  |  | 5.01 |

Claves: rompedor, ordinario, compresor, empedrado, manual, pavimentacion, capa, carga, demolicion, aire, especial, bloquear, adoquinado, transporte, masa, asfalto, marmol, vertedero, hormigon, escombro, tarima, martillo, hidraulico, macadam, baldosa, adoquin, moho

| Medición | Uds. | Largo | Parcial |
|---|---|---|---|
| Planta 2 | 1 | 150.000 | 150.000 |
| Total |  |  | 150 |

**AP06** m2 Demol pav baldosa + recrecido man (05/05/1995)
10 m2 × 14.13 (14.55 con costes indirectos) = 145.50
Demolición manual de pavimento de baldosa existente, incluida balsosa y recrecido de mortero existente, con retirada de escombros y carga, sin transporte a vertedero, según NTE/ADD-10. Incluye retirada del rodapié correspondiente en las zonas asignadas.

| Código | Ud | Descripción | Rendimiento | Precio | Importe |
|---|---|---|---|---|---|
| MOOA.1c | h | Peón especializado construcción | 0.34 | 16 | 5.44 |
| MOOA.1d | h | Peón ordinario construcción | 0.5 | 15.77 | 7.89 |
| % | % | Costes directos complementarios | 6 % | 13.33 | 0.80 |
|  |  | Total |  |  | 14.13 |

Claves: marmol, capa, manual, baldosa, pavimentacion, moho, hidraulico, ordinario, compresor, masa, carga, hormigon, empedrado, tarima, aire, vertedero, escombro, demolicion, adoquinado, bloquear, macadam, transporte, asfalto, adoquin, martillo, rompedor, especial

| Medición | Uds. | Largo | Parcial |
|---|---|---|---|
| Aseos | 1 | 10.000 | 10.000 |
| Total |  |  | 10 |

**AP08** m2 Demol pav tarima rastreles/recrecido (23/07/2019)
23 m2 × 10.55 (10.87 con costes indirectos) = 250.01
Demolición manual de pavimento de tarima de madera bien sobre rastreles o bien sobre recrecido, incluyendo bien tarima y rastrelado o bien tarima y recrecido de mortero de cemento, y parte proporcional de rodapie, sin aprovechamiento, retirada de escombros y carga,sin transporte a vertedero, según NTE/ADD-10.

| Código | Ud | Descripción | Rendimiento | Precio | Importe |
|---|---|---|---|---|---|
| MOOA.1c | h | Peón especializado construcción | 0.313 | 16 | 5.01 |
| MOOA.1d | h | Peón ordinario construcción | 0.313 | 15.77 | 4.94 |
| % | % | Costes directos complementarios | 6 % | 9.95 | 0.60 |
|  |  | Total |  |  | 10.55 |

Claves: rompedor, ordinario, compresor, empedrado, manual, pavimentacion, capa, carga, demolicion, aire, especial, bloquear, adoquinado, transporte, masa, asfalto, marmol, vertedero, hormigon, escombro, tarima, martillo, hidraulico, macadam, baldosa, adoquin, moho

| Medición | Uds. | Largo | Parcial |
|---|---|---|---|
| Vestibulo | 1 | 23.000 | 23.000 |
| Total |  |  | 23 |

**AP2009** m2 Demol recrecido (05/05/1995)
175 m2 × 10.97 (11.3 con costes indirectos) = 1977.50
Demolición de recrecido de mortero de cemento con martillo rompedor y compresor de aire, retirada de escombros y carga,sin transporte a vertedero, según NTE/ADD-10.

| Código | Ud | Descripción | Rendimiento | Precio | Importe |
|---|---|---|---|---|---|
| 201000100 | h | Corona diamantada 112 mm | 0.1 | 60 | 6.00 |
| MOOA.1c | h | Peón especializado construcción | 0.1 | 16 | 1.60 |
| MOOA.1d | h | Peón ordinario construcción | 0.2 | 15.77 | 3.15 |
| % | % | Costes directos complementarios | 2 % | 10.75 | 0.22 |
|  |  | Total |  |  | 10.97 |

Claves: marmol, capa, manual, baldosa, pavimentacion, moho, hidraulico, ordinario, compresor, masa, carga, hormigon, empedrado, tarima, aire, vertedero, escombro, demolicion, adoquinado, bloquear, macadam, transporte, asfalto, adoquin, martillo, rompedor, especial

| Medición | Uds. | Largo | Parcial |
|---|---|---|---|
| Planta 2 | 1 | 175.000 | 175.000 |
| Total |  |  | 175 |

**EADR.4a** m2 Picado alicatado (05/05/1995)
43.28 m2 × 9.65 (9.94 con costes indirectos) = 430.20
Picado de alicatado de azulejo con retirada de escombros.

| Código | Ud | Descripción | Rendimiento | Precio | Importe |
|---|---|---|---|---|---|
| MOOA.1d | h | Peón ordinario construcción | 0.6 | 15.77 | 9.46 |
| %0200 | % | Costes directos complementarios | 2 % | 9.46 | 0.19 |
|  |  | Total |  |  | 9.65 |

Claves: escombro, alicatar, picar, azulejo

| Medición | Uds. | Largo | Alto | Parcial |
|---|---|---|---|---|
| Aseos planta | 1 | 7.000 | 1.200 | 8.400 |
| Aseos planta | 1 | 7.000 | 2.500 | 17.500 |
| Aseos planta | 1 | 4.520 | 2.500 | 11.300 |
| Aseos planta | 1 | 4.400 | 2.500 | 11.000 |
| Puertas | -3 | 0.800 | 2.050 | -4.920 |
| Total |  |  |  | 43.28 |

**DES-BT** PA Desmontaje instal electrica (18/07/2019)
1 PA × 276.36 (284.65 con costes indirectos) = 284.65
Desmontaje de instalación eléctrica existente, incluyendo luminarias, emergencias, tomas de corriente, cajas multiservicio, cableado, tubos, bandejas y soportes, retirada a punto de reciclaje, medios y accesorios necesarios. Totalmente realizado. Sin aprovechamiento.

| Código | Ud | Descripción | Rendimiento | Precio | Importe |
|---|---|---|---|---|---|
| U01FY630 | h | Oficial 1ª instalador eléctrico (mano de obra; 27/02/2012) | 8 | 15.86 | 126.88 |
| U01FY635 | h | Peón ordinario instalador eléctrico (mano de obra; 27/02/2012) | 8 | 13.7 | 109.60 |
| %0200 | % | Costes directos complementarios | 5 % | 236.48 | 11.82 |
| %0400 | % | Pequeño material (22/11/2012) | 5 % | 248.30 | 12.42 |
| %CI | % | Costes indirectos..(s/total) (07/04/2017) | 6 % | 260.72 | 15.64 |
|  |  | Total |  |  | 276.36 |

| Medición | Uds. | Parcial |
|---|---|---|
| Planta 2 | 1 | 1.000 |
| Total |  | 1 |

**AP19** ud Desm inst renovación/climatización (23/07/2019)
1 ud × 513.47 (528.87 con costes indirectos) = 528.87
Desmontaje de instalación de renovación de aire y climatización, realizada con medios manuales. Retirada a pie de carga de materiales y escombros resultantes, (no incluye carga ni transporte a vertedero). Incluso parte proporcional de herramientas, medios auxiliares y andamios necesarios.
Consiste en la eliminación de los elementos existentes de la red una vez demolidos los falsos techos: rejillas, conductos, equipos, tubrías, desagues, etc.
Incluye unidades exteriores e interiores de clima. Incluye almacenamiento de unidades interiores y exteriores en buen estado para su posterior entrega a la entidad promotora.

| Código | Ud | Descripción | Rendimiento | Precio | Importe |
|---|---|---|---|---|---|
| MOOI.1a | h | Oficial 1ª instalador (mano de obra; 10/02/1997) | 30 | 16.78 | 503.40 |
| % | % | Costes directos complementarios | 2 % | 503.40 | 10.07 |
|  |  | Total |  |  | 513.47 |

| Medición | Uds. | Parcial |
|---|---|---|
| Planta 2 | 1 | 1.000 |
| Total |  | 1 |

**AP20** ud Desm inst red informática (18/07/2019)
1 ud × 71.15 (73.28 con costes indirectos) = 73.28
Desmontaje de instalación de red de trabajo e internet, realizada con medios manuales. Retirada a pie de carga de materiales y escombros resultantes, (no incluye carga ni transporte a vertedero). Incluso parte proporcional de herramientas, medios auxiliares y andamios necesarios para la realización de los trabajos.
Consiste en la retirada sin aprovechamiento de los elementos de la red de trabajo e internet existente, formado por mecanismos y cajas, canaletas de superficie, cableados, etc.

| Código | Ud | Descripción | Rendimiento | Precio | Importe |
|---|---|---|---|---|---|
| MOOI.1a | h | Oficial 1ª instalador | 4 | 16.78 | 67.12 |
| % | % | Costes directos complementarios | 6 % | 67.12 | 4.03 |
|  |  | Total |  |  | 71.15 |

| Medición | Uds. | Parcial |
|---|---|---|
| Red trabajo | 1 | 1.000 |
| Total |  | 1 |

**DES-PCI** PA Desmontaje instalacion contraincendios (29/02/2012)
1 PA × 109.84 (113.14 con costes indirectos) = 113.14
Desmontaje de instalación existente, equipos de contraincendios, detectores, pulsadores y cableado, localización de lazos existentes, tubos, bandejas y soportes, retirada a punto de reciclaje, medios y accesorios necesarios. Realizado.

| Código | Ud | Descripción | Rendimiento | Precio | Importe |
|---|---|---|---|---|---|
| U01FY730 | h | Oficial 1ª instalador contra incendios (mano de obra; 29/02/2012) | 3 | 16.5 | 49.50 |
| U01FY735 | h | Peón ordinario instalador contra incendios (mano de obra; 10/02/2013) | 3 | 14.83 | 44.49 |
| %0200 | % | Costes directos complementarios | 5 % | 93.99 | 4.70 |
| %0400 | % | Pequeño material | 5 % | 98.69 | 4.93 |
| %CI | % | Costes indirectos..(s/total) | 6 % | 103.62 | 6.22 |
|  |  | Total |  |  | 109.84 |

**EADI.8a** ud Desm red distr agua fria-caliente
1 ud × 355.74 (366.41 con costes indirectos) = 366.41
Desmontaje de instalación de fontanería, tanto la distribución de agua fría como la de caliente, de un cuato húmedo normal, realizada con medios manuales. Retirada a pie de carga de materiales y escombros resultantes, (no incluye carga ni transporte a vertedero). Incluso parte proporcional de herramientas, medios auxiliares y andamios necesarios.

| Código | Ud | Descripción | Rendimiento | Precio | Importe |
|---|---|---|---|---|---|
| MOOI.1a | h | Oficial 1ª instalador | 20 | 16.78 | 335.60 |
| % | % | Costes directos complementarios | 6 % | 335.60 | 20.14 |
|  |  | Total |  |  | 355.74 |

| Medición | Uds. | Parcial |
|---|---|---|
| Aseos de planta | 1 | 1.000 |
| Total |  | 1 |

**EADI.2e** ud Levantado inodoro (05/05/1995)
3 ud × 11.87 (12.23 con costes indirectos) = 36.69
Levantado de inodoro y accesorios sin recuperación del material, con retirada de escombros y carga, según NTE/ADD-1

| Código | Ud | Descripción | Rendimiento | Precio | Importe |
|---|---|---|---|---|---|
| MOOA.1b | h | Oficial 2ª construcción (mano de obra; 10/02/1997) | 0.3 | 13.44 | 4.03 |
| MOOA.1c | h | Peón especializado construcción | 0.3 | 16 | 4.80 |
| MOOA.1d | h | Peón ordinario construcción | 0.15 | 15.77 | 2.37 |
| % | % | Costes directos complementarios | 6 % | 11.20 | 0.67 |
|  |  | Total |  |  | 11.87 |

Claves: material, escombro, bañera, bide, ducha, vertedero, especial, levantar, carga, lavadero, aparato, fregadero, inodoro, lavabo, plato, ordinario, accesorio, moho, recuperable

| Medición | Uds. | Parcial |
|---|---|---|
| Aseos planta | 3 | 3.000 |
| Total |  | 3 |

**EADI.2f** ud Levantado lavabo (05/05/1995)
1 ud × 12.59 (12.97 con costes indirectos) = 12.97
Levantado de lavabo y accesorios sin recuperación del material, con retirada de escombros y carga, según NTE/ADD-1. Incluye demolición de encimera de fábrica.

| Código | Ud | Descripción | Rendimiento | Precio | Importe |
|---|---|---|---|---|---|
| MOOA.1b | h | Oficial 2ª construcción | 0.35 | 13.44 | 4.70 |
| MOOA.1c | h | Peón especializado construcción | 0.35 | 16 | 5.60 |
| MOOA.1d | h | Peón ordinario construcción | 0.1 | 15.77 | 1.58 |
| % | % | Costes directos complementarios | 6 % | 11.88 | 0.71 |
|  |  | Total |  |  | 12.59 |

Claves: material, escombro, bañera, bide, ducha, vertedero, especial, levantar, carga, lavadero, aparato, fregadero, inodoro, lavabo, plato, ordinario, accesorio, moho, recuperable

| Medición | Uds. | Parcial |
|---|---|---|
| Aseos planta | 1 | 1.000 |
| Total |  | 1 |

**AP2010** ud Modificación hueco fachada (11/05/1995)
1 ud × 575.24 (592.5 con costes indirectos) = 592.50
Modificación del hueco de fachada, para trasnformar la puerta en ventana. Incluye los siguientes trabajos:
- Apertura de hueco en muro, i/retirada de escombros y carga.Ampliación del hueco en la zona superior 35 cms, para alinearlo con las ventanas.
- Creación de nuevo dintel, realizado con vigueta de hormigón armado prefabricada o sistema equivalente, biapoyada en muro tras apertura de cargadero.
- Eliminación de peldaños existentes.
- Cegado de la parte inferior del hueco. Cegado de 105 cm de altura en todo el ancho del hueco, realizado en fábrica doble de LHD enfoscada, con aislamiento tipo POREX 4 cm y cámara de aire de 2 cm.
- Colocación de alfeizar pétreo igual a los de las ventanas existentes.
Totalmente ejecutado y repasado, listo para recibir la carpintería.

| Código | Ud | Descripción | Rendimiento | Precio | Importe |
|---|---|---|---|---|---|
| PEPG.1a | m | Vigueta pretensada <2.9m (material; 22/12/1996) | 2.5 | 2.2 | 5.50 |
| PFFR.1ba5 | m | Vier granito (material; 22/12/1996) | 2.2 | 85.71 | 188.56 |
| MOOA.1b | h | Oficial 2ª construcción | 10 | 13.44 | 134.40 |
| MOOA.1c | h | Peón especializado construcción | 10 | 16 | 160.00 |
| PFFC.3a | ud | Ladrillo hue dbl 25x12x8 (material) | 124 | 0.082 | 10.17 |
| PBPM.1eaab | m3 | Mortero cto/are M-5 0-3 maq (23/07/2019) | 0.036 | 41.82 | 1.51 |
| PNTL10a | m2 | Panel smrr lana roca 75mm Al (material; 23/07/2019) | 2.2 | 5 | 11.00 |
| MOOA.1d | h | Peón ordinario construcción | 2 | 15.77 | 31.54 |
| % | % | Costes directos complementarios | 6 % | 542.68 | 32.56 |
|  |  | Total |  |  | 575.24 |

Claves: mamposteria, ladrillo, hueco, carga, macizo, muro, ordinario, fabrica, especial, moho, escombro

| Medición | Uds. | Parcial |
|---|---|---|
| Ventana v03 | 1 | 1.000 |
| Total |  | 1 |

**AP20100** ud Apertura hueco forjado 112 mm (05/05/1995)
8 ud × 44.34 (45.67 con costes indirectos) = 365.36
Perforación en húmedo realizada verticalmente en forjado de bovedilla de hormigón, con corona diamantada de 112 mm de diámetro, para tubería de 110 mm de diámetro, previo levantado del pavimento y su base no incluido en partida, y carga manual sobre contenedor.

| Código | Ud | Descripción | Rendimiento | Precio | Importe |
|---|---|---|---|---|---|
| 201000100 | h | Corona diamantada 112 mm | 0.3 | 60 | 18.00 |
| MOOA.1c | h | Peón especializado construcción | 0.75 | 16 | 12.00 |
| MOOA.1d | h | Peón ordinario construcción | 0.75 | 15.77 | 11.83 |
| %0200 | % | Costes directos complementarios | 6 % | 41.83 | 2.51 |
|  |  | Total |  |  | 44.34 |

Claves: hormigon, forjado, martillo, compresor, rompedor, aire, escombro, carga, vigueta, bovedilla, ceramico, hueco, entrevigado, pie

| Medición | Uds. | Parcial |
|---|---|---|
| Pases saneamiento 112 | 8 | 8.000 |
| Total |  | 8 |

**AP20101** ud Apertura hueco forjado 52 mm (05/05/1995)
19 ud × 44.34 (45.67 con costes indirectos) = 867.73
Perforación en húmedo realizada verticalmente en forjado de bovedilla de hormigón, con corona diamantada de 52 mm de diámetro, para tubería de 50 mm de diámetro, previo levantado del pavimento y su base no incluido en partida, y carga manual sobre contenedor.

| Código | Ud | Descripción | Rendimiento | Precio | Importe |
|---|---|---|---|---|---|
| 201000101 | h | Corona diamantada 52 mm (maquinaria; 10/02/1997) | 0.3 | 60 | 18.00 |
| MOOA.1c | h | Peón especializado construcción | 0.75 | 16 | 12.00 |
| MOOA.1d | h | Peón ordinario construcción | 0.75 | 15.77 | 11.83 |
| %0200 | % | Costes directos complementarios | 6 % | 41.83 | 2.51 |
|  |  | Total |  |  | 44.34 |

Claves: hormigon, forjado, martillo, compresor, rompedor, aire, escombro, carga, vigueta, bovedilla, ceramico, hueco, entrevigado, pie

| Medición | Uds. | Parcial |
|---|---|---|
| Pases saneamiento 52 | 19 | 19.000 |
| Total |  | 19 |

## 03 ALBAÑILERÍA (11/06/2019)
Importe: 5280.91

**AP2011** m2 Fábrica LHD 25x12x8 medio pie (05/05/1995)
78.86 m2 × 18.61 (19.17 con costes indirectos) = 1511.75
Fábrica de ladrillo cerámico hueco doble de dimensiones 25x12x8 cm colocado a medio pie y tomado con mortero de cemento M-5, s/NTE-FFL.

| Código | Ud | Descripción | Rendimiento | Precio | Importe |
|---|---|---|---|---|---|
| PFFC.3a | ud | Ladrillo hue dbl 25x12x8 | 45 | 0.082 | 3.69 |
| PBPM.1eaab | m3 | Mortero cto/are M-5 0-3 maq | 0.018 | 41.82 | 0.75 |
| MOOA.1a | h | Oficial 1ª construcción | 0.5 | 16.77 | 8.39 |
| MOOA.1d | h | Peón ordinario construcción | 0.3 | 15.77 | 4.73 |
| % | % | Costes directos complementarios | 6 % | 17.56 | 1.05 |
|  |  | Total |  |  | 18.61 |

Claves: medio, dimension, doble, mortero, pie, ordinario, panderete, ladrillo, fabrica, ceramico, cemento, colocacion, hueco, moho

| Medición | Uds. | Largo | Alto | Parcial |
|---|---|---|---|---|
| División inadmitidos | 1 | 23.000 | 3.500 | 80.500 |
| Puerta | -1 | 0.800 | 2.050 | -1.640 |
| Total |  |  |  | 78.86 |

**AP23** m2 Enf mto cto M-10frat vert int (23/07/2019)
157.72 m2 × 9.67 (9.96 con costes indirectos) = 1570.89
Enfoscado maestreado y fratasado de paramentos verticales interiores, de 12 mm de espesor, con mortero M-10 de cemento y arena , s/NTE-RPE.

| Código | Ud | Descripción | Rendimiento | Precio | Importe |
|---|---|---|---|---|---|
| PBPM.1caab | m3 | Mortero cto/are M-10 0-3 maq (23/07/2019) | 0.013 | 43.7 | 0.57 |
| MOOA.1a | h | Oficial 1ª construcción | 0.353 | 16.77 | 5.92 |
| MOOA.1d | h | Peón ordinario construcción | 0.167 | 15.77 | 2.63 |
| % | % | Costes directos complementarios | 6 % | 9.12 | 0.55 |
|  |  | Total |  |  | 9.67 |

Claves: vertical, rugoso, exterior, ordinario, interior, maestra, enfoscado, vertedero, fratasado, mortero, paramento, aditivo, horizontal, impermeabilizar, hidrofugo, dosificacion, bruñido, moho, areno, bloquear, cemento

| Medición | Uds. | Largo | Alto | Parcial |
|---|---|---|---|---|
| División inadmitidos | 2 | 23.000 | 3.500 | 161.000 |
| Puerta | -2 | 0.800 | 2.050 | -3.280 |
| Total |  |  |  | 157.72 |

**AP24** m2 Recrecido pisos mortero cto 5 cm (18/07/2019)
190 m2 × 9.42 (9.7 con costes indirectos) = 1843.00
Suministro y ejecución de recrecido de mortero de cemento (CEM II/B-v 32,5R) y arena lavada (0-4), dosificación 1/3, espesor medio máximo 5 cm, armado con fibras sintéticas de polipropileno en forma de microfilamentos de 12 mm, dosificación 600 gr/m³, banda aislante al perímetro, elaborado mecanicamente en obra con bomba soladora y bombeado hasta la zona de trabajo, incluso maestrado, nivelado y fratasado mecánico.

| Código | Ud | Descripción | Rendimiento | Precio | Importe |
|---|---|---|---|---|---|
| AP2424 | m3 | Mortero cto/are CEM II/B-v 32,5R (18/07/2019) | 0.065 | 36.84 | 2.39 |
| MOOA.1a | h | Oficial 1ª construcción | 0.2 | 16.77 | 3.35 |
| MOOA.1d | h | Peón ordinario construcción | 0.2 | 15.77 | 3.15 |
| % | % | Costes directos complementarios | 6 % | 8.89 | 0.53 |
|  |  | Total |  |  | 9.42 |

Claves: cemento, nivel, piso, ordinario, mortero, moho

| Medición | Uds. | Largo | Parcial |
|---|---|---|---|
| Planta 2 | 1 | 190.000 | 190.000 |
| Total |  |  | 190 |

**AP0326** ud Ayuda albañilería (18/07/2019)
1 ud × 344.92 (355.27 con costes indirectos) = 355.27
Ayuda por obra en la partida de demoliciones y albañilería, incluyendo mano de obra en carga y descarga, materiales, apertura y tapado de rozas, recibidos, limpieza, remates y medios auxiliares.

| Código | Ud | Descripción | Rendimiento | Precio | Importe |
|---|---|---|---|---|---|
| MOOA.1d | h | Peón ordinario construcción | 10 | 15.77 | 157.70 |
| MOOA.1a | h | Oficial 1ª construcción | 10 | 16.77 | 167.70 |
| % | % | Costes directos complementarios | 6 % | 325.40 | 19.52 |
|  |  | Total |  |  | 344.92 |

Claves: ordinario, carga, material, escombro, superficie, levantar, accesorio, moho, carpinteria, hoja

| Medición | Uds. | Parcial |
|---|---|---|
| Ayuda | 1 | 1.000 |
| Total |  | 1 |

## 04 CARTÓN YESO (11/06/2019)
Importe: 29493.08

**AP2012** m2 Techo y-crt nor 2x15mm db colg 600 (11/05/1995)
83.2 m2 × 33.89 (34.91 con costes indirectos) = 2904.51
Falso techo continuo doble formado por 2 placas de alma de yeso entre dos cartones especiales, normales, de 15 mm de espesor y dimensiones 1200x2400/3000 mm, con borde de unión afinado, cuadrado o redondo, colocadas con tornillos sobre estructura colgada doble a base de canales y montantes con suspensión rígida separados 600 mm entre ejes, i/replanteo, nivelación y sellado de juntas con cinta y pasta, según NTE-RTP.

| Código | Ud | Descripción | Rendimiento | Precio | Importe |
|---|---|---|---|---|---|
| PFTY.1ac | m2 | Placa y-crt normal 15mm (material; 23/12/1996) | 2 | 6.1 | 12.20 |
| PFTY.8b | m | Perfil canal y-crt 48x3000mm (material; 23/07/2019) | 0.7 | 1.182 | 0.83 |
| PFTY.7aa | m | Perfil montante y-crt 34mm <3m (material; 23/07/2019) | 2.6 | 1.912 | 4.97 |
| PRTC29a | ud | Pieza cuelgue canal tch y-crt 50 (material; 23/07/2019) | 1.94 | 0.649 | 1.26 |
| PFTY13a | ud | Tornillo pl-met 3.9x25 y-crt (material; 23/07/2019) | 15 | 0.01 | 0.15 |
| PFTY15a | ud | Torn met-met pta brca3.5x9.5 mm (material; 23/07/2019) | 10 | 0.02 | 0.20 |
| PFTY.4e | kg | Pasta jnt polv y-crt frg rap20kg (material; 23/07/2019) | 0.47 | 1.172 | 0.55 |
| PFTY.6a | m | Cinta juntas yeso-cartón 150 m (material; 23/07/2019) | 1.89 | 0.049 | 0.09 |
| PFTY.4g | kg | Pasta agarre polvo y-crt 20kg (material; 23/07/2019) | 0.53 | 0.581 | 0.31 |
| MOOA.1a | h | Oficial 1ª construcción | 0.3 | 16.77 | 5.03 |
| MOOA.1c | h | Peón especializado construcción | 0.3 | 16 | 4.80 |
| MOOA.1d | h | Peón ordinario construcción | 0.1 | 15.77 | 1.58 |
| % | % | Costes directos complementarios | 6 % | 31.97 | 1.92 |
|  |  | Total |  |  | 33.89 |

Claves: redondo, ordinario, resistencia, tornillo, rigido, colocacion, junta, horquilla, galvanizar, placa, falso, pasta, bloquear, incombustible, directo, montante, union, cinta, base, perfil, acero, empalme, especial, vidrio, fibra, agarre, doble, pieza, continuo, fuego, techo, eje, nivel, estructura, rosa, dimension, color, sellador, carton, maestra, yeso, suspension, norma, cuadrado, canal, colgar, moho

| Medición | Uds. | Largo | Parcial |
|---|---|---|---|
| Acceso inadmitidos | 1 | 9.770 | 9.770 |
| Vigilancia PN | 1 | 7.970 | 7.970 |
| Vigilancia privada | 1 | 9.560 | 9.560 |
| Sala Inadmitidos | 1 | 38.010 | 38.010 |
| Dormitorio 1 | 1 | 9.090 | 9.090 |
| Dormitorio 2 | 1 | 8.800 | 8.800 |
| Total |  |  | 83.2 |

**AP2013** m2 Techo y-crt r agua 15mm colg 600 (11/05/1995)
12.08 m2 × 34.75 (35.79 con costes indirectos) = 432.34
Falso techo continuo formado por placas de alma de yeso entre dos cartones especiales, resistentes al agua, de 15 mm de espesor y dimensiones 1200x2400/3000 mm, con borde de unión afinado, cuadrado o redondo, colocadas con tornillos sobre perfiles de acero galvanizado de 40 mm colgados de horquillas separados 600 mm entre ejes, i/replanteo, nivelación y sellado de juntas con cinta y pasta, según NTE-RTP.

| Código | Ud | Descripción | Rendimiento | Precio | Importe |
|---|---|---|---|---|---|
| PFTY.1dc | m2 | Placa y-crt resistente agua 15mm (material; 23/07/2019) | 2 | 7.1 | 14.20 |
| PFTY12a | m | Perfil U galv y-crt 31x2400 mm (material; 05/05/1995) | 0.7 | 1.89 | 1.32 |
| PRTC24a | m | Perfil galv 39x4500 yeso-cartón (material; 07/02/1997) | 2.6 | 1.46 | 3.80 |
| PRTC26a | ud | Pieza empalme U pfl tch y-crt 40 (material; 07/02/1997) | 0.32 | 0.41 | 0.13 |
| PRTC25a | ud | Horquilla unn fals tch y-crt 40 (material; 07/02/1997) | 1.26 | 0.61 | 0.77 |
| PFTY13a | ud | Tornillo pl-met 3.9x25 y-crt | 10 | 0.01 | 0.10 |
| PFTY15a | ud | Torn met-met pta brca3.5x9.5 mm | 5 | 0.02 | 0.10 |
| PFTY.4e | kg | Pasta jnt polv y-crt frg rap20kg | 0.47 | 1.172 | 0.55 |
| PFTY.6a | m | Cinta juntas yeso-cartón 150 m | 1.89 | 0.049 | 0.09 |
| PFTY.4g | kg | Pasta agarre polvo y-crt 20kg | 0.53 | 0.581 | 0.31 |
| MOOA.1a | h | Oficial 1ª construcción | 0.3 | 16.77 | 5.03 |
| MOOA.1c | h | Peón especializado construcción | 0.3 | 16 | 4.80 |
| MOOA.1d | h | Peón ordinario construcción | 0.1 | 15.77 | 1.58 |
| % | % | Costes directos complementarios | 6 % | 32.78 | 1.97 |
|  |  | Total |  |  | 34.75 |

Claves: redondo, ordinario, resistencia, tornillo, rigido, colocacion, junta, horquilla, galvanizar, placa, falso, pasta, bloquear, incombustible, directo, montante, union, cinta, base, perfil, acero, empalme, especial, vidrio, fibra, agarre, doble, pieza, continuo, fuego, techo, eje, nivel, estructura, rosa, dimension, color, sellador, carton, maestra, yeso, suspension, norma, cuadrado, canal, colgar, moho

| Medición | Uds. | Largo | Parcial |
|---|---|---|---|
| Baño inad 1 | 1 | 5.920 | 5.920 |
| Baño inad 2 | 1 | 6.160 | 6.160 |
| Total |  |  | 12.08 |

**AP2014** m2 Techo y-crt nor 15mm colg 600 (11/05/1995)
30.2 m2 × 22.18 (22.85 con costes indirectos) = 690.07
Falso techo continuo formado por placas de alma de yeso entre dos cartones especiales, normales, de 15 mm de espesor y dimensiones 1200x2400/3000 mm, con borde de unión afinado, cuadrado o redondo, colocadas con tornillos sobre perfiles de acero galvanizado de 40 mm colgados de horquillas separados 600 mm entre ejes, i/replanteo, nivelación y sellado de juntas con cinta y pasta, según NTE-RTP.

| Código | Ud | Descripción | Rendimiento | Precio | Importe |
|---|---|---|---|---|---|
| PFTY.1ac | m2 | Placa y-crt normal 15mm | 1.05 | 6.1 | 6.41 |
| PFTY12a | m | Perfil U galv y-crt 31x2400 mm | 0.7 | 1.89 | 1.32 |
| PRTC24a | m | Perfil galv 39x4500 yeso-cartón | 2.6 | 1.46 | 3.80 |
| PRTC26a | ud | Pieza empalme U pfl tch y-crt 40 | 0.32 | 0.41 | 0.13 |
| PRTC25a | ud | Horquilla unn fals tch y-crt 40 | 1.26 | 0.61 | 0.77 |
| PFTY13a | ud | Tornillo pl-met 3.9x25 y-crt | 10 | 0.01 | 0.10 |
| PFTY15a | ud | Torn met-met pta brca3.5x9.5 mm | 5 | 0.02 | 0.10 |
| PFTY.4e | kg | Pasta jnt polv y-crt frg rap20kg | 0.47 | 1.172 | 0.55 |
| PFTY.6a | m | Cinta juntas yeso-cartón 150 m | 1.89 | 0.049 | 0.09 |
| PFTY.4g | kg | Pasta agarre polvo y-crt 20kg | 0.53 | 0.581 | 0.31 |
| MOOA.1a | h | Oficial 1ª construcción | 0.2 | 16.77 | 3.35 |
| MOOA.1c | h | Peón especializado construcción | 0.2 | 16 | 3.20 |
| MOOA.1d | h | Peón ordinario construcción | 0.05 | 15.77 | 0.79 |
| % | % | Costes directos complementarios | 6 % | 20.92 | 1.26 |
|  |  | Total |  |  | 22.18 |

Claves: redondo, ordinario, resistencia, tornillo, rigido, colocacion, junta, horquilla, galvanizar, placa, falso, pasta, bloquear, incombustible, directo, montante, union, cinta, base, perfil, acero, empalme, especial, vidrio, fibra, agarre, doble, pieza, continuo, fuego, techo, eje, nivel, estructura, rosa, dimension, color, sellador, carton, maestra, yeso, suspension, norma, cuadrado, canal, colgar, moho

| Medición | Uds. | Largo | Parcial |
|---|---|---|---|
| Vestibulo | 1 | 26.290 | 26.290 |
| Instalaciones | 1 | 3.910 | 3.910 |
| Total |  |  | 30.2 |

**AP2016** m2 Techo y-crt r agua 15mm colg 600 (11/05/1995)
46.58 m2 × 23.29 (23.99 con costes indirectos) = 1117.45
Falso techo continuo formado por placas de alma de yeso entre dos cartones especiales, resistentes al agua, de 15 mm de espesor y dimensiones 1200x2400/3000 mm, con borde de unión afinado, cuadrado o redondo, colocadas con tornillos sobre perfiles de acero galvanizado de 40 mm colgados de horquillas separados 600 mm entre ejes, i/replanteo, nivelación y sellado de juntas con cinta y pasta, según NTE-RTP.

| Código | Ud | Descripción | Rendimiento | Precio | Importe |
|---|---|---|---|---|---|
| PFTY.1dc | m2 | Placa y-crt resistente agua 15mm | 1.05 | 7.1 | 7.46 |
| PFTY12a | m | Perfil U galv y-crt 31x2400 mm | 0.7 | 1.89 | 1.32 |
| PRTC24a | m | Perfil galv 39x4500 yeso-cartón | 2.6 | 1.46 | 3.80 |
| PRTC26a | ud | Pieza empalme U pfl tch y-crt 40 | 0.32 | 0.41 | 0.13 |
| PRTC25a | ud | Horquilla unn fals tch y-crt 40 | 1.26 | 0.61 | 0.77 |
| PFTY13a | ud | Tornillo pl-met 3.9x25 y-crt | 10 | 0.01 | 0.10 |
| PFTY15a | ud | Torn met-met pta brca3.5x9.5 mm | 5 | 0.02 | 0.10 |
| PFTY.4e | kg | Pasta jnt polv y-crt frg rap20kg | 0.47 | 1.172 | 0.55 |
| PFTY.6a | m | Cinta juntas yeso-cartón 150 m | 1.89 | 0.049 | 0.09 |
| PFTY.4g | kg | Pasta agarre polvo y-crt 20kg | 0.53 | 0.581 | 0.31 |
| MOOA.1a | h | Oficial 1ª construcción | 0.2 | 16.77 | 3.35 |
| MOOA.1c | h | Peón especializado construcción | 0.2 | 16 | 3.20 |
| MOOA.1d | h | Peón ordinario construcción | 0.05 | 15.77 | 0.79 |
| % | % | Costes directos complementarios | 6 % | 21.97 | 1.32 |
|  |  | Total |  |  | 23.29 |

Claves: redondo, ordinario, resistencia, tornillo, rigido, colocacion, junta, horquilla, galvanizar, placa, falso, pasta, bloquear, incombustible, directo, montante, union, cinta, base, perfil, acero, empalme, especial, vidrio, fibra, agarre, doble, pieza, continuo, fuego, techo, eje, nivel, estructura, rosa, dimension, color, sellador, carton, maestra, yeso, suspension, norma, cuadrado, canal, colgar, moho

| Medición | Uds. | Largo | Parcial |
|---|---|---|---|
| Acceso aseos | 1 | 2.360 | 2.360 |
| Aseo 01 | 1 | 2.550 | 2.550 |
| Aseo 02 | 1 | 4.290 | 4.290 |
| Cuarto limpieza general | 1 | 1.910 | 1.910 |
| Acceso vestuarios | 1 | 2.120 | 2.120 |
| Vestuario fem | 1 | 10.120 | 10.120 |
| Vestuario masc | 1 | 20.090 | 20.090 |
| Limpieza PN | 1 | 3.140 | 3.140 |
| Total |  |  | 46.58 |

**AP28** m2 Tch pl escy liso 600x600 (23/07/2019)
5.4 m2 × 19.29 (19.87 con costes indirectos) = 107.30
Falso techo modular de 60x60 cm de placas de escayola lisa sobre perfilería vista prelacada, peso entre 8-9 kg/m2, canto escalonado, clasificado M0, incluso remate a paramentos y p.p. de varilla roscada de suspensión, colocado. Medida la superficie ejecutada.

| Código | Ud | Descripción | Rendimiento | Precio | Importe |
|---|---|---|---|---|---|
| PRTP21bab | m2 | Placa acus escy liso600x600 | 1.05 | 5.8 | 6.09 |
| PRTP.2a | m | Perfil primario lacado yeso-crt (material; 23/07/2019) | 0.8 | 1.294 | 1.04 |
| PRTP.2b | m | Perfil secundario lacado y-crt (material; 23/07/2019) | 1.8 | 1.221 | 2.20 |
| PRTP.2c | m | Perfil angular lacado y-crt (material; 23/07/2019) | 1.5 | 0.837 | 1.26 |
| PRTW.2a | ud | Tirante galv roscado 1.0 m (material; 23/07/2019) | 1.05 | 0.414 | 0.43 |
| PRTP.3a | ud | Pieza cuelgue L tch yeso-cartón (material; 23/07/2019) | 1.05 | 0.003 | 0.00 |
| MOOA.1a | h | Oficial 1ª construcción | 0.217 | 16.77 | 3.64 |
| MOOA.1c | h | Peón especializado construcción | 0.218 | 16 | 3.49 |
| MOOA.1d | h | Peón ordinario construcción | 0.048 | 15.77 | 0.76 |
| % | % | Costes directos complementarios | 2 % | 18.91 | 0.38 |
|  |  | Total |  |  | 19.29 |

Claves: paramento, moho, pieza, especial, decorado, techo, perla, angular, bloquear, norma, rosca, cuadrado, color, ordinario, modulo, blanco, perfil, vinilo, gris, revestir, placa, dimension, colocacion, lamina, falso, cara, laca, suspension, varilla, clasificacion, marfil

| Medición | Uds. | Largo | Parcial |
|---|---|---|---|
| Almacen PN | 1 | 5.400 | 5.400 |
| Total |  |  | 5.4 |

**AP2099** m2 Faja perimetral y-crt nor 15mm 10x10 (23/07/2019)
2.18 m2 × 40.69 (41.91 con costes indirectos) = 91.36
Faja perimetral de falso techo continuo, recercando un falso techo modular 60x60, formado por placas de alma de yeso entre dos cartones especiales, normales, de 15 mm de espesor y dimensiones 1200x2400/3000 mm, con borde de unión afinado, cuadrado o redondo, colocadas con tornillos sobre perfiles de acero galvanizado de 40 mm colgados de horquillas separados 600 mm entre ejes, i/replanteo, nivelación y sellado de juntas con cinta y pasta, según NTE-RTP.

| Código | Ud | Descripción | Rendimiento | Precio | Importe |
|---|---|---|---|---|---|
| PFTY.1ac | m2 | Placa y-crt normal 15mm | 1.05 | 6.1 | 6.41 |
| PFTY.8b | m | Perfil canal y-crt 48x3000mm | 0.7 | 1.182 | 0.83 |
| PFTY.7aa | m | Perfil montante y-crt 34mm <3m | 1 | 1.912 | 1.91 |
| PRTC29a | ud | Pieza cuelgue canal tch y-crt 50 | 0.5 | 0.649 | 0.32 |
| PFTY13a | ud | Tornillo pl-met 3.9x25 y-crt | 15 | 0.01 | 0.15 |
| PFTY15a | ud | Torn met-met pta brca3.5x9.5 mm | 10 | 0.02 | 0.20 |
| PFTY.4e | kg | Pasta jnt polv y-crt frg rap20kg | 0.47 | 1.172 | 0.55 |
| PFTY.6a | m | Cinta juntas yeso-cartón 150 m | 1.89 | 0.049 | 0.09 |
| PFTY.4g | kg | Pasta agarre polvo y-crt 20kg | 0.53 | 0.581 | 0.31 |
| MOOA.1a | h | Oficial 1ª construcción | 0.6 | 16.77 | 10.06 |
| MOOA.1c | h | Peón especializado construcción | 0.6 | 16 | 9.60 |
| MOOA.1d | h | Peón ordinario construcción | 0.6 | 15.77 | 9.46 |
| % | % | Costes directos complementarios | 2 % | 39.89 | 0.80 |
|  |  | Total |  |  | 40.69 |

Claves: redondo, ordinario, resistencia, tornillo, rigido, colocacion, junta, horquilla, galvanizar, placa, falso, pasta, bloquear, incombustible, directo, montante, union, cinta, base, perfil, acero, empalme, especial, vidrio, fibra, agarre, doble, pieza, continuo, fuego, techo, eje, nivel, estructura, rosa, dimension, color, sellador, carton, maestra, yeso, suspension, norma, cuadrado, canal, colgar, moho

| Medición | Uds. | Largo | Parcial |
|---|---|---|---|
| Almcen PN | 1 | 2.180 | 2.180 |
| Total |  |  | 2.18 |

**AP2017** m Foseado y-crt nor 15mm 10x10 (23/07/2019)
25 m × 39.03 (40.2 con costes indirectos) = 1005.00
Foseado perimetral en falso techo de dimensiones 15 x 150 cm, formado por una tabica de 15 cm y una pieza horizontal de otros 15 cm, formado por placas de alma de yeso entre dos cartones especiales, normales, de 15 mm de espesor y dimensiones 1200x2400/3000 mm, con borde de unión afinado, cuadrado o redondo, colocadas con tornillos sobre estructura colgada doble a base de canales y montantes con suspensión rígida separados 600 mm entre ejes, i/replanteo, nivelación y sellado de juntas con cinta y pasta, según NTE-RTP.
Totalmente perfilado en unión. Foseado perimetral en los techos realizado " en negativo" en la zona de encuentro con tabiques y fachadas.

| Código | Ud | Descripción | Rendimiento | Precio | Importe |
|---|---|---|---|---|---|
| APAPAPA0425 | m2 | Placa y-crt normal 15mm (material; 23/07/2019) | 0.3 | 3.94 | 1.18 |
| PFTY.8b | m | Perfil canal y-crt 48x3000mm | 0.3 | 1.182 | 0.35 |
| PFTY.7aa | m | Perfil montante y-crt 34mm <3m | 1 | 1.912 | 1.91 |
| PRTC29a | ud | Pieza cuelgue canal tch y-crt 50 | 0.5 | 0.649 | 0.32 |
| PFTY13a | ud | Tornillo pl-met 3.9x25 y-crt | 15 | 0.01 | 0.15 |
| PFTY15a | ud | Torn met-met pta brca3.5x9.5 mm | 10 | 0.02 | 0.20 |
| PFTY.4e | kg | Pasta jnt polv y-crt frg rap20kg | 0.47 | 1.172 | 0.55 |
| PFTY.6a | m | Cinta juntas yeso-cartón 150 m | 1.89 | 0.049 | 0.09 |
| PFTY.4g | kg | Pasta agarre polvo y-crt 20kg | 0.53 | 0.581 | 0.31 |
| MOOA.1a | h | Oficial 1ª construcción | 0.655 | 16.77 | 10.98 |
| MOOA.1c | h | Peón especializado construcción | 0.655 | 16 | 10.48 |
| MOOA.1d | h | Peón ordinario construcción | 0.653 | 15.77 | 10.30 |
| % | % | Costes directos complementarios | 6 % | 36.82 | 2.21 |
|  |  | Total |  |  | 39.03 |

Claves: redondo, ordinario, resistencia, tornillo, rigido, colocacion, junta, horquilla, galvanizar, placa, falso, pasta, bloquear, incombustible, directo, montante, union, cinta, base, perfil, acero, empalme, especial, vidrio, fibra, agarre, doble, pieza, continuo, fuego, techo, eje, nivel, estructura, rosa, dimension, color, sellador, carton, maestra, yeso, suspension, norma, cuadrado, canal, colgar, moho

| Medición | Uds. | Largo | Parcial |
|---|---|---|---|
| Vestibulo zona común | 1 | 25.000 | 25.000 |
| Total |  |  | 25 |

**AP2018** m2 Trsd doble s/mntt y-crt r agua 2x15 (23/07/2019)
114.225 m2 × 30.78 (31.7 con costes indirectos) = 3620.93
Trasdosado autoportante de paramentos verticales con doble placa de alma de yeso entre dos cartones especiales tratados con siliconas (de color verdoso, conservando su porosidad), resistente al agua, de 15 mm de espesor cada una de las placas, y dimensiones 1200x2000/2500/2600/2700/3000mm , reacción frente al fuego A2 s1 d0, con borde de unión afinado, fijada con tornillos sobre perfiles canales y montantes de acero galvanizado de 48 y 46 mm, incluso replanteo, nivelación y repaso de juntas con cinta y pasta, según NTE-PTP. Medida la superficie ejecutada.

| Código | Ud | Descripción | Rendimiento | Precio | Importe |
|---|---|---|---|---|---|
| PFTY.1dc | m2 | Placa y-crt resistente agua 15mm | 2.1 | 7.1 | 14.91 |
| PFTY.8b | m | Perfil canal y-crt 48x3000mm | 0.95 | 1.182 | 1.12 |
| PFTY.7aa | m | Perfil montante y-crt 34mm <3m | 3.5 | 1.912 | 6.69 |
| PFTY13a | ud | Tornillo pl-met 3.9x25 y-crt | 20 | 0.01 | 0.20 |
| PFTY.4e | kg | Pasta jnt polv y-crt frg rap20kg | 0.4 | 1.172 | 0.47 |
| PFTY.6a | m | Cinta juntas yeso-cartón 150 m | 1.3 | 0.049 | 0.06 |
| PFTY.4g | kg | Pasta agarre polvo y-crt 20kg | 0.53 | 0.581 | 0.31 |
| MOOA.1a | h | Oficial 1ª construcción | 0.161 | 16.77 | 2.70 |
| MOOA.1c | h | Peón especializado construcción | 0.161 | 16 | 2.58 |
| % | % | Costes directos complementarios | 6 % | 29.04 | 1.74 |
|  |  | Total |  |  | 30.78 |

Claves: rosa, canal, vapor, refuerzo, trasdosado, moho, junta, incombustible, lamina, silicona, yeso, placa, verde, carton, paramento, autoportante, galvanizar, agarre, acero, conservacion, porosidad, barrera, aluminio, fijacion, dimension, tornillo, union, cuadrado, especial, vertical, resistencia, nivel, color, pasta, vidrio, bloquear, perfil, fuego, cinta, montante, redondo, fibra, agua

| Medición | Uds. | Largo | Alto | Parcial |
|---|---|---|---|---|
| Perimetro inadmitidos | 1 | 36.000 | 3.500 | 126.000 |
| v04 | -2 | 1.570 |  | -3.140 |
| v03 | -1 | 2.850 |  | -2.850 |
| v02 | -1 | 4.100 |  | -4.100 |
| v01 | -2 | 3.170 |  | -6.340 |
| Pilar | 1 | 1.330 | 3.500 | 4.655 |
| Total |  |  |  | 114.225 |

**AP2019** m2 Trsd s/mntt y-crt r agua 15 (23/07/2019)
98.36 m2 × 25.97 (26.75 con costes indirectos) = 2631.13
Trasdosado autoportante de paramentos verticales con doble placa de alma de yeso entre dos cartones especiales tratados con siliconas (de color verdoso, conservando su porosidad), resistente al agua, de 15 mm de espesor cada una de las placas, y dimensiones 1200x2000/2500/2600/2700/3000mm , reacción frente al fuego A2 s1 d0, con borde de unión afinado, fijada con tornillos sobre perfiles canales y montantes de acero galvanizado de 48 y 46 mm, incluso replanteo, nivelación y repaso de juntas con cinta y pasta, según NTE-PTP. Medida la superficie ejecutada.

| Código | Ud | Descripción | Rendimiento | Precio | Importe |
|---|---|---|---|---|---|
| PFTY.1dc | m2 | Placa y-crt resistente agua 15mm | 1.05 | 7.1 | 7.46 |
| PFTY.8b | m | Perfil canal y-crt 48x3000mm | 0.95 | 1.182 | 1.12 |
| PFTY.7aa | m | Perfil montante y-crt 34mm <3m | 3.5 | 1.912 | 6.69 |
| PFTY13a | ud | Tornillo pl-met 3.9x25 y-crt | 20 | 0.01 | 0.20 |
| PFTY.4e | kg | Pasta jnt polv y-crt frg rap20kg | 0.4 | 1.172 | 0.47 |
| PFTY.6a | m | Cinta juntas yeso-cartón 150 m | 1.3 | 0.049 | 0.06 |
| PFTY.4g | kg | Pasta agarre polvo y-crt 20kg | 0.53 | 0.581 | 0.31 |
| MOOA.1a | h | Oficial 1ª construcción | 0.25 | 16.77 | 4.19 |
| MOOA.1c | h | Peón especializado construcción | 0.25 | 16 | 4.00 |
| % | % | Costes directos complementarios | 6 % | 24.50 | 1.47 |
|  |  | Total |  |  | 25.97 |

Claves: rosa, canal, vapor, refuerzo, trasdosado, moho, junta, incombustible, lamina, silicona, yeso, placa, verde, carton, paramento, autoportante, galvanizar, agarre, acero, conservacion, porosidad, barrera, aluminio, fijacion, dimension, tornillo, union, cuadrado, especial, vertical, resistencia, nivel, color, pasta, vidrio, bloquear, perfil, fuego, cinta, montante, redondo, fibra, agua

| Medición | Uds. | Largo | Alto | Parcial |
|---|---|---|---|---|
| Perimetro general | 1 | 29.000 | 3.500 | 101.500 |
| v05 | -2 | 1.570 |  | -3.140 |
| Total |  |  |  | 98.36 |

**AP2020** m2 Tabique y-crt r agua 106/400 (11/05/1995)
215.08 m2 × 44.73 (46.07 con costes indirectos) = 9908.74
Tabique autoportante de 106 mm de ancho formado por cuatro placas de alma de yeso entre dos cartones especiales tratados con siliconas (de color verdoso, conservando su porosidad), resistente al agua, de 15 mm de espesor y dimensiones 1200x2000/2500/2600/2700/3000mm mm, con borde de unión afinado , reacción frente al fuego A2 s1 d0, fijadas con tornillos sobre perfiles canales de 48 mm y montantes de acero galvanizado de 46 mm separados 400 mm entre ejes, incluso replanteo, nivelación y repaso de juntas con cinta y pasta, según NTE-PTP. Medida la superficie ejecutada.

| Código | Ud | Descripción | Rendimiento | Precio | Importe |
|---|---|---|---|---|---|
| PFTY.1dc | m2 | Placa y-crt resistente agua 15mm | 4.05 | 7.1 | 28.76 |
| PFTY.7ba | m | Perfil montante y-crt 46mm <3m (material; 23/12/1996) | 3.5 | 1.75 | 6.13 |
| PFTY13a | ud | Tornillo pl-met 3.9x25 y-crt | 42 | 0.01 | 0.42 |
| PFTY13c | ud | Tornillo pl-met 3.9x45 y-crt (material; 23/12/1996) | 42 | 0.011 | 0.46 |
| PFTY.4e | kg | Pasta jnt polv y-crt frg rap20kg | 0.9 | 1.172 | 1.05 |
| PFTY.6a | m | Cinta juntas yeso-cartón 150 m | 3.15 | 0.049 | 0.15 |
| PFTY.4g | kg | Pasta agarre polvo y-crt 20kg | 0.53 | 0.581 | 0.31 |
| MOOA.1a | h | Oficial 1ª construcción | 0.15 | 16.77 | 2.52 |
| MOOA.1c | h | Peón especializado construcción | 0.15 | 16 | 2.40 |
| % | % | Costes directos complementarios | 6 % | 42.20 | 2.53 |
|  |  | Total |  |  | 44.73 |

Claves: galvanizar, agua, junta, redondo, especial, doble, rosa, yeso, resistencia, refuerzo, cinta, nivel, lamina, fibra, porosidad, aluminio, tabiqueria, carton, placa, union, pasta, verde, acero, incombustible, fuego, conservacion, montante, barrera, dimension, tornillo, perfil, vidrio, silicona, canal, agarre, autoportante, bloquear, cuadrado, vapor, moho, fijacion, color, eje

| Medición | Uds. | Largo | Alto | Parcial |
|---|---|---|---|---|
| Baños inad | 1 | 3.450 | 3.500 | 12.075 |
| Baños inad-sala | 1 | 4.700 | 3.500 | 16.450 |
| puertas | -2 | 0.800 | 2.050 | -3.280 |
| Resto general | 1 | 62.000 | 3.500 | 217.000 |
| Puertas | -15 | 0.800 | 2.050 | -24.600 |
| VI01 | -1 | 3.420 | 0.750 | -2.565 |
| Total |  |  |  | 215.08 |

**AP2021** m2 Tabique y-crt normal 106/400 (11/05/1995)
74.1 m2 × 40.44 (41.65 con costes indirectos) = 3086.27
Tabique autoportante de 106 mm de ancho formado por cuatro placas de alma de yeso entre dos cartones especiales, normal, de 15 mm de espesor y dimensiones 1200x2500/2600/2700/3000mm mm, con borde de unión afinado, cuadrado o redondo , reacción frente al fuego A2 s1 d0, fijadas con tornillos sobre perfiles canales de 48 mm y montantes de acero galvanizado de 46 mm separados 400 mm entre ejes, incluso replanteo, nivelación y repaso de juntas con cinta y pasta, según NTE-PTP. Medida la superficie ejecutada.

| Código | Ud | Descripción | Rendimiento | Precio | Importe |
|---|---|---|---|---|---|
| PFTY.1ac | m2 | Placa y-crt normal 15mm | 4.05 | 6.1 | 24.71 |
| PFTY.7ba | m | Perfil montante y-crt 46mm <3m | 3.5 | 1.75 | 6.13 |
| PFTY13a | ud | Tornillo pl-met 3.9x25 y-crt | 42 | 0.01 | 0.42 |
| PFTY13c | ud | Tornillo pl-met 3.9x45 y-crt | 42 | 0.011 | 0.46 |
| PFTY.4e | kg | Pasta jnt polv y-crt frg rap20kg | 0.9 | 1.172 | 1.05 |
| PFTY.6a | m | Cinta juntas yeso-cartón 150 m | 3.15 | 0.049 | 0.15 |
| PFTY.4g | kg | Pasta agarre polvo y-crt 20kg | 0.53 | 0.581 | 0.31 |
| MOOA.1a | h | Oficial 1ª construcción | 0.15 | 16.77 | 2.52 |
| MOOA.1c | h | Peón especializado construcción | 0.15 | 16 | 2.40 |
| % | % | Costes directos complementarios | 6 % | 38.15 | 2.29 |
|  |  | Total |  |  | 40.44 |

Claves: galvanizar, agua, junta, redondo, especial, doble, rosa, yeso, resistencia, refuerzo, cinta, nivel, lamina, fibra, porosidad, aluminio, tabiqueria, carton, placa, union, pasta, verde, acero, incombustible, fuego, conservacion, montante, barrera, dimension, tornillo, perfil, vidrio, silicona, canal, agarre, autoportante, bloquear, cuadrado, vapor, moho, fijacion, color, eje

| Medición | Uds. | Largo | Alto | Parcial |
|---|---|---|---|---|
| Inadmitidos | 1 | 25.000 | 3.500 | 87.500 |
| Puertas | -4 | 0.800 | 2.050 | -6.560 |
| VI03 | -1 | 3.100 | 1.200 | -3.720 |
| VI04 | -1 | 2.600 | 1.200 | -3.120 |
| Total |  |  |  | 74.1 |

**AP2022** m2 Aisl panel smrr lana rc 60mm Al (23/07/2019)
212.61 m2 × 7.04 (7.25 con costes indirectos) = 1541.42
Aislamiento de cámaras y trasdosados con panel semirrígido de lana de roca revestido por una de sus caras con lámina de aluminio que actúa como barrera de vapor, de 60 mm de espesor y resistencia térmica 2 m2K/w, de dimensiones 1.35x0.60 m, colocado, i/pp de recortes.

| Código | Ud | Descripción | Rendimiento | Precio | Importe |
|---|---|---|---|---|---|
| PNTL10a | m2 | Panel smrr lana roca 75mm Al | 1.1 | 5 | 5.50 |
| MOOA.1a | h | Oficial 1ª construcción | 0.035 | 16.77 | 0.59 |
| MOOA.1d | h | Peón ordinario construcción | 0.035 | 15.77 | 0.55 |
| %0100 | % | Costes directos complementarios (05/05/1995) | 6 % | 6.64 | 0.40 |
|  |  | Total |  |  | 7.04 |

Claves: barrera, actuar, recorte, cara, vapor, colocacion, lamina, termico, aluminio, roca, revestir, panel, dimension, aislamiento, lana, rigido, resistencia

| Medición | Uds. | Largo | Parcial |
|---|---|---|---|
| Trasdosado doble | 1 | 114.250 | 114.250 |
| Trasdosado sencillo | 1 | 98.360 | 98.360 |
| Total |  |  | 212.61 |

**AP2023** m2 Aisl pan rig lan rc120 50mm A1 (05/05/1995)
293.835 m2 × 7.79 (8.02 con costes indirectos) = 2356.56
Aislamiento de forjados y particiones interiores con panel rígido de lana de roca de 120 kg/m3 y 50 mm de espesor, reacción al fuego A1, de dimensiones 12x0.60 m, colocado, i/pp de recortes.

| Código | Ud | Descripción | Rendimiento | Precio | Importe |
|---|---|---|---|---|---|
| PNTL.5bde | m2 | Panel rig lana roca 120 50mm A1 (material; 23/12/1996) | 1.1 | 5.5 | 6.05 |
| MOOA.1a | h | Oficial 1ª construcción | 0.04 | 16.77 | 0.67 |
| MOOA.1d | h | Peón ordinario construcción | 0.04 | 15.77 | 0.63 |
| % | % | Costes directos complementarios | 6 % | 7.35 | 0.44 |
|  |  | Total |  |  | 7.79 |

Claves: recorte, ordinario, roca, panel, fuego, aislante, colocacion, fieltro, par, lana, rigido, moho, dimension, densidad, aislamiento

| Medición | Uds. | Largo | Alto | Parcial |
|---|---|---|---|---|
| Tabique resist agua | 1 | 215.080 |  | 215.080 |
| Tabique normal | 1 | 74.100 |  | 74.100 |
| Pilar | 1 | 1.330 | 3.500 | 4.655 |
| Total |  |  |  | 293.835 |

## 05 REVESTIMIENTOS (11/06/2019)
Importe: 36217.67

**AP34** m2 Rev pint plas hrz int lis bl (05/05/1995)
179.64 m2 × 5.27 (5.43 con costes indirectos) = 975.45
Revestimiento de paramentos horizontales interiores con pintura plástica al agua, color blanco, con emplastecido previo de faltas, con una mano de fondo muy diluida y dos de acabado liso aplicadas con brocha o rodillo.

| Código | Ud | Descripción | Rendimiento | Precio | Importe |
|---|---|---|---|---|---|
| PRPP.5daa | kg | Pint plas int-ext ls bl 25kg (material; 11/05/1995) | 0.825 | 3.616 | 2.98 |
| PRPP18ab | kg | Emplaste paramentos interiores (material; 05/05/1995) | 0.06 | 1.01 | 0.06 |
| MOOA.1a | h | Oficial 1ª construcción | 0.115 | 16.77 | 1.93 |
| % | % | Costes directos complementarios | 6 % | 4.97 | 0.30 |
|  |  | Total |  |  | 5.27 |

Claves: agua, revestimiento, pintura, previo, moho, paramento, mano, crema, negro, plastico, rodillo, exterior, vertical, aplicacion, interior, liso, picar, masilla, horizontal, color, blanco, vertedero

| Medición | Uds. | Largo | Parcial |
|---|---|---|---|
| Techo doble normal | 1 | 90.780 | 90.780 |
| Techo dobel res agua | 1 | 12.080 | 12.080 |
| Techo simple normal | 1 | 30.200 | 30.200 |
| Techo simple rest agua | 1 | 46.580 | 46.580 |
| Total |  |  | 179.64 |

**AP33** m2 Rev pint plas vert int lis bl (05/05/1995)
138.069 m2 × 5.24 (5.4 con costes indirectos) = 745.57
Revestimiento de paramentos verticales interiores con pintura plástica al agua, color blanco, con emplastecido previo de faltas, con una mano de fondo muy diluida y dos de acabado liso aplicadas con brocha o rodillo.

| Código | Ud | Descripción | Rendimiento | Precio | Importe |
|---|---|---|---|---|---|
| PRPP.5daa | kg | Pint plas int-ext ls bl 25kg | 0.75 | 3.616 | 2.71 |
| PRPP18ab | kg | Emplaste paramentos interiores | 0.05 | 1.01 | 0.05 |
| MOOA.1a | h | Oficial 1ª construcción | 0.13 | 16.77 | 2.18 |
| % | % | Costes directos complementarios | 6 % | 4.94 | 0.30 |
|  |  | Total |  |  | 5.24 |

Claves: agua, revestimiento, pintura, previo, moho, paramento, mano, crema, negro, plastico, rodillo, exterior, vertical, aplicacion, interior, liso, picar, masilla, horizontal, color, blanco, vertedero

| Medición | Uds. | Largo | Alto | Parcial |
|---|---|---|---|---|
| Vestibulo | 1 | 24.000 | 2.800 | 67.200 |
| Escalera | 1 | 37.000 |  | 37.000 |
| V05 | -2 | 1.570 |  | -3.140 |
| PE01 | -1 | 3.910 |  | -3.910 |
| Puertas | -5 | 0.800 | 2.050 | -8.200 |
| Instalaciones | 1 | 8.360 | 2.800 | 23.408 |
| Puerta | -1 | 0.800 | 2.050 | -1.640 |
| Almacén | 1 | 11.270 | 2.800 | 31.556 |
| Puerta | -1 | 0.800 | 2.050 | -1.640 |
| VI01 | -1 | 3.420 | 0.750 | -2.565 |
| Total |  |  |  | 138.069 |

**AP2024** m2 Alic azj 15 e PVP seguridad (05/05/1995)
282.894 m2 × 34.24 (35.27 con costes indirectos) = 9977.67
Alicatado de paramentos interiores verticales con azulejo cerámico de formato 20x20 o equivalente, de primera calidad con PVP 15 e/m2, recibido con adhesivo C2 TEST1 s/EN-12004 flexible, con p.p. de cortes, ingletes, piezas especiales para evitar aristas vivas, rejuntado con mortero tapajuntas CG2 s/EN-13888 junta fina blanca y limpieza, s/NTE-RPA-4".
Es decir, sobre el soporte de ladrillo cerámico enfoscado o sobre el tabique de cartón yeso tipo pladur se reviste como terminación un alicatado cerámico, y para evitar cualquier hueco entre capas y para garantizar la adherencia entre la pieza y el paramento se toma con un cemento-cola del tipo C2, adecuado para aplicaciones exigentes en términos de adherencia, deformabilidad, etc, conteniendo resinas termoplásticas, compatible con enfoscados y cartón yeso.

| Código | Ud | Descripción | Rendimiento | Precio | Importe |
|---|---|---|---|---|---|
| PRPA.2caPP | m2 | Azj monoc 15 e/m2 (material; 06/02/1997) | 1.05 | 15 | 15.75 |
| MMHM.1a | h | Cortadora azulejo 40 cm (maquinaria; 10/02/1997) | 0.35 | 0.2 | 0.07 |
| 242424 | kg | Cemento cola adhesivo C2 (material; 05/05/1995) | 2.5 | 0.85 | 2.13 |
| PBPL.2bpp | m3 | Lechada cto blanco CG2 (05/05/1995) | 0.001 | 118.79 | 0.12 |
| MOOA.1a | h | Oficial 1ª construcción | 0.35 | 16.77 | 5.87 |
| MOOA.1c | h | Peón especializado construcción | 0.35 | 16 | 5.60 |
| MOOA.1d | h | Peón ordinario construcción | 0.175 | 15.77 | 2.76 |
| % | % | Costes directos complementarios | 6 % | 32.30 | 1.94 |
|  |  | Total |  |  | 34.24 |

Claves: bloquear, gris, porosidad, moho, ordinario, recorte, lechada, colocacion, especial, veta, azulejo, pasta, cola, cortador, dimension, cemento, interior, decorado, paramento, liso, clave, calidad, alicatar, blanco, color

| Medición | Uds. | Largo | Alto | Parcial |
|---|---|---|---|---|
| Acceso inad | 1 | 18.000 | 2.800 | 50.400 |
| Vigilancia PN | 1 | 12.000 | 2.800 | 33.600 |
| Vigilancia privada | 1 | 13.000 | 2.800 | 36.400 |
| Sala inad | 1 | 26.000 | 2.800 | 72.800 |
| Pilar | 1 | 1.330 | 2.800 | 3.724 |
| Dor 01 | 1 | 13.000 | 2.800 | 36.400 |
| Dor 02 | 1 | 13.000 | 2.800 | 36.400 |
| Baño 01 | 1 | 11.000 | 2.800 | 30.800 |
| Baño 02 | 1 | 11.000 | 2.800 | 30.800 |
| Puertas | -16 | 0.800 | 2.500 | -32.000 |
| v04 | -2 | 1.570 |  | -3.140 |
| v03 | -1 | 2.850 |  | -2.850 |
| v02 | -1 | 4.100 |  | -4.100 |
| v01 | -2 | 3.170 |  | -6.340 |
| Total |  |  |  | 282.894 |

**AP2025** m2 Alic azj 15 e PVP (05/05/1995)
259.8 m2 × 33.4 (34.4 con costes indirectos) = 8937.12
Alicatado de paramentos interiores verticales con azulejo cerámico de formato 20x20 o equivalente, de primera calidad con PVP 15 e/m2, recibido con cemento cola estandar, con p.p. de cortes, ingletes, piezas especiales para evitar aristas vivas, rejuntado con mortero tapajuntas estandar junta fina blanca y limpieza, s/NTE-RPA-4".

| Código | Ud | Descripción | Rendimiento | Precio | Importe |
|---|---|---|---|---|---|
| PRPA.2caPP | m2 | Azj monoc 15 e/m2 | 1.05 | 15 | 15.75 |
| MMHM.1a | h | Cortadora azulejo 40 cm | 0.35 | 0.2 | 0.07 |
| PBUA13ba | kg | Cemento cola gris 5-25 kg (material; 05/05/1995) | 2.5 | 0.54 | 1.35 |
| PBPL.2b | m3 | Lechada cto blanco 1:2 BL 22,5 X (05/05/1995) | 0.001 | 111 | 0.11 |
| MOOA.1a | h | Oficial 1ª construcción | 0.35 | 16.77 | 5.87 |
| MOOA.1c | h | Peón especializado construcción | 0.35 | 16 | 5.60 |
| MOOA.1d | h | Peón ordinario construcción | 0.175 | 15.77 | 2.76 |
| % | % | Costes directos complementarios | 6 % | 31.51 | 1.89 |
|  |  | Total |  |  | 33.4 |

Claves: bloquear, gris, porosidad, moho, ordinario, recorte, lechada, colocacion, especial, veta, azulejo, pasta, cola, cortador, dimension, cemento, interior, decorado, paramento, liso, clave, calidad, alicatar, blanco, color

| Medición | Uds. | Largo | Alto | Parcial |
|---|---|---|---|---|
| Acceso aseos | 1 | 7.000 | 2.800 | 19.600 |
| Aseo 01 | 1 | 7.000 | 2.800 | 19.600 |
| Aseo 02 | 1 | 9.000 | 2.800 | 25.200 |
| Limpieza geenral | 1 | 7.000 | 2.800 | 19.600 |
| Acceso vesti | 1 | 6.000 | 2.800 | 16.800 |
| Vest fem | 1 | 18.000 | 2.800 | 50.400 |
| Cabinas | 1 | 8.000 | 2.800 | 22.400 |
| Vest masc | 1 | 25.000 | 2.800 | 70.000 |
| CAbinas | 1 | 13.500 | 2.800 | 37.800 |
| Limpieza PN | 1 | 8.000 | 2.800 | 22.400 |
| Puertas | -22 | 0.800 | 2.500 | -44.000 |
| Total |  |  |  | 259.8 |

**AP36** m Rodapié DM HIDROF LACADO (05/05/1995)
49.86 m × 16.95 (17.46 con costes indirectos) = 870.56
Rodapié de tablero DM hidrófugo de 17x12 mm acabado lacado en taller en color blanco, colocado con puntas y cola blanca, incluso p.p. de recortes. Medida la longitud ejecutada.
Pieza de 17 cm de alto,con un chafán fresado de 5x5 mm en la cara superior y calles de 5 mm rehundidas en toda su longitud según detalle de proyecto.

| Código | Ud | Descripción | Rendimiento | Precio | Importe |
|---|---|---|---|---|---|
| APAP05 | m | Rodapié DM HIDROF LACADO (material; 05/05/1995) | 1.05 | 12 | 12.60 |
| PBUA.1b | kg | Cola blanca madera 6kg lenta (material; 05/05/1995) | 0.02 | 1.42 | 0.03 |
| PBUC.4a | ud | Punta a templ ø2.5x30 mm caja 500 | 0.006 | 1.79 | 0.01 |
| MOOA.1a | h | Oficial 1ª construcción | 0.2 | 16.77 | 3.35 |
| %0100 | % | Costes directos complementarios | 6 % | 15.99 | 0.96 |
|  |  | Total |  |  | 16.95 |

Claves: lamina, rodapie, superficie, punta, nogal, cola, colocacion, color, sapely, plastico, alto, blanco, negro, pino, roble, aglomerado, madero, densidad, recorte

| Medición | Uds. | Largo | Parcial |
|---|---|---|---|
| Vestibulo | 1 | 30.000 | 30.000 |
| Instalaciones | 1 | 8.360 | 8.360 |
| Instal | 1 | 8.000 | 8.000 |
| Almacen | 1 | 11.500 | 11.500 |
| Puertas | -10 | 0.800 | -8.000 |
| Total |  |  | 49.86 |

**AP2026** m2 Pav bal gres PVP 45 e/m2 (23/07/2019)
187.44 m2 × 74.36 (76.59 con costes indirectos) = 14356.03
Pavimento de baldosas de gres porcelánico de formato y modelo a definir por la DF, con un PVP de 45 e/m2, colocadas con junta no menor de 1 mm respetando indicaciones de fabricante, sobre recibido con adhesivo Butech rapimax o similar 1ª calidad doble encolado, sobre solera base nivelada, i/ rejuntado con mortero de juntas Butech colorstuk o similar 1ª calidad y limpieza, con p.p. de replanteos, cortes, remates y piezas especiales y juntas de movimiento, dilatación y encuentros Schlüter, i/pp de recortes y limpieza, s/NTE-RSR-2.

| Código | Ud | Descripción | Rendimiento | Precio | Importe |
|---|---|---|---|---|---|
| PRSR73ebap | m2 | Bal gres porcelánico 45 e/m2 (material; 23/07/2019) | 1.1 | 45 | 49.50 |
| PBPM.1eacbPP | m3 | Adhesivo Butech rapimax o similar 1ª calidad (23/07/2019) | 0.022 | 39.11 | 0.86 |
| PBAC.3ba | t | Cemento CEM II/B-M (P-V-L) 32,5 N UNE-EN 197-1:2000 granel (material; 23/07/2019) | 0.001 | 81.328 | 0.08 |
| PBPL.1app | m3 | Mortero de juntas Butech colorstuk o similar 1ª calidad (23/07/2019) | 0.001 | 87.16 | 0.09 |
| MOOA.1a | h | Oficial 1ª construcción | 0.603 | 16.77 | 10.11 |
| MOOA.1d | h | Peón ordinario construcción | 0.603 | 15.77 | 9.51 |
| % | % | Costes directos complementarios | 6 % | 70.15 | 4.21 |
|  |  | Total |  |  | 74.36 |

Claves: areno, limpieza, prensado, hielo, triturado, bloquear, junta, liso, capa, cemento, dimension, granito, marmol, agua, asiento, especial, recorte, clave, rustico, nivel, agata, flexion, moho, choque, pavimentacion, baldosa, lechada, resistencia, gres, porcelana, blanco, nogal, valoracion, medio, colocacion, mortero, termico, acido, mosaico, absorcion

| Medición | Uds. | Largo | Ancho | Parcial |
|---|---|---|---|---|
| Planta 2 | 1 | 190.000 |  | 190.000 |
| Platos ducha | -4 | 0.800 | 0.800 | -2.560 |
| Total |  |  |  | 187.44 |

**AP0501** ud Ayuda albañilería (05/05/1995)
1 ud × 344.92 (355.27 con costes indirectos) = 355.27
Ayuda por obra en la partida de revestimientos, incluyendo mano de obra en carga y descarga, materiales, apertura y tapado de rozas, recibidos, limpieza, remates y medios auxiliares.

| Código | Ud | Descripción | Rendimiento | Precio | Importe |
|---|---|---|---|---|---|
| MOOA.1d | h | Peón ordinario construcción | 10 | 15.77 | 157.70 |
| MOOA.1a | h | Oficial 1ª construcción | 10 | 16.77 | 167.70 |
| % | % | Costes directos complementarios | 6 % | 325.40 | 19.52 |
|  |  | Total |  |  | 344.92 |

Claves: ordinario, carga, material, escombro, superficie, levantar, accesorio, moho, carpinteria, hoja

| Medición | Uds. | Parcial |
|---|---|---|
| Ayuda | 1 | 1.000 |
| Total |  | 1 |

## 06 CARPINTERÍA INTERIOR (11/06/2019)
Importe: 14176.99

**AP2027** ud P01 Puerta paso 80 abat aglom HPL (05/05/1995)
7 ud × 370.69 (381.81 con costes indirectos) = 2672.67
Puerta de paso de bastidor de madera maciza y 2 tableros aglomerados de media densidad rechapados en HPL 0.05, con alma rellena de trillaje de cartón y con canto rechapado, de una hoja de 800x205x35 mm lisa, con premarco de pino, marco de 70x30 mm y guarniciones de 70x10 mm, ambos de tablero aglomerado rechapado hpl 0.05, tres bisagras acero inoxidable 1º cat, y manilla modelo tipo Sena Inox AISI304 o equivalente, i/asiento y colocación, s/NTE-PPM. Incluye cerradura de un punto con apertura de llave en acero inox.

| Código | Ud | Descripción | Rendimiento | Precio | Importe |
|---|---|---|---|---|---|
| 2727 | ud | Prta aglom HPL cerradura (material; 05/05/1995) | 1 | 300 | 300.00 |
| PFPW10bab | ud | Premarco pin rj 70 prta72.5x203 (material; 05/05/1995) | 1 | 7.78 | 7.78 |
| MOOA.1a | h | Oficial 1ª construcción | 2.5 | 16.77 | 41.93 |
| % | % | Costes directos complementarios | 6 % | 349.71 | 20.98 |
|  |  | Total |  |  | 370.69 |

Claves: superficie, rojo, colocacion, aglomerado, iroko, macizo, moho, vidriera, puerta, nogal, densidad, inferior, hoja, pino, pasador, manivela, sapely, liso, roble, laton, pernio, moldura, vidrio, perimetro, tablero, chapa, madero, cerco, cierre, canto, melis, medio, paso, marco, embutir, precerco, cuadro, grueso, arco

| Medición | Uds. | Parcial |
|---|---|---|
| P01 | 7 | 7.000 |
| Total |  | 7 |

**AP2028** ud P02 Puerta paso 80 abat aglom HPL (05/05/1995)
6 ud × 360.09 (370.89 con costes indirectos) = 2225.34
Puerta de paso de bastidor de madera maciza y 2 tableros aglomerados de media densidad rechapados en HPL 0.05, con alma rellena de trillaje de cartón y con canto rechapado, de una hoja de 800x205x35 mm lisa, con premarco de pino, marco de 70x30 mm y guarniciones de 70x10 mm, ambos de tablero aglomerado rechapado hpl 0.05, tres bisagras acero inoxidable 1º cat, y manilla modelo tipo Sena Inox AISI304 o equivalente, i/asiento y colocación, s/NTE-PPM. Incluye condena normativa para cierre por el interior en acero inox.

| Código | Ud | Descripción | Rendimiento | Precio | Importe |
|---|---|---|---|---|---|
| 2828 | ud | Prta aglo HPL condena (material; 05/05/1995) | 1 | 290 | 290.00 |
| PFPW10bab | ud | Premarco pin rj 70 prta72.5x203 | 1 | 7.78 | 7.78 |
| MOOA.1a | h | Oficial 1ª construcción | 2.5 | 16.77 | 41.93 |
| % | % | Costes directos complementarios | 6 % | 339.71 | 20.38 |
|  |  | Total |  |  | 360.09 |

Claves: superficie, rojo, colocacion, aglomerado, iroko, macizo, moho, vidriera, puerta, nogal, densidad, inferior, hoja, pino, pasador, manivela, sapely, liso, roble, laton, pernio, moldura, vidrio, perimetro, tablero, chapa, madero, cerco, cierre, canto, melis, medio, paso, marco, embutir, precerco, cuadro, grueso, arco

| Medición | Uds. | Parcial |
|---|---|---|
| P02 | 6 | 6.000 |
| Total |  | 6 |

**AP2029** ud P03 Puerta hoja 90 paso 80 corr aglom HPL (05/05/1995)
1 ud × 362.45 (373.32 con costes indirectos) = 373.32
Puerta de paso de bastidor de madera maciza y 2 tableros aglomerados de media densidad rechapados en HPL 0.05, con alma rellena de trillaje de cartón y con canto rechapado, de una hoja de 900x205x35 mm lisa para paso libre 80 cm, marco de 70x30 mm y guarniciones de 70x10 mm, ambos de tablero aglomerado rechapado hpl 0.05, para integrar en sistema de armazoón de puerta corredera, y juego de tiradores rectos TESA DTR19225SSIS o equivalente, i/asiento y colocación, s/NTE-PPM. Incluye condena interior normativo para uso privativo en acero inox.

| Código | Ud | Descripción | Rendimiento | Precio | Importe |
|---|---|---|---|---|---|
| 2929 | ud | Prta aglo HPL 90 corr (material; 05/05/1995) | 1 | 300 | 300.00 |
| MOOA.1a | h | Oficial 1ª construcción | 2.5 | 16.77 | 41.93 |
| % | % | Costes directos complementarios | 6 % | 341.93 | 20.52 |
|  |  | Total |  |  | 362.45 |

Claves: superficie, rojo, colocacion, aglomerado, iroko, macizo, moho, vidriera, puerta, nogal, densidad, inferior, hoja, pino, pasador, manivela, sapely, liso, roble, laton, pernio, moldura, vidrio, perimetro, tablero, chapa, madero, cerco, cierre, canto, melis, medio, paso, marco, embutir, precerco, cuadro, grueso, arco

| Medición | Uds. | Parcial |
|---|---|---|
| P01 | 1 | 1.000 |
| Total |  | 1 |

**AP2030** ud P04 Puerta hoja 80 paso 80 corr aglom HPL (05/05/1995)
1 ud × 362.45 (373.32 con costes indirectos) = 373.32
Puerta de paso de bastidor de madera maciza y 2 tableros aglomerados de media densidad rechapados en HPL 0.05, con alma rellena de trillaje de cartón y con canto rechapado, de una hoja de 800x205x35 mm lisa para paso libre 80 cm, insertada en tabique completamente, marco de 70x30 mm y guarniciones de 70x10 mm, ambos de tablero aglomerado rechapado hpl 0.05, para integrar en sistema de armazoón de puerta corredera, y juego de tiradores de puerta corredera embutidos rectangulares de acero inox incluyendo un tercero en el canto circular con anilla, i/asiento y colocación, s/NTE-PPM. Incluye cerradura de un punto con apertura de llave en acero inox.

| Código | Ud | Descripción | Rendimiento | Precio | Importe |
|---|---|---|---|---|---|
| 3030 | ud | Prta aglo HPL 80 corr (material; 05/05/1995) | 1 | 300 | 300.00 |
| MOOA.1a | h | Oficial 1ª construcción | 2.5 | 16.77 | 41.93 |
| % | % | Costes directos complementarios | 6 % | 341.93 | 20.52 |
|  |  | Total |  |  | 362.45 |

Claves: superficie, rojo, colocacion, aglomerado, iroko, macizo, moho, vidriera, puerta, nogal, densidad, inferior, hoja, pino, pasador, manivela, sapely, liso, roble, laton, pernio, moldura, vidrio, perimetro, tablero, chapa, madero, cerco, cierre, canto, melis, medio, paso, marco, embutir, precerco, cuadro, grueso, arco

| Medición | Uds. | Parcial |
|---|---|---|
| P04 | 1 | 1.000 |
| Total |  | 1 |

**AP2031** ud Armazon puerta corredera
2 ud × 203.28 (209.38 con costes indirectos) = 418.76
Suministro y colocación de armazón metálico compatible con tabiquería de cartón yeso tipo pladur, formado por cajón metálico, travesaño superior, montante de madera y rejilla antigrietas, modelo Casonetes CAlvente o equivalente. Dimensiones ancho de paso 900, altura de paso 2030. Totalmente instalado y en funcionamiento.

| Código | Ud | Descripción | Rendimiento | Precio | Importe |
|---|---|---|---|---|---|
| 3131 | ud | Armazón puerta corredera (material) | 1 | 175 | 175.00 |
| MOOA.1a | h | Oficial 1ª construcción | 1 | 16.77 | 16.77 |
| % | % | Costes directos complementarios | 6 % | 191.77 | 11.51 |
|  |  | Total |  |  | 203.28 |

| Medición | Uds. | Parcial |
|---|---|---|
| p03 | 1 | 1.000 |
| p04 | 1 | 1.000 |
| Total |  | 2 |

**AP2032** ud P05 Puerta metálica 1 hoj 800x2000mm mirilla (05/05/1995)
3 ud × 570.99 (588.12 con costes indirectos) = 1764.36
Puerta metálica abatible de 1 hoja de dimensiones 800x2000mm formada por 2 planchas de acero de 1 mm con los cantos plegados y reforzada por omegas de 1 mm, ensambladas entre sí con relleno de poliuretano de alta densidad por inyección o equivalente, con marco ajustado y preparado para su fijación a obra mediante garras de acero, con 3 bisagras de acero, con cerradura a un punto, llave y manilla modelo tipo Sena Inox AISI304 o equivalente, acabado lacado color, incluso colocación. Incluye cierrapuertas, y mirilla circular de vidrio laminar 66.1 de 400 mm de diámetro.

| Código | Ud | Descripción | Rendimiento | Precio | Importe |
|---|---|---|---|---|---|
| 3232 | ud | Puerta metálica 1 hoj 800x2000mm mirilla (material; 18/07/2007) | 1 | 530 | 530.00 |
| PBPM.1cbaa | m3 | Mortero cto/are M-10 0-3 man | 0.003 | 160.29 | 0.48 |
| MOOA.1a | h | Oficial 1ª construcción | 0.25 | 16.77 | 4.19 |
| MOOA.1c | h | Peón especializado construcción | 0.25 | 16 | 4.00 |
| % | % | Costes directos complementarios | 6 % | 538.67 | 32.32 |
|  |  | Total |  |  | 570.99 |

Claves: plegable, cierre, mirilla, punto, hoja, cuadrado, bisagra, panico, cerco, circulacion, mortero, cerrajeria, especial, camara, cortafuego, moho, conformado, relleno, anclaje, chapa, puerta, luz, abierto, galvanizar, automatico, dimension, acero, garra

| Medición | Uds. | Parcial |
|---|---|---|
| p05 | 3 | 3.000 |
| Total |  | 3 |

**AP2033** ud P06 Puerta metálica 1 hoj 800x2000mm (05/05/1995)
1 ud × 507.39 (522.61 con costes indirectos) = 522.61
Puerta metálica abatible de 1 hoja de dimensiones 800x2000mm formada por 2 planchas de acero de 1 mm con los cantos plegados y reforzada por omegas de 1 mm, ensambladas entre sí con relleno de poliuretano de alta densidad por inyección o equivalente, con marco ajustado y preparado para su fijación a obra mediante garras de acero, con 3 bisagras de acero, sin cerradura con 1 asa fija de tiradores rectos TESA DTR19225SSIS o equivalente por la zona de vigilancia, sin elemento desde la zona de inadmitidos, acabado lacado color, incluso colocación. Incluye 2 pasadores cerrojos mecánicos de acero inox 25 cm soladados a la puerta para apertura manual de zona de aislamiento.

| Código | Ud | Descripción | Rendimiento | Precio | Importe |
|---|---|---|---|---|---|
| 3333 | ud | Puerta metálica 1 hoj 800x2000mm mirilla (material; 18/07/2007) | 1 | 470 | 470.00 |
| PBPM.1cbaa | m3 | Mortero cto/are M-10 0-3 man | 0.003 | 160.29 | 0.48 |
| MOOA.1a | h | Oficial 1ª construcción | 0.25 | 16.77 | 4.19 |
| MOOA.1c | h | Peón especializado construcción | 0.25 | 16 | 4.00 |
| % | % | Costes directos complementarios | 6 % | 478.67 | 28.72 |
|  |  | Total |  |  | 507.39 |

Claves: plegable, cierre, mirilla, punto, hoja, cuadrado, bisagra, panico, cerco, circulacion, mortero, cerrajeria, especial, camara, cortafuego, moho, conformado, relleno, anclaje, chapa, puerta, luz, abierto, galvanizar, automatico, dimension, acero, garra

| Medición | Uds. | Parcial |
|---|---|---|
| p06 | 1 | 1.000 |
| Total |  | 1 |

**AP2034** ud P07 Puerta paso 80 abat aglom HPL marco met (05/05/1995)
4 ud × 423.69 (436.4 con costes indirectos) = 1745.60
Puerta de paso de bastidor de madera maciza y 2 tableros aglomerados de media densidad rechapados en HPL 0.05, con alma rellena de trillaje de cartón y con canto rechapado, de una hoja de 800x205x35 mm lisa, con premarco de pino, marco metálico lacado visto especial tipo hospital, sin guarniciones, tres bisagras acero inoxidable 1º cat, y picaporte de resbalón con 2 juego de asas fijas de tiradores rectos TESA DTR19225SSIS o equivalente, i/asiento y colocación, s/NTE-PPM.

| Código | Ud | Descripción | Rendimiento | Precio | Importe |
|---|---|---|---|---|---|
| 3434 | ud | Prta p agl1hj splly lisa (material; 05/05/1995) | 1 | 350 | 350.00 |
| PFPW10bab | ud | Premarco pin rj 70 prta72.5x203 | 1 | 7.78 | 7.78 |
| MOOA.1a | h | Oficial 1ª construcción | 2.5 | 16.77 | 41.93 |
| % | % | Costes directos complementarios | 6 % | 399.71 | 23.98 |
|  |  | Total |  |  | 423.69 |

Claves: superficie, rojo, colocacion, aglomerado, iroko, macizo, moho, vidriera, puerta, nogal, densidad, inferior, hoja, pino, pasador, manivela, sapely, liso, roble, laton, pernio, moldura, vidrio, perimetro, tablero, chapa, madero, cerco, cierre, canto, melis, medio, paso, marco, embutir, precerco, cuadro, grueso, arco

| Medición | Uds. | Parcial |
|---|---|---|
| p07 | 4 | 4.000 |
| Total |  | 4 |

**AP2035** m2 Vent fija madera (05/05/1995)
11.711 m2 × 134.98 (139.03 con costes indirectos) = 1628.18
Ventana fija de una hoja de madera, interior, realizada, de dimensiones varias, para 1 vidrio, con premarco de pino rojo tratado, con marco de madera maciza y guarniciones de tablero aglomerado rechapado en HPL 0.05, i/accesorios, asiento y colocación, s/NTE-FCM. Acristalamiento no incluido.

| Código | Ud | Descripción | Rendimiento | Precio | Importe |
|---|---|---|---|---|---|
| 3535 | m2 | Premarco pino rojo (material; 05/05/1995) | 1 | 7.68 | 7.68 |
| 35352 | m2 | Vent 1hj fija (material; 23/12/1996) | 1 | 100 | 100.00 |
| MOOA.1a | h | Oficial 1ª construcción | 0.6 | 16.77 | 10.06 |
| MOOA.1c | h | Peón especializado construcción | 0.6 | 16 | 9.60 |
| % | % | Costes directos complementarios | 6 % | 127.34 | 7.64 |
|  |  | Total |  |  | 134.98 |

Claves: melis, colocacion, precerco, especial, vidrio, rojo, suecia, hoja, iroko, cremona, asiento, abatible, dimension, pino, moho, cerrajeria, moldura, madero, pernio, laton, ventilacion, ventana, marco

| Medición | Uds. | Largo | Alto | Parcial |
|---|---|---|---|---|
| VI01 | 1 | 3.420 | 0.720 | 2.462 |
| VI02 | 1 | 1.680 | 1.260 | 2.117 |
| VI03 | 1 | 3.080 | 1.260 | 3.881 |
| VI04 | 1 | 2.580 | 1.260 | 3.251 |
| Total |  |  |  | 11.711 |

**AP2036** m2 Acris vdr lamnr 6+6 (05/05/1995)
4.579 m2 × 105.97 (109.15 con costes indirectos) = 499.80
Acristalamiento de seguridad de grado fuerte formado por dos vidrios flotados de 6+6 mm de espesor y una lámina de butyral transparente, incoloro , dimensiones varias, i/perfil de neopreno y colocación de junquillos, según NTE/FVE-12.

| Código | Ud | Descripción | Rendimiento | Precio | Importe |
|---|---|---|---|---|---|
| PFAE.4fbaap | m2 | Vdr lamnr 6+6 fu inc (material; 05/05/1995) | 1 | 90 | 90.00 |
| PFAW.3a | m2 | Repercusión perfil neopreno en colocación de acristalamientos. (material; 05/05/1995) | 1 | 0.75 | 0.75 |
| MOOA.1a | h | Oficial 1ª construcción | 0.55 | 16.77 | 9.22 |
| % | % | Costes directos complementarios | 6 % | 99.97 | 6.00 |
|  |  | Total |  |  | 105.97 |

Claves: lamina, bloquear, bronce, ruido, junquillo, moho, clave, perfil, graduacion, transparente, simple, bala, ordinario, dimension, color, verde, gris, rosa, vidrio, cristal, robo, seguridad, neopreno, colocacion, incoloro

| Medición | Uds. | Largo | Alto | Parcial |
|---|---|---|---|---|
| VI01 | 2 | 1.710 | 0.720 | 2.462 |
| VI02 | 1 | 1.680 | 1.260 | 2.117 |
| Total |  |  |  | 4.579 |

**AP2037** m2 Acris vdr lamnr 6+8 mm (05/05/1995)
7.132 m2 × 265.86 (273.84 con costes indirectos) = 1953.03
Acristalamiento efecto espejo espía de seguridad, formado por dos vidrios 6+8 mm canteados, con una cara reflectante hacia la sala de inadmitidos y una lámina butyral intermedia, en varias dimensiones, i/perfil de neopreno y colocación de junquillos, según NTE/FVE-12.

| Código | Ud | Descripción | Rendimiento | Precio | Importe |
|---|---|---|---|---|---|
| PFAE.4ieveve | m2 | Vdr lamnr 6+8 reflectante but gris (material; 05/05/1995) | 1 | 240 | 240.00 |
| PFAW.3a | m2 | Repercusión perfil neopreno | 1 | 0.75 | 0.75 |
| MOOA.1a | h | Oficial 1ª construcción | 0.6 | 16.77 | 10.06 |
| % | % | Costes directos complementarios | 6 % | 250.81 | 15.05 |
|  |  | Total |  |  | 265.86 |

Claves: lamina, bloquear, bronce, ruido, junquillo, moho, clave, perfil, graduacion, transparente, simple, bala, ordinario, dimension, color, verde, gris, rosa, vidrio, cristal, robo, seguridad, neopreno, colocacion, incoloro

| Medición | Uds. | Largo | Alto | Parcial |
|---|---|---|---|---|
| VI03 | 1 | 3.080 | 1.260 | 3.881 |
| VI04 | 1 | 2.580 | 1.260 | 3.251 |
| Total |  |  |  | 7.132 |

## 07 CARPINTERÍA EXTERIOR (22/01/2020)
Importe: 14434.85

**AP2038** m2 Vent fija + OB 2-3 hj Al lac bl RPT (05/05/1995)
13.289 m2 × 363.18 (374.08 con costes indirectos) = 4971.15
Ventana de 2 o 3 hojas, con una hoja fija y 1-2 hojas oscilobatiente realizada en perfilería de aluminio lacado en color blanco por aplicación de polvo de poliéster, con rotura de puente térmico, tipo CORTIZO COR 60 o equivalente, para atornillar en premarco, con herraje, compás y bisagras oscilobatiente ocultas, con accesorios de ensamblaje de aluminio, tornillería y prisioneros de acero inoxidable, sellante de silicona neutra en esquinas del cerco y juntas de estanqueidad interior y central de caucho elastómero, i/accesorios, montaje y regulación, s/NTE-FCL. Incluye recercado perimetral exterior en chapa de aluminio lacado en todo el ancho del cerramiento.

| Código | Ud | Descripción | Rendimiento | Precio | Importe |
|---|---|---|---|---|---|
| 38381 | m2 | Premarco pino rojo vent (material; 05/05/1995) | 1 | 7.68 | 7.68 |
| 38382 | m2 | Vent fija+OB al lac blanco RPT (material; 23/12/1996) | 1 | 312 | 312.00 |
| MOOA.1a | h | Oficial 1ª construcción | 0.7 | 16.77 | 11.74 |
| MOOA.1c | h | Peón especializado construcción | 0.7 | 16 | 11.20 |
| % | % | Costes directos complementarios | 6 % | 342.62 | 20.56 |
|  |  | Total |  |  | 363.18 |

Claves: estanquidad, calidad, poliester, elastomerico, ventana, bisagra, cerco, perfil, exterior, laca, oro, anodo, especial, anclaje, color, natural, herraje, inoxidable, interior, rotura, sellador, silicona, esquina, regulacion, aplicacion, bronce, alto, central, pasador, blanco, bloquear, accesorio, montaje, negro, tornillo, polvo, acero, ventilacion, termico, oscilobatiente, hueco, precerco, moho, caucho, hoja, aluminio

| Medición | Uds. | Largo | Alto | Parcial |
|---|---|---|---|---|
| V01 | 2 | 2.280 | 1.390 | 6.338 |
| V02 | 1 | 2.950 | 1.390 | 4.101 |
| V03 | 1 | 2.050 | 1.390 | 2.850 |
| Total |  |  |  | 13.289 |

**AP2039** m2 Vent OB + OS 2 hj Al lac bl RPT (05/05/1995)
6.272 m2 × 376.96 (388.27 con costes indirectos) = 2435.23
Ventana de 2 , con una hoja oscilobatiente Y 1 hoja batiente, realizada en perfilería de aluminio lacado en color blanco por aplicación de polvo de poliéster, con rotura de puente térmico, tipo CORTIZO COR 60 o equivalente, para atornillar en premarco, con herraje, compás y bisagras oscilobatiente ocultas, con accesorios de ensamblaje de aluminio, tornillería y prisioneros de acero inoxidable, sellante de silicona neutra en esquinas del cerco y juntas de estanqueidad interior y central de caucho elastómero, i/accesorios, montaje y regulación, s/NTE-FCL. Incluye sistema de apertura con pieza especial retirable por seguridad, mediante elemento independizable mecanizado. Incluye recercado perimetral exterior en chapa de aluminio lacado en todo el ancho del cerramiento.

| Código | Ud | Descripción | Rendimiento | Precio | Importe |
|---|---|---|---|---|---|
| 38381 | m2 | Premarco pino rojo vent | 1 | 7.68 | 7.68 |
| 3939 | m2 | Vent OB*OS al lac blanco RPT (material; 23/12/1996) | 1 | 325 | 325.00 |
| MOOA.1a | h | Oficial 1ª construcción | 0.7 | 16.77 | 11.74 |
| MOOA.1c | h | Peón especializado construcción | 0.7 | 16 | 11.20 |
| % | % | Costes directos complementarios | 6 % | 355.62 | 21.34 |
|  |  | Total |  |  | 376.96 |

Claves: estanquidad, calidad, poliester, elastomerico, ventana, bisagra, cerco, perfil, exterior, laca, oro, anodo, especial, anclaje, color, natural, herraje, inoxidable, interior, rotura, sellador, silicona, esquina, regulacion, aplicacion, bronce, alto, central, pasador, blanco, bloquear, accesorio, montaje, negro, tornillo, polvo, acero, ventilacion, termico, oscilobatiente, hueco, precerco, moho, caucho, hoja, aluminio

| Medición | Uds. | Largo | Alto | Parcial |
|---|---|---|---|---|
| VI04 | 2 | 1.600 | 0.980 | 3.136 |
| VI05 | 2 | 1.600 | 0.980 | 3.136 |
| Total |  |  |  | 6.272 |

**AP2040** ud Pta portal 90+60x240 Al lac col
1 ud × 857.17 (882.89 con costes indirectos) = 882.89
Puerta tipo portal de dos hojas abatibles para acristalar de 90+60x240 cm, realizadas en perfil de 50 mm de aluminio lacado en color con rotura de puente térmico por aplicación de polvo de poliéster, para atornillar en premarco, con cerradura de apertura por manilla y llave, cierrapuertas, tiradores verticales en la hoja ppal de acero inox mate en tubo rectangular rigidizado, 4 pernios por hoja, pasadores superior e inferior, accesorios de ensamblaje de aluminio, tornillería y prisioneros de acero inoxidable, sellante de silicona neutra en esquinas del cerco y juntas de estanqueidad en montantes a base de burlete de lámina de propileno, i/premarco de pino rojo, accesorios, montaje y regulación, s/NTE-FCL. Incluye recercado perimetral exterior en chapa de aluminio lacado blanco.

| Código | Ud | Descripción | Rendimiento | Precio | Importe |
|---|---|---|---|---|---|
| PFPW10jac | ud | Premarco pin rj 80 prta150x203 (material; 05/05/1995) | 1 | 9.493 | 9.49 |
| 4040 | ud | Pta portal 90+60x240 Al lac col (material) | 1 | 750 | 750.00 |
| MOOA.1a | h | Oficial 1ª construcción | 1.5 | 16.77 | 25.16 |
| MOOA.1c | h | Peón especializado construcción | 1.5 | 16 | 24.00 |
| % | % | Costes directos complementarios | 6 % | 808.65 | 48.52 |
|  |  | Total |  |  | 857.17 |

Claves: accesorio, inferior, moho, especial, rojo, hoja, alto, pino, cristal, aplicacion, montante, cerrajeria, color, perfil, montaje, esquina, central, poliester, acero, silicona, base, tornillo, inoxidable, pernio, pasador, precerco, regulacion, laca, estanquidad, pomo, polvo, aluminio, llave, lamina, sellador, junta, puerta, cerco, mecanico, travesaño, cierrapuerta

| Medición | Uds. | Parcial |
|---|---|---|
| PE01 | 1 | 1.000 |
| Total |  | 1 |

**AP2041** m2 Vidr dob BE CS 6+6/16/4+4
20.345 m2 × 188.27 (193.92 con costes indirectos) = 3945.30
Acristalamiento vidrio doble aislante de baja emisividad y control solar, formado por un vidrio 6+6 Guardian Sun o equivalente, con cámara aire deshidratado de 16 mm sellada perimetralmente, y un vidrio 4+4 Incoloro, todos canteados, totalmente montado y sellado con masilla a base de silicona.

| Código | Ud | Descripción | Rendimiento | Precio | Importe |
|---|---|---|---|---|---|
| PFAD15hfcvv | m2 | Vidr dob BE CS 6+6/16/4+4 (material) | 1 | 175 | 175.00 |
| PBUL73a | m | Masilla silicona p/carpintería (material) | 2.9 | 0.99 | 2.87 |
| MOOA.1a | h | Oficial 1ª construcción | 0.4 | 16.77 | 6.71 |
| % | % | Costes directos complementarios | 2 % | 184.58 | 3.69 |
|  |  | Total |  |  | 188.27 |

| Medición | Uds. | Largo | Alto | Parcial |
|---|---|---|---|---|
| V01 | 2 | 2.280 | 1.390 | 6.338 |
| V02 | 1 | 2.950 | 1.390 | 4.101 |
| V03 | 1 | 2.050 | 1.390 | 2.850 |
| VI05 | 2 | 1.600 | 0.980 | 3.136 |
| PE01 | 1 | 1.640 | 2.390 | 3.920 |
| Total |  |  |  | 20.345 |

**AP2042** m2 Vidr dob BE CS 6+6/16/6+6
3.136 m2 × 234.17 (241.2 con costes indirectos) = 756.40
Acristalamiento vidrio doble aislante de baja emisividad y control solar, formado por un vidrio 6+6 Guardian Sun o equivalente, con cámara aire deshidratado de 16 mm sellada perimetralmente, y un vidrio 6+6 Incoloro, todos canteados, totalmente montado y sellado con masilla a base de silicona.

| Código | Ud | Descripción | Rendimiento | Precio | Importe |
|---|---|---|---|---|---|
| PFAD15ifdRV | m2 | Vidr dob BE Mp 6+6/16/MpN 6+6 (material) | 1 | 220 | 220.00 |
| PBUL73a | m | Masilla silicona p/carpintería | 2.9 | 0.99 | 2.87 |
| MOOA.1a | h | Oficial 1ª construcción | 0.4 | 16.77 | 6.71 |
| % | % | Costes directos complementarios | 2 % | 229.58 | 4.59 |
|  |  | Total |  |  | 234.17 |

| Medición | Uds. | Largo | Alto | Parcial |
|---|---|---|---|---|
| VI04 | 2 | 1.600 | 0.980 | 3.136 |
| Total |  |  |  | 3.136 |

**AP2044** m2 Celosia tramex lacado bl
3.136 m2 × 161.95 (166.81 con costes indirectos) = 523.12
Celosía compuesta por marco perimetral de chapa de acero galvanizado 8 mm de espesor, y cuerpo central formado por entramado de pletinas 10x10 de acero galvanizado. Tomado a cerramiento mediente 10 barras roscadas de acero galvanizado tomadas con resinas epoxidicas. Acabado lacado en color blanco con pintura bicomponente apta para acero galvanizado. Totalmente instalada.

| Código | Ud | Descripción | Rendimiento | Precio | Importe |
|---|---|---|---|---|---|
| 4444 | m2 | Mallazo ME 10x10 ø 6-6 (material; 05/05/1995) | 1.05 | 120 | 126.00 |
| MOOA.1a | h | Oficial 1ª construcción | 1 | 16.77 | 16.77 |
| MOOA.1c | h | Peón especializado construcción | 1 | 16 | 16.00 |
| % | % | Costes directos complementarios | 2 % | 158.77 | 3.18 |
|  |  | Total |  |  | 161.95 |

Claves: moho, soporte, esmalte, proteccion, colocacion, vertical, engatillado, horizontal, pintura, angulo, compuesto, perfil, celosia, alumnio, lama, epoxi, aluminio, doble, vertedero, capa

| Medición | Uds. | Largo | Alto | Parcial |
|---|---|---|---|---|
| VI04 | 2 | 1.600 | 0.980 | 3.136 |
| Total |  |  |  | 3.136 |

**AP2045** m Guarnición agl 70x10mm rechapado HPL (05/05/1995)
57.44 m × 15.56 (16.03 con costes indirectos) = 920.76
Guarnición de tablero aglomerado de media densidad de 70x10 mm, rechapado HPL.

| Código | Ud | Descripción | Rendimiento | Precio | Importe |
|---|---|---|---|---|---|
| 4545 | m | Guarnición agl 70x10mm rechapado HPL (material; 05/05/1995) | 1 | 13 | 13.00 |
| MOOA.1a | h | Oficial 1ª construcción | 0.1 | 16.77 | 1.68 |
| % | % | Costes directos complementarios | 6 % | 14.68 | 0.88 |
|  |  | Total |  |  | 15.56 |

Claves: laton, inferior, paso, iroko, vidriera, precerco, nogal, moldura, perimetro, cerco, liso, hoja, canto, marco, puerta, macizo, superficie, colocacion, cierre, pino, cuadro, roble, madero, rojo, vidrio, arco, moho, manivela, pasador, grueso, melis, pernio, sapely, embutir

| Medición | Uds. | Largo | Parcial |
|---|---|---|---|
| V01 | 2 | 7.350 | 14.700 |
| V02 | 1 | 8.700 | 8.700 |
| V03 | 1 | 6.900 | 6.900 |
| VI04 | 2 | 5.160 | 10.320 |
| VI05 | 2 | 5.160 | 10.320 |
| PE01 | 1 | 6.500 | 6.500 |
| Total |  |  | 57.44 |

## 08 INSTALACIÓN ELÉCTRICA (04/04/2020)
Importe: 24812.66

### 08.01 INSTALACIÓN ELÉCTRICA (30/04/2010)
Importe: 19846.87

#### 08.01.01 INSTALACIÓN DE ENLACE y CUADROS (30/04/2010)
Importe: 9213.78

**CGBT** ud CUADRO GENERAL BAJA TENSIÓN (30/04/2010)
1 ud × 2270.76 (2338.88 con costes indirectos) = 2338.88
Cuadro eléctrico Baja Tensión, CUADRO GENERAL DE BAJA TENSIÓN, CGBT, compuesto por armario SIEMENS, o equivalente, de superficie, con puerta opaca y todos sus accesorios (perfiles, paneles, placas, etc.), conteniendo la aparamenta de mando y protección descrita en esquema unifilar. Bornas, pletinas de montaje, conexiones y accesorios, cableado realizado con cable exento de halógenos tipo AFUMEX, embornado de líneas, 30% de espacio de reserva, rotulado, accesorios necesarios. Completamente instalado.

| Código | Ud | Descripción | Rendimiento | Precio | Importe |
|---|---|---|---|---|---|
| U01FY630 | h | Oficial 1ª instalador eléctrico | 4 | 15.86 | 63.44 |
| U01FY635 | h | Peón ordinario instalador eléctrico | 4 | 13.7 | 54.80 |
| 8GK2042-2KL21 | ud | Armario ALPHA 125 Completo, Sup, P. Opaca, IP43, 4 Filas-96 mód (material; 12/01/2013) | 1 | 327.52 | 327.52 |
| 5SL6432-7 | ud | Int. Aut. 6/6 kA, Curva C, 4 P, 32 A (material; 11/01/2013) | 1 | 81.53 | 81.53 |
| 5SL6420-7 | ud | Int. Aut. 6/6 kA, Curva C, 4 P, 20 A (material; 30/05/2013) | 1 | 73.4 | 73.40 |
| 5SL6516-7 | ud | Int. Aut. 6/6 kA, Curva C, 1 P+N, 16 A (material; 30/05/2013) | 5 | 11.41 | 57.05 |
| 5SL6510-7 | ud | Int. Aut. 6/6 kA, Curva C, 1 P+N, 10 A (material; 30/05/2013) | 4 | 11.11 | 44.44 |
| 5SV3644-8 | ud | Int. Diferencial, 4 P, 40 A, 300 mA, clase A, Selectivo (material; 23/01/2018) | 1 | 487.6 | 487.60 |
| 5SV4314-0 | ud | Int. Diferencial, 2 P, 40 A, 30 mA, Clase AC, instantáneo (material; 25/01/2018) | 5 | 41.89 | 209.45 |
| 5SV3314-6 | ud | Int. Diferencial, 2 P, 40 A, 30 mA, clase A, instantáneo (material; 25/01/2018) | 1 | 135.57 | 135.57 |
| 5TT5802-0 | ud | Contactor 20 A, 2NC, 230 V AC (1 Mód) (material; 16/04/2020) | 2 | 48.34 | 96.68 |
| OB060100 | ud | Automático modular escalera Orbis T-16G 3 a 30 min raíl DIN (material; 15/04/2020) | 4 | 52.54 | 210.16 |
| 8GF9874 | ud | Bornero 4 P 125 A, 7 Mod, E 10-35 mm, S 1,5-10 6 ud/2,5-16 2 ud/ (material; 13/08/2013) | 1 | 14.75 | 14.75 |
| 8GK9910-0KK00 | ud | Obturador para hueco de aparatos modulares (12 Mod) (material; 30/04/2010) | 1 | 1.56 | 1.56 |
| 8GK9560-0KK06 | ud | Accesorio para bombín de cierre con llave ALPHA 125 y 630 (material; 20/07/2011) | 1 | 48.02 | 48.02 |
| 8GK9560-0KK07 | ud | Bombín de cierre con llave para ALPHA 125 y 630 (Sobre Pared) (material; 20/07/2011) | 1 | 25.76 | 25.76 |
| AE_10S | ud | Señal riesgo eléctrico AE-10, 105 mm (material; 12/09/2018) | 1 | 3.69 | 3.69 |
| ROT-CUADRO-M | ud | Rotulación cuadro (material; 12/03/2017) | 1 | 7.65 | 7.65 |
| %0200 | % | Costes directos complementarios | 5 % | 1943.07 | 97.15 |
| %0400 | % | Pequeño material | 5 % | 2040.22 | 102.01 |
| %CI | % | Costes indirectos..(s/total) | 6 % | 2142.23 | 128.53 |
|  |  | Total |  |  | 2270.76 |

| Medición | Uds. | Parcial |
|---|---|---|
| CGBT | 1 | 1.000 |
| Total |  | 1 |

**SCPN** ud SUBCUADRO BAJA TENSIÓN POLICIA NACIONAL (30/04/2010)
1 ud × 1971.84 (2031 con costes indirectos) = 2031.00
Cuadro eléctrico Baja Tensión, SUBCUADRO DE BAJA TENSIÓN POLICIA NACIONAL, SCPN, compuesto por armario SIEMENS, o equivalente, de superficie, con puerta opaca y todos sus accesorios (perfiles, paneles, placas, etc.), conteniendo la aparamenta de mando y protección descrita en esquema unifilar. Bornas, pletinas de montaje, conexiones y accesorios, cableado realizado con cable exento de halógenos tipo AFUMEX, embornado de líneas, 30% de espacio de reserva, rotulado, accesorios necesarios. Completamente instalado.

| Código | Ud | Descripción | Rendimiento | Precio | Importe |
|---|---|---|---|---|---|
| U01FY630 | h | Oficial 1ª instalador eléctrico | 4 | 15.86 | 63.44 |
| U01FY635 | h | Peón ordinario instalador eléctrico | 4 | 13.7 | 54.80 |
| 8GK2042-2KL21 | ud | Armario ALPHA 125 Completo, Sup, P. Opaca, IP43, 4 Filas-96 mód | 1 | 327.52 | 327.52 |
| 5SL6420-7 | ud | Int. Aut. 6/6 kA, Curva C, 4 P, 20 A | 1 | 73.4 | 73.40 |
| 5SL6516-7 | ud | Int. Aut. 6/6 kA, Curva C, 1 P+N, 16 A | 4 | 11.41 | 45.64 |
| 5SL6510-7 | ud | Int. Aut. 6/6 kA, Curva C, 1 P+N, 10 A | 7 | 11.11 | 77.77 |
| 5SV4314-0 | ud | Int. Diferencial, 2 P, 40 A, 30 mA, Clase AC, instantáneo | 5 | 41.89 | 209.45 |
| 5SV3314-6 | ud | Int. Diferencial, 2 P, 40 A, 30 mA, clase A, instantáneo | 2 | 135.57 | 271.14 |
| 5SV4614-0 | ud | Int. Diferencial, 2 P, 40 A, 300 mA, Clase AC, instantáneo (material; 23/01/2018) | 1 | 155.22 | 155.22 |
| 5TT5802-0 | ud | Contactor 20 A, 2NC, 230 V AC (1 Mód) | 1 | 48.34 | 48.34 |
| 7LF4401-5 | ud | Int. Horario digital MINI, prog. semanal, 1 canal, 1 conmutado (material; 16/10/2014) | 2 | 74.12 | 148.24 |
| D-6110010 | ud | Contador Delta Dore TYWATT TRI (material; 31/10/2011) | 1 | 83.36 | 83.36 |
| 6330004 | ud | Trafo de intensidad Delta Dore 14mm, I max 90A (material; 31/10/2011) | 3 | 9.18 | 27.54 |
| 8GF9874 | ud | Bornero 4 P 125 A, 7 Mod, E 10-35 mm, S 1,5-10 6 ud/2,5-16 2 ud/ | 1 | 14.75 | 14.75 |
| 8GK9910-0KK00 | ud | Obturador para hueco de aparatos modulares (12 Mod) | 1 | 1.56 | 1.56 |
| 8GK9560-0KK06 | ud | Accesorio para bombín de cierre con llave ALPHA 125 y 630 | 1 | 48.02 | 48.02 |
| 8GK9560-0KK07 | ud | Bombín de cierre con llave para ALPHA 125 y 630 (Sobre Pared) | 1 | 25.76 | 25.76 |
| AE_10S | ud | Señal riesgo eléctrico AE-10, 105 mm | 1 | 3.69 | 3.69 |
| ROT-CUADRO-M | ud | Rotulación cuadro | 1 | 7.65 | 7.65 |
| %0200 | % | Costes directos complementarios | 5 % | 1687.29 | 84.36 |
| %0400 | % | Pequeño material | 5 % | 1771.65 | 88.58 |
| %CI | % | Costes indirectos..(s/total) | 6 % | 1860.23 | 111.61 |
|  |  | Total |  |  | 1971.84 |

| Medición | Uds. | Parcial |
|---|---|---|
| SCPN | 1 | 1.000 |
| Total |  | 1 |

**CZC** ud SUBCUADRO BAJA TENSIÓN ZONA COMÚN (30/04/2010)
1 ud × 1047.65 (1079.08 con costes indirectos) = 1079.08
Cuadro eléctrico Baja Tensión, SUBCUADRO BAJA TENSIÓN ZONA COMÚN, CZC, compuesto por armario SIEMENS, o equivalente, de superficie, con puerta opaca y todos sus accesorios (perfiles, paneles, placas, etc.), conteniendo la aparamenta de mando y protección descrita en esquema unifilar. Bornas, pletinas de montaje, conexiones y accesorios, cableado realizado con cable exento de halógenos tipo AFUMEX, embornado de líneas, 30% de espacio de reserva, rotulado, accesorios necesarios. Completamente instalado.

| Código | Ud | Descripción | Rendimiento | Precio | Importe |
|---|---|---|---|---|---|
| U01FY630 | h | Oficial 1ª instalador eléctrico | 2 | 15.86 | 31.72 |
| U01FY635 | h | Peón ordinario instalador eléctrico | 2 | 13.7 | 27.40 |
| 8GK2042-0KL21 | ud | Armario ALPHA 125 Completo, Sup, P. Opaca, IP43, 2 Filas-48 mód (material; 23/05/2014) | 1 | 204.81 | 204.81 |
| 5SL6516-7 | ud | Int. Aut. 6/6 kA, Curva C, 1 P+N, 16 A | 3 | 11.41 | 34.23 |
| 5SL6510-7 | ud | Int. Aut. 6/6 kA, Curva C, 1 P+N, 10 A | 6 | 11.11 | 66.66 |
| 5SV3614-8 | ud | Int. Diferencial, 2 P, 40 A, 300 mA, clase A, Selectivo (material; 23/01/2018) | 1 | 306.01 | 306.01 |
| 5SV4314-0 | ud | Int. Diferencial, 2 P, 40 A, 30 mA, Clase AC, instantáneo | 3 | 41.89 | 125.67 |
| 8GF9874 | ud | Bornero 4 P 125 A, 7 Mod, E 10-35 mm, S 1,5-10 6 ud/2,5-16 2 ud/ | 1 | 14.75 | 14.75 |
| 8GK9910-0KK00 | ud | Obturador para hueco de aparatos modulares (12 Mod) | 1 | 1.56 | 1.56 |
| 8GK9560-0KK06 | ud | Accesorio para bombín de cierre con llave ALPHA 125 y 630 | 1 | 48.02 | 48.02 |
| 8GK9560-0KK07 | ud | Bombín de cierre con llave para ALPHA 125 y 630 (Sobre Pared) | 1 | 25.76 | 25.76 |
| AE_10S | ud | Señal riesgo eléctrico AE-10, 105 mm | 1 | 3.69 | 3.69 |
| ROT-CUADRO-P | ud | Rotulación cuadro (material; 12/03/2017) | 1 | 6.19 | 6.19 |
| %0200 | % | Costes directos complementarios | 5 % | 896.47 | 44.82 |
| %0400 | % | Pequeño material | 5 % | 941.29 | 47.06 |
| %CI | % | Costes indirectos..(s/total) | 6 % | 988.35 | 59.30 |
|  |  | Total |  |  | 1047.65 |

| Medición | Uds. | Parcial |
|---|---|---|
| CZC | 1 | 1.000 |
| Total |  | 1 |

**RZ1K5X16M** m CONDUCTOR CU RZ1-K(AS) 4x16+T mm² (01/09/2011)
100 m × 8.7 (8.96 con costes indirectos) = 896.00
Conductor de cobre multipolar RZ1-K(AS) 0,6/1kV 4x16+T mm², PRYSMIAN, AFUMEX 1000V (AS), o equivalente, libre de halógenos, para instalación en bandeja o tubo de protección. Incluso abrazaderas de fijación a bandeja a cada metro, accesorios de conexión y embornado. Completamente instalado.

| Código | Ud | Descripción | Rendimiento | Precio | Importe |
|---|---|---|---|---|---|
| U01FY630 | h | Oficial 1ª instalador eléctrico | 0.08 | 15.86 | 1.27 |
| U01FY635 | h | Peón ordinario instalador eléctrico | 0.08 | 13.7 | 1.10 |
| RZ15X16M | m | Conductor CU RZ1-K(AS) 0,6/1kV 5x16 mm² AFUMEX (material; 01/09/2011) | 1 | 5.45 | 5.45 |
| %0400 | % | Pequeño material | 5 % | 7.82 | 0.39 |
| %CI | % | Costes indirectos..(s/total) | 6 % | 8.21 | 0.49 |
|  |  | Total |  |  | 8.7 |

| Medición | Uds. | Largo | Parcial |
|---|---|---|---|
| DI | 1 | 100.000 | 100.000 |
| Total |  |  | 100 |

**T-PVCRIG-50** m TUBO PVC RÍGIDO BLINDADO Ø50 mm (27/02/2012)
59 m × 4.97 (5.12 con costes indirectos) = 302.08
Tubo PVC rígido blindado marca Aiscan, modelo BGR50, o equivalente, Øext 50 mm, Øint 40,5 mm, color gris, roscado en barras de 3 m, norma: UNE EN 61386-21, aislante, no propagador de la llama, resistencia al impacto >2 J a -5 ºC, resistencia a la compresión >1.250 N, IP54, IK-7, incluso abrazaderas de fijación, accesorios de conexión, curvas, manguitos, codos, racores, accesorios necesarios. Completamente instalado.

| Código | Ud | Descripción | Rendimiento | Precio | Importe |
|---|---|---|---|---|---|
| U01FY635 | h | Peón ordinario instalador eléctrico | 0.02 | 13.7 | 0.27 |
| PVCRIG-50 | m | Tubo PVC rígido BGR Ø50 mm (material; 14/04/2020) | 1 | 4.2 | 4.20 |
| %0400 | % | Pequeño material | 5 % | 4.47 | 0.22 |
| %CI | % | Costes indirectos..(s/total) | 6 % | 4.69 | 0.28 |
|  |  | Total |  |  | 4.97 |

| Medición | Uds. | Largo | Parcial |
|---|---|---|---|
| DI | 1 | 59.000 | 59.000 |
| Total |  |  | 59 |

**H07Z1K3X10UR** m CONDUCTOR CU H07Z1-K(AS) 2(1x10)+T mm², TUBO RÍGIDO Ø32 mm (01/09/2011)
57 m × 6.9 (7.11 con costes indirectos) = 405.27
Conductor de cobre unipolar H07Z1-K(AS) 750V 2(1x10)+T mm², PRYSMIAN, AFUMEX PLUS 750V (AS), o equivalente, libre de halógenos, bajo tubo rígido de Ø 32 mm, incluso abrazaderas de fijación, accesorios de conexión y embornado. Completamente instalado.

| Código | Ud | Descripción | Rendimiento | Precio | Importe |
|---|---|---|---|---|---|
| U01FY630 | h | Oficial 1ª instalador eléctrico | 0.05 | 15.86 | 0.79 |
| U01FY635 | h | Peón ordinario instalador eléctrico | 0.05 | 13.7 | 0.69 |
| H07Z1X10U | m | Conductor CU H07Z1-K(AS) 750V 1x10 mm² AFUMEX (material; 01/09/2011) | 3 | 0.89 | 2.67 |
| PVCRIG-32 | m | Tubo PVC rígido BGR Ø32 mm (material; 14/04/2020) | 1 | 2.05 | 2.05 |
| %0400 | % | Pequeño material | 5 % | 6.20 | 0.31 |
| %CI | % | Costes indirectos..(s/total) | 6 % | 6.51 | 0.39 |
|  |  | Total |  |  | 6.9 |

| Medición | Uds. | Largo | Parcial |
|---|---|---|---|
| Circuito alimentación CZC | 1 | 57.000 | 57.000 |
| Total |  |  | 57 |

**H07Z1K5X4UT** m CONDUCTOR CU H07Z1-K(AS) 4(1x4)+T mm², TUBO FORROPLAST Ø20 mm (01/09/2011)
17 m × 4.99 (5.14 con costes indirectos) = 87.38
Conductor de cobre unipolar H07Z1-K(AS) 750V 4(1x4)+T mm², PRYSMIAN, AFUMEX PLUS 750V (AS), o equivalente, libre de halógenos, bajo tubo forroplast de Ø 20 mm, accesorios de conexión y embornado, incluso parte proporcional de cajas de derivación y pequeño material, apertura y sellado de rozas. Totalmente instalado según REBT.

| Código | Ud | Descripción | Rendimiento | Precio | Importe |
|---|---|---|---|---|---|
| U01FY630 | h | Oficial 1ª instalador eléctrico | 0.05 | 15.86 | 0.79 |
| U01FY635 | h | Peón ordinario instalador eléctrico | 0.05 | 13.7 | 0.69 |
| H07Z1X4U | m | Conductor CU H07Z1-K(AS) 750V 1x4 mm² AFUMEX (material; 01/09/2011) | 5 | 0.35 | 1.75 |
| FORROP-20 | m | Tubo Forroplast Ø20 mm (material; 26/03/2012) | 1 | 0.18 | 0.18 |
| U30JW900 | ud | p.p. cajas derivación, regletas y peq. material (material; 02/09/2011) | 0.1 | 1.89 | 0.19 |
| AROZAS | m | Apertura de roza y sellado (02/09/2011) | 1 | 0.89 | 0.89 |
| %0400 | % | Pequeño material | 5 % | 4.49 | 0.22 |
| %CI | % | Costes indirectos..(s/total) | 6 % | 4.71 | 0.28 |
|  |  | Total |  |  | 4.99 |

| Medición | Uds. | Largo | Parcial |
|---|---|---|---|
| Circuito a SCPN | 1 | 17.000 | 17.000 |
| Total |  |  | 17 |

**H07Z13X2.5UT** m CONDUCTOR CU H07Z1-K(AS) 2(1x2,5)+T mm², TUBO FORROPLAST Ø20 mm (01/09/2011)
41 m × 3.61 (3.72 con costes indirectos) = 152.52
Conductor de cobre unipolar H07Z1-K(AS) 750V 2(1x2,5)+T mm², PRYSMIAN, AFUMEX PLUS 750V (AS), o equivalente, libre de halógenos, bajo tubo forroplast de Ø 20 mm, accesorios de conexión y embornado, incluso parte proporcional de cajas de derivación y pequeño material, apertura y sellado de rozas. Totalmente instalado según REBT.

| Código | Ud | Descripción | Rendimiento | Precio | Importe |
|---|---|---|---|---|---|
| U01FY630 | h | Oficial 1ª instalador eléctrico | 0.05 | 15.86 | 0.79 |
| U01FY635 | h | Peón ordinario instalador eléctrico | 0.05 | 13.7 | 0.69 |
| H07Z1X2.5U | m | Conductor CU H07Z1-K(AS) 750V 1x2,5 mm² AFUMEX (material; 01/09/2011) | 3 | 0.17 | 0.51 |
| FORROP-20 | m | Tubo Forroplast Ø20 mm | 1 | 0.18 | 0.18 |
| U30JW900 | ud | p.p. cajas derivación, regletas y peq. material | 0.1 | 1.89 | 0.19 |
| AROZAS | m | Apertura de roza y sellado | 1 | 0.89 | 0.89 |
| %0400 | % | Pequeño material | 5 % | 3.25 | 0.16 |
| %CI | % | Costes indirectos..(s/total) | 6 % | 3.41 | 0.20 |
|  |  | Total |  |  | 3.61 |

| Medición | Uds. | Largo | Parcial |
|---|---|---|---|
| CGBT: |  |  |  |
| Split calefactor vestuario masculino | 1 | 3.000 | 3.000 |
| Split calefactor vestuario femenino | 1 | 6.000 | 6.000 |
| Rack | 1 | 4.000 | 4.000 |
| Termo ACS | 1 | 10.000 | 10.000 |
| SCPN: |  |  |  |
| Unidad exterior clima | 1 | 18.000 | 18.000 |
| Total |  |  | 41 |

**H07Z13X1.5UT** m CONDUCTOR CU H07Z1-K(AS) 2(1x1,5)+T mm², TUBO FORROPLAST Ø20 mm (02/09/2011)
39.6 m × 3.41 (3.51 con costes indirectos) = 139.00
Conductor de cobre unipolar H07Z1-K(AS) 750V 2(1x1,5)+T mm², PRYSMIAN, AFUMEX PLUS 750V (AS), o equivalente, libre de halógenos, bajo tubo forroplast de Ø 20 mm, accesorios de conexión y embornado, incluso parte proporcional de cajas de derivación y pequeño material, apertura y sellado de rozas. Totalmente instalado según REBT.

| Código | Ud | Descripción | Rendimiento | Precio | Importe |
|---|---|---|---|---|---|
| U01FY630 | h | Oficial 1ª instalador eléctrico | 0.05 | 15.86 | 0.79 |
| U01FY635 | h | Peón ordinario instalador eléctrico | 0.05 | 13.7 | 0.69 |
| H07Z1X1.5U | m | Conductor CU H07Z1-K(AS) 750V 1x1,5 mm² AFUMEX (material; 02/09/2011) | 3 | 0.11 | 0.33 |
| FORROP-20 | m | Tubo Forroplast Ø20 mm | 1 | 0.18 | 0.18 |
| U30JW900 | ud | p.p. cajas derivación, regletas y peq. material | 0.1 | 1.89 | 0.19 |
| AROZAS | m | Apertura de roza y sellado | 1 | 0.89 | 0.89 |
| %0400 | % | Pequeño material | 5 % | 3.07 | 0.15 |
| %CI | % | Costes indirectos..(s/total) | 6 % | 3.22 | 0.19 |
|  |  | Total |  |  | 3.41 |

| Medición | Uds. | Largo | Parcial |
|---|---|---|---|
| CGBT: |  |  |  |
| Ventilador impulsión | 1 | 6.000 | 6.000 |
| Ventilador extracción | 1 | 12.000 | 12.000 |
| SCPN: |  |  |  |
| Unidad interior clima | 1 | 4.000 | 4.000 |
| Ventilador impulsión | 1 | 7.600 | 7.600 |
| Ventilador extracción | 1 | 10.000 | 10.000 |
| Total |  |  | 39.6 |

**C07Z1-3X2.5TF** ud CIRCUITO CU 750V H07Z1-K(AS) 2(1x2,5)+T mm² TUBO FORROPLAST Ø20 (01/09/2011)
6 ud × 62.49 (64.36 con costes indirectos) = 386.16
Circuito alimentado por conductores unipolares de cobre, H07Z1-K(AS), 750V de 2(1x2,5)+T mm², instalado bajo tubo forroplast de Ø 20 mm, accesorios de conexión y embornado, incluso parte proporcional de cajas de derivación, regletas de conexión, soportes, abrazaderas y pequeño material, apertura y sellado de rozas. Totalmente instalado según REBT.

| Código | Ud | Descripción | Rendimiento | Precio | Importe |
|---|---|---|---|---|---|
| U01FY630 | h | Oficial 1ª instalador eléctrico | 0.8 | 15.86 | 12.69 |
| U01FY635 | h | Peón ordinario instalador eléctrico | 0.8 | 13.7 | 10.96 |
| H07Z1X2.5U | m | Conductor CU H07Z1-K(AS) 750V 1x2,5 mm² AFUMEX | 75 | 0.17 | 12.75 |
| FORROP-20 | m | Tubo Forroplast Ø20 mm | 25 | 0.18 | 4.50 |
| U30JW900 | ud | p.p. cajas derivación, regletas y peq. material | 1 | 1.89 | 1.89 |
| AROZAS | m | Apertura de roza y sellado | 15 | 0.89 | 13.35 |
| %0200 | % | Costes directos complementarios | 5 % | 56.14 | 2.81 |
| %CI | % | Costes indirectos..(s/total) | 6 % | 58.95 | 3.54 |
|  |  | Total |  |  | 62.49 |

| Medición | Uds. | Parcial |
|---|---|---|
| CGBT: |  |  |
| Fuerza | 1 | 1.000 |
| SCPN: |  |  |
| Fuerza | 4 | 4.000 |
| CZC: |  |  |
| Fuerza | 1 | 1.000 |
| Total |  | 6 |

**C07Z1-3X1.5TF** ud CIRCUITO CU 750V H07Z1-K(AS) 2(1x1,5)+T mm² TUBO FORROPLAST Ø20 (02/09/2011)
12 ud × 57.47 (59.19 con costes indirectos) = 710.28
Circuito alimentado por conductores unipolares de cobre, H07Z1-K(AS), 750V de 2(1x1,5)+T mm², instalado bajo tubo forroplast de Ø 20 mm, accesorios de conexión y embornado, incluso parte proporcional de cajas de derivación y pequeño material, apertura y sellado de rozas. Totalmente instalado según REBT.

| Código | Ud | Descripción | Rendimiento | Precio | Importe |
|---|---|---|---|---|---|
| U01FY630 | h | Oficial 1ª instalador eléctrico | 0.8 | 15.86 | 12.69 |
| U01FY635 | h | Peón ordinario instalador eléctrico | 0.8 | 13.7 | 10.96 |
| H07Z1X1.5U | m | Conductor CU H07Z1-K(AS) 750V 1x1,5 mm² AFUMEX | 75 | 0.11 | 8.25 |
| FORROP-20 | m | Tubo Forroplast Ø20 mm | 25 | 0.18 | 4.50 |
| U30JW900 | ud | p.p. cajas derivación, regletas y peq. material | 1 | 1.89 | 1.89 |
| AROZAS | m | Apertura de roza y sellado | 15 | 0.89 | 13.35 |
| %0200 | % | Costes directos complementarios | 5 % | 51.64 | 2.58 |
| %CI | % | Costes indirectos..(s/total) | 6 % | 54.22 | 3.25 |
|  |  | Total |  |  | 57.47 |

| Medición | Uds. | Parcial |
|---|---|---|
| CGBT: |  |  |
| Alumbrado | 1 | 1.000 |
| Emergencias | 1 | 1.000 |
| SCPN: |  |  |
| Alumbrado | 3 | 3.000 |
| Emergencias | 1 | 1.000 |
| CZC: |  |  |
| Alumbrado | 2 | 2.000 |
| Emergencias | 2 | 2.000 |
| Central incendios | 1 | 1.000 |
| Ventiladores aseos | 1 | 1.000 |
| Total |  | 12 |

**TRA-BT** ud TRAMITACIÓN Y ALTA INSTALACIÓN ELÉCTRICA y PLANOS AS BUILT (13/06/2019)
1 ud × 321.22 (330.86 con costes indirectos) = 330.86
Tramitación de la instalación de eléctrica de baja tensión ante la Consellería de Economía, Emprego e Industria, certificados de instalación, incluyendo tasas de la Consellería, inspección por Organismo de Control Autónomo Autorizado, OCA, realización de planos As Built, estado de las instalaciones, detalles, acabado de las mismas y documentación de los equipos.

| Código | Ud | Descripción | Rendimiento | Precio | Importe |
|---|---|---|---|---|---|
| TRABT | ud | Tramitación instalación eléctrica de baja tensión (13/06/2019) | 1 | 130.02 | 130.02 |
| PLASBUILT-BT | ud | Planos As Built instalación eléctrica de baja tensión (13/06/2019) | 1 | 53.54 | 53.54 |
| OCA | ud | Inpección por OCA (13/06/2019) | 1 | 137.66 | 137.66 |
|  |  | Total |  |  | 321.22 |

**AP0801** ud Ayuda albañilería (18/07/2019)
1 ud × 344.92 (355.27 con costes indirectos) = 355.27
Ayuda por obra en el capítulo de instalación de electricidad, incluyendo mano de obra en carga y descarga, materiales, apertura y tapado de rozas, paso de tabiques, recibidos, limpieza, remates y medios auxiliares.

| Código | Ud | Descripción | Rendimiento | Precio | Importe |
|---|---|---|---|---|---|
| MOOA.1d | h | Peón ordinario construcción | 10 | 15.77 | 157.70 |
| MOOA.1a | h | Oficial 1ª construcción | 10 | 16.77 | 167.70 |
| % | % | Costes directos complementarios | 6 % | 325.40 | 19.52 |
|  |  | Total |  |  | 344.92 |

Claves: ordinario, carga, material, escombro, superficie, levantar, accesorio, moho, carpinteria, hoja

| Medición | Uds. | Parcial |
|---|---|---|
| Ayuda | 1 | 1.000 |
| Total |  | 1 |

#### 08.01.02 LUMINARIAS y MECANISMOS (22/11/2010)
Importe: 10633.09

**445986** ud REGULACIÓN PRILUX PACK AULAS-DESPACHOS 20 P-T DALI (27/02/2012)
5 ud × 202.12 (208.18 con costes indirectos) = 1040.90
Sistema de control digital DALI para control por presencia y regulación por aporte de luz natural, marca PRILUX, modelo Pack Aulas-despacho 20 P-T Dali, o equivalente, formado por control, antitracción y sensor de presencia y luminosidad con rango 10 – 650 lx, hay que orientarlo al plano de referencia y no a la entrada de luz, detección de presencia a través del multisensor incorporado, posibilidad de hasta 4 detectores para ampliar el rango, múltiples opciones configurables: nivel secundario cuando no haya detección de presencia, desfase de niveles entre los dos grupos, apagado por exceso, actuación en caso de rearme, regulación manual, control independiente entre grupos control por mando IR a distancia, funcionamiento automático y control manual por pulsador, instalación: A) 2 líneas de regulación independientes, primera y segunda hilera de luminarias desde la ventana, luminarias de pizarra dentro del sistema en modo ON-OFF, B) Primera línea de ventana regulable y segunda línea de ventana ON-OFF, máximo 10 luminarias por circuito, total 20 luminarias, cableado: cable estándar 2x1,5 mm², 100 m hasta la luminaria más alejada, sin polaridad, sin interfencias electromagnéticas, cableado y conexionado, accesorios necesarios. Totalmente instalado.

| Código | Ud | Descripción | Rendimiento | Precio | Importe |
|---|---|---|---|---|---|
| U01FY630 | h | Oficial 1ª instalador eléctrico | 0.35 | 15.86 | 5.55 |
| U01FY635 | h | Peón ordinario instalador eléctrico | 0.35 | 13.7 | 4.80 |
| P_445986 | ud | Regulación Pack aulas-despachos 20 P-T Dali (material; 18/06/2019) | 1 | 99.51 | 99.51 |
| P_000934 | ud | Sensor presencia y luminosidad BDDGC (material; 17/06/2019) | 1 | 71.74 | 71.74 |
| %0400 | % | Pequeño material | 5 % | 181.60 | 9.08 |
| %CI | % | Costes indirectos..(s/total) | 6 % | 190.68 | 11.44 |
|  |  | Total |  |  | 202.12 |

| Medición | Uds. | Parcial |
|---|---|---|
| Zona común | 1 | 1.000 |
| Acceso sala admitidos | 1 | 1.000 |
| Vigilancia PN | 1 | 1.000 |
| Vigilancia privada | 1 | 1.000 |
| Sala inadmitidos | 1 | 1.000 |
| Total |  | 5 |

**000934** ud SENSOR PRESENCIA Y LUMINOSIDAD PRILUX BDDGC EMPOTRABLE EN TECHO (22/11/2012)
1 ud × 85.15 (87.7 con costes indirectos) = 87.70
Sensor para control por presencia y regulación por aporte de luz natural, marca PRILUX, modelo BDDGC, o equivalente, medición de la luz y detección de movimiento, hasta 4 sensores, controlable por mando a distancia, medición de la luz y detección de movimiento desactivables, ajuste individual de los parámetros con el programador BDDGC o el software masterCONFIGURATOR, alimentación de corriente a través de BDDGC, empotrable en techo, cableado y conexionado, accesorios necesarios. Totalmente instalado.

| Código | Ud | Descripción | Rendimiento | Precio | Importe |
|---|---|---|---|---|---|
| U01FY630 | h | Oficial 1ª instalador eléctrico | 0.3 | 15.86 | 4.76 |
| P_000934 | ud | Sensor presencia y luminosidad BDDGC | 1 | 71.74 | 71.74 |
| %0400 | % | Pequeño material | 5 % | 76.50 | 3.83 |
| %CI | % | Costes indirectos..(s/total) | 6 % | 80.33 | 4.82 |
|  |  | Total |  |  | 85.15 |

| Medición | Uds. | Parcial |
|---|---|---|
| Zona común | 1 | 1.000 |
| Total |  | 1 |

**28000646** ud PROGRAMADOR PRILUX BDDGC DALI PARA PACK AULAS-DESPACHOS 20 P-T (22/11/2012)
1 ud × 32.82 (33.8 con costes indirectos) = 33.80
Programador para sistema de control digital DALI, marca PRILUX, modelo BDDGC, o equivalente, para Pack Aulas-despachos 20 P-T Dali, control por mando IR. Suministro y programación.

| Código | Ud | Descripción | Rendimiento | Precio | Importe |
|---|---|---|---|---|---|
| U01FY630 | h | Oficial 1ª instalador eléctrico | 0.8 | 15.86 | 12.69 |
| P_28000646 | ud | Programador BDDGC Dali Pack aulas-despachos 20 P-T Dali (material; 17/06/2019) | 1 | 16.8 | 16.80 |
| %0400 | % | Pequeño material | 5 % | 29.49 | 1.47 |
| %CI | % | Costes indirectos..(s/total) | 6 % | 30.96 | 1.86 |
|  |  | Total |  |  | 32.82 |

**478052** ud LUMINARIA EMPOTRABLE PRILUX SILENT LED I UGR 300x1200 36W/830 (22/11/2012)
4 ud × 94.84 (97.69 con costes indirectos) = 390.76
Luminaria empotrable, marca PRILUX, modelo SILENT LED I UGR 300x1200 36W/830, o equivalente, potencia luminaria 40W, flujo Led 4.316 lm, flujo luminaria 3.618 lm, temperatura de color 3.000 ºK, RA>80, UGR <17/19, IP20, cuerpo de acero, difusor PC, sujeción y accesorios necesarios. Dimensiones 1.200x300x10,5 mm (largoxanchoxalto) y corte 275x1.175 mm. Totalmente instalada.

| Código | Ud | Descripción | Rendimiento | Precio | Importe |
|---|---|---|---|---|---|
| U01FY630 | h | Oficial 1ª instalador eléctrico | 0.35 | 15.86 | 5.55 |
| P_478052 | ud | Luminaria Prilux Silent Led I UGR 300x1200 36W/830 (material; 12/12/2019) | 1 | 79.66 | 79.66 |
| %0400 | % | Pequeño material | 5 % | 85.21 | 4.26 |
| %CI | % | Costes indirectos..(s/total) | 6 % | 89.47 | 5.37 |
|  |  | Total |  |  | 94.84 |

| Medición | Uds. | Parcial |
|---|---|---|
| Domitorio 01 | 2 | 2.000 |
| Domitorio 02 | 2 | 2.000 |
| Total |  | 4 |

**506021** ud LUMINARIA EMPOTR. PRILUX SILENT LED I UGR 300x1200 36W/830-DALI (22/11/2012)
8 ud × 147.38 (151.8 con costes indirectos) = 1214.40
Luminaria empotrable, marca PRILUX, modelo SILENT LED I UGR 300x1200 36W/830 DALI, o equivalente, potencia luminaria 40W, flujo Led 4.316 lm, flujo luminaria 3.618 lm, temperatura de color 3.000 ºK, RA>80, UGR <17/19, IP20, cuerpo de acero, difusor PC, sujeción y accesorios necesarios. Dimensiones 1.200x300x10,5 mm (largoxanchoxalto) y corte 275x1.175 mm. Totalmente instalada.

| Código | Ud | Descripción | Rendimiento | Precio | Importe |
|---|---|---|---|---|---|
| U01FY630 | h | Oficial 1ª instalador eléctrico | 0.35 | 15.86 | 5.55 |
| P_506021 | ud | Luminaria Prilux Silent Led I UGR 300x1200 36W/830 DALI (material; 13/04/2020) | 1 | 126.87 | 126.87 |
| %0400 | % | Pequeño material | 5 % | 132.42 | 6.62 |
| %CI | % | Costes indirectos..(s/total) | 6 % | 139.04 | 8.34 |
|  |  | Total |  |  | 147.38 |

| Medición | Uds. | Parcial |
|---|---|---|
| Vigilancia PN | 2 | 2.000 |
| Vigilancia privada | 2 | 2.000 |
| Zona común | 4 | 4.000 |
| Total |  | 8 |

**470759** ud LUMINARIA EMPOTRABLE PRILUX SILENT LED I UGR 600x600 36W/830 (22/11/2012)
2 ud × 104.59 (107.73 con costes indirectos) = 215.46
Luminaria empotrable, marca PRILUX, modelo SILENT LED I UGR 36W/830, o equivalente, clase 1, difusor opal, potencia luminaria 40W, flujo Led 4.316 lm, flujo luminaria 3.618 lm, temperatura de color 3.000 ºK, RA>80, UGR <19 o 17, IP20, cuerpo de acero, difusor PC, sujeción y accesorios necesarios. Dimensiones 600x600x10,5 mm (largoxanchoxalto) y corte 575x575 mm. Totalmente instalada.

| Código | Ud | Descripción | Rendimiento | Precio | Importe |
|---|---|---|---|---|---|
| U01FY630 | h | Oficial 1ª instalador eléctrico | 0.35 | 15.86 | 5.55 |
| P_470759 | ud | Luminaria Prilux Silent Led I UGR 600x600 36W/830 (material; 13/04/2020) | 1 | 88.42 | 88.42 |
| %0400 | % | Pequeño material | 5 % | 93.97 | 4.70 |
| %CI | % | Costes indirectos..(s/total) | 6 % | 98.67 | 5.92 |
|  |  | Total |  |  | 104.59 |

| Medición | Uds. | Parcial |
|---|---|---|
| Almacén/despacho P.N. | 2 | 2.000 |
| Total |  | 2 |

**506038** ud LUMINARIA EMPOTRABLE PRILUX SILENT LED I UGR 600x600 36W/830DALI (22/11/2012)
9 ud × 133.76 (137.77 con costes indirectos) = 1239.93
Luminaria empotrable, marca PRILUX, modelo SILENT LED I UGR 36W/830 DALI, o equivalente, clase 1, difusor opal, potencia luminaria 40W, flujo Led 4.316 lm, flujo luminaria 3.618 lm, temperatura de color 3.000 ºK, RA>80, UGR <19 o 17, IP20, cuerpo de acero, difusor PC, sujeción y accesorios necesarios. Dimensiones 600x600x10,5 mm (largoxanchoxalto) y corte 575x575 mm. Totalmente instalada.

| Código | Ud | Descripción | Rendimiento | Precio | Importe |
|---|---|---|---|---|---|
| U01FY630 | h | Oficial 1ª instalador eléctrico | 0.35 | 15.86 | 5.55 |
| P_506038 | ud | Luminaria Prilux Silent Led I UGR 600x600 36W/830 Dali (material; 13/04/2020) | 1 | 114.63 | 114.63 |
| %0400 | % | Pequeño material | 5 % | 120.18 | 6.01 |
| %CI | % | Costes indirectos..(s/total) | 6 % | 126.19 | 7.57 |
|  |  | Total |  |  | 133.76 |

| Medición | Uds. | Parcial |
|---|---|---|
| Sala inadmitidos | 9 | 9.000 |
| Total |  | 9 |

**381437** ud DOWNLIGHT PRILUX KENTAU 20W/830, BLANCO (22/11/2012)
9 ud × 46.35 (47.74 con costes indirectos) = 429.66
Downlight Led, marca PRILUX, modelo KENTAU 20W/830, o equivalente, potencia flujo 2.173 lm, temperatura de color 3.000 ºK, RA>80, IP20, color blanco, cuerpo de aluminio inyectado, difusor opal de policarbonato y accesorios necesarios. Dimensiones Ø225x30 mm (Øxalto) y corte Ø200-210 mm. Totalmente instalado.

| Código | Ud | Descripción | Rendimiento | Precio | Importe |
|---|---|---|---|---|---|
| U01FY630 | h | Oficial 1ª instalador eléctrico | 0.3 | 15.86 | 4.76 |
| P_381437 | ud | Downlight Prilux Kentau 20W/830 (material; 10/09/2019) | 1 | 36.89 | 36.89 |
| %0400 | % | Pequeño material | 5 % | 41.65 | 2.08 |
| %CI | % | Costes indirectos..(s/total) | 6 % | 43.73 | 2.62 |
|  |  | Total |  |  | 46.35 |

| Medición | Uds. | Parcial |
|---|---|---|
| Instalaciones | 2 | 2.000 |
| Vestuario masculino | 4 | 4.000 |
| Vestuario femenino | 2 | 2.000 |
| Limpieza P.N. | 1 | 1.000 |
| Total |  | 9 |

**469234** ud DOWNLIGHT PRILUX KOBE 12W/830 (22/11/2012)
9 ud × 41.35 (42.59 con costes indirectos) = 383.31
Downlight Led, marca PRILUX, modelo Kobe 12W/830, o equivalente, potencia luminaria 15W, flujo Led 1.561 lm, flujo luminaria 1.182 lm, ángulo de apertura 50º, temperatura de color 3.000 ºK, RA>80, UGR <19, IP20, cuerpo de aluminio inyectado, reflector de aluminio anodizado y difusor de vidrio transparente, para empotrar, accesorios necesarios. Dimensiones Ø145x79,5 mm (Øxalto) y corte Ø120-130 mm. Totalmente instalado.

| Código | Ud | Descripción | Rendimiento | Precio | Importe |
|---|---|---|---|---|---|
| U01FY630 | h | Oficial 1ª instalador eléctrico | 0.3 | 15.86 | 4.76 |
| P_469234 | ud | Downlight Prilux Kobe 12W/830 (material; 12/04/2020) | 1 | 32.39 | 32.39 |
| %0400 | % | Pequeño material | 5 % | 37.15 | 1.86 |
| %CI | % | Costes indirectos..(s/total) | 6 % | 39.01 | 2.34 |
|  |  | Total |  |  | 41.35 |

| Medición | Uds. | Parcial |
|---|---|---|
| Acceso vestuarios | 1 | 1.000 |
| Vestuario masculino | 2 | 2.000 |
| Vestuario femenino | 1 | 1.000 |
| Acceso aseos | 1 | 1.000 |
| Limpieza general | 1 | 1.000 |
| Aseo 01 | 1 | 1.000 |
| Aseo 02 | 2 | 2.000 |
| Total |  | 9 |

**482097** ud DOWNLIGHT PRILUX KOBE 12W/830, DALI (22/11/2012)
4 ud × 95.5 (98.37 con costes indirectos) = 393.48
Downlight Led, marca PRILUX, modelo Kobe 12W/830 DALI, o equivalente, potencia luminaria 15W, flujo Led 1.561 lm, flujo luminaria 1.182 lm, ángulo de apertura 50º, temperatura de color 3.000 ºK, RA>80, UGR <19, IP20, cuerpo de aluminio inyectado, reflector de aluminio anodizado y difusor de vidrio transparente, para empotrar, accesorios necesarios. Dimensiones Ø145x79,5 mm (Øxalto) y corte Ø120-130 mm. Totalmente instalado.

| Código | Ud | Descripción | Rendimiento | Precio | Importe |
|---|---|---|---|---|---|
| U01FY630 | h | Oficial 1ª instalador eléctrico | 0.3 | 15.86 | 4.76 |
| P_482097 | ud | Downlight Prilux Kobe 12W/830 DALI (material; 13/04/2020) | 1 | 81.04 | 81.04 |
| %0400 | % | Pequeño material | 5 % | 85.80 | 4.29 |
| %CI | % | Costes indirectos..(s/total) | 6 % | 90.09 | 5.41 |
|  |  | Total |  |  | 95.5 |

| Medición | Uds. | Parcial |
|---|---|---|
| Acceso sala admitidos | 4 | 4.000 |
| Total |  | 4 |

**233293** ud DOWNLIGHT PRILUX TRIBOLA 25W/830, IP54 (22/11/2012)
4 ud × 70.71 (72.83 con costes indirectos) = 291.32
Downlight Led, marca PRILUX, modelo TRIBOLA 25W/840, o equivalente, potencia luminaria 29W, flujo Led 2.866 lm, flujo luminaria 2.295 lm, ángulo de apertura 60º, temperatura de color 3.000 ºK, RA>80, IP54, cuerpo de aluminio inyectado, reflector de aluminio anodizado y difusor de vidrio transparente, para empotrar, accesorios necesarios. Dimensiones Ø220x85 mm (Øxalto) y corte Ø160 mm. Totalmente instalado.

| Código | Ud | Descripción | Rendimiento | Precio | Importe |
|---|---|---|---|---|---|
| U01FY630 | h | Oficial 1ª instalador eléctrico | 0.3 | 15.86 | 4.76 |
| P_233293 | ud | Downlight Prilux Tribola 25W/830, IP54 (material; 12/04/2020) | 1 | 58.77 | 58.77 |
| %0400 | % | Pequeño material | 5 % | 63.53 | 3.18 |
| %CI | % | Costes indirectos..(s/total) | 6 % | 66.71 | 4.00 |
|  |  | Total |  |  | 70.71 |

| Medición | Uds. | Parcial |
|---|---|---|
| Baños inadmitidos | 4 | 4.000 |
| Total |  | 4 |

**234054** ud DOWNLIGHT PRILUX TRIBOLA 8W/830, IP65 (22/11/2012)
2 ud × 33.06 (34.05 con costes indirectos) = 68.10
Downlight Led, marca PRILUX, modelo TRIBOLA 8W/830, o equivalente, clase II, potencia luminaria 9W, flujo Led 834 lm, flujo luminaria 667 lm, ángulo de apertura 45º, temperatura de color 3.000 ºK, RA>80, IP65, cuerpo de aluminio inyectado, reflector de aluminio anodizado y difusor de vidrio transparente, para empotrar, accesorios necesarios. Dimensiones Ø84x60 mm (Øxalto) y corte Ø75 mm. Totalmente instalado.

| Código | Ud | Descripción | Rendimiento | Precio | Importe |
|---|---|---|---|---|---|
| U01FY630 | h | Oficial 1ª instalador eléctrico | 0.3 | 15.86 | 4.76 |
| P_234054 | ud | Downlight Prilux Tribola 8W/830, IP65 (material; 22/03/2016) | 1 | 24.94 | 24.94 |
| %0400 | % | Pequeño material | 5 % | 29.70 | 1.49 |
| %CI | % | Costes indirectos..(s/total) | 6 % | 31.19 | 1.87 |
|  |  | Total |  |  | 33.06 |

| Medición | Uds. | Parcial |
|---|---|---|
| Vestuario masculino | 1 | 1.000 |
| Vestuario femenino | 1 | 1.000 |
| Total |  | 2 |

**NOR-F-80L-E** ud EMERGENCIA NORMALUX EXTRAPLANA F-80L-90 LÚMENES EMPOTRABLE (22/11/2012)
17 ud × 58.45 (60.2 con costes indirectos) = 1023.40
Luminaria de emergencia Normalux, modelo Extraplana F-80L, o equivalente, de 90 lúmenes, versión estándar, lámpara Led, autonomía de 1 hora, modo de funcionamiento no permanente, batería de Ni-Cd 3,6V/750 mAh, potencia 1,1W, alimentación 230V, con diodo de señalización, botón de test, envolvente de ABS autoextinguible y difusor de policarbonato opal, IP44, IK 04, acabado blanco, dimensiones 325x134x36 mm (largoxanchoxfondo), y marco para empotrar F-ME, accesorios necesarios. Totalmente instalada.

| Código | Ud | Descripción | Rendimiento | Precio | Importe |
|---|---|---|---|---|---|
| U01FY630 | h | Oficial 1ª instalador eléctrico | 0.2 | 15.86 | 3.17 |
| NOR_F-80L | ud | Luminaria emergencia Normalux Extraplana F-80L (material; 06/04/2017) | 1 | 44.14 | 44.14 |
| F-ME | ud | Marco para emportrar color blanco (material; 06/04/2017) | 1 | 5.2 | 5.20 |
| %0400 | % | Pequeño material | 5 % | 52.51 | 2.63 |
| %CI | % | Costes indirectos..(s/total) | 6 % | 55.14 | 3.31 |
|  |  | Total |  |  | 58.45 |

| Medición | Uds. | Parcial |
|---|---|---|
| Zonas comunes | 5 | 5.000 |
| Vestuarios | 5 | 5.000 |
| Zona inadmitidos | 7 | 7.000 |
| Total |  | 17 |

**NOR-F-200L-E** ud EMERGENCIA NORMALUX EXTRAPLANA F-200L-220 LÚMENES EMPOTRABLE (22/11/2012)
4 ud × 59.72 (61.51 con costes indirectos) = 246.04
Luminaria de emergencia Normalux, modelo Extraplana F-200L, o equivalente, de 220 lúmenes, versión estándar, lámpara Led, autonomía de 1 hora, modo de funcionamiento no permanente, batería de Ni-Cd 4,8V/750 mAh, potencia 1,1W, alimentación 230V, con diodo de señalización, botón de test, envolvente de ABS autoextinguible y difusor de policarbonato opal, IP42, IK 04, acabado blanco, dimensiones 325x134x36 mm (largoxanchoxfondo), y marco para empotrar, accesorios necesarios. Totalmente instalada.

| Código | Ud | Descripción | Rendimiento | Precio | Importe |
|---|---|---|---|---|---|
| U01FY630 | h | Oficial 1ª instalador eléctrico | 0.2 | 15.86 | 3.17 |
| NOR-F_200L | ud | Luminaria emergencia Normalux Extraplana F-200L (material; 06/04/2017) | 1 | 45.29 | 45.29 |
| F-ME | ud | Marco para emportrar color blanco | 1 | 5.2 | 5.20 |
| %0400 | % | Pequeño material | 5 % | 53.66 | 2.68 |
| %CI | % | Costes indirectos..(s/total) | 6 % | 56.34 | 3.38 |
|  |  | Total |  |  | 59.72 |

| Medición | Uds. | Parcial |
|---|---|---|
| Zonas comunes | 1 | 1.000 |
| Zona inadmitidos | 3 | 3.000 |
| Total |  | 4 |

**NOR-F-DBE** ud BANDEROLA NORMALUX F-DBE PARA EXTRAPLANA EMPOTRADA (27/02/2012)
2 ud × 18.68 (19.24 con costes indirectos) = 38.48
Banderola de metacrilato NORMALUX, F-DBE, o equivalente, para emergencia serie Extraplana montaje empotrada, soporte de fijación transparente, para colocación de pictogramas de señalización, accesorios necesarios. Dimensiones 319x152 mm (anchoxalto). Totalmente instalada.

| Código | Ud | Descripción | Rendimiento | Precio | Importe |
|---|---|---|---|---|---|
| U01FY635 | h | Peón ordinario instalador eléctrico | 0.1 | 13.7 | 1.37 |
| F-DBE | ud | Banderola F-DBE para serie Extraplana (material; 19/01/2018) | 1 | 15.41 | 15.41 |
| %0400 | % | Pequeño material | 5 % | 16.78 | 0.84 |
| %CI | % | Costes indirectos..(s/total) | 6 % | 17.62 | 1.06 |
|  |  | Total |  |  | 18.68 |

| Medición | Uds. | Parcial |
|---|---|---|
| Zona inadmitidos | 2 | 2.000 |
| Total |  | 2 |

**NOR-PF** ud PICTOGRAMA NORMALUX TIPO PF PARA EXTRAPLANA (27/02/2012)
2 ud × 3.78 (3.89 con costes indirectos) = 7.78
Pictograma adhesivo NORMALUX, Tipo PF, o equivalente, para banderola de la serie Extraplana, soporte de fijación transparente, accesorios necesarios. Dimensiones 320x150 mm (anchoxalto). Totalmente instalada.

| Código | Ud | Descripción | Rendimiento | Precio | Importe |
|---|---|---|---|---|---|
| U01FY635 | h | Peón ordinario instalador eléctrico | 0.1 | 13.7 | 1.37 |
| PF | ud | Pictograma PF para serie Extraplana (material; 19/01/2018) | 1 | 2.03 | 2.03 |
| %0400 | % | Pequeño material | 5 % | 3.40 | 0.17 |
| %CI | % | Costes indirectos..(s/total) | 6 % | 3.57 | 0.21 |
|  |  | Total |  |  | 3.78 |

| Medición | Uds. | Parcial |
|---|---|---|
| Zona inadmitidos | 2 | 2.000 |
| Total |  | 2 |

**LS990-531U** ud PUNTO PULSADOR JUNG LS 990 (22/11/2010)
7 ud × 27.69 (28.52 con costes indirectos) = 199.64
Punto pulsador realizado en tubo PVC rígido Ø20 mm y conductor de cobre unipolar H07Z1-K(AS) de 1,5 mm² de Cu y aislamiento 750 V, en sistema monofásico con toma de tierra (fase, neutro y tierra), incluyendo caja mecanismo universal con tornillos, pulsador unipolar marca JUNG, modelo LS 990, marco y tecla color blanco alpino RAL 9010, o equivalente, incluso parte proporcional de cajas de derivación y pequeño material, apertura y sellado de rozas. Totalmente instalado según REBT.

| Código | Ud | Descripción | Rendimiento | Precio | Importe |
|---|---|---|---|---|---|
| U01FY635 | h | Peón ordinario instalador eléctrico | 0.1 | 13.7 | 1.37 |
| U01FY630 | h | Oficial 1ª instalador eléctrico | 0.1 | 15.86 | 1.59 |
| H07Z1X1.5U | m | Conductor CU H07Z1-K(AS) 750V 1x1,5 mm² AFUMEX | 24 | 0.11 | 2.64 |
| FORROP-20 | m | Tubo Forroplast Ø20 mm | 8 | 0.18 | 1.44 |
| 31710-31 | ud | Caja de empotrar univ. 1 elemento (material; 22/11/2010) | 1 | 0.3 | 0.30 |
| LS990_531U | ud | Mecanismo pulsador unipolar Jung LS990 10 AX/250V (material; 14/06/2019) | 1 | 4.41 | 4.41 |
| LS990 WW | ud | Tecla blanco alpino (material; 14/06/2019) | 1 | 2.49 | 2.49 |
| LS990-981WW | ud | Marco simple blanco alpino (material; 14/06/2019) | 1 | 1.63 | 1.63 |
| U30JW900 | ud | p.p. cajas derivación, regletas y peq. material | 1 | 1.89 | 1.89 |
| AROZAS | m | Apertura de roza y sellado | 8 | 0.89 | 7.12 |
| %0400 | % | Pequeño material | 5 % | 24.88 | 1.24 |
| %CI | % | Costes indirectos..(s/total) | 6 % | 26.12 | 1.57 |
|  |  | Total |  |  | 27.69 |

| Medición | Uds. | Parcial |
|---|---|---|
| P.N. | 7 | 7.000 |
| Total |  | 7 |

**LS990-501U** ud PUNTO DE LUZ SENCILLO JUNG LS 990 (22/11/2010)
6 ud × 27.11 (27.92 con costes indirectos) = 167.52
Punto de luz sencillo realizado en tubo PVC corrugado Ø20 mm y conductor de cobre unipolar H07Z1-K(AS) de 1,5 mm² de Cu y aislamiento 750 V, en sistema monofásico con toma de tierra (fase, neutro y tierra), incluyendo caja mecanismo universal con tornillos, interruptor unipolar marca JUNG, modelo LS 990, marco y tecla color blanco alpino RAL 9010, o equivalente, incluso parte proporcional de cajas de derivación y pequeño material, apertura y sellado de rozas. Totalmente instalado según REBT.

| Código | Ud | Descripción | Rendimiento | Precio | Importe |
|---|---|---|---|---|---|
| U01FY635 | h | Peón ordinario instalador eléctrico | 0.1 | 13.7 | 1.37 |
| U01FY630 | h | Oficial 1ª instalador eléctrico | 0.1 | 15.86 | 1.59 |
| H07Z1X1.5U | m | Conductor CU H07Z1-K(AS) 750V 1x1,5 mm² AFUMEX | 24 | 0.11 | 2.64 |
| FORROP-20 | m | Tubo Forroplast Ø20 mm | 8 | 0.18 | 1.44 |
| 31710-31 | ud | Caja de empotrar univ. 1 elemento | 1 | 0.3 | 0.30 |
| LS990_501U | ud | Mecanismo interruptor unipolar Jung LS990 10 AX/250V (material; 14/06/2019) | 1 | 3.89 | 3.89 |
| LS990 WW | ud | Tecla blanco alpino | 1 | 2.49 | 2.49 |
| LS990-981WW | ud | Marco simple blanco alpino | 1 | 1.63 | 1.63 |
| U30JW900 | ud | p.p. cajas derivación, regletas y peq. material | 1 | 1.89 | 1.89 |
| AROZAS | m | Apertura de roza y sellado | 8 | 0.89 | 7.12 |
| %0400 | % | Pequeño material | 5 % | 24.36 | 1.22 |
| %CI | % | Costes indirectos..(s/total) | 6 % | 25.58 | 1.53 |
|  |  | Total |  |  | 27.11 |

| Medición | Uds. | Parcial |
|---|---|---|
| P.N. | 6 | 6.000 |
| Total |  | 6 |

**K0775860-H** ud DETECTOR DE PRESENCIA KOBAN KDP1 360FP IP40 EMPOTRABLE TECHO (02/09/2011)
5 ud × 71.03 (73.16 con costes indirectos) = 365.80
Detector de presencia por infrarrojos, PIR, marca Koban, modelo KDP1 360FP, o equivalente, empotrable en falso techo Ø 57 mm, ángulo de detección de 360º, altura de instalación 2,5 m, distancia de detección 7 m (radio), 1 canal de salida, ajuste de tiempo de 5 seg. a 30 min, rango crepuscular 10-2.000 Lux (ajustable), alimentación 230V, consumo 1W, tipo de cargas (Máx.): Incandescente: 2.000W, halógena: 1.000W, fluorescente: 900VA/150W, lámpara bajo consumo: 600VA/400W, LED: 400W, color blanco, IP40 y conductor de cobre unipolar H07Z1-K(AS) de 1,5 mm² de Cu y aislamiento 750 V, en sistema monofásico con toma de tierra (fase, neutro y tierra), en tubo PVC Ø 20 mm, incluso parte proporcional de cajas de derivación y pequeño material, apertura y sellado de rozas. Totalmente instalado según REBT.

| Código | Ud | Descripción | Rendimiento | Precio | Importe |
|---|---|---|---|---|---|
| U01FY630 | h | Oficial 1ª instalador eléctrico | 0.2 | 15.86 | 3.17 |
| U01FY635 | h | Peón ordinario instalador eléctrico | 0.2 | 13.7 | 2.74 |
| 00775860 | ud | Detector de presencia KDP2 360 FP (material; 20/01/2018) | 1 | 44.82 | 44.82 |
| H07Z1X1.5U | m | Conductor CU H07Z1-K(AS) 750V 1x1,5 mm² AFUMEX | 24 | 0.11 | 2.64 |
| FORROP-20 | m | Tubo Forroplast Ø20 mm | 8 | 0.18 | 1.44 |
| U30JW900 | ud | p.p. cajas derivación, regletas y peq. material | 1 | 1.89 | 1.89 |
| AROZAS | m | Apertura de roza y sellado | 8 | 0.89 | 7.12 |
| %0400 | % | Pequeño material | 5 % | 63.82 | 3.19 |
| %CI | % | Costes indirectos..(s/total) | 6 % | 67.01 | 4.02 |
|  |  | Total |  |  | 71.03 |

| Medición | Uds. | Parcial |
|---|---|---|
| Aseos | 4 | 4.000 |
| Acceso vestuarios | 1 | 1.000 |
| Total |  | 5 |

**LS990-TC** ud BASE ENCHUFE "SCHUKO" JUNG LS 990 (22/11/2010)
17 ud × 27.54 (28.37 con costes indirectos) = 482.29
Base enchufe con toma de tierra lateral realizado en tubo PVC corrugado de Ø20 mm y conductor unipolar H07Z1-K(AS) de 2,5 mm² de Cu y aislamiento 750 V, en sistema monofásico con toma de tierra (fase, neutro y tierra), incluyendo caja mecanismo universal con tornillos, base enchufe 10/16 A (II+T.T.), sistema "Schuko", JUNG modelo LS 990, marco y tecla color blanco alpino RAL 9010, o equivalente, incluso parte proporcional de cajas de derivación y pequeño material, apertura y sellado de rozas. Totalmente instalado según REBT.

| Código | Ud | Descripción | Rendimiento | Precio | Importe |
|---|---|---|---|---|---|
| U01FY630 | h | Oficial 1ª instalador eléctrico | 0.1 | 15.86 | 1.59 |
| U01FY635 | h | Peón ordinario instalador eléctrico | 0.1 | 13.7 | 1.37 |
| H07Z1X1.5U | m | Conductor CU H07Z1-K(AS) 750V 1x1,5 mm² AFUMEX | 24 | 0.11 | 2.64 |
| FORROP-20 | m | Tubo Forroplast Ø20 mm | 8 | 0.18 | 1.44 |
| 31710-31 | ud | Caja de empotrar univ. 1 elemento | 1 | 0.3 | 0.30 |
| LS9901521KIWW | ud | Base enchufe "Schuko" Jung LS 990 10-16A/250V (material; 14/06/2019) | 1 | 6.76 | 6.76 |
| LS990-981WW | ud | Marco simple blanco alpino | 1 | 1.63 | 1.63 |
| U30JW900 | ud | p.p. cajas derivación, regletas y peq. material | 1 | 1.89 | 1.89 |
| AROZAS | m | Apertura de roza y sellado | 8 | 0.89 | 7.12 |
| %0400 | % | Pequeño material | 5 % | 24.74 | 1.24 |
| %CI | % | Costes indirectos..(s/total) | 6 % | 25.98 | 1.56 |
|  |  | Total |  |  | 27.54 |

| Medición | Uds. | Parcial |
|---|---|---|
| Zona común | 1 | 1.000 |
| P.N. | 16 | 16.000 |
| Total |  | 17 |

**LS990-TCD** ud BASE ENCHUFE "SCHUKO" JUNG LS 990 DOBLE (22/11/2010)
1 ud × 36.92 (38.03 con costes indirectos) = 38.03
Base enchufe doble con toma de tierra lateral realizado en tubo PVC corrugado de Ø20 mm y conductor unipolar H07Z1-K(AS) de 2,5 mm² de Cu y aislamiento 750 V, en sistema monofásico con toma de tierra (fase, neutro y tierra), incluyendo caja mecanismo universal con tornillos, base enchufe 10/16 A (II+T.T.), sistema "Schuko", JUNG modelo LS 990, marco y teclas color blanco alpino RAL 9010, o equivalente, incluso parte proporcional de cajas de derivación y pequeño material, apertura y sellado de rozas. Totalmente instalado según REBT.

| Código | Ud | Descripción | Rendimiento | Precio | Importe |
|---|---|---|---|---|---|
| U01FY630 | h | Oficial 1ª instalador eléctrico | 0.1 | 15.86 | 1.59 |
| U01FY635 | h | Peón ordinario instalador eléctrico | 0.1 | 13.7 | 1.37 |
| H07Z1X1.5U | m | Conductor CU H07Z1-K(AS) 750V 1x1,5 mm² AFUMEX | 24 | 0.11 | 2.64 |
| FORROP-20 | m | Tubo Forroplast Ø20 mm | 8 | 0.18 | 1.44 |
| 31710-31 | ud | Caja de empotrar univ. 1 elemento | 2 | 0.3 | 0.60 |
| LS9901521KIWW | ud | Base enchufe "Schuko" Jung LS 990 10-16A/250V | 2 | 6.76 | 13.52 |
| LS990-982WW | ud | Marco doble blanco alpino (material; 11/12/2019) | 1 | 3 | 3.00 |
| U30JW900 | ud | p.p. cajas derivación, regletas y peq. material | 1 | 1.89 | 1.89 |
| AROZAS | m | Apertura de roza y sellado | 8 | 0.89 | 7.12 |
| %0400 | % | Pequeño material | 5 % | 33.17 | 1.66 |
| %CI | % | Costes indirectos..(s/total) | 6 % | 34.83 | 2.09 |
|  |  | Total |  |  | 36.92 |

| Medición | Uds. | Parcial |
|---|---|---|
| Sala inadmitidos | 1 | 1.000 |
| Total |  | 1 |

**4ME-2R-2S-4RJ** ud CAJA MULTISERVICIOS EMPOTRADA CIMA 500 4 MÓDULOS, 2R+2SAI+4RJ45 (01/09/2011)
3 ud × 157.18 (161.9 con costes indirectos) = 485.70
Caja multiservicio 4 módulos de empotrar sin tapa de SIMÓN serie CIMA 500, o equivalente, con la siguiente compartimentación: cajetín de empotrar 4 módulos CIMA dobles, marco 4 módulos CIMA dobles color blanco, 1 módulo doble schuko CIMA con piloto luminoso acabado monocolor blanco, 1 módulo doble schuko CIMA con piloto luminoso acabado bicolor rojo, 4 placas CIMA 500 voz y datos plana con guardapolvo y con 4 conectores RJ-45 CAT 6 UTP en blanco. Incluso placa separadora, parte proporcional de cajas de derivación y pequeño material, apertura y sellado de rozas. Totalmente instalado según REBT.

| Código | Ud | Descripción | Rendimiento | Precio | Importe |
|---|---|---|---|---|---|
| U01FY630 | h | Oficial 1ª instalador eléctrico | 1.5 | 15.86 | 23.79 |
| U01FY635 | h | Peón ordinario instalador eléctrico | 1.5 | 13.7 | 20.55 |
| H07Z1X2.5U | m | Conductor CU H07Z1-K(AS) 750V 1x2,5 mm² AFUMEX | 24 | 0.17 | 4.08 |
| FORROP-20 | m | Tubo Forroplast Ø20 mm | 8 | 0.18 | 1.44 |
| 51020104-039 | ud | Cajetín de pared empotrar SIMON 500 CIMA de 4 módulos (material; 27/04/2017) | 1 | 9.41 | 9.41 |
| 51010104-030 | ud | Marco y bastidor sin tapa SIMON 500 CIMA de 4 módulos en blanco (material; 27/04/2017) | 1 | 10.19 | 10.19 |
| P-VDM | ud | Placa separadora (material; 13/12/2011) | 1 | 0.11 | 0.11 |
| 50010472-030 | ud | Base doble schuko SIMON CIMA 500 con Led, blanco (material; 12/05/2016) | 1 | 9.38 | 9.38 |
| 50010472-037 | ud | Base doble schuko SIMON CIMA 500 con Led, rojo (material; 12/05/2016) | 1 | 9.38 | 9.38 |
| 50001085-030 | ud | Placa CIMA 500 V&D plana con guardapolvo y 1conect. Cat. 6 en bl (material; 12/05/2016) | 4 | 10.97 | 43.88 |
| U30JW900 | ud | p.p. cajas derivación, regletas y peq. material | 1 | 1.89 | 1.89 |
| AROZAS | m | Apertura de roza y sellado | 8 | 0.89 | 7.12 |
| %0400 | % | Pequeño material | 5 % | 141.22 | 7.06 |
| %CI | % | Costes indirectos..(s/total) | 6 % | 148.28 | 8.90 |
|  |  | Total |  |  | 157.18 |

| Medición | Uds. | Parcial |
|---|---|---|
| Almacén/despacho P.N. | 1 | 1.000 |
| Vigilancia PN | 1 | 1.000 |
| Vigilancia privada | 1 | 1.000 |
| Total |  | 3 |

**PSME-3X1.5-H** ud PUNTO DE LUZ SIN MECANISMO H07Z1-K(AS) 2(1x1,5)+T mm², FORRO Ø20 (02/09/2011)
61 ud × 21.15 (21.78 con costes indirectos) = 1328.58
Punto de luz sin mecanismo, realizado por conductores unipolares de cobre, H07Z1-K(AS), 750V de 2(1x1,5)+T mm², instalado bajo tubo forroplast Ø20 mm, en sistema monofásico con toma de tierra (fase, neutro y tierra), accesorios de conexión y embornado, incluso parte proporcional de cajas de derivación y pequeño material, apertura y sellado de rozas. Totalmente instalado según REBT.

| Código | Ud | Descripción | Rendimiento | Precio | Importe |
|---|---|---|---|---|---|
| U01FY630 | h | Oficial 1ª instalador eléctrico | 0.2 | 15.86 | 3.17 |
| U01FY635 | h | Peón ordinario instalador eléctrico | 0.2 | 13.7 | 2.74 |
| H07Z1X1.5U | m | Conductor CU H07Z1-K(AS) 750V 1x1,5 mm² AFUMEX | 24 | 0.11 | 2.64 |
| FORROP-20 | m | Tubo Forroplast Ø20 mm | 8 | 0.18 | 1.44 |
| U30JW900 | ud | p.p. cajas derivación, regletas y peq. material | 1 | 1.89 | 1.89 |
| AROZAS | m | Apertura de roza y sellado | 8 | 0.89 | 7.12 |
| %0400 | % | Pequeño material | 5 % | 19.00 | 0.95 |
| %CI | % | Costes indirectos..(s/total) | 6 % | 19.95 | 1.20 |
|  |  | Total |  |  | 21.15 |

| Medición | Uds. | Parcial |
|---|---|---|
| Luminarias | 36 | 36.000 |
| Emergencias | 21 | 21.000 |
| Regulador Dali | 4 | 4.000 |
| Total |  | 61 |

**PSME-2X1.5-H** ud PUNTO CONEXIÓN SIN MECANISMO H07Z1-K(AS) 2(1x1,5) mm², FORRO Ø20 (02/09/2011)
21 ud × 20.17 (20.78 con costes indirectos) = 436.38
Punto de conexión sin mecanismo, realizado por conductores unipolares de cobre, H07Z1-K(AS), 750V de 2(1x1,5) mm², instalado bajo tubo forroplast Ø20 mm, accesorios de conexión y embornado, incluso parte proporcional de cajas de derivación y pequeño material, apertura y sellado de rozas. Totalmente instalado según REBT.

| Código | Ud | Descripción | Rendimiento | Precio | Importe |
|---|---|---|---|---|---|
| U01FY630 | h | Oficial 1ª instalador eléctrico | 0.2 | 15.86 | 3.17 |
| U01FY635 | h | Peón ordinario instalador eléctrico | 0.2 | 13.7 | 2.74 |
| H07Z1X1.5U | m | Conductor CU H07Z1-K(AS) 750V 1x1,5 mm² AFUMEX | 16 | 0.11 | 1.76 |
| FORROP-20 | m | Tubo Forroplast Ø20 mm | 8 | 0.18 | 1.44 |
| U30JW900 | ud | p.p. cajas derivación, regletas y peq. material | 1 | 1.89 | 1.89 |
| AROZAS | m | Apertura de roza y sellado | 8 | 0.89 | 7.12 |
| %0400 | % | Pequeño material | 5 % | 18.12 | 0.91 |
| %CI | % | Costes indirectos..(s/total) | 6 % | 19.03 | 1.14 |
|  |  | Total |  |  | 20.17 |

| Medición | Uds. | Parcial |
|---|---|---|
| Conexión control de iluminación: |  |  |
| Luminarias regulables Dali | 21 | 21.000 |
| Total |  | 21 |

**LS990-5229** ud TOMA TELEVISIÓN JUNG LS 990 (22/11/2010)
1 ud × 23.91 (24.63 con costes indirectos) = 24.63
Toma televisión, 2 tomas, marca JUNG, modelo LS 990, marco y tecla color blanco alpino RAL 9010, o equivalente, incluyendo caja mecanismo universal con tornillos, incluso parte proporcional de cajas de derivación y pequeño material, apertura y sellado de rozas. Totalmente instalado.

| Código | Ud | Descripción | Rendimiento | Precio | Importe |
|---|---|---|---|---|---|
| U01FY635 | h | Peón ordinario instalador eléctrico | 0.1 | 13.7 | 1.37 |
| U01FY630 | h | Oficial 1ª instalador eléctrico | 0.1 | 15.86 | 1.59 |
| 31710-31 | ud | Caja de empotrar univ. 1 elemento | 1 | 0.3 | 0.30 |
| LS990_531U | ud | Mecanismo pulsador unipolar Jung LS990 10 AX/250V | 1 | 4.41 | 4.41 |
| LS990 TVWW | ud | Placa para TV 2 tomas (material; 20/04/2020) | 1 | 3.18 | 3.18 |
| LS990-981WW | ud | Marco simple blanco alpino | 1 | 1.63 | 1.63 |
| U30JW900 | ud | p.p. cajas derivación, regletas y peq. material | 1 | 1.89 | 1.89 |
| AROZAS | m | Apertura de roza y sellado | 8 | 0.89 | 7.12 |
| %0400 | % | Pequeño material | 5 % | 21.49 | 1.07 |
| %CI | % | Costes indirectos..(s/total) | 6 % | 22.56 | 1.35 |
|  |  | Total |  |  | 23.91 |

| Medición | Uds. | Parcial |
|---|---|---|
| Sala inadmitidos | 1 | 1.000 |
| Total |  | 1 |

### 08.02 RED DE DATOS OFICINAS (02/09/2011)
Importe: 4965.79

**NSYVDC18A64** ud ARMARIO RACK SCHNEIDER ACTASSI VDC 18U 850x600x400 mm (27/02/2012)
1 ud × 803.9 (828.02 con costes indirectos) = 828.02
Armario Rack 18U, marca Schneider, modelo Actassi VDC, o equivalente, para un máximo de U útiles de 18, armario monobloc de chapa de acero plegada y soldada, pintura en polvo, acabado texturizado, epoxi-poliéster de color gris RAL 7035 en cuerpo y puerta, IP20, IK08, con puerta con cristal Securit® de 4 mm, marco de chapa de acero, bisagras de 120° fácilmente desmontables con eje imperdible y cierre mediante llave N° 333, uso interior, equipado con entradas de cables arriba y abajo (zonas pretroqueladas), carga admisible 3 kg/U, 50 kg como máximo por armario, panel trasero perforado para fijación mural (4xØ6,5 mm), ranuras de ventilación natural arriba y abajo, 2 bastidores de 19" de profundidad regulable, bandejas, peines de cables, tapas ciegas y accesorios necesarios. Dimensiones 850x600x400 mm (altoxanchoxfondo). Completamente instalado.

| Código | Ud | Descripción | Rendimiento | Precio | Importe |
|---|---|---|---|---|---|
| U01FY630 | h | Oficial 1ª instalador eléctrico | 3 | 15.86 | 47.58 |
| U01FY635 | h | Peón ordinario instalador eléctrico | 3 | 13.7 | 41.10 |
| S_NSYVDC18A64 | ud | Armario Rack Actassi VDC 18U (material; 13/04/2017) | 1 | 550.25 | 550.25 |
| VDIG188141 | ud | Panel de guiado de cables 1U con 4 anillas (material; 09/04/2017) | 1 | 19.35 | 19.35 |
| VDIM199111 | ud | Guías para gestión vertical para bastidor de 600x600 (material; 09/04/2017) | 1 | 9.41 | 9.41 |
| VDIG188011 | ud | Bandeja metálica profundidad 250 mm (material; 09/04/2017) | 2 | 27.3 | 54.60 |
| %0400 | % | Pequeño material | 5 % | 722.29 | 36.11 |
| %CI | % | Costes indirectos..(s/total) | 6 % | 758.40 | 45.50 |
|  |  | Total |  |  | 803.9 |

**VDIG112241BX0** ud PANEL DE DATOS EQUIPADO 1U-24 RJ cat6a STP (27/02/2012)
1 ud × 214.72 (221.16 con costes indirectos) = 221.16
Panel de datos (Patch Panel) deslizante de cobre de 19” equipado (con conectores, sin montar), marca Schneider, modelo Actassi VDC, o equivalente, altura 1U, 24 puertos RJ45, 1 función Quick Fix en ambos lados para permitir una posición de fijación rápida y sencilla, así como la función de deslizamiento. Lámina metálica: 1,2 mm de grosor. Gris oscuro RAL 7016. Plástico PA66 GF20 o PA6. Conexión a tierra automática con embarrado incluido para las versiones FTP/STP. Preequipado con 24 conectores RJ45 (no montados) y 24 obturadores de color gris claro, 4 portaetiquetas, 1 organizador de cables en la parte trasera, incluso accesorios necesarios. Completamente instalado.

| Código | Ud | Descripción | Rendimiento | Precio | Importe |
|---|---|---|---|---|---|
| U01FY630 | h | Oficial 1ª instalador eléctrico | 1 | 15.86 | 15.86 |
| U01FY635 | h | Peón ordinario instalador eléctrico | 1 | 13.7 | 13.70 |
| S_VDIG112241B | ud | Panel de datos equipado 1 U-24 RJ cat6a STP (material; 09/04/2017) | 1 | 163.36 | 163.36 |
| %0400 | % | Pequeño material | 5 % | 192.92 | 9.65 |
| %CI | % | Costes indirectos..(s/total) | 6 % | 202.57 | 12.15 |
|  |  | Total |  |  | 214.72 |

**VDIG164731** ud REGLETA DE ALIMENTACIÓN 7 TC CON INT y PROTECCIÓN 1U (27/02/2012)
1 ud × 228.56 (235.42 con costes indirectos) = 235.42
Regleta de alimentación con interruptor luminoso protegido + protección contra sobretensión, marca Schneider, modelo Actassi VDC, o equivalente, perfil: altura 1U, aluminio anodizado. Tomas de corriente: bipolares con conexión a tierra 16 A /3.680 W, AC 250 V, IP20, color RAL 7016, plástico: PA6 GF30, protección de cortocircuitos de 6,5 kA, protección de hasta 1,5 kV, indicación visual de funcionamiento (verde), indicación visual de fallo (naranja). 1 función Quick Fix en ambos lados para permitir una posición de fijación rápida y sencilla; equipado con un cable de alimentación de 3 m. Se suministra con etiquetas de identificación de cables personalizadas, incluso accesorios necesarios. Completamente instalado.

| Código | Ud | Descripción | Rendimiento | Precio | Importe |
|---|---|---|---|---|---|
| U01FY630 | h | Oficial 1ª instalador eléctrico | 0.5 | 15.86 | 7.93 |
| U01FY635 | h | Peón ordinario instalador eléctrico | 0.5 | 13.7 | 6.85 |
| S_VDIG164731 | ud | Regleta de alimentación 7 con int y protección (material; 13/04/2017) | 1 | 190.57 | 190.57 |
| %0400 | % | Pequeño material | 5 % | 205.35 | 10.27 |
| %CI | % | Costes indirectos..(s/total) | 6 % | 215.62 | 12.94 |
|  |  | Total |  |  | 228.56 |

**NSYECVT3V440** ud PANEL DE VENTILACIÓN CON 3 VENTILADORES (27/02/2012)
1 ud × 190.38 (196.09 con costes indirectos) = 196.09
Panel de ventilación, marca Schneider, modelo Actassi VDC, o equivalente, fijación en la cara interior de la base o del techo o en el panel 6 U semitroquelado de la puerta trasera reducida, equipado con 3 ventiladores, cada uno con un caudal libre de 170 m³/h, 220 V-50/60 Hz, montados y cableados con regleta de terminales, cable de alimentación de 3 m preinstalado. Chapa de acero tratado, tornillería necesaria para el montaje, nivel de ruido: 34 dB (A). Carátula 1 U con termostato, incluso accesorios necesarios. Completamente instalado.

| Código | Ud | Descripción | Rendimiento | Precio | Importe |
|---|---|---|---|---|---|
| U01FY630 | h | Oficial 1ª instalador eléctrico | 1 | 15.86 | 15.86 |
| U01FY635 | h | Peón ordinario instalador eléctrico | 1 | 13.7 | 13.70 |
| N_SYECVT3V440 | ud | Panel de 3 ventiladores (material; 09/05/2017) | 1 | 141.49 | 141.49 |
| %0400 | % | Pequeño material | 5 % | 171.05 | 8.55 |
| %CI | % | Costes indirectos..(s/total) | 6 % | 179.60 | 10.78 |
|  |  | Total |  |  | 190.38 |

**HPE-JG384A** ud PANEL SWITCH HPE OfficeConnect 1920S JL384A 24G PoE (27/02/2012)
1 ud × 475.53 (489.8 con costes indirectos) = 489.80
Panel Switch de 19”, marca HPE, modelo OfficeConnect 1920S JL384A 24G PoE, o equivalente, altura 1U, conmutador gigabit con gestión inteligente y avanzada de 24 puertos con 12 puertos PoE, 12 puertos 10/100/1000 con negociación automática, 4 SFP de 1.000 Mbps, memoria y procesador: MIPS a 500 MHz, Flash de 32MB, 128 MB de SDRAM, latencia de 100 Mb: < 5 µs, latencia de 1000 Mb: < 5 µs, velocidad: hasta 41.7 Mpps, dimensiones 440x173x44 mm (anchxprofxalt), peso: 2,25 kg, incluso accesorios necesarios. Completamente instalado.

| Código | Ud | Descripción | Rendimiento | Precio | Importe |
|---|---|---|---|---|---|
| U01FY630 | h | Oficial 1ª instalador eléctrico | 1 | 15.86 | 15.86 |
| U01FY635 | h | Peón ordinario instalador eléctrico | 1 | 13.7 | 13.70 |
| HPE_JL384A | ud | Switch HPE 1920S JL384A 24G PoE (material; 03/05/2017) | 1 | 397.69 | 397.69 |
| %0400 | % | Pequeño material | 5 % | 427.25 | 21.36 |
| %CI | % | Costes indirectos..(s/total) | 6 % | 448.61 | 26.92 |
|  |  | Total |  |  | 475.53 |

**VDIG101XDR** ud PASAHILOS HORIZONTAL DE DOBLE FONDO (27/02/2012)
1 ud × 35.26 (36.32 con costes indirectos) = 36.32
Pasahilos horizontal de doble fondo ranurado, marca Schneider, o equivalente, altura 1U, color gris oscuro RAL 7016, incluso accesorios necesarios. Completamente instalado.

| Código | Ud | Descripción | Rendimiento | Precio | Importe |
|---|---|---|---|---|---|
| U01FY630 | h | Oficial 1ª instalador eléctrico | 0.5 | 15.86 | 7.93 |
| U01FY635 | h | Peón ordinario instalador eléctrico | 0.5 | 13.7 | 6.85 |
| S_VDIG101XDR | ud | Pasahilos horizontal 1 U-24 (material; 08/11/2018) | 1 | 16.9 | 16.90 |
| %0400 | % | Pequeño material | 5 % | 31.68 | 1.58 |
| %CI | % | Costes indirectos..(s/total) | 6 % | 33.26 | 2.00 |
|  |  | Total |  |  | 35.26 |

**UTP6A** m CABLE DE RED UTP CAT-6a (02/09/2011)
500 m × 4.23 (4.36 con costes indirectos) = 2180.00
Cable de red UTP CAT-6a, para instalación de telecomunicaciones, instalado bajo tubo forroplast de Ø 20 mm, 4 pares, cimprado, accesorios de conexión, incluso parte proporcional de cajas de derivación y pequeño material, apertura y sellado de rozas. Completamente instalado.

| Código | Ud | Descripción | Rendimiento | Precio | Importe |
|---|---|---|---|---|---|
| U01FY630 | h | Oficial 1ª instalador eléctrico | 0.01 | 15.86 | 0.16 |
| U01FY635 | h | Peón ordinario instalador eléctrico | 0.01 | 13.7 | 0.14 |
| UTP-CAT-6A | m | Cable de red UTP CAT-6a (material; 09/11/2017) | 1 | 0.54 | 0.54 |
| FORROP-20 | m | Tubo Forroplast Ø20 mm | 1 | 0.18 | 0.18 |
| U30JW900 | ud | p.p. cajas derivación, regletas y peq. material | 1 | 1.89 | 1.89 |
| AROZAS | m | Apertura de roza y sellado | 1 | 0.89 | 0.89 |
| %0400 | % | Pequeño material | 5 % | 3.80 | 0.19 |
| %CI | % | Costes indirectos..(s/total) | 6 % | 3.99 | 0.24 |
|  |  | Total |  |  | 4.23 |

**TEICB-32** m TUBO FORROPLAST Ø32 mm BLANCO (27/02/2012)
144 m × 1.51 (1.56 con costes indirectos) = 224.64
Tubo de PVC corrugado, forroplast, marca Aiscan, modelo TEICB32, o equivalente, Øext 32 mm, Øint 24,3 mm, color blanco, norma: UNE EN 61386-22, aislante, no propagador de la llama, resistencia al impacto >2 J a -5 ºC, resistencia a la compresión >720 N, IP54, incluso abrazaderas de fijación, accesorios de conexión y embornado. Completamente instalado.

| Código | Ud | Descripción | Rendimiento | Precio | Importe |
|---|---|---|---|---|---|
| U01FY635 | h | Peón ordinario instalador eléctrico | 0.02 | 13.7 | 0.27 |
| TEICB_32 | m | Tubo Forroplast Ø32 mm blanco (material; 14/04/2020) | 1 | 1.08 | 1.08 |
| %0400 | % | Pequeño material | 5 % | 1.35 | 0.07 |
| %CI | % | Costes indirectos..(s/total) | 6 % | 1.42 | 0.09 |
|  |  | Total |  |  | 1.51 |

| Medición | Uds. | Largo | Parcial |
|---|---|---|---|
| Cajas multiservicio: |  |  |  |
| Vigilancia privada | 1 | 42.000 | 42.000 |
| Vigilancia P.N. | 1 | 35.000 | 35.000 |
| Despacho P.N. | 1 | 35.000 | 35.000 |
| TV sala inadmitidos | 1 | 32.000 | 32.000 |
| Total |  |  | 144 |

**LAT-UTP6A-1** ud LATIGUILLO DE RED UTP CAT-6a 1 m (27/02/2012)
13 ud × 3.23 (3.33 con costes indirectos) = 43.29
Latiguillo de red UTP CAT-6a de 1 metro, para instalación de telecomunicaciones. Incluso accesorios necesarios para su instalación. Completamente instalado.

| Código | Ud | Descripción | Rendimiento | Precio | Importe |
|---|---|---|---|---|---|
| U01FY635 | h | Peón ordinario instalador eléctrico | 0.1 | 13.7 | 1.37 |
| LAT_UTP6A-1 | ud | Latiguillo de red UTP CAT-6a 1 m (material; 03/05/2017) | 1 | 1.53 | 1.53 |
| %0400 | % | Pequeño material | 5 % | 2.90 | 0.15 |
| %CI | % | Costes indirectos..(s/total) | 6 % | 3.05 | 0.18 |
|  |  | Total |  |  | 3.23 |

**ETQ-TO-PA** ud ETIQUETADO EN TOMA y PANEL DE PUNTO DE RED (27/02/2012)
13 ud × 0.64 (0.66 con costes indirectos) = 8.58
Etiqueta de vinilo para toma y panel de punto de red. Incluso accesorios necesarios para su instalación. Completamente instalado.

| Código | Ud | Descripción | Rendimiento | Precio | Importe |
|---|---|---|---|---|---|
| U01FY635 | h | Peón ordinario instalador eléctrico | 0.03 | 13.7 | 0.41 |
| ETQ_TO-PA | ud | Etiqueta (material; 09/11/2017) | 2 | 0.08 | 0.16 |
| %0400 | % | Pequeño material | 5 % | 0.57 | 0.03 |
| %CI | % | Costes indirectos..(s/total) | 6 % | 0.60 | 0.04 |
|  |  | Total |  |  | 0.64 |

**CERTF-RD** ud CERTIFICADO PUNTO DE RED CABLE UTP (27/02/2012)
13 ud × 3.47 (3.57 con costes indirectos) = 46.41
Certificado punto de red cable UTP, realización de protocolo de pruebas, emisión de certificado, medios auxiliares necesarios y accesorios necesarios. Completamente realizado.

| Código | Ud | Descripción | Rendimiento | Precio | Importe |
|---|---|---|---|---|---|
| U01FY630 | h | Oficial 1ª instalador eléctrico | 0.1 | 15.86 | 1.59 |
| U01FY635 | h | Peón ordinario instalador eléctrico | 0.1 | 13.7 | 1.37 |
| %0200 | % | Costes directos complementarios | 5 % | 2.96 | 0.15 |
| %0400 | % | Pequeño material | 5 % | 3.11 | 0.16 |
| %CI | % | Costes indirectos..(s/total) | 6 % | 3.27 | 0.20 |
|  |  | Total |  |  | 3.47 |

**T-PVCRIG-32** m TUBO PVC RÍGIDO BLINDADO Ø32 mm (27/02/2012)
38 m × 2.59 (2.67 con costes indirectos) = 101.46
Tubo PVC rígido blindado marca Aiscan, modelo BGR32, o equivalente, Øext 32 mm, Øint 24,5 mm, color gris, roscado en barras de 3 m, norma: UNE EN 61386-21, aislante, no propagador de la llama, resistencia al impacto >2 J a -5 ºC, resistencia a la compresión >1.250 N, IP54, IK-7, incluso abrazaderas de fijación, accesorios de conexión, curvas, manguitos, codos, racores, accesorios necesarios. Completamente instalado.

| Código | Ud | Descripción | Rendimiento | Precio | Importe |
|---|---|---|---|---|---|
| U01FY635 | h | Peón ordinario instalador eléctrico | 0.02 | 13.7 | 0.27 |
| PVCRIG-32 | m | Tubo PVC rígido BGR Ø32 mm | 1 | 2.05 | 2.05 |
| %0400 | % | Pequeño material | 5 % | 2.32 | 0.12 |
| %CI | % | Costes indirectos..(s/total) | 6 % | 2.44 | 0.15 |
|  |  | Total |  |  | 2.59 |

| Medición | Uds. | Largo | Parcial |
|---|---|---|---|
| Previsión fibra | 2 | 19.000 | 38.000 |
| Total |  |  | 38 |

**APCAAP** ud Ayuda albañilería (18/07/2019)
1 ud × 344.27 (354.6 con costes indirectos) = 354.60
Ayuda por obra en el capítulo de instalación de red datos, incluyendo mano de obra en carga y descarga, materiales, apertura y tapado de rozas, paso de tabiques, recibidos, limpieza, remates y medios auxiliares.

| Código | Ud | Descripción | Rendimiento | Precio | Importe |
|---|---|---|---|---|---|
| MOOA.1d | h | Peón ordinario construcción | 9.961 | 15.77 | 157.08 |
| MOOA.1a | h | Oficial 1ª construcción | 10 | 16.77 | 167.70 |
| % | % | Costes directos complementarios | 6 % | 324.78 | 19.49 |
|  |  | Total |  |  | 344.27 |

| Medición | Uds. | Parcial |
|---|---|---|
| Ayuda red datos | 1 | 1.000 |
| Total |  | 1 |

## 09 INSTALACIÓN DE CLIMATIZACIÓN / RENOVACIÓN AIRE (04/04/2020)
Importe: 15545.3

### 09.01 INSTALACIÓN CLIMATIZACIÓN (10/12/2008)
Importe: 9936.06

**EST-CLI** ud ESTRUCTURA PARA SOPORTACIÓN DE UNIDADES EXTERIORES CLIMATIZACIÓN
1 ud × 356.59 (367.29 con costes indirectos) = 367.29
Estructura para soportación, con vigas de acero doble U, anclaje y soportación, medios y accesorios necesarios. Realizado.

| Código | Ud | Descripción | Rendimiento | Precio | Importe |
|---|---|---|---|---|---|
| U01FY105 | h | Oficial 1ª instalador (mano de obra; 17/01/2020) | 2 | 16.5 | 33.00 |
| U01FY110 | h | Peón ordinario instalador (mano de obra) | 2 | 13.7 | 27.40 |
| EST-CLI-P | ud | Estructura para soportación (material; 04/07/2019) | 1 | 244.73 | 244.73 |
| %0200 | % | Costes directos complementarios | 5 % | 305.13 | 15.26 |
| %0400 | % | Pequeño material | 5 % | 320.39 | 16.02 |
| %CI | % | Costes indirectos..(s/total) | 6 % | 336.41 | 20.18 |
|  |  | Total |  |  | 356.59 |

| Medición | Uds. | Parcial |
|---|---|---|
| Para unidad exterior climatización | 1 | 1.000 |
| Total |  | 1 |

**AZAS100MV1** ud UNIDAD EXTERIOR DAIKIN SKY AIR INVERTER SERIE ACTIVE AZAS100MV1
1 ud × 1569.48 (1616.56 con costes indirectos) = 1616.56
Unidad exterior bomba de calor, marca Daikin, modelo SKY AIR INVERTER Serie Active AZAS100MV1, o equivalente, capacidad frigorífica / calorífica nominal 9,5/10,8 kW, consumo eléctrico de 2.970W/230V, SEER/SCOP 5,13/3,81, caudal de aire refrigeración / calefacción nominal (Nom.) 69/82 m³/min, conexión líquido 3/8" y gas 5/8", tipo DC Inverter, con compresor swing y expansión mediante válvula de expansión electrónica, nivel sonoro en refrigeración / calefacción 53/57 dBA, número de hilos de interconexión 3+T 4x2,5 mm², dirección de descarga horizontal, refrigerante R-32, 2,6 kg, carga de refrigerante para 30 m, silembloks, dimensiones 990x940x320 mm (altoxanchoxprofundo), peso 70,0 kg, i/p.p. de accesorios necesarios. Instalada.

| Código | Ud | Descripción | Rendimiento | Precio | Importe |
|---|---|---|---|---|---|
| U01FY105 | h | Oficial 1ª instalador | 3 | 16.5 | 49.50 |
| U01FY110 | h | Peón ordinario instalador | 3 | 13.7 | 41.10 |
| D_AZAS100MV1 | ud | Unidad exterior Daikin Sky Air inverter Serie Active AZAS100MV1 (material; 04/04/2020) | 1 | 1302.25 | 1302.25 |
| M25 BASE | ud | Amortiguador de muelle M25 carga máxima 25 kg (material; 06/11/2011) | 4 | 4.32 | 17.28 |
| %0400 | % | Pequeño material | 5 % | 1410.13 | 70.51 |
| %CI | % | Costes indirectos..(s/total) | 6 % | 1480.64 | 88.84 |
|  |  | Total |  |  | 1569.48 |

**ADEA100A** ud UNIDAD INTERIOR DE CONDUCTOS DAIKIN SKY AIR INVERTER ADEA100A
1 ud × 1338.98 (1379.15 con costes indirectos) = 1379.15
Unidad interior de conductos de expansión directa, marca Daikin, modelo SKY AIR INVERTER ADEA100A o equivalente, DC Inverter, con válvula de expansión en la unidad exterior, capacidad frigorífica / calorífica nominal 9,5/10,8 kW, nivel sonoro en refrigeración/calefacción 34/36 dBA (caudal alto), caudal de aire refrigeración/calefacción (alto-bajo) 1.740-1.380 m³/h, presión estática disponible desde 50 a 150 Pa, ventilador de regulación inverter, presión estática del ventilador se ajusta automáticamente a la pérdida de carga real en los conductos, alimentación monofásica 220V mediante interconexión a unidad exterior (intercomunicación 3+T entre la unidad exterior e interior) y alimentación monofásica 220V (L+N+T) independiente al motor eléctrico del ventilador consumo nominal ventilador unidad interior 300 W, conexión líquido 3/8" y gas 5/8", conexión tubería drenaje 25/32 mm, bomba de drenaje y conexión a red de saneamiento con realización de sifón, unidad dual refrigerante R-32/R-410A, silemblocks, dimensiones 245x1.400x800 mm (altoxanchoxprofundo), peso 46,0 kg, i/p.p. de accesorios necesarios. Instalado.

| Código | Ud | Descripción | Rendimiento | Precio | Importe |
|---|---|---|---|---|---|
| U01FY105 | h | Oficial 1ª instalador | 2 | 16.5 | 33.00 |
| U01FY110 | h | Peón ordinario instalador | 2 | 13.7 | 27.40 |
| D_ADEA100A | ud | Unidad interior conducto Daikin Sky Air Inverter ADEA100A (material; 04/04/2020) | 1 | 1125.36 | 1125.36 |
| M25 BASE | ud | Amortiguador de muelle M25 carga máxima 25 kg | 4 | 4.32 | 17.28 |
| %0400 | % | Pequeño material | 5 % | 1203.04 | 60.15 |
| %CI | % | Costes indirectos..(s/total) | 6 % | 1263.19 | 75.79 |
|  |  | Total |  |  | 1338.98 |

**BRC1H519W7** ud CONTROL REMOTO POR CABLE DAIKIN BRC1H519W7
1 ud × 182.57 (188.05 con costes indirectos) = 188.05
Control remoto por cable con programación, marca Daikin, modelo BRC1H519W7, o equivalente, marcha/paro, cambio de modo, punto de consigna, velocidad de ventilador, señal y reseteo de filtro sucio, posición de lamas, sonda ambiente, programación semanal, posibilidad de seleccionar modo standard o simplificado de hoteles, funciones avanzadas a través de aplicación móvil gracias a la conectividad Bluetooth Low Energy (BLE), montaje superficial, cableado y conexionado, accesorios necesarios. Instalado y funcionando.

| Código | Ud | Descripción | Rendimiento | Precio | Importe |
|---|---|---|---|---|---|
| U01FY105 | h | Oficial 1ª instalador | 1 | 16.5 | 16.50 |
| U01FY110 | h | Peón ordinario instalador | 1 | 13.7 | 13.70 |
| D_BRC1H519W7 | ud | Contro remoto por cable Daikin BRC1H519W7 (material; 04/04/2020) | 1 | 133.84 | 133.84 |
| %0400 | % | Pequeño material | 5 % | 164.04 | 8.20 |
| %CI | % | Costes indirectos..(s/total) | 6 % | 172.24 | 10.33 |
|  |  | Total |  |  | 182.57 |

**R-32** kg REFRIGERANTE R-32
0.9 kg × 51.34 (52.88 con costes indirectos) = 47.59
Suministro y llenado de gas refrigerante R-32, para circuito frigorífico, comprobación de estanqueidad, equipos y accesorios necesarios, impuesto sobre gases fluorados. Totalmente realizado.

| Código | Ud | Descripción | Rendimiento | Precio | Importe |
|---|---|---|---|---|---|
| U01FY105 | h | Oficial 1ª instalador | 0.1 | 16.5 | 1.65 |
| U01FY110 | h | Peón ordinario instalador | 0.1 | 13.7 | 1.37 |
| R_32 | kg | Refrigerante R-32 (material; 14/10/2018) | 1 | 35.35 | 35.35 |
| IM-R-32 | kg | Impuesto por kg de refrigerante (material; 14/10/2018) | 1 | 7.75 | 7.75 |
| %0400 | % | Pequeño material | 5 % | 46.12 | 2.31 |
| %CI | % | Costes indirectos..(s/total) | 6 % | 48.43 | 2.91 |
|  |  | Total |  |  | 51.34 |

**TUBCUF 3-8** m TUBERÍA COBRE FRIGORÍFICO 3/8" (20/12/2011)
15 m × 9.55 (9.84 con costes indirectos) = 147.60
Tubería cobre frigorífico 3/8", según norma UNE 12735, incluso puesta a punto de soldadura, codos, tes, manguitos y demás accesorios y pequeño material, medida la unidad ejecutada, totalmente montada, probada y funcionando.

| Código | Ud | Descripción | Rendimiento | Precio | Importe |
|---|---|---|---|---|---|
| U01FY105 | h | Oficial 1ª instalador | 0.2 | 16.5 | 3.30 |
| TCUF 3-8 | m | Tubería cobre frigorífico 3/8" (material; 20/12/2011) | 1 | 1.74 | 1.74 |
| TF02042 | ud | Codo 90º HH cobre frigorífico 3/8" (material; 20/12/2011) | 0.3 | 0.76 | 0.23 |
| TF06053 | ud | Manguito cobre frigorífico 3/8" (material; 20/12/2011) | 1 | 3.01 | 3.01 |
| FAS | ud | Abrazadera elástica y tirafondo (material; 20/12/2011) | 1 | 0.3 | 0.30 |
| %0400 | % | Pequeño material | 5 % | 8.58 | 0.43 |
| %CI | % | Costes indirectos..(s/total) | 6 % | 9.01 | 0.54 |
|  |  | Total |  |  | 9.55 |

| Medición | Uds. | Largo | Parcial |
|---|---|---|---|
| Líquido: |  |  |  |
| Interconexión máquinas | 1 | 15.000 | 15.000 |
| Total |  |  | 15 |

**TUBCUF 5-8** m TUBERÍA COBRE FRIGORÍFICO 5/8" (20/12/2011)
15 m × 12.29 (12.66 con costes indirectos) = 189.90
Tubería cobre frigorífico 5/8", según norma UNE 12735, soldadura fuerte platex, codos, tes, manguitos y demás accesorios y pequeño material, medida la unidad ejecutada, totalmente montada, probada y funcionando.

| Código | Ud | Descripción | Rendimiento | Precio | Importe |
|---|---|---|---|---|---|
| U01FY105 | h | Oficial 1ª instalador | 0.2 | 16.5 | 3.30 |
| TCUF 5-8 | m | Tubería cobre frigorífico 5/8" (material; 20/12/2011) | 1 | 3.86 | 3.86 |
| TF02044 | ud | Codo 90º HH cobre frigorífico 5/8" (material; 20/12/2011) | 0.3 | 0.46 | 0.14 |
| TF06055 | ud | Manguito cobre frigorífico 5/8" (material; 20/12/2011) | 1 | 3.44 | 3.44 |
| FAS | ud | Abrazadera elástica y tirafondo | 1 | 0.3 | 0.30 |
| %0400 | % | Pequeño material | 5 % | 11.04 | 0.55 |
| %CI | % | Costes indirectos..(s/total) | 6 % | 11.59 | 0.70 |
|  |  | Total |  |  | 12.29 |

| Medición | Uds. | Largo | Parcial |
|---|---|---|---|
| Gas | 1 | 15.000 | 15.000 |
| Total |  |  | 15 |

**AF4-010** m COQUILLA AF/Armaflex AF-4-010, ESPESOR 15,5 mm (26/08/2011)
13 m × 5.33 (5.49 con costes indirectos) = 71.37
Aislamiento térmico flexible para tuberías, coquilla flexible de espuma elastomérica de células cerradas, Armacell, modelo AF/Armaflex, AF-4-010, o equivalente, espesor 15,5 mm para tubería de diámetro 10 mm (3/8"), longitud de 2 m, conductividad térmica 0,033 W/(mK), reacción al fuego BL-s3, d0, cinta de unión, accesorios y piezas necesarias. Instalado.

| Código | Ud | Descripción | Rendimiento | Precio | Importe |
|---|---|---|---|---|---|
| U01FY105 | h | Oficial 1ª instalador | 0.1 | 16.5 | 1.65 |
| AF4_010 | m | Coquilla AF4-010, espesor 15,5 mm (material; 12/04/2020) | 1 | 3.1 | 3.10 |
| AF-TAPE | m | Cinta adhesiva coquilla (material; 26/08/2011) | 0.04 | 0.92 | 0.04 |
| %0400 | % | Pequeño material | 5 % | 4.79 | 0.24 |
| %CI | % | Costes indirectos..(s/total) | 6 % | 5.03 | 0.30 |
|  |  | Total |  |  | 5.33 |

| Medición | Uds. | Largo | Parcial |
|---|---|---|---|
| Tubería exteriores: |  |  |  |
| Tubería 3/8" | 1 | 13.000 | 13.000 |
| Total |  |  | 13 |

**AF2-010** m COQUILLA AF/Armaflex AF-2-010, ESPESOR 11 mm (26/08/2011)
3 m × 3.4 (3.5 con costes indirectos) = 10.50
Aislamiento térmico flexible para tuberías, coquilla flexible de espuma elastomérica de células cerradas, Armacell, modelo AF/Armaflex, AF-2-010, o equivalente, espesor 11 mm para tubería de diámetro 10 mm (3/8"), longitud de 2 m, conductividad térmica 0,033 W/(mK), reacción al fuego BL-s3, d0, cinta de unión, accesorios y piezas necesarias. Instalado.

| Código | Ud | Descripción | Rendimiento | Precio | Importe |
|---|---|---|---|---|---|
| U01FY105 | h | Oficial 1ª instalador | 0.1 | 16.5 | 1.65 |
| AF2_010 | m | Coquilla AF2-010, espesor 11 mm (material; 16/12/2017) | 1 | 1.37 | 1.37 |
| AF-TAPE | m | Cinta adhesiva coquilla | 0.04 | 0.92 | 0.04 |
| %0400 | % | Pequeño material | 5 % | 3.06 | 0.15 |
| %CI | % | Costes indirectos..(s/total) | 6 % | 3.21 | 0.19 |
|  |  | Total |  |  | 3.4 |

| Medición | Uds. | Largo | Parcial |
|---|---|---|---|
| Tuberías interiores: |  |  |  |
| Tubería 3/8" | 1 | 3.000 | 3.000 |
| Total |  |  | 3 |

**AF4-015** m COQUILLA AF/Armaflex AF-4-015, ESPESOR 17 mm (26/08/2011)
13 m × 6.36 (6.55 con costes indirectos) = 85.15
Aislamiento térmico flexible para tuberías, coquilla flexible de espuma elastomérica de células cerradas, Armacell, modelo AF/Armaflex, AF-4-015, o equivalente, espesor 17 mm para tubería de diámetro 15 mm (5/8"), longitud de 2 m, conductividad térmica 0,033 W/(mK), reacción al fuego BL-s3, d0, cinta de unión, accesorios y piezas necesarias. Instalado.

| Código | Ud | Descripción | Rendimiento | Precio | Importe |
|---|---|---|---|---|---|
| U01FY105 | h | Oficial 1ª instalador | 0.1 | 16.5 | 1.65 |
| AF4_015 | m | Coquilla AF4-015, espesor 17 mm (material; 12/04/2020) | 1 | 4.02 | 4.02 |
| AF-TAPE | m | Cinta adhesiva coquilla | 0.04 | 0.92 | 0.04 |
| %0400 | % | Pequeño material | 5 % | 5.71 | 0.29 |
| %CI | % | Costes indirectos..(s/total) | 6 % | 6.00 | 0.36 |
|  |  | Total |  |  | 6.36 |

| Medición | Uds. | Largo | Parcial |
|---|---|---|---|
| Tubería exteriores: |  |  |  |
| Tubería 5/8" | 1 | 13.000 | 13.000 |
| Total |  |  | 13 |

**AF3-015** m COQUILLA AF/Armaflex AF-3-015, ESPESOR 14 mm (26/08/2011)
3 m × 4.77 (4.91 con costes indirectos) = 14.73
Aislamiento térmico flexible para tuberías, coquilla flexible de espuma elastomérica de células cerradas, Armacell, modelo AF/Armaflex, AF-3-015, o equivalente, espesor 14 mm para tubería de diámetro 15 mm (5/8"), longitud de 2 m, conductividad térmica 0,033 W/(mK), reacción al fuego BL-s3, d0, cinta de unión, accesorios y piezas necesarias. Instalado.

| Código | Ud | Descripción | Rendimiento | Precio | Importe |
|---|---|---|---|---|---|
| U01FY105 | h | Oficial 1ª instalador | 0.1 | 16.5 | 1.65 |
| AF3_015 | m | Coquilla AF3-015, espesor 14 mm (material; 16/12/2017) | 1 | 2.6 | 2.60 |
| AF-TAPE | m | Cinta adhesiva coquilla | 0.04 | 0.92 | 0.04 |
| %0400 | % | Pequeño material | 5 % | 4.29 | 0.21 |
| %CI | % | Costes indirectos..(s/total) | 6 % | 4.50 | 0.27 |
|  |  | Total |  |  | 4.77 |

| Medición | Uds. | Largo | Parcial |
|---|---|---|---|
| Tuberías interiores: |  |  |  |
| Tubería 5/8" | 1 | 3.000 | 3.000 |
| Total |  |  | 3 |

**CNETO** m² PANEL CLIMAVER NETO
65.8 m² × 25.99 (26.77 con costes indirectos) = 1761.47
Panel de lana de vidrio de alta densidad para realización de conductos marca Isover, Climaver NETO, o equivalente, revestido por aluminio (exterior: aluminio visto + malla de fibra de vidrio + kraft velo) y tejido de vidrio negro (tejido Neto), canto macho rebordeado, espesor 25 mm, en planchas de 3 m de largo y 1,19 m de ancho, conductividad térmica 0,032 W/mK, reacción al fuego B-s1, d0, estanqueidad clase C, resistencia a la presión 800 Pa. i p.p. de codos, tes, sujeción a forjado y accesorios necesarios. Instalado.

| Código | Ud | Descripción | Rendimiento | Precio | Importe |
|---|---|---|---|---|---|
| U01FY105 | h | Oficial 1ª instalador | 0.2 | 16.5 | 3.30 |
| U01FY110 | h | Peón ordinario instalador | 0.2 | 13.7 | 2.74 |
| CLI-NETO | m² | Climaver NETO (material; 19/04/2020) | 1 | 16.36 | 16.36 |
| CINTA-NETO | m | Cinta de NETO (material; 02/10/2011) | 1 | 0.3 | 0.30 |
| SUJCLIVER | ud | Sujeción (material; 02/10/2011) | 1 | 0.65 | 0.65 |
| %0400 | % | Pequeño material | 5 % | 23.35 | 1.17 |
| %CI | % | Costes indirectos..(s/total) | 6 % | 24.52 | 1.47 |
|  |  | Total |  |  | 25.99 |

| Medición | Uds. | Parcial |
|---|---|---|
| Impulsión | 33.6 | 33.600 |
| Retorno | 32.2 | 32.200 |
| Total |  | 65.8 |

**E-HOR-30X10** ud REJILLA EUROCLIMA E-HOR 300x100 SIMPLE DEFLEXIÓN CON REGULACIÓN
12 ud × 33.59 (34.6 con costes indirectos) = 415.20
Rejilla de 300x100, marca EUROCLIMA, modelo E-HOR, o equivalente, de aluminio anodizado de lamas móviles horizontales de simple deflexión, superficie efectiva 0,019 m², compuerta de regulación, marco de montaje y accesorios necesarios. Instalada.

| Código | Ud | Descripción | Rendimiento | Precio | Importe |
|---|---|---|---|---|---|
| U01FY105 | h | Oficial 1ª instalador | 0.2 | 16.5 | 3.30 |
| U01FY110 | h | Peón ordinario instalador | 0.2 | 13.7 | 2.74 |
| RE-HOR-30X10 | ud | Rejilla Euroclima E-HOR 300x100 (material; 04/09/2015) | 1 | 24.14 | 24.14 |
| %0400 | % | Pequeño material | 5 % | 30.18 | 1.51 |
| %CI | % | Costes indirectos..(s/total) | 6 % | 31.69 | 1.90 |
|  |  | Total |  |  | 33.59 |

| Medición | Uds. | Parcial |
|---|---|---|
| Inadmitidos: |  |  |
| Impulsión | 6 | 6.000 |
| Retorno | 6 | 6.000 |
| Total |  | 12 |

**E-HOR-30X15** ud REJILLA EUROCLIMA E-HOR 300x150 SIMPLE DEFLEXIÓN CON REGULACIÓN
4 ud × 37.21 (38.33 con costes indirectos) = 153.32
Rejilla de 300x150, marca EUROCLIMA, modelo E-HOR, o equivalente, de aluminio anodizado de lamas móviles horizontales de simple deflexión, superficie efectiva 0,031 m², compuerta de regulación, marco de montaje y accesorios necesarios. Instalada.

| Código | Ud | Descripción | Rendimiento | Precio | Importe |
|---|---|---|---|---|---|
| U01FY105 | h | Oficial 1ª instalador | 0.2 | 16.5 | 3.30 |
| U01FY110 | h | Peón ordinario instalador | 0.2 | 13.7 | 2.74 |
| RE-HOR-30X15 | ud | Rejilla Euroclima E-HOR 300x150 (material; 04/09/2015) | 1 | 27.39 | 27.39 |
| %0400 | % | Pequeño material | 5 % | 33.43 | 1.67 |
| %CI | % | Costes indirectos..(s/total) | 6 % | 35.10 | 2.11 |
|  |  | Total |  |  | 37.21 |

| Medición | Uds. | Parcial |
|---|---|---|
| Inadmitidos: |  |  |
| Impulsión | 2 | 2.000 |
| Retorno | 2 | 2.000 |
| Total |  | 4 |

**E-VENTIDEC-15** ud BOCA DE EXTRACCIÓN DE PVC EUROCLIMA VENTIDEC Ø 150 mm (22/11/2012)
2 ud × 13.66 (14.07 con costes indirectos) = 28.14
Boca de extracción de PVC, marca EUROCLIMA, modelo VENTIDEC Ø 150 mm, o equivalente, con regulación de caudal, accesorios necesarios. Instalada.

| Código | Ud | Descripción | Rendimiento | Precio | Importe |
|---|---|---|---|---|---|
| U01FY105 | h | Oficial 1ª instalador | 0.2 | 16.5 | 3.30 |
| E_VENTIDEC-15 | ud | Euroclima Boca extracción de PVC diámetro 150 mm (material; 13/04/2020) | 1 | 8.98 | 8.98 |
| %0400 | % | Pequeño material | 5 % | 12.28 | 0.61 |
| %CI | % | Costes indirectos..(s/total) | 6 % | 12.89 | 0.77 |
|  |  | Total |  |  | 13.66 |

| Medición | Uds. | Parcial |
|---|---|---|
| Inadmitidos: |  |  |
| Retorno | 2 | 2.000 |
| Total |  | 2 |

**U-BL100X300T** m BANDEJA LISA CON TAPA PVC-M1 100x300 mm (07/09/2011)
25 m × 88.09 (90.73 con costes indirectos) = 2268.25
Bandeja lisa con tapa, UNEX, o equivalente, de PVC-M1, dimensiones 100x300 mm, instalación de superficie según REBT, i/piezas de sujeción y continuidad. Instalado.

| Código | Ud | Descripción | Rendimiento | Precio | Importe |
|---|---|---|---|---|---|
| U01FY630 | h | Oficial 1ª instalador eléctrico | 0.35 | 15.86 | 5.55 |
| U01FY635 | h | Peón ordinario instalador eléctrico | 0.35 | 13.7 | 4.80 |
| 66321 | ud | Bandeja lisa 100x300 PVC-M1 (material; 07/09/2011) | 1 | 39 | 39.00 |
| 66302 | ud | Tapa gris 300 PVC-M1 (material; 07/09/2011) | 1 | 9.09 | 9.09 |
| 66834 | ud | Unión entre tramos (material; 07/09/2011) | 1 | 4.61 | 4.61 |
| 66323 | ud | Soporte horizontal 300 (material; 07/09/2011) | 1 | 12.32 | 12.32 |
| %0400 | % | Pequeño material | 5 % | 75.37 | 3.77 |
| %0200 | % | Costes directos complementarios | 5 % | 79.14 | 3.96 |
| %CI | % | Costes indirectos..(s/total) | 6 % | 83.10 | 4.99 |
|  |  | Total |  |  | 88.09 |

| Medición | Uds. | Largo | Parcial |
|---|---|---|---|
| Conexión unidades exteriores a interior por el exterior | 1 | 25.000 | 25.000 |
| Total |  |  | 25 |

**RZ1K4X2.5MT** m CONDUCTOR CU RZ1-K(AS) 3x2,5+T mm², TUBO FORROPLAST Ø20 mm (02/09/2011)
25 m × 5.59 (5.76 con costes indirectos) = 144.00
Conductor de cobre multipolar RZ1-K(AS) 0,6/1 kV 3x2,5+T mm², PRYSMIAN, AFUMEX 1000V (AS), o equivalente, libre de halógenos, bajo tubo forroplast de Ø 20 mm, incluso parte proporcional de cajas de derivación y pequeño material, accesorios de conexión y embornado, apertura y sellado de rozas. Totalmente instalado.

| Código | Ud | Descripción | Rendimiento | Precio | Importe |
|---|---|---|---|---|---|
| U01FY630 | h | Oficial 1ª instalador eléctrico | 0.1 | 15.86 | 1.59 |
| U01FY635 | h | Peón ordinario instalador eléctrico | 0.1 | 13.7 | 1.37 |
| RZ14X2.5M | m | Conductor CU RZ1-K 0,6/1kV 4x2,5 mm² AFUMEX (material; 14/06/2012) | 1 | 0.8 | 0.80 |
| FORROP-20 | m | Tubo Forroplast Ø20 mm | 1 | 0.18 | 0.18 |
| U30JW900 | ud | p.p. cajas derivación, regletas y peq. material | 0.1 | 1.89 | 0.19 |
| AROZAS | m | Apertura de roza y sellado | 1 | 0.89 | 0.89 |
| %0400 | % | Pequeño material | 5 % | 5.02 | 0.25 |
| %CI | % | Costes indirectos..(s/total) | 6 % | 5.27 | 0.32 |
|  |  | Total |  |  | 5.59 |

| Medición | Uds. | Largo | Parcial |
|---|---|---|---|
| Interconexión máquinas climatización: |  |  |  |
| Unidad 1x1 | 1 | 25.000 | 25.000 |
| Total |  |  | 25 |

**CRZ1K2X1MT** m CONDUCTOR CU RZ1-K(AS) 2x1 mm², TUBO FORROPLAST Ø20 mm
8 m × 3.52 (3.63 con costes indirectos) = 29.04
Conductor de cobre multipolar RZ1-K(AS) 0,6/1kV 2x1,0 mm², PRYSMIAN, AFUMEX 1000V (AS), o equivalente, libre de halógenos, bajo tubo forroplast de Ø 20 mm, incluso parte proporcional de cajas de derivación y pequeño material, accesorios de conexión y embornado, apertura y sellado de rozas. Totalmente instalado.

| Código | Ud | Descripción | Rendimiento | Precio | Importe |
|---|---|---|---|---|---|
| U01FY105 | h | Oficial 1ª instalador | 0.05 | 16.5 | 0.83 |
| U01FY110 | h | Peón ordinario instalador | 0.05 | 13.7 | 0.69 |
| RZ1-2X1M | m | Conductor CU RZ1-K(AS) 0,6/1kV 2x1 mm² AFUMEX (material; 29/04/2017) | 1 | 0.38 | 0.38 |
| FORROP-20 | m | Tubo Forroplast Ø20 mm | 1 | 0.18 | 0.18 |
| U30JW900 | ud | p.p. cajas derivación, regletas y peq. material | 0.1 | 1.89 | 0.19 |
| AROZAS | m | Apertura de roza y sellado | 1 | 0.89 | 0.89 |
| %0400 | % | Pequeño material | 5 % | 3.16 | 0.16 |
| %CI | % | Costes indirectos..(s/total) | 6 % | 3.32 | 0.20 |
|  |  | Total |  |  | 3.52 |

| Medición | Uds. | Largo | Parcial |
|---|---|---|---|
| Conexión unidad interior control remoto | 1 | 8.000 | 8.000 |
| Total |  |  | 8 |

**SA-PVC-32** m TUBERÍA EVACUACIÓN PVC 32 mm SERIE B (10/12/2008)
5 m × 5.18 (5.34 con costes indirectos) = 26.70
Tubería de evacuación de PVC, Adequa, o equivalente, fabricada según norma UNE EN1453, serie B, diámetro exterior 32x3,0 mm de espesor, con sistema de unión mediante junta pegada, tubo de 5 m, abrazadera isofónica, con material aislante en el paso por forjado, incluso con p.p. de piezas especiales del mismo material. Totalmente instalado, según CTE-HS5.

| Código | Ud | Descripción | Rendimiento | Precio | Importe |
|---|---|---|---|---|---|
| U01FY105 | h | Oficial 1ª instalador | 0.15 | 16.5 | 2.48 |
| U25AA-32 | m | Tubo PVC 32 mm (material; 04/03/2016) | 1 | 0.69 | 0.69 |
| U25CA-32 | ud | Codo 87º M-H PVC 32 mm (material; 04/03/2016) | 0.3 | 0.54 | 0.16 |
| U25XP001 | kg | Adhesivo para PVC Tangit (material; 10/12/2008) | 0.02 | 13.15 | 0.26 |
| 115035 | ud | Abrazadera isofónica M8/10 Ø 35 mm (material; 28/10/2011) | 1 | 1.07 | 1.07 |
| %0400 | % | Pequeño material | 5 % | 4.66 | 0.23 |
| %CI | % | Costes indirectos..(s/total) | 6 % | 4.89 | 0.29 |
|  |  | Total |  |  | 5.18 |

| Medición | Uds. | Largo | Parcial |
|---|---|---|---|
| Condensados: | 1 | 5.000 | 5.000 |
| Total |  |  | 5 |

**0265612** ud TURBO CONVECTOR DUCASA M 28 SPLIT
2 ud × 84.9 (87.45 con costes indirectos) = 174.90
Turbo convector, Ducasa, modelo M 28 Split, o equivalente, potencia máxima: 2 kW, ajustable a 1 kW, tensión 230V, instalación mural elevado, interruptor trasero ON/OFF, mando a distáncia programable, temporizador de apagado y encendido, programación semanal 7 dias / 24 h, sensor de ventana abierta, display led de información frontal, sensor de temperatura NTC, protección contra sobrecalentamiento, carcasa de plástico ignífuga de color blanco. resistencia desnuda, Turbina radial , manguera de alimentación de 1,5 metros, IP24, clase II, dimensiones 560x118x185 mm (largoxanchoxalto), peso 2,8 kg, accesorios necesarios. Instalado.

| Código | Ud | Descripción | Rendimiento | Precio | Importe |
|---|---|---|---|---|---|
| U01FY105 | h | Oficial 1ª instalador | 0.5 | 16.5 | 8.25 |
| U01FY110 | h | Peón ordinario instalador | 0.5 | 13.7 | 6.85 |
| D_0265612 | ud | Turbo convector Ducasa M 28 Split (material; 16/04/2020) | 1 | 61.18 | 61.18 |
| %0400 | % | Pequeño material | 5 % | 76.28 | 3.81 |
| %CI | % | Costes indirectos..(s/total) | 6 % | 80.09 | 4.81 |
|  |  | Total |  |  | 84.9 |

| Medición | Uds. | Parcial |
|---|---|---|
| Vestuario masculino | 1 | 1.000 |
| Vestuario femenino | 1 | 1.000 |
| Total |  | 2 |

**AP100111** ud Ayuda albañilería (18/07/2019)
1 ud × 793.35 (817.15 con costes indirectos) = 817.15
Ayuda por obra en el capítulo de instalación de renovación de aire y climatización, incluyendo mano de obra en carga y descarga, materiales, apertura y tapado de rozas, apertura de pases en tabiques, fachadas y forjados, recibidos de rejillas, limpieza, remates y medios auxiliares.

| Código | Ud | Descripción | Rendimiento | Precio | Importe |
|---|---|---|---|---|---|
| MOOA.1d | h | Peón ordinario construcción | 23.001 | 15.77 | 362.73 |
| MOOA.1a | h | Oficial 1ª construcción | 23 | 16.77 | 385.71 |
| % | % | Costes directos complementarios | 6 % | 748.44 | 44.91 |
|  |  | Total |  |  | 793.35 |

Claves: ordinario, carga, material, escombro, superficie, levantar, accesorio, moho, carpinteria, hoja

| Medición | Uds. | Parcial |
|---|---|---|
| Ayuda | 1 | 1.000 |
| Total |  | 1 |

### 09.02 INSTALACIÓN DE AIRE PRIMARIO
Importe: 5036.94

**1030284** ud UNIDAD DE FILTRACIÓN SV/FILTER-315/H F6+F8
2 ud × 1068.52 (1100.58 con costes indirectos) = 2201.16
Unidad de filtración en línea para conductos, Sodeca, modelo SV/FILTER-315/H, o equivalente, filtros F6+F8, envolvente acústica recubierta de material fonoabsorbente, caudal máximo 850 m³/h, potencia 120W/230V, 1.330 rpm, NPS 51 dBA, Ø conducto 315 mm, dimensiones 956x520x371 mm (largoxanchoxalto), peso 26,4 kg, motor IP54, silemblokcs para sujeción a forjado y accesorios necesarios. Instalado.

| Código | Ud | Descripción | Rendimiento | Precio | Importe |
|---|---|---|---|---|---|
| U01FY105 | h | Oficial 1ª instalador | 2 | 16.5 | 33.00 |
| U01FY110 | h | Peón ordinario instalador | 2 | 13.7 | 27.40 |
| S_1030284 | ud | Unidad de filtración SV/FILTER-350/H F6+F8 (material; 20/12/2019) | 1 | 882.36 | 882.36 |
| M25 BASE | ud | Amortiguador de muelle M25 carga máxima 25 kg | 4 | 4.32 | 17.28 |
| %0400 | % | Pequeño material | 5 % | 960.04 | 48.00 |
| %CI | % | Costes indirectos..(s/total) | 6 % | 1008.04 | 60.48 |
|  |  | Total |  |  | 1068.52 |

| Medición | Uds. | Parcial |
|---|---|---|
| Zona indamitidos Impulsión | 1 | 1.000 |
| Vestuarios | 1 | 1.000 |
| Total |  | 2 |

**1028473** ud VENTILADOR SODECA SV-250/L
2 ud × 126.52 (130.32 con costes indirectos) = 260.64
Extractor en línea para conductos, marca Sodeca, modelo SV-250/L, o equivalente, envolvente acústica recubierta de material fonoabsorbente, caudal máximo 1.000 m³/h, potencia 130W/230V, 2.680 rpm, NPS 48 dBA, Ø conducto 250 mm, dimensiones 480x395x296 mm (largoxanchoxalto), peso 10,8 kg, motor IP54, silemblokcs para sujeción a forjado y accesorios necesarios. Instalado.

| Código | Ud | Descripción | Rendimiento | Precio | Importe |
|---|---|---|---|---|---|
| U01FY105 | h | Oficial 1ª instalador | 2 | 16.5 | 33.00 |
| U01FY110 | h | Peón ordinario instalador | 2 | 13.7 | 27.40 |
| S_1028473 | ud | Ventilador SV-250/L (material; 10/04/2020) | 1 | 36 | 36.00 |
| M25 BASE | ud | Amortiguador de muelle M25 carga máxima 25 kg | 4 | 4.32 | 17.28 |
| %0400 | % | Pequeño material | 5 % | 113.68 | 5.68 |
| %CI | % | Costes indirectos..(s/total) | 6 % | 119.36 | 7.16 |
|  |  | Total |  |  | 126.52 |

| Medición | Uds. | Parcial |
|---|---|---|
| Zona indamitidos Extracción | 1 | 1.000 |
| Vestuarios | 1 | 1.000 |
| Total |  | 2 |

**CNETO** m² PANEL CLIMAVER NETO
52.1 m² × 25.99 (26.77 con costes indirectos) = 1394.72

| Medición | Uds. | Parcial |
|---|---|---|
| Zona inadmitidos: |  |  |
| Impulsión aire primario | 4.2 | 4.200 |
| Extracción aire primario | 4.2 | 4.200 |
| Zona vestuarios: |  |  |
| Impulsión aire primario | 24.3 | 24.300 |
| Extracción aire primario | 19.4 | 19.400 |
| Total |  | 52.1 |

**E-CRC-20X20** ud COMPUERTA DE REGULACIÓN EUROCLIMA E-CRC 200x200 mm
2 ud × 120.39 (124 con costes indirectos) = 248.00
Compuerta de regulación, marca EUROCLIMA, modelo E-CRC, o equivalente, de 200x200 mm, con bastidor de chapa galvanizada y lamas opuestas de aluminio, fondo 110 mm, mando manual o preparada para motorizar, accesorios necesarios. Instalada.

| Código | Ud | Descripción | Rendimiento | Precio | Importe |
|---|---|---|---|---|---|
| U01FY105 | h | Oficial 1ª instalador | 0.5 | 16.5 | 8.25 |
| U01FY110 | h | Peón ordinario instalador | 0.5 | 13.7 | 6.85 |
| E_CRC-20X20 | ud | Euroclima E-CRC 200x200 (material; 13/04/2020) | 1 | 93.07 | 93.07 |
| %0400 | % | Pequeño material | 5 % | 108.17 | 5.41 |
| %CI | % | Costes indirectos..(s/total) | 6 % | 113.58 | 6.81 |
|  |  | Total |  |  | 120.39 |

| Medición | Uds. | Parcial |
|---|---|---|
| Aire primario: |  |  |
| Impulsión | 1 | 1.000 |
| Extracción | 1 | 1.000 |
| Total |  | 2 |

**E-HOR-30X10** ud REJILLA EUROCLIMA E-HOR 300x100 SIMPLE DEFLEXIÓN CON REGULACIÓN
3 ud × 33.59 (34.6 con costes indirectos) = 103.80

| Medición | Uds. | Parcial |
|---|---|---|
| Vestuarios: |  |  |
| Impulsión | 3 | 3.000 |
| Total |  | 3 |

**E-VENTIDEC-15** ud BOCA DE EXTRACCIÓN DE PVC EUROCLIMA VENTIDEC Ø 150 mm
5 ud × 13.66 (14.07 con costes indirectos) = 70.35

| Medición | Uds. | Parcial |
|---|---|---|
| Vestuarios: |  |  |
| Extracción | 5 | 5.000 |
| Total |  | 5 |

**E-TAE-50X25** ud REJILLA INTEMPERIE EUROCLIMA E-TAE 500x250 mm
4 ud × 92.89 (95.68 con costes indirectos) = 382.72
Toma de aire exterior, TAE, marca EUROCLIMA, modelo E-TAE, o equivalente, de 500x250 mm, de aluminio extruido, con lamas fijas a 45º horizontales antilluvia y malla metálica posterior de protección anti-pájaros, superficie efectiva 0,0509 m², fondo 62,5 mm, accesorios necesarios. Instalada.

| Código | Ud | Descripción | Rendimiento | Precio | Importe |
|---|---|---|---|---|---|
| U01FY105 | h | Oficial 1ª instalador | 0.5 | 16.5 | 8.25 |
| U01FY110 | h | Peón ordinario instalador | 0.5 | 13.7 | 6.85 |
| E_TAE-50X25 | ud | Euroclima E-TAE 500x250 (material; 04/09/2015) | 1 | 68.36 | 68.36 |
| %0400 | % | Pequeño material | 5 % | 83.46 | 4.17 |
| %CI | % | Costes indirectos..(s/total) | 6 % | 87.63 | 5.26 |
|  |  | Total |  |  | 92.89 |

| Medición | Uds. | Parcial |
|---|---|---|
| Impulsión: |  |  |
| Zona indamitidos | 1 | 1.000 |
| Vestuarios | 1 | 1.000 |
| Extracción: |  |  |
| Zona indamitidos | 1 | 1.000 |
| Vestuarios | 1 | 1.000 |
| Total |  | 4 |

**5210401500** ud VENTILADOR S&P SILENT- 100-CRZ
2 ud × 85.22 (87.78 con costes indirectos) = 175.56
Ventilador helicoidal de bajo nivel sonoro, de material plástico, marca Soler y Palau, modelo Silent-100 CRZ, o equivalente, con luz piloto, compuerta antirretorno, rodamientos a bolas y temporizador regulable de 1 a 30 minutos, caudal a descarga libre de 95 m³/h, potencia 8W/230V, 2.400 rpm, NPS 26,5 dBA, Ø conducto de salida 100 mm, dimensiones 158x158x109 mm (largoxanchoxfondo), peso 0,47 kg, IP45 y accesorios necesarios. Instalado.

| Código | Ud | Descripción | Rendimiento | Precio | Importe |
|---|---|---|---|---|---|
| U01FY110 | h | Peón ordinario instalador | 0.3 | 13.7 | 4.11 |
| S-5210401500 | ud | Silent-100 CRZ (material; 13/05/2019) | 1 | 72.46 | 72.46 |
| %0400 | % | Pequeño material | 5 % | 76.57 | 3.83 |
| %CI | % | Costes indirectos..(s/total) | 6 % | 80.40 | 4.82 |
|  |  | Total |  |  | 85.22 |

| Medición | Uds. | Parcial |
|---|---|---|
| Aseos | 2 | 2.000 |
| Total |  | 2 |

**5418009600** ud REJA CIRCULAR S&P MRJ-250, Ø CONDUCTO 100 mm
1 ud × 23.78 (24.49 con costes indirectos) = 24.49
Reja circular, marca Soler & Palau, modelo MRJ-250, o equivalente, dimensiones Ø conducto 100 mm, para aspiración como descarga, evita la entrada de cuerpos extraños, accesorios necesarios. Instalada.

| Código | Ud | Descripción | Rendimiento | Precio | Importe |
|---|---|---|---|---|---|
| U01FY110 | h | Peón ordinario instalador | 0.3 | 13.7 | 4.11 |
| SP_5418009600 | ud | Reja circular MRJ-250 (material; 23/08/2018) | 1 | 17.25 | 17.25 |
| %0400 | % | Pequeño material | 5 % | 21.36 | 1.07 |
| %CI | % | Costes indirectos..(s/total) | 6 % | 22.43 | 1.35 |
|  |  | Total |  |  | 23.78 |

| Medición | Uds. | Parcial |
|---|---|---|
| Extracción aseos | 1 | 1.000 |
| Total |  | 1 |

**NTHG100-0.6J** m TUBO HELICOIDAL GALVANIZADO Ø 100 mm, ESPESOR 0,6 mm, CON JUNTA
10 m × 17.04 (17.55 con costes indirectos) = 175.50
Tubo helicoidal circular de chapa galvanizada, Novatub, o equivalente, diámetro 100 mm, espesor de la chapa 0,6 mm, longitud del tubo 3 m, manguito de unión simple con junta de goma, abrazadera de sujeción, soporte a techo, codos, tes y accesorios necesarios. Instalado.

| Código | Ud | Descripción | Rendimiento | Precio | Importe |
|---|---|---|---|---|---|
| U01FY105 | h | Oficial 1ª instalador | 0.2 | 16.5 | 3.30 |
| U01FY110 | h | Peón ordinario instalador | 0.2 | 13.7 | 2.74 |
| 1106-100 | m | Tubo helicoidal chapa galvanizada Ø 100 mm, espesor 0,6 mm (material; 20/02/2014) | 1 | 3.4 | 3.40 |
| 70610-100 | ud | Manguito de unión con junta Ø 100 mm (material; 22/05/2018) | 0.3 | 2.41 | 0.72 |
| 8810-100 | ud | Abrazadera Ø 100 M-8 (material; 20/02/2014) | 1 | 2.68 | 2.68 |
| BSA3S | ud | Soporte techo BSA3S y varilla M8 (material; 20/02/2014) | 1 | 1.51 | 1.51 |
| 306190-100 | ud | Codo 90º con junta de goma Ø 100 mm estampado (material; 22/05/2018) | 0.1 | 5.07 | 0.51 |
| 306140-100 | ud | Codo 45º con junta de goma Ø 100 mm estampado (material; 22/05/2018) | 0.1 | 4.51 | 0.45 |
| %0400 | % | Pequeño material | 5 % | 15.31 | 0.77 |
| %CI | % | Costes indirectos..(s/total) | 6 % | 16.08 | 0.96 |
|  |  | Total |  |  | 17.04 |

| Medición | Uds. | Largo | Parcial |
|---|---|---|---|
| Extracción aseos | 1 | 10.000 | 10.000 |
| Total |  |  | 10 |

### 09.03 PRUEBAS, DOCUMENTACIÓN Y TRAMITACIÓN
Importe: 572.3

**PRU-EFIC** ud PRUEBAS EFICIENCIA ENÉRGETICA
1 ud × 332.87 (342.86 con costes indirectos) = 342.86
Realización y documentación de pruebas de eficiencia energética de la instalación, contemplando los siguientes apartados:
1. Comprobación del funcionamiento de la instalación en las condiciones de régimen.
2. Comprobación de la eficiencia energética de los equipos de generación de calor y frío en las condiciones de trabajo. El rendimiento del generador de calor no debe ser inferior en más de 5 unidades del límite inferior del rango marcado para la categoría indicada en el etiquetado energético del equipo de acuerdo con la normativa vigente.
3. Comprobación de los intercambiadores de calor, climatizadores y demás equipos en los que se efectúe una transferencia de energía térmica.
4. Comprobación de la eficiencia y la aportación energética de la producción de los sistemas de generación de energía de origen renovable.
5. Comprobación del funcionamiento de los elementos de regulación y control.
6. Comprobación de las temperaturas y los saltos térmicos de todos los circuitos de generación, distribución y las unidades terminales en las condiciones de régimen.
7. Comprobación que los consumos energéticos se hallan dentro de los márgenes previstos en el proyecto.
8. Comprobación del funcionamiento y de la potencia absorbida por los motores eléctricos en las condiciones reales de trabajo.
9. Comprobación de las pérdidas térmicas de distribución de la instalación hidráulica.

| Código | Ud | Descripción | Rendimiento | Precio | Importe |
|---|---|---|---|---|---|
| U01FY105 | h | Oficial 1ª instalador | 5 | 16.5 | 82.50 |
| U01FY110 | h | Peón ordinario instalador | 5 | 13.7 | 68.50 |
| PREFC | ud | Pruebas eficiencia energética (19/04/2020) | 1 | 133.84 | 133.84 |
| %0200 | % | Costes directos complementarios | 5 % | 284.84 | 14.24 |
| %0400 | % | Pequeño material | 5 % | 299.08 | 14.95 |
| %CI | % | Costes indirectos..(s/total) | 6 % | 314.03 | 18.84 |
|  |  | Total |  |  | 332.87 |

**MANUALUSO** ud INSTRUCCIONES Y MANUAL DE USO (07/04/2016)
1 ud × 117.98 (121.52 con costes indirectos) = 121.52
Instrucciones y manual de uso compuesto por:
- Instrucciones de seguridad, con la siguiente documentación:
- Parada de los equipos antes de una intervención
- Desconexión de la alimentación eléctrica antes de intervenir en un equipo
- Colocación de advertencias antes de intervenir en un equipo
- Indicaciones de seguridad para distintas presiones, temperaturas, intensidades eléctricas, etc.
- Cierre de válvulas antes de abrir un circuito hidráulico.
- Instrucciones de manejo y maniobra, con la siguiente documentación:
- Secuencia de arranque de bombas de circulación.
- Limitación de puntas de potencia eléctrica, evitando poner en marcha simultáneamente varios motores a plena carga.
- Utilización del sistema de enfriamiento gratuito en régimen de verano y de invierno.
- Instrucciones de funcionamiento, con la siguiente documentación:
- Horario de puesta en marcha y parada de la instalación.
- Orden de puesta en marcha y parada de los equipos.
- Programa de modificación del régimen de funcionamiento.
- Programa de paradas intermedias del conjunto o de parte de equipos.
- Programa y régimen especial para los fines de semana y para condiciones especiales de uso del edificio o de condiciones exteriores excepcionales.

| Código | Ud | Descripción | Rendimiento | Precio | Importe |
|---|---|---|---|---|---|
| INT-MANU | ud | Instrucciones y manual se uso (07/04/2016) | 1 | 117.98 | 117.98 |
|  |  | Total |  |  | 117.98 |

**TRA-CLIMA** ud TRAMITACIÓN Y ALTA INSTALACIÓN CLIMATIZACIÓN y PLANOS AS BUILT (19/01/2020)
1 ud × 104.78 (107.92 con costes indirectos) = 107.92
Tramitación de la instalación de climatización ante la Consellería de Economía e Industria, certificados de instalación, incluyendo tasas de la Consellería, realización de planos As Built, estado de las instalaciones, detalles y acabado de las mismas.

| Código | Ud | Descripción | Rendimiento | Precio | Importe |
|---|---|---|---|---|---|
| TRACLIM | ud | Tramitación instalación de climatización (19/04/2020) | 1 | 65.01 | 65.01 |
| PLASBUILT-CLI | ud | Planos As Built instalación de climatización (19/01/2020) | 1 | 39.77 | 39.77 |
|  |  | Total |  |  | 104.78 |

## 10 INSTALACIÓN DE FONTANERIA (04/04/2020)
Importe: 5594.19

**AP100222** ud Ayuda albañilería (18/07/2019)
1 ud × 689.85 (710.55 con costes indirectos) = 710.55
Ayuda por obra en el capítulo de instalación de fontanería, incluyendo mano de obra en carga y descarga, materiales, apertura y tapado de rozas, apertura de pases en tabiques, fachadas y forjados, limpieza, remates y medios auxiliares.

| Código | Ud | Descripción | Rendimiento | Precio | Importe |
|---|---|---|---|---|---|
| MOOA.1d | h | Peón ordinario construcción | 20 | 15.77 | 315.40 |
| MOOA.1a | h | Oficial 1ª construcción | 20 | 16.77 | 335.40 |
| % | % | Costes directos complementarios | 6 % | 650.80 | 39.05 |
|  |  | Total |  |  | 689.85 |

Claves: ordinario, carga, material, escombro, superficie, levantar, accesorio, moho, carpinteria, hoja

| Medición | Uds. | Parcial |
|---|---|---|
| Ayuda | 1 | 1.000 |
| Total |  | 1 |

**D25LL050** ud VÁLVULA DE ESFERA 1 1/2" H-H (20/09/2011)
2 ud × 18.72 (19.28 con costes indirectos) = 38.56
Válvula de esfera de 11/2", Genebre, o equivalente, PN-25, paso total, latón UNE-EN 12165 cromado, asientos PTFE, extremos rosca H-H, temperatura máxima 180 ºC, mando manual por palanca de acero y accesorios necesarios. Instalada.

| Código | Ud | Descripción | Rendimiento | Precio | Importe |
|---|---|---|---|---|---|
| U01FY105 | h | Oficial 1ª instalador | 0.15 | 16.5 | 2.48 |
| GE302908-11.2 | ud | Válvula de esfera 1 1/2" (material; 20/09/2011) | 1 | 14.34 | 14.34 |
| %0400 | % | Pequeño material | 5 % | 16.82 | 0.84 |
| %CI | % | Costes indirectos..(s/total) | 6 % | 17.66 | 1.06 |
|  |  | Total |  |  | 18.72 |

| Medición | Uds. | Parcial |
|---|---|---|
| Contador | 2 | 2.000 |
| Total |  | 2 |

**D25LL040** ud VÁLVULA DE ESFERA 1 1/4" H-H (20/09/2011)
2 ud × 13.93 (14.35 con costes indirectos) = 28.70
Válvula de esfera de 11/4", Genebre, o equivalente, PN-25, paso total, latón UNE-EN 12165 cromado, asientos PTFE, extremos rosca H-H, temperatura máxima 180 ºC, mando manual por palanca de acero y accesorios necesarios. Instalada.

| Código | Ud | Descripción | Rendimiento | Precio | Importe |
|---|---|---|---|---|---|
| U01FY105 | h | Oficial 1ª instalador | 0.15 | 16.5 | 2.48 |
| GE302907-11.4 | ud | Válvula de esfera 1 1/4" (material; 20/09/2011) | 1 | 10.03 | 10.03 |
| %0400 | % | Pequeño material | 5 % | 12.51 | 0.63 |
| %CI | % | Costes indirectos..(s/total) | 6 % | 13.14 | 0.79 |
|  |  | Total |  |  | 13.93 |

**D25LL030** ud VÁLVULA DE ESFERA 1" H-H (20/09/2011)
4 ud × 8.19 (8.44 con costes indirectos) = 33.76
Válvula de esfera de 1", Genebre, o equivalente, PN-25, paso total, latón UNE-EN 12165 cromado, asientos PTFE, extremos rosca H-H, temperatura máxima 180 ºC, mando manual por palanca de acero y accesorios necesarios. Instalada.

| Código | Ud | Descripción | Rendimiento | Precio | Importe |
|---|---|---|---|---|---|
| U01FY105 | h | Oficial 1ª instalador | 0.15 | 16.5 | 2.48 |
| GE302906-1 | ud | Válvula de esfera 1" (material; 20/09/2011) | 1 | 4.88 | 4.88 |
| %0400 | % | Pequeño material | 5 % | 7.36 | 0.37 |
| %CI | % | Costes indirectos..(s/total) | 6 % | 7.73 | 0.46 |
|  |  | Total |  |  | 8.19 |

**D25LL020** ud VÁLVULA DE ESFERA 3/4" H-H (20/09/2011)
1 ud × 7.38 (7.6 con costes indirectos) = 7.60
Válvula de esfera de 3/4", Genebre, o equivalente, PN-25, paso total, latón UNE-EN 12165 cromado, asientos PTFE, extremos rosca H-H, temperatura máxima 180 ºC, mando manual por palanca de acero y accesorios necesarios. Instalada.

| Código | Ud | Descripción | Rendimiento | Precio | Importe |
|---|---|---|---|---|---|
| U01FY105 | h | Oficial 1ª instalador | 0.15 | 16.5 | 2.48 |
| GE302905-3.4 | ud | Válvula de esfera 3/4" (material; 20/09/2011) | 1 | 4.15 | 4.15 |
| %0400 | % | Pequeño material | 5 % | 6.63 | 0.33 |
| %CI | % | Costes indirectos..(s/total) | 6 % | 6.96 | 0.42 |
|  |  | Total |  |  | 7.38 |

**VRROSCA112** ud VÁLVULA RETENCIÓN 11/2" RE-GE (23/11/2010)
1 ud × 13.03 (13.42 con costes indirectos) = 13.42
Válvula de retención de 11/2", Genebre, RE-GE, o equivalente, PN-25/12, latón DIN 17660, junta de clapeta vulcanizada de NBR, muelle en INOX 18/8, extremos rosca H-H, temperatura máxima 90 ºC y accesorios necesarios. Instalada.

| Código | Ud | Descripción | Rendimiento | Precio | Importe |
|---|---|---|---|---|---|
| U01FY105 | h | Oficial 1ª instalador | 0.15 | 16.5 | 2.48 |
| 312108 | ud | Válvula retención rosca 11/2" (material; 23/11/2010) | 1 | 9.22 | 9.22 |
| %0400 | % | Pequeño material | 5 % | 11.70 | 0.59 |
| %CI | % | Costes indirectos..(s/total) | 6 % | 12.29 | 0.74 |
|  |  | Total |  |  | 13.03 |

| Medición | Uds. | Parcial |
|---|---|---|
| Contador | 1 | 1.000 |
| Total |  | 1 |

**VRROSCA114** ud VÁLVULA RETENCIÓN 11/4" RE-GE (23/11/2010)
1 ud × 9.64 (9.93 con costes indirectos) = 9.93
Válvula de retención de 11/4", Genebre, RE-GE, o equivalente, PN-25/12, latón DIN 17660, junta de clapeta vulcanizada de NBR, muelle en INOX 18/8, extremos rosca H-H, temperatura máxima 90 ºC y accesorios necesarios. Instalada.

| Código | Ud | Descripción | Rendimiento | Precio | Importe |
|---|---|---|---|---|---|
| U01FY105 | h | Oficial 1ª instalador | 0.15 | 16.5 | 2.48 |
| 312107 | ud | Válvula retención rosca 11/4" (material; 23/11/2010) | 1 | 6.18 | 6.18 |
| %0400 | % | Pequeño material | 5 % | 8.66 | 0.43 |
| %CI | % | Costes indirectos..(s/total) | 6 % | 9.09 | 0.55 |
|  |  | Total |  |  | 9.64 |

**VRROSCA1** ud VÁLVULA RETENCIÓN 1" RE-GE (17/08/2011)
1 ud × 7.53 (7.76 con costes indirectos) = 7.76
Válvula de retención de 1", Genebre, RE-GE, o equivalente, PN-25/12, latón DIN 17660, junta de clapeta vulcanizada de NBR, muelle en INOX 18/8, extremos rosca H-H, temperatura máxima 90 ºC y accesorios necesarios. Instalada.

| Código | Ud | Descripción | Rendimiento | Precio | Importe |
|---|---|---|---|---|---|
| U01FY105 | h | Oficial 1ª instalador | 0.15 | 16.5 | 2.48 |
| 312106 | ud | Válvula retención rosca 1" (material; 17/08/2011) | 1 | 4.28 | 4.28 |
| %0400 | % | Pequeño material | 5 % | 6.76 | 0.34 |
| %CI | % | Costes indirectos..(s/total) | 6 % | 7.10 | 0.43 |
|  |  | Total |  |  | 7.53 |

**FY 11-2** ud FILTRO "Y" 11/2" LATÓN
1 ud × 18.52 (19.08 con costes indirectos) = 19.08
Filtro colador de latón tipo "Y" de 11/2", Genebre, o equivalente, PN-16, cuerpo de latón DIN 17660, tamiz INOX AISI 316, luz 300 micras, extremos rosca H-H, temperatura máxima 140 ºC y accesorios necesarios. Instalado.

| Código | Ud | Descripción | Rendimiento | Precio | Importe |
|---|---|---|---|---|---|
| U01FY110 | h | Peón ordinario instalador | 0.15 | 13.7 | 2.06 |
| 330308 | ud | Filtro Y 11/2" (material; 08/08/2011) | 1 | 14.58 | 14.58 |
| %0400 | % | Pequeño material | 5 % | 16.64 | 0.83 |
| %CI | % | Costes indirectos..(s/total) | 6 % | 17.47 | 1.05 |
|  |  | Total |  |  | 18.52 |

| Medición | Uds. | Parcial |
|---|---|---|
| Contador | 1 | 1.000 |
| Total |  | 1 |

**D06F-11-4AM** ud VÁLVULA REDUCTORA DE PRESIÓN HONEYWELL D06F-11/4"AM (22/11/2012)
1 ud × 194.62 (200.46 con costes indirectos) = 200.46
Válvula reductora de presión marca Honeywell, modelo D06F-11/4AM, o equivalente, diámetro 1 1/4", Kvs = 5,9, para agua hasta 40 ºC, con escala manométrica, cuerpo de latón, vaso transparente, filtro de acero inox, malla 0,16 mm, presión de entrada máxima 16 bar, presión de salida 1,5-6 bar, con manómetro, racores, accesorios necesarios. Totalmente instalada.

| Código | Ud | Descripción | Rendimiento | Precio | Importe |
|---|---|---|---|---|---|
| U01FY105 | h | Oficial 1ª instalador | 0.4 | 16.5 | 6.60 |
| H_D06F-11-4AM | ud | Válvula reductora Honeywell D06F-11/4AM de 11/4" (material; 10/04/2020) | 1 | 168.26 | 168.26 |
| %0400 | % | Pequeño material | 5 % | 174.86 | 8.74 |
| %CI | % | Costes indirectos..(s/total) | 6 % | 183.60 | 11.02 |
|  |  | Total |  |  | 194.62 |

**TNIRRRP409** m TUBERÍA NIRON PP-R SDR 9 40x4,5 mm MONOCAPA
110 m × 9.44 (9.72 con costes indirectos) = 1069.20
Tubería de polipropileno, PPR, Italsan, NIRON monocapa PPR RP PIPE, SDR 9/serie 4, o equivalente, diámetro 40x4,5 mm, barra de 4 m, color azul Niron, i/p.p. manguitos, codos, tes, sujeción y accesorios necesarios. Instalada.

| Código | Ud | Descripción | Rendimiento | Precio | Importe |
|---|---|---|---|---|---|
| U01FY105 | h | Oficial 1ª instalador | 0.05 | 16.5 | 0.83 |
| U01FY110 | h | Peón ordinario instalador | 0.05 | 13.7 | 0.69 |
| N_TNIRRRP409 | m | Tubería PP-R SDR 9 40x4,5 mm (material; 15/05/2013) | 1 | 4.28 | 4.28 |
| NMAN40 | ud | Manguito polipropileno 40 mm (material; 31/08/2015) | 0.25 | 1.2 | 0.30 |
| NG40 | ud | Codo polipropileno 40 mm (material; 15/05/2013) | 0.5 | 1.62 | 0.81 |
| NT40 | ud | Te polipropileno 40 mm (material; 15/05/2013) | 0.2 | 2.05 | 0.41 |
| 115040 | ud | Abrazadera isofónica M8/10 Ø 40 mm (material; 28/10/2011) | 1 | 1.17 | 1.17 |
| %0400 | % | Pequeño material | 5 % | 8.49 | 0.42 |
| %CI | % | Costes indirectos..(s/total) | 6 % | 8.91 | 0.53 |
|  |  | Total |  |  | 9.44 |

| Medición | Uds. | Largo | Parcial |
|---|---|---|---|
| Agua fría | 1 | 110.000 | 110.000 |
| Total |  |  | 110 |

**TNIRRRP329** m TUBERÍA NIRON PP-R SDR 9 32x3,6 mm MONOCAPA
10 m × 6.48 (6.67 con costes indirectos) = 66.70
Tubería de polipropileno, PPR, Italsan, NIRON monocapa PPR RP PIPE, SDR 9/serie 4, o equivalente, diámetro 32x3,6 mm, barra de 4 m, color azul Niron, i/p.p. manguitos, codos, tes, sujeción y accesorios necesarios. Instalada.

| Código | Ud | Descripción | Rendimiento | Precio | Importe |
|---|---|---|---|---|---|
| U01FY105 | h | Oficial 1ª instalador | 0.05 | 16.5 | 0.83 |
| U01FY110 | h | Peón ordinario instalador | 0.05 | 13.7 | 0.69 |
| N_TNIRRRP329 | m | Tubería PP-R SDR 9 32x3,6 mm (material; 15/05/2013) | 1 | 2.68 | 2.68 |
| NMAN32 | ud | Manguito polipropileno 32 mm (material; 31/08/2015) | 0.25 | 0.67 | 0.17 |
| NG32 | ud | Codo polipropileno 32 mm (material; 31/08/2015) | 0.2 | 0.85 | 0.17 |
| NT32 | ud | Te polipropileno 32 mm (material; 31/08/2015) | 0.2 | 1.06 | 0.21 |
| 115035 | ud | Abrazadera isofónica M8/10 Ø 35 mm | 1 | 1.07 | 1.07 |
| %0400 | % | Pequeño material | 5 % | 5.82 | 0.29 |
| %CI | % | Costes indirectos..(s/total) | 6 % | 6.11 | 0.37 |
|  |  | Total |  |  | 6.48 |

| Medición | Uds. | Largo | Parcial |
|---|---|---|---|
| Agua fría | 1 | 10.000 | 10.000 |
| Total |  |  | 10 |

**TNIRRRP2574** m TUBERÍA NIRON PP-R SDR 7,4 25x3,5 mm MONOCAPA
15 m × 5.1 (5.25 con costes indirectos) = 78.75
Tubería de polipropileno, PPR, Italsan, NIRON monocapa PPR RP PIPE, SDR 7,4/serie 3,2, o equivalente, diámetro 25x3,5 mm, barra de 4 m, color azul Niron, i/p.p. manguitos, codos, tes, sujeción y accesorios necesarios. Instalada.

| Código | Ud | Descripción | Rendimiento | Precio | Importe |
|---|---|---|---|---|---|
| U01FY105 | h | Oficial 1ª instalador | 0.05 | 16.5 | 0.83 |
| U01FY110 | h | Peón ordinario instalador | 0.05 | 13.7 | 0.69 |
| N_TNIRRRP2574 | m | Tubería PP-R SDR 7,4 25x3,5 mm (material; 22/06/2016) | 1 | 1.72 | 1.72 |
| NMAN25 | ud | Manguito polipropileno 25 mm (material; 31/08/2015) | 0.25 | 0.44 | 0.11 |
| NG25 | ud | Codo polipropileno 90º-25 mm H-H (material; 31/08/2015) | 0.2 | 0.52 | 0.10 |
| NT25 | ud | Te polipropileno 25 mm (material; 31/08/2015) | 0.2 | 0.67 | 0.13 |
| 115028 | ud | Abrazadera isofónica M8/10 Ø 25 mm (material; 28/10/2011) | 1 | 1 | 1.00 |
| %0400 | % | Pequeño material | 5 % | 4.58 | 0.23 |
| %CI | % | Costes indirectos..(s/total) | 6 % | 4.81 | 0.29 |
|  |  | Total |  |  | 5.1 |

| Medición | Uds. | Largo | Parcial |
|---|---|---|---|
| Agua fría zona común | 1 | 15.000 | 15.000 |
| Total |  |  | 15 |

**TNIRRFG3274** m TUBERÍA NIRON FIBER GLASS PP-R SDR 7,4 32x4,4 mm
5 m × 7.48 (7.7 con costes indirectos) = 38.50
Tubería de polipropileno, PPR, Italsan, NIRON FIBER GLASS, serie 3,2/SDR 7,4, o equivalente, diámetro 32x4,4 mm, tubería tricapa compuesta con fibra de vidrio, (PPR)/(PPR+FV)/(PPR), barra de 4 m, color azul Niron con banda verde, i/p.p. manguitos, codos, tes, sujeción y accesorios necesarios. Instalada.

| Código | Ud | Descripción | Rendimiento | Precio | Importe |
|---|---|---|---|---|---|
| U01FY105 | h | Oficial 1ª instalador | 0.05 | 16.5 | 0.83 |
| U01FY110 | h | Peón ordinario instalador | 0.05 | 13.7 | 0.69 |
| NTNIRRFG3274 | m | Tubería Niron Fiber Glass PPR 32x4,4 mm SDR 7,4 (material; 15/05/2013) | 1 | 3.58 | 3.58 |
| NMAN32 | ud | Manguito polipropileno 32 mm | 0.25 | 0.67 | 0.17 |
| NG32 | ud | Codo polipropileno 32 mm | 0.2 | 0.85 | 0.17 |
| NT32 | ud | Te polipropileno 32 mm | 0.2 | 1.06 | 0.21 |
| 115035 | ud | Abrazadera isofónica M8/10 Ø 35 mm | 1 | 1.07 | 1.07 |
| %0400 | % | Pequeño material | 5 % | 6.72 | 0.34 |
| %CI | % | Costes indirectos..(s/total) | 6 % | 7.06 | 0.42 |
|  |  | Total |  |  | 7.48 |

| Medición | Uds. | Largo | Parcial |
|---|---|---|---|
| ACS | 1 | 5.000 | 5.000 |
| Total |  |  | 5 |

**TNIRRFG2574** m TUBERÍA NIRON FIBER GLASS PP-R SDR 7,4 25x3,5 mm
3 m × 5.83 (6 con costes indirectos) = 18.00
Tubería de polipropileno, PPR, Italsan, NIRON FIBER GLASS, serie 3,2/SDR 7,4, o equivalente, diámetro 25x3,5 mm, tubería tricapa compuesta con fibra de vidrio, (PPR)/(PPR+FV)/(PPR), barra de 4 m, color azul Niron con banda verde, i/p.p. manguitos, codos, tes, sujeción y accesorios necesarios. Instalada.

| Código | Ud | Descripción | Rendimiento | Precio | Importe |
|---|---|---|---|---|---|
| U01FY105 | h | Oficial 1ª instalador | 0.05 | 16.5 | 0.83 |
| U01FY110 | h | Peón ordinario instalador | 0.05 | 13.7 | 0.69 |
| NTNIRRFG2574 | m | Tubería Niron Fiber Glass PPR 25x3,5 mm SDR 7,4 (material; 15/05/2013) | 1 | 2.38 | 2.38 |
| NMAN25 | ud | Manguito polipropileno 25 mm | 0.25 | 0.44 | 0.11 |
| NG25 | ud | Codo polipropileno 90º-25 mm H-H | 0.2 | 0.52 | 0.10 |
| NT25 | ud | Te polipropileno 25 mm | 0.2 | 0.67 | 0.13 |
| 115028 | ud | Abrazadera isofónica M8/10 Ø 25 mm | 1 | 1 | 1.00 |
| %0400 | % | Pequeño material | 5 % | 5.24 | 0.26 |
| %CI | % | Costes indirectos..(s/total) | 6 % | 5.50 | 0.33 |
|  |  | Total |  |  | 5.83 |

| Medición | Uds. | Largo | Parcial |
|---|---|---|---|
| ACS | 1 | 3.000 | 3.000 |
| Total |  |  | 3 |

**A-XG-13X042** m COQUILLA Armaflex XG 13 mm Ø42 (22/11/2012)
15 m × 5.06 (5.21 con costes indirectos) = 78.15
Aislamiento térmico flexible para tuberías, con coquilla flexible de espuma elastomérica de células cerradas, Armaflex XG-13, o equivalente, de espesor nominal 13 mm para tubería de diámetro exterior máximo 42 mm, longitud de 2 m, conductividad térmica 0,036 W/(mK), reacción al fuego BL-s3, d0, cinta de unión, accesorios y piezas necesarias. Instalada.

| Código | Ud | Descripción | Rendimiento | Precio | Importe |
|---|---|---|---|---|---|
| U01FY105 | h | Oficial 1ª instalador | 0.1 | 16.5 | 1.65 |
| XG-13X042 | m | Coquilla XG-13 mm Ø42 (material; 23/04/2013) | 1 | 2.84 | 2.84 |
| XG-TAPE | m | Cinta adhesiva coquilla (material; 12/04/2013) | 0.04 | 1.16 | 0.05 |
| %0400 | % | Pequeño material | 5 % | 4.54 | 0.23 |
| %CI | % | Costes indirectos..(s/total) | 6 % | 4.77 | 0.29 |
|  |  | Total |  |  | 5.06 |

| Medición | Uds. | Largo | Parcial |
|---|---|---|---|
| Agua fría planta 2ª | 1 | 15.000 | 15.000 |
| Total |  |  | 15 |

**A-XG-13X035** m COQUILLA Armaflex XG 13 mm Ø35 (22/11/2012)
10 m × 4.7 (4.84 con costes indirectos) = 48.40
Aislamiento térmico flexible para tuberías, con coquilla flexible de espuma elastomérica de células cerradas, Armaflex XG-13, o equivalente, de espesor nominal 13 mm para tubería de diámetro 35 mm, longitud de 2 m, conductividad térmica 0,036 W/(mK), reacción al fuego BL-s3, d0, cinta de unión, accesorios y piezas necesarias. Instalada.

| Código | Ud | Descripción | Rendimiento | Precio | Importe |
|---|---|---|---|---|---|
| U01FY105 | h | Oficial 1ª instalador | 0.1 | 16.5 | 1.65 |
| XG-13X035 | m | Coquilla XG-13 mm Ø35 (material; 23/04/2013) | 1 | 2.52 | 2.52 |
| XG-TAPE | m | Cinta adhesiva coquilla | 0.04 | 1.16 | 0.05 |
| %0400 | % | Pequeño material | 5 % | 4.22 | 0.21 |
| %CI | % | Costes indirectos..(s/total) | 6 % | 4.43 | 0.27 |
|  |  | Total |  |  | 4.7 |

| Medición | Uds. | Largo | Parcial |
|---|---|---|---|
| Agua fría | 1 | 10.000 | 10.000 |
| Total |  |  | 10 |

**A-XG-13X025** m COQUILLA Armaflex XG 13 mm Ø25 (22/11/2012)
15 m × 4.08 (4.2 con costes indirectos) = 63.00
Aislamiento térmico flexible para tuberías, con coquilla flexible de espuma elastomérica de células cerradas, Armaflex XG-13, o equivalente, de espesor nominal 13 mm para tubería de diámetro 25 mm, longitud de 2 m, conductividad térmica 0,036 W/(mK), reacción al fuego BL-s3, d0, cinta de unión, accesorios y piezas necesarias. Instalada.

| Código | Ud | Descripción | Rendimiento | Precio | Importe |
|---|---|---|---|---|---|
| U01FY105 | h | Oficial 1ª instalador | 0.1 | 16.5 | 1.65 |
| XG-13X025 | m | Coquilla XG-13 mm Ø25 (material; 23/04/2013) | 1 | 1.97 | 1.97 |
| XG-TAPE | m | Cinta adhesiva coquilla | 0.04 | 1.16 | 0.05 |
| %0400 | % | Pequeño material | 5 % | 3.67 | 0.18 |
| %CI | % | Costes indirectos..(s/total) | 6 % | 3.85 | 0.23 |
|  |  | Total |  |  | 4.08 |

| Medición | Uds. | Largo | Parcial |
|---|---|---|---|
| Agua fría zona común | 1 | 15.000 | 15.000 |
| Total |  |  | 15 |

**SH25X32** m COQUILLA SH/Armaflex 25 mm Ø32 (26/08/2011)
5 m × 6.36 (6.55 con costes indirectos) = 32.75
Aislamiento térmico flexible para tuberías, con coquilla flexible de espuma elastomérica a base de caucho sintético, SH/Armaflex, o equivalente, de espesor nominal 25 mm para tubería de diámetro 32 mm, longitud de 2 m, conductividad térmica 0,040 W/(mK), reacción al fuego BL-s3, d0, cinta de unión, accesorios y piezas necesarias. Instalada.

| Código | Ud | Descripción | Rendimiento | Precio | Importe |
|---|---|---|---|---|---|
| U01FY105 | h | Oficial 1ª instalador | 0.1 | 16.5 | 1.65 |
| SH25-32 | m | Coquilla SH/25/32 mm (material; 19/06/2014) | 1 | 4.02 | 4.02 |
| SH-TAPE | m | Cinta adhesiva coquilla (material; 26/08/2011) | 0.04 | 1.03 | 0.04 |
| %0400 | % | Pequeño material | 5 % | 5.71 | 0.29 |
| %CI | % | Costes indirectos..(s/total) | 6 % | 6.00 | 0.36 |
|  |  | Total |  |  | 6.36 |

| Medición | Uds. | Largo | Parcial |
|---|---|---|---|
| ACS | 1 | 5.000 | 5.000 |
| Total |  |  | 5 |

**SH25X25** m COQUILLA SH/Armaflex 25 mm Ø25 (26/08/2011)
3 m × 7.12 (7.33 con costes indirectos) = 21.99
Aislamiento térmico flexible para tuberías, con coquilla flexible de espuma elastomérica a base de caucho sintético, SH/Armaflex, o equivalente, de espesor nominal 25 mm para tubería de diámetro 25 mm, longitud de 2 m, conductividad térmica 0,040 W/(mK), reacción al fuego BL-s3, d0, cinta de unión, accesorios y piezas necesarias. Instalada.

| Código | Ud | Descripción | Rendimiento | Precio | Importe |
|---|---|---|---|---|---|
| U01FY105 | h | Oficial 1ª instalador | 0.1 | 16.5 | 1.65 |
| SH25-25 | m | Coquilla SH/25/25 mm (material; 06/09/2011) | 1 | 4.71 | 4.71 |
| SH-TAPE | m | Cinta adhesiva coquilla | 0.04 | 1.03 | 0.04 |
| %0400 | % | Pequeño material | 5 % | 6.40 | 0.32 |
| %CI | % | Costes indirectos..(s/total) | 6 % | 6.72 | 0.40 |
|  |  | Total |  |  | 7.12 |

| Medición | Uds. | Largo | Parcial |
|---|---|---|---|
| ACS | 1 | 3.000 | 3.000 |
| Total |  |  | 3 |

**3000497** ud TERMO ELÉCTRICO FLECK ELBA 200
1 ud × 503.07 (518.16 con costes indirectos) = 518.16
Termo eléctrico Fleck, modelo Elba 200, o equivalente, de 200 litros de capacidad, para colocación mural vertical, resistencia eléctrica 2.400 W, voltaje 230V, tiempo de calentamiento Ät= 45 ºC 4h57', temperatura máxima de trabajo 65 ºC, dispersión térmica a 65 ºC 1,73 kWh/24h, presión máxima de trabajo 8 bar, Ø entrada/salida 3/4", dimensiones 605x1.370x605 mm (anchoxaltoxfondo), peso aprox. 47 kg, válvula de seguridad y p.p. de accesorios necesarios para su instalación. Totalmente instalado y probado.

| Código | Ud | Descripción | Rendimiento | Precio | Importe |
|---|---|---|---|---|---|
| U01FY105 | h | Oficial 1ª instalador | 1 | 16.5 | 16.50 |
| U01FY110 | h | Peón ordinario instalador | 1 | 13.7 | 13.70 |
| F_3000497 | ud | Termo eléctrico Fleck Elba 200 (material; 05/04/2020) | 1 | 414.52 | 414.52 |
| 172348 | ud | Válvula de seguridad termos ACS 3/4"-8 bar con descarga manual (material; 05/04/2020) | 1 | 7.27 | 7.27 |
| %0400 | % | Pequeño material | 5 % | 451.99 | 22.60 |
| %CI | % | Costes indirectos..(s/total) | 6 % | 474.59 | 28.48 |
|  |  | Total |  |  | 503.07 |

**CONTDN30TE** ud CONTADOR CONTA G CHORRO MÚLTIPLE DN-30, TELEMEDIDA
1 ud × 182.53 (188.01 con costes indirectos) = 188.01
Contador de chorro múltiple para agua fría, Conta G, o equivalente, DN-30, telemedida incorporada, Qn = 6 m³/h, PN-16, racores de conexión y accesorios necesarios. Totalmente instalado.

| Código | Ud | Descripción | Rendimiento | Precio | Importe |
|---|---|---|---|---|---|
| U01FY110 | h | Peón ordinario instalador | 0.5 | 13.7 | 6.85 |
| C_07780 | ud | Contador DN30 telemedida (material; 19/11/2012) | 1 | 135.6 | 135.60 |
| C32130 | ud | Racores de conexión 11/2" (material; 09/04/2020) | 1 | 21.55 | 21.55 |
| %0400 | % | Pequeño material | 5 % | 164.00 | 8.20 |
| %CI | % | Costes indirectos..(s/total) | 6 % | 172.20 | 10.33 |
|  |  | Total |  |  | 182.53 |

**927240** ud CONTADOR ELSTER AGUA FRÍA CHORRO ÚNICO S150 DN-20, R125 H
1 ud × 78.25 (80.6 con costes indirectos) = 80.60
Contador de chorro único para agua fría, Elster, modelo S150, o equivalente, DN-20, Q3 4,0 m³/h, Q1 caudal mínimo 32 l/h, R125H/50V, pérdida de carga a Q3 0,6 bar, PN-16, longitud 115 mm, temperatura hasta 50 ºC, racores de conexión 1"-1", pre-instalación para emisor de pulsos 1 l/pulso, accesorios necesarios. Totalmente instalado.

| Código | Ud | Descripción | Rendimiento | Precio | Importe |
|---|---|---|---|---|---|
| U01FY110 | h | Peón ordinario instalador | 0.5 | 13.7 | 6.85 |
| C_927240 | ud | Contador agua fría Elster S150 DN15 R125 (material; 19/11/2012) | 1 | 55.49 | 55.49 |
| C32110 | ud | Racores de conexión 1"-1" (material; 09/04/2020) | 1 | 7.96 | 7.96 |
| %0400 | % | Pequeño material | 5 % | 70.30 | 3.52 |
| %CI | % | Costes indirectos..(s/total) | 6 % | 73.82 | 4.43 |
|  |  | Total |  |  | 78.25 |

| Medición | Uds. | Parcial |
|---|---|---|
| Baños inadmitidos | 1 | 1.000 |
| Total |  | 1 |

**C08580** ud CONTADOR ELSTER ACS CHORRO ÚNICO S110, DN-13, R80 H
1 ud × 58.14 (59.88 con costes indirectos) = 59.88
Contador de chorro único para ACS, Elster, modelo S110, o equivalente, DN-13, Q3 2,5 m³/h, Q1 caudal mínimo 31,25 l/h, R80H/40V, pérdida de carga a Q3 <0,63 bar, PN-16, longitud 115 mm, temperatura hasta 90 ºC, racores de conexión 7/8"-3/4", pre-instalación para emisor de pulsos 1 l/pulso, accesorios necesarios. Totalmente instalado.

| Código | Ud | Descripción | Rendimiento | Precio | Importe |
|---|---|---|---|---|---|
| U01FY110 | h | Peón ordinario instalador | 0.5 | 13.7 | 6.85 |
| C_08580 | ud | Contador ACS Elster S110 DN13 R80H (material; 09/04/2020) | 1 | 40.2 | 40.20 |
| C32100 | ud | Racores de conexión 7/8"-3/4" (material; 09/04/2020) | 1 | 5.19 | 5.19 |
| %0400 | % | Pequeño material | 5 % | 52.24 | 2.61 |
| %CI | % | Costes indirectos..(s/total) | 6 % | 54.85 | 3.29 |
|  |  | Total |  |  | 58.14 |

| Medición | Uds. | Parcial |
|---|---|---|
| Baños inadmitidos | 1 | 1.000 |
| Total |  | 1 |

**GEN305604-1.2** ud VÁLVULA DE ESFERA DE EMPOTRAR 1/2"
4 ud × 9.56 (9.85 con costes indirectos) = 39.40
Válvula de esfera de empotrar de 1/2", Genebre, o equivalente, PN-16, paso total, latón DIN 17660, extremos rosca H-H, temperatura máxima 150 ºC, y maneta con florón modelo Maga, acabada cromado pulido y accesorios necesarios. Instalada.

| Código | Ud | Descripción | Rendimiento | Precio | Importe |
|---|---|---|---|---|---|
| U01FY110 | h | Peón ordinario instalador | 0.15 | 13.7 | 2.06 |
| GE305604-1.2 | ud | Válvula de empotrar 1/2" (material; 16/02/2011) | 1 | 3.68 | 3.68 |
| GEM3053 | ud | Maneta con florón Maga (material; 26/01/2011) | 1 | 2.85 | 2.85 |
| %0400 | % | Pequeño material | 5 % | 8.59 | 0.43 |
| %CI | % | Costes indirectos..(s/total) | 6 % | 9.02 | 0.54 |
|  |  | Total |  |  | 9.56 |

| Medición | Uds. | Parcial |
|---|---|---|
| Baños indamitidos | 2 | 2.000 |
| Limpieza general | 1 | 1.000 |
| Limpieza P.N. | 1 | 1.000 |
| Total |  | 4 |

**GEN305605-3.4** ud VÁLVULA DE ESFERA DE EMPOTRAR 3/4"
6 ud × 10.52 (10.84 con costes indirectos) = 65.04
Válvula de esfera de empotrar de 3/4", Genebre, o equivalente, PN-16, paso total, latón DIN 17660, extremos rosca H-H, temperatura máxima 150 ºC, y maneta con florón modelo Maga, acabada cromado pulido y accesorios necesarios. Instalada.

| Código | Ud | Descripción | Rendimiento | Precio | Importe |
|---|---|---|---|---|---|
| U01FY110 | h | Peón ordinario instalador | 0.15 | 13.7 | 2.06 |
| GE305605-3.4 | ud | Válvula de empotrar 3/4" (material; 26/01/2011) | 1 | 4.54 | 4.54 |
| GEM3053 | ud | Maneta con florón Maga | 1 | 2.85 | 2.85 |
| %0400 | % | Pequeño material | 5 % | 9.45 | 0.47 |
| %CI | % | Costes indirectos..(s/total) | 6 % | 9.92 | 0.60 |
|  |  | Total |  |  | 10.52 |

| Medición | Uds. | Parcial |
|---|---|---|
| Aseo 01 | 1 | 1.000 |
| Aseo 02 | 1 | 1.000 |
| Vest. Femenino | 2 | 2.000 |
| Vest. masculino | 2 | 2.000 |
| Total |  | 6 |

**GEN305606-1** ud VÁLVULA DE ESFERA DE EMPOTRAR 1"
2 ud × 13.33 (13.73 con costes indirectos) = 27.46
Válvula de esfera de empotrar de 1", Genebre, o equivalente, PN-16, paso total, latón DIN 17660, extremos rosca H-H, temperatura máxima 150 ºC, y maneta con florón modelo Maga, acabada cromado pulido y accesorios necesarios. Instalada.

| Código | Ud | Descripción | Rendimiento | Precio | Importe |
|---|---|---|---|---|---|
| U01FY110 | h | Peón ordinario instalador | 0.15 | 13.7 | 2.06 |
| GE305606-1 | ud | Válvula de empotrar 1" (material; 16/02/2011) | 1 | 7.07 | 7.07 |
| GEM3053 | ud | Maneta con florón Maga | 1 | 2.85 | 2.85 |
| %0400 | % | Pequeño material | 5 % | 11.98 | 0.60 |
| %CI | % | Costes indirectos..(s/total) | 6 % | 12.58 | 0.75 |
|  |  | Total |  |  | 13.33 |

| Medición | Uds. | Parcial |
|---|---|---|
| Baños indamitidos | 2 | 2.000 |
| Total |  | 2 |

**253.2103.00T** ud VÁLVULA TERMOSTÁTICA TACO NOVAMIX VALUE 70 1" (17/08/2011)
1 ud × 114.5 (117.94 con costes indirectos) = 117.94
Válvula mezcladora termostática para agua caliente sanitaria, Taco, NOVAMIX VALUE 70, o equivalente, diámetro 1", cuerpo en latón EZB, protección interna anti-cal, piezas interiores en plástico alta calidad y juntas en EPDM, rango de temperatura 35-70 ºC, H-H, presión mínima 0,50 bar, presión máxima 10 bar, presión dinámica de servicio máxima 5 bar, diferencia constante max. entre presiones de entrada: 2 bar, caudal 25 l/min a ÄP 1,5 bar, Kvs 1,5 m³/h, racores, válvulas de retención, 3 termómetros bimetálico de Ø 63 mm escala 0-120 ºC, accesorios necesarios. Instalada.

| Código | Ud | Descripción | Rendimiento | Precio | Importe |
|---|---|---|---|---|---|
| U01FY105 | h | Oficial 1ª instalador | 1 | 16.5 | 16.50 |
| T_253.2103.00 | ud | Válvula termostática Taco Novamix Value 70 1" (material; 10/04/2020) | 1 | 67.45 | 67.45 |
| 8032120 | ud | Termómetro Ø 63 con vaina 0-120 ºC (material; 17/08/2011) | 3 | 6.31 | 18.93 |
| %0400 | % | Pequeño material | 5 % | 102.88 | 5.14 |
| %CI | % | Costes indirectos..(s/total) | 6 % | 108.02 | 6.48 |
|  |  | Total |  |  | 114.5 |

| Medición | Uds. | Parcial |
|---|---|---|
| ACS | 1 | 1.000 |
| Total |  | 1 |

**INT-GRIFO-1-2** ud GRIFO DE LATÓN 1/2" (16/02/2011)
1 ud × 6.52 (6.72 con costes indirectos) = 6.72
Grifo latón boca roscada de 1/2", Genebre, o equivalente, PN-16, paso total, latón DIN 17660 cromado, extremos rosca M, temperatura máxima 100 ºC, mando manual por palanca de acero y accesorios necesarios. Instalado.

| Código | Ud | Descripción | Rendimiento | Precio | Importe |
|---|---|---|---|---|---|
| U01FY105 | h | Oficial 1ª instalador | 0.2 | 16.5 | 3.30 |
| 305904 | ud | Grifo latón rosca 1/2" (material; 16/02/2011) | 1 | 2.56 | 2.56 |
| %0400 | % | Pequeño material | 5 % | 5.86 | 0.29 |
| %CI | % | Costes indirectos..(s/total) | 6 % | 6.15 | 0.37 |
|  |  | Total |  |  | 6.52 |

| Medición | Uds. | Parcial |
|---|---|---|
| Toma de muestras ACS | 1 | 1.000 |
| Total |  | 1 |

**INT-LAV-F-PEX** ud INSTALACIÓN FONTANERÍA PEX-a LAVABO AGUA FRÍA
4 ud × 52.57 (54.15 con costes indirectos) = 216.60
Instalación de fontanería en lavabo, realizada con tubería de polietileno reticulado, PEX-a, marca Uponor, o equivalente, para la red de agua fría, protegida con tubo de PVC corrugado, color azul para fría, con diámetros según planos, accesorios necesarios. Todas las tomas de agua se dejarán con tapones. Totalmente terminada y probada según normativa vigente.

| Código | Ud | Descripción | Rendimiento | Precio | Importe |
|---|---|---|---|---|---|
| U01FY105 | h | Oficial 1ª instalador | 1 | 16.5 | 16.50 |
| U01FY110 | h | Peón ordinario instalador | 1 | 13.7 | 13.70 |
| LAV-AF-PEX | ud | Fontanería tubería PEX-a en lavabo agua fría (05/04/2016) | 1 | 17.03 | 17.03 |
| %0400 | % | Pequeño material | 5 % | 47.23 | 2.36 |
| %CI | % | Costes indirectos..(s/total) | 6 % | 49.59 | 2.98 |
|  |  | Total |  |  | 52.57 |

| Medición | Uds. | Parcial |
|---|---|---|
| Aseo 01 | 1 | 1.000 |
| Aseo 02 | 1 | 1.000 |
| Baños inadmitidos | 2 | 2.000 |
| Total |  | 4 |

**INT-DUC-PEX** ud INSTALACIÓN FONTANERÍA PEX-a DUCHA
4 ud × 91.03 (93.76 con costes indirectos) = 375.04
Instalación de fontanería en ducha, realizada con tubería de polietileno reticulado, PEX-a, marca Uponor, o equivalente, para las redes de agua fría y caliente, protegida con tubo de PVC corrugado, color azul para fría y rojo para ACS, con diámetros según planos, accesorios necesarios. Todas las tomas de agua se dejarán con tapones. Totalmente terminada y probada según normativa vigente.

| Código | Ud | Descripción | Rendimiento | Precio | Importe |
|---|---|---|---|---|---|
| U01FY105 | h | Oficial 1ª instalador | 1 | 16.5 | 16.50 |
| U01FY110 | h | Peón ordinario instalador | 1 | 13.7 | 13.70 |
| DUC-PEX | ud | Fontanería tubería PEX-a en ducha agua fría y ACS (20/11/2014) | 1 | 51.59 | 51.59 |
| %0400 | % | Pequeño material | 5 % | 81.79 | 4.09 |
| %CI | % | Costes indirectos..(s/total) | 6 % | 85.88 | 5.15 |
|  |  | Total |  |  | 91.03 |

| Medición | Uds. | Parcial |
|---|---|---|
| Vest. femenino | 1 | 1.000 |
| Vest. masculino | 1 | 1.000 |
| Baños inadmitidos | 2 | 2.000 |
| Total |  | 4 |

**INT-INO-PEX** ud INSTALACIÓN FONTANERÍA PEX-a INODORO
4 ud × 57.12 (58.83 con costes indirectos) = 235.32
Instalación de fontanería en inodoro, realizada con tubería de polietileno reticulado, PEX-a, marca Uponor, o equivalente, para red de agua fría, protegida con tubo de PVC corrugado, color azul para fría, con diámetros según planos, accesorios necesarios. Todas las tomas de agua se dejarán con tapones. Totalmente terminada y probada según normativa vigente.

| Código | Ud | Descripción | Rendimiento | Precio | Importe |
|---|---|---|---|---|---|
| U01FY105 | h | Oficial 1ª instalador | 1 | 16.5 | 16.50 |
| U01FY110 | h | Peón ordinario instalador | 1 | 13.7 | 13.70 |
| INO-PEX | ud | Fontanería tubería PEX-a en inodoro agua fría (05/04/2016) | 1 | 21.12 | 21.12 |
| %0400 | % | Pequeño material | 5 % | 51.32 | 2.57 |
| %CI | % | Costes indirectos..(s/total) | 6 % | 53.89 | 3.23 |
|  |  | Total |  |  | 57.12 |

| Medición | Uds. | Parcial |
|---|---|---|
| Aseo 01 | 1 | 1.000 |
| Aseo 02 | 1 | 1.000 |
| Vest. femenino | 1 | 1.000 |
| Vest. masculino | 1 | 1.000 |
| Total |  | 4 |

**INT-INO-PEXF** ud INSTALACIÓN FONTANERÍA PEX-a INODORO FLUXOR
2 ud × 64.09 (66.01 con costes indirectos) = 132.02
Instalación de fontanería en inodoro fluxor, realizada con tubería de polietileno reticulado, PEX-a, marca Uponor, o equivalente, para red de agua fría, protegida con tubo de PVC corrugado, color azul para fría, con diámetros según planos, accesorios necesarios. Todas las tomas de agua se dejarán con tapones. Totalmente terminada y probada según normativa vigente.

| Código | Ud | Descripción | Rendimiento | Precio | Importe |
|---|---|---|---|---|---|
| U01FY105 | h | Oficial 1ª instalador | 1 | 16.5 | 16.50 |
| U01FY110 | h | Peón ordinario instalador | 1 | 13.7 | 13.70 |
| INO-PEXF | ud | Fontanería tubería PEX-a en inodoro fluxor agua fría (12/04/2020) | 1 | 27.38 | 27.38 |
| %0400 | % | Pequeño material | 5 % | 57.58 | 2.88 |
| %CI | % | Costes indirectos..(s/total) | 6 % | 60.46 | 3.63 |
|  |  | Total |  |  | 64.09 |

| Medición | Uds. | Parcial |
|---|---|---|
| Baños inadmitidos | 2 | 2.000 |
| Total |  | 2 |

**INT-URI-PEX** ud INSTALACIÓN FONTANERÍA PEX-a URINARIO
2 ud × 54.08 (55.7 con costes indirectos) = 111.40
Instalación de fontanería en urinario, realizada con tubería de polietileno reticulado, PEX-a, marca Uponor, o equivalente, para red de agua fría, protegida con tubo de PVC corrugado, color azul para fría, con diámetros según planos, accesorios necesarios. Todas las tomas de agua se dejarán con tapones. Totalmente terminada y probada según normativa vigente.

| Código | Ud | Descripción | Rendimiento | Precio | Importe |
|---|---|---|---|---|---|
| U01FY105 | h | Oficial 1ª instalador | 1 | 16.5 | 16.50 |
| U01FY110 | h | Peón ordinario instalador | 1 | 13.7 | 13.70 |
| URI-PEX | ud | Fontanería tubería PEX-a en urinario agua fría (05/04/2016) | 1 | 18.39 | 18.39 |
| %0400 | % | Pequeño material | 5 % | 48.59 | 2.43 |
| %CI | % | Costes indirectos..(s/total) | 6 % | 51.02 | 3.06 |
|  |  | Total |  |  | 54.08 |

| Medición | Uds. | Parcial |
|---|---|---|
| Aseo 02 | 1 | 1.000 |
| Vest. masculino | 1 | 1.000 |
| Total |  | 2 |

**IN-LAVD-F-PEX** ud INSTALACIÓN FONTANERÍA PEX-a LAVADERO AGUA FRÍA
2 ud × 52.57 (54.15 con costes indirectos) = 108.30
Instalación de fontanería en lavadero, realizada con tubería de polietileno reticulado, PEX-a, marca Uponor, o equivalente, para la red de agua fría, protegida con tubo de PVC corrugado, color azul para fría, con diámetros según planos, accesorios necesarios. Todas las tomas de agua se dejarán con tapones. Totalmente terminada y probada según normativa vigente.

| Código | Ud | Descripción | Rendimiento | Precio | Importe |
|---|---|---|---|---|---|
| U01FY105 | h | Oficial 1ª instalador | 1 | 16.5 | 16.50 |
| U01FY110 | h | Peón ordinario instalador | 1 | 13.7 | 13.70 |
| LAVDE-AF-PEX | ud | Fontanería tubería PEX-a en lavadero agua fría (22/05/2018) | 1 | 17.03 | 17.03 |
| %0400 | % | Pequeño material | 5 % | 47.23 | 2.36 |
| %CI | % | Costes indirectos..(s/total) | 6 % | 49.59 | 2.98 |
|  |  | Total |  |  | 52.57 |

| Medición | Uds. | Parcial |
|---|---|---|
| Limpieza general | 1 | 1.000 |
| Limpieza PN | 1 | 1.000 |
| Total |  | 2 |

**VAC-TUBER** ud VACIADO y PREPARACIÓN DE INSTALACIÓN DE TUBERÍAS
1 ud × 247.05 (254.46 con costes indirectos) = 254.46
Vaciado y preparación de tuberías para entronque de las instalaciones a realizar, medios auxiliares y accesorios necesarios. Realizada.

| Código | Ud | Descripción | Rendimiento | Precio | Importe |
|---|---|---|---|---|---|
| U01FY105 | h | Oficial 1ª instalador | 7 | 16.5 | 115.50 |
| U01FY110 | h | Peón ordinario instalador | 7 | 13.7 | 95.90 |
| %0200 | % | Costes directos complementarios | 5 % | 211.40 | 10.57 |
| %0400 | % | Pequeño material | 5 % | 221.97 | 11.10 |
| %CI | % | Costes indirectos..(s/total) | 6 % | 233.07 | 13.98 |
|  |  | Total |  |  | 247.05 |

| Medición | Uds. | Parcial |
|---|---|---|
| Instalación existente: aseos planta | 1 | 1.000 |
| Total |  | 1 |

**CON-FONT-EX** ud CONEXIÓN A INSTALACIÓN EXISTENTE DE FONTANERÍA
1 ud × 105.88 (109.06 con costes indirectos) = 109.06
Conexión a instalación existente, manguitos, codos, tes, medios y accesorios necesarios. Realizada.

| Código | Ud | Descripción | Rendimiento | Precio | Importe |
|---|---|---|---|---|---|
| U01FY105 | h | Oficial 1ª instalador | 3 | 16.5 | 49.50 |
| U01FY110 | h | Peón ordinario instalador | 3 | 13.7 | 41.10 |
| %0200 | % | Costes directos complementarios | 5 % | 90.60 | 4.53 |
| %0400 | % | Pequeño material | 5 % | 95.13 | 4.76 |
| %CI | % | Costes indirectos..(s/total) | 6 % | 99.89 | 5.99 |
|  |  | Total |  |  | 105.88 |

| Medición | Uds. | Parcial |
|---|---|---|
| Zona común | 1 | 1.000 |
| Total |  | 1 |

**LLEN-TUBER** ud LLENADO y PREPARACIÓN DE INSTALACIÓN DE TUBERÍAS
1 ud × 247.05 (254.46 con costes indirectos) = 254.46
Llenado y pruebas hidráulicas de resistencia mecánica y estanqueidad de las tuberías, equipos de prueba, medios auxiliares y accesorios necesarios. Realizada.

| Código | Ud | Descripción | Rendimiento | Precio | Importe |
|---|---|---|---|---|---|
| U01FY105 | h | Oficial 1ª instalador | 7 | 16.5 | 115.50 |
| U01FY110 | h | Peón ordinario instalador | 7 | 13.7 | 95.90 |
| %0200 | % | Costes directos complementarios | 5 % | 211.40 | 10.57 |
| %0400 | % | Pequeño material | 5 % | 221.97 | 11.10 |
| %CI | % | Costes indirectos..(s/total) | 6 % | 233.07 | 13.98 |
|  |  | Total |  |  | 247.05 |

| Medición | Uds. | Parcial |
|---|---|---|
| Instalación existente: aseos planta | 1 | 1.000 |
| Total |  | 1 |

**PHININT-HS4** ud PRUEBAS HIDRÁULICAS INSTALACIONES INTERIORES SUMINISTRO DE AGUA
1 ud × 105.88 (109.06 con costes indirectos) = 109.06
Pruebas hidráulicas de resistencia mecánica y estanqueidad de las tuberías, elementos y accesorios de la instalación de suministro de agua, equipos de prueba, medios auxiliares y accesorios necesarios. Realizada según CTE-HS4.

| Código | Ud | Descripción | Rendimiento | Precio | Importe |
|---|---|---|---|---|---|
| U01FY105 | h | Oficial 1ª instalador | 3 | 16.5 | 49.50 |
| U01FY110 | h | Peón ordinario instalador | 3 | 13.7 | 41.10 |
| %0200 | % | Costes directos complementarios | 5 % | 90.60 | 4.53 |
| %0400 | % | Pequeño material | 5 % | 95.13 | 4.76 |
| %CI | % | Costes indirectos..(s/total) | 6 % | 99.89 | 5.99 |
|  |  | Total |  |  | 105.88 |

## 11 INSTALACIÓN DE SANEAMIENTO (04/04/2020)
Importe: 3303.96
INSTAÑACIÓN DE SANEAMIENTO

**AP1003333** ud Ayuda albañilería (18/07/2019)
1 ud × 620.86 (639.49 con costes indirectos) = 639.49
Ayuda por obra en el capítulo de instalación de saneamiento, incluyendo mano de obra en carga y descarga, materiales, apertura y tapado de rozas, apertura de pases en tabiques, fachadas y forjados, limpieza, remates y medios auxiliares.

| Código | Ud | Descripción | Rendimiento | Precio | Importe |
|---|---|---|---|---|---|
| MOOA.1d | h | Peón ordinario construcción | 18 | 15.77 | 283.86 |
| MOOA.1a | h | Oficial 1ª construcción | 18 | 16.77 | 301.86 |
| % | % | Costes directos complementarios | 6 % | 585.72 | 35.14 |
|  |  | Total |  |  | 620.86 |

Claves: ordinario, carga, material, escombro, superficie, levantar, accesorio, moho, carpinteria, hoja

| Medición | Uds. | Parcial |
|---|---|---|
| Ayuda | 1 | 1.000 |
| Total |  | 1 |

**D20URAIN110** m TUBERÍA INSONORIZADA ADEQUA AR PVC 110 mm
38 m × 33.02 (34.01 con costes indirectos) = 1292.38
Tubería de evacuación insonorizada de policloruro de vinilo PVC, Adequa, AR-M1, o equivalente, fabricada según norma UNE EN 1453 de diámetro exterior 110 mm x 3,2 mm de espesor, con sistema de unión mediante inserción con junta, tubo de 3 m, abrazadera isofónica, con material aislante en el paso por forjado, incluso con p.p. de piezas especiales insonorizadas del mismo material. Totalmente instalado, según CTE-HS5. Incluye insonorización con panel aislante o equivalente.

| Código | Ud | Descripción | Rendimiento | Precio | Importe |
|---|---|---|---|---|---|
| U01FY105 | h | Oficial 1ª instalador | 0.15 | 16.5 | 2.48 |
| U01FY110 | h | Peón ordinario instalador | 0.15 | 13.7 | 2.06 |
| URAIN110 | m | Tubo insonorizado Ø 110 mm AR-M1 (material; 10/10/2011) | 1 | 20.69 | 20.69 |
| URACODO-110 | ud | Codo de 87,5º DN110 (material; 10/10/2011) | 0.3 | 4.11 | 1.23 |
| 00605110 | ud | Abrazadera isofónica 110 mm (material; 10/10/2011) | 1 | 3.21 | 3.21 |
| %0400 | % | Pequeño material | 5 % | 29.67 | 1.48 |
| %CI | % | Costes indirectos..(s/total) | 6 % | 31.15 | 1.87 |
|  |  | Total |  |  | 33.02 |

| Medición | Uds. | Largo | Parcial |
|---|---|---|---|
| Fecales: |  |  |  |
| Red horizontal | 1 | 38.000 | 38.000 |
| Total |  |  | 38 |

**INTI-D-LAVABO** ud INSTALACIÓN DESAGÜE PVC INSONORIZADA EN LAVABO Ø40 mm (05/02/2007)
9 ud × 29.55 (30.44 con costes indirectos) = 273.96
Instalación desagüe en lavabo, realizados en tubería de evacuación insonorizada de policloruro de vinilo PVC, Adequa, AR-M1, o equivalente, fabricada según norma UNE EN 1453 de diámetro 40 mm, según CTE-HS5 y planos, incluso accesorios, conexiones y demás material. Completamente instalado.

| Código | Ud | Descripción | Rendimiento | Precio | Importe |
|---|---|---|---|---|---|
| U01FY105 | h | Oficial 1ª instalador | 0.5 | 16.5 | 8.25 |
| U01FY110 | h | Peón ordinario instalador | 0.5 | 13.7 | 6.85 |
| URAIN_40 | m | Tubo insonorizado Ø 40 mm AR-M1 (material; 03/08/2015) | 3 | 3.79 | 11.37 |
| U05AG040 | kg | Pegamento PVC (material; 05/02/2007) | 0.01 | 7.63 | 0.08 |
| %0400 | % | Pequeño material | 5 % | 26.55 | 1.33 |
| %CI | % | Costes indirectos..(s/total) | 6 % | 27.88 | 1.67 |
|  |  | Total |  |  | 29.55 |

| Medición | Uds. | Parcial |
|---|---|---|
| Aseos planta | 2 | 2.000 |
| Vest. femenino | 2 | 2.000 |
| Vest. masculino | 3 | 3.000 |
| Baños inadmitidos | 2 | 2.000 |
| Total |  | 9 |

**INTI-D-INODO** ud INSTALACIÓN DESAGÜE PVC INSONORIZADA EN INODORO Ø110 mm (05/02/2007)
6 ud × 50.43 (51.94 con costes indirectos) = 311.64
Instalación desagüe en inodoro, realizados en tubería de evacuación insonorizada de policloruro de vinilo PVC, Adequa, AR-M1, o equivalente, fabricada según norma UNE EN 1453 de diámetro 110 mm, según CTE-HS5 y planos, incluso accesorios, conexiones y demás material. Completamente instalado.

| Código | Ud | Descripción | Rendimiento | Precio | Importe |
|---|---|---|---|---|---|
| U01FY105 | h | Oficial 1ª instalador | 1 | 16.5 | 16.50 |
| U01FY110 | h | Peón ordinario instalador | 1 | 13.7 | 13.70 |
| URAIN_110 | m | Tubo insonorizado Ø 110 mm AR-M1 (material; 03/08/2015) | 1.5 | 10.02 | 15.03 |
| U05AG040 | kg | Pegamento PVC | 0.01 | 7.63 | 0.08 |
| %0400 | % | Pequeño material | 5 % | 45.31 | 2.27 |
| %CI | % | Costes indirectos..(s/total) | 6 % | 47.58 | 2.85 |
|  |  | Total |  |  | 50.43 |

| Medición | Uds. | Parcial |
|---|---|---|
| Aseos | 2 | 2.000 |
| Vest. femenino | 1 | 1.000 |
| Vest. masculino | 1 | 1.000 |
| Baños inadmitidos | 2 | 2.000 |
| Total |  | 6 |

**INTI-D-URINA** ud INSTALACIÓN DESAGÜE PVC INSONORIZADA EN URINARIO Ø40 mm (05/02/2007)
2 ud × 29.55 (30.44 con costes indirectos) = 60.88
Instalación desagüe en urinario, realizados en tubería de evacuación insonorizada de policloruro de vinilo PVC, Adequa, AR-M1, o equivalente, fabricada según norma UNE EN 1453 de diámetro 40 mm, según CTE-HS5 y planos, incluso accesorios, conexiones y demás material. Completamente instalado.

| Código | Ud | Descripción | Rendimiento | Precio | Importe |
|---|---|---|---|---|---|
| U01FY105 | h | Oficial 1ª instalador | 0.5 | 16.5 | 8.25 |
| U01FY110 | h | Peón ordinario instalador | 0.5 | 13.7 | 6.85 |
| URAIN_40 | m | Tubo insonorizado Ø 40 mm AR-M1 | 3 | 3.79 | 11.37 |
| U05AG040 | kg | Pegamento PVC | 0.01 | 7.63 | 0.08 |
| %0400 | % | Pequeño material | 5 % | 26.55 | 1.33 |
| %CI | % | Costes indirectos..(s/total) | 6 % | 27.88 | 1.67 |
|  |  | Total |  |  | 29.55 |

| Medición | Uds. | Parcial |
|---|---|---|
| Vest. masculino | 1 | 1.000 |
| Aseo masculino | 1 | 1.000 |
| Total |  | 2 |

**INTI-D-DUCHA** ud INSTALACION DESAGÜE PVC INSONORIZADA EN DUCHA Ø40 mm (05/02/2007)
4 ud × 32.91 (33.9 con costes indirectos) = 135.60
Instalación desagüe en ducha, realizados en tubería de evacuación insonorizada de policloruro de vinilo PVC, Adequa, AR-M1, o equivalente, fabricada según norma UNE EN 1453 de diámetro 40 mm, según CTE-HS5 y planos, incluso accesorios, conexiones y demás material. Completamente instalado.

| Código | Ud | Descripción | Rendimiento | Precio | Importe |
|---|---|---|---|---|---|
| U01FY105 | h | Oficial 1ª instalador | 0.6 | 16.5 | 9.90 |
| U01FY110 | h | Peón ordinario instalador | 0.6 | 13.7 | 8.22 |
| URAIN_40 | m | Tubo insonorizado Ø 40 mm AR-M1 | 3 | 3.79 | 11.37 |
| U05AG040 | kg | Pegamento PVC | 0.01 | 7.63 | 0.08 |
| %0400 | % | Pequeño material | 5 % | 29.57 | 1.48 |
| %CI | % | Costes indirectos..(s/total) | 6 % | 31.05 | 1.86 |
|  |  | Total |  |  | 32.91 |

| Medición | Uds. | Parcial |
|---|---|---|
| Vest. femenino | 1 | 1.000 |
| Vest. masculino | 1 | 1.000 |
| Baños inadmitidos | 2 | 2.000 |
| Total |  | 4 |

**INTI-D-VERTE** ud INSTALACIÓN DESAGÜE PVC INSONORIZADA EN VERTEDERO Ø110 mm
2 ud × 33.54 (34.55 con costes indirectos) = 69.10
Instalación desagüe en vertedero, realizado en tubería de evacuación insonorizada de policloruro de vinilo PVC, Adequa, AR-M1, o equivalente, fabricada según norma UNE EN 1453 de diámetro 110 mm, según CTE-HS5 y planos, incluso accesorios, conexiones y demás material. Completamente instalado.

| Código | Ud | Descripción | Rendimiento | Precio | Importe |
|---|---|---|---|---|---|
| U01FY105 | h | Oficial 1ª instalador | 0.5 | 16.5 | 8.25 |
| U01FY110 | h | Peón ordinario instalador | 0.5 | 13.7 | 6.85 |
| URAIN_110 | m | Tubo insonorizado Ø 110 mm AR-M1 | 1.5 | 10.02 | 15.03 |
| %0400 | % | Pequeño material | 5 % | 30.13 | 1.51 |
| %CI | % | Costes indirectos..(s/total) | 6 % | 31.64 | 1.90 |
|  |  | Total |  |  | 33.54 |

| Medición | Uds. | Parcial |
|---|---|---|
| Limpieza general | 1 | 1.000 |
| Limpieza P.N. | 1 | 1.000 |
| Total |  | 2 |

**INTI-D-BOTESI** ud INSTALACIÓN DESAGÜE PVC INSONORIZADA DE BOTE SIFÓNICO Ø50 mm
6 ud × 18.41 (18.96 con costes indirectos) = 113.76
Instalación desagüe de bote sifónico, realizados en tubería de evacuación insonorizada de policloruro de vinilo PVC, Adequa, AR-M1, o equivalente, fabricada según norma UNE EN 1453 de diámetro 50 mm, según CTE-HS5 y planos, incluso accesorios, conexiones y demás material. Completamente instalado.

| Código | Ud | Descripción | Rendimiento | Precio | Importe |
|---|---|---|---|---|---|
| U01FY105 | h | Oficial 1ª instalador | 0.25 | 16.5 | 4.13 |
| U01FY110 | h | Peón ordinario instalador | 0.15 | 13.7 | 2.06 |
| URAIN_50 | m | Tubo insonorizado Ø 50 mm AR-M1 (material; 09/02/2011) | 3 | 3.45 | 10.35 |
| %0400 | % | Pequeño material | 5 % | 16.54 | 0.83 |
| %CI | % | Costes indirectos..(s/total) | 6 % | 17.37 | 1.04 |
|  |  | Total |  |  | 18.41 |

| Medición | Uds. | Parcial |
|---|---|---|
| Vest. femenino | 1 | 1.000 |
| Vest. masculino | 1 | 1.000 |
| Baños inadmitidos | 2 | 2.000 |
| Limpieza general | 1 | 1.000 |
| Limpieza P.N. | 1 | 1.000 |
| Total |  | 6 |

**33007702** ud BOTE SIFÓNICO RUIVERT R-70 PVC C/TAPA y EMBELLECEDOR INOX (22/11/2012)
4 ud × 12.43 (12.8 con costes indirectos) = 51.20
Bote sifónico Riuvert, modelo R-70, o equivalente, de PVC con tapa de expansión y embellecedor inox, con 5 entradas de Ø 40 mm y salida de Ø 50 mm , i/p.p. de pequeño material y accesorios necesarios. Totalmente instalado y conexionado a la red general de desagüe.

| Código | Ud | Descripción | Rendimiento | Precio | Importe |
|---|---|---|---|---|---|
| U01FY105 | h | Oficial 1ª instalador | 0.2 | 16.5 | 3.30 |
| R_33007702 | ud | Bote sifónico Ruivert R-70 PVC embellecedor inox (material; 19/04/2020) | 1 | 7.87 | 7.87 |
| %0400 | % | Pequeño material | 5 % | 11.17 | 0.56 |
| %CI | % | Costes indirectos..(s/total) | 6 % | 11.73 | 0.70 |
|  |  | Total |  |  | 12.43 |

| Medición | Uds. | Parcial |
|---|---|---|
| Vest. femenino | 1 | 1.000 |
| Vest. masculino | 1 | 1.000 |
| Baños inadmitidos | 2 | 2.000 |
| Total |  | 4 |

**33007772** ud BOTE SIFÓNICO RUIVERT R-77 PVC C/TAPA SUMIDERO y REJILLA INOX (22/11/2012)
2 ud × 13.97 (14.39 con costes indirectos) = 28.78
Bote sifónico Riuvert, modelo R-77, o equivalente, de PVC con tapa sumidero y rejilla inox, con 5 entradas de Ø 40 mm y salida de Ø 50 mm , i/p.p. de pequeño material y accesorios necesarios. Totalmente instalado y conexionado a la red general de desagüe.

| Código | Ud | Descripción | Rendimiento | Precio | Importe |
|---|---|---|---|---|---|
| U01FY105 | h | Oficial 1ª instalador | 0.2 | 16.5 | 3.30 |
| R_33007772 | ud | Bote sifónico Ruivert R-77 PVC c/Tapa sumidero y rejilla inox (material; 19/04/2020) | 1 | 9.25 | 9.25 |
| %0400 | % | Pequeño material | 5 % | 12.55 | 0.63 |
| %CI | % | Costes indirectos..(s/total) | 6 % | 13.18 | 0.79 |
|  |  | Total |  |  | 13.97 |

| Medición | Uds. | Parcial |
|---|---|---|
| Limpieza general | 1 | 1.000 |
| Limpieza P.N. | 1 | 1.000 |
| Total |  | 2 |

**CON-SAN-E** ud CONEXIÓN A SANEAMIENTO EXISTENTE
1 ud × 211.76 (218.11 con costes indirectos) = 218.11
Conexión a saneamiento existente, apertura de huecos, conexiones y sellado, medios materiales y accesorios necesarios. Realizado.

| Código | Ud | Descripción | Rendimiento | Precio | Importe |
|---|---|---|---|---|---|
| U01FY105 | h | Oficial 1ª instalador | 6 | 16.5 | 99.00 |
| U01FY110 | h | Peón ordinario instalador | 6 | 13.7 | 82.20 |
| %0200 | % | Costes directos complementarios | 5 % | 181.20 | 9.06 |
| %0400 | % | Pequeño material | 5 % | 190.26 | 9.51 |
| %CI | % | Costes indirectos..(s/total) | 6 % | 199.77 | 11.99 |
|  |  | Total |  |  | 211.76 |

**PHININT-HS5** ud PRUEBAS HIDRÁULICAS INSTALACIONES INTERIORES EVACUACIÓN DE AGUAS
1 ud × 105.88 (109.06 con costes indirectos) = 109.06
Pruebas hidráulicas de estanqueidad y de agua de las tuberías, elementos y accesorios de la instalación de evacuación de aguas, equipos de prueba, medios auxiliares y accesorios necesarios. Realizada según CTE-HS5.

| Código | Ud | Descripción | Rendimiento | Precio | Importe |
|---|---|---|---|---|---|
| U01FY105 | h | Oficial 1ª instalador | 3 | 16.5 | 49.50 |
| U01FY110 | h | Peón ordinario instalador | 3 | 13.7 | 41.10 |
| %0200 | % | Costes directos complementarios | 5 % | 90.60 | 4.53 |
| %0400 | % | Pequeño material | 5 % | 95.13 | 4.76 |
| %CI | % | Costes indirectos..(s/total) | 6 % | 99.89 | 5.99 |
|  |  | Total |  |  | 105.88 |

## 12 APARATOS SANITARIOS (04/04/2020)
Importe: 15319.23

**AP2060** ud Mamp ducha fija fenólica
2 ud × 459.99 (473.79 con costes indirectos) = 947.58
Mampara para plato de ducha de dimensiones 1200 x 1850 mm, de 1 hoja fija, realizada en tablero fenólico, instalada y sellada con silicona, incluso con los elementos de anclaje necesarios.

| Código | Ud | Descripción | Rendimiento | Precio | Importe |
|---|---|---|---|---|---|
| 6060 | ud | Mamp ducha fija fenólica (material) | 1 | 410 | 410.00 |
| MOOI.1a | h | Oficial 1ª instalador | 1 | 16.78 | 16.78 |
| MOOI.1d | h | Peón especializado instalador (mano de obra; 10/02/1997) | 0.5 | 14.33 | 7.17 |
| % | % | Costes directos complementarios | 6 % | 433.95 | 26.04 |
|  |  | Total |  |  | 459.99 |

| Medición | Uds. | Parcial |
|---|---|---|
| Baño 01 | 1 | 1.000 |
| Baño 02 | 1 | 1.000 |
| Total |  | 2 |

**AP2061** m2 Encimera tablero fenólico (12/05/1995)
2.25 m2 × 294.42 (303.25 con costes indirectos) = 682.31
Encimera de tablero fenólico de 12 mm, de fondo 50 cm, con faldón de 20 cm y copete de 10 cm incluido mecanizado para inserción de lavamanos no incluidos; incluidas escuadras de acero para fijación a paramentos verticales;

| Código | Ud | Descripción | Rendimiento | Precio | Importe |
|---|---|---|---|---|---|
| 6161 | m2 | Encimera tablero fenólico (material; 10/02/1997) | 1 | 250 | 250.00 |
| MOOI.1d | h | Peón especializado instalador | 1 | 14.33 | 14.33 |
| MOOI.1a | h | Oficial 1ª instalador | 0.8 | 16.78 | 13.42 |
| % | % | Costes directos complementarios | 6 % | 277.75 | 16.67 |
|  |  | Total |  |  | 294.42 |

Claves: doble, equipamiento, porcelana, griferia, modelo, simple, ovalado, comercial, color, instalacion, encimera, curva, blanco, lavabo, sanitario, vitrificado, especial, auxiliar

| Medición | Uds. | Largo | Ancho | Parcial |
|---|---|---|---|---|
| Vest fem | 1 | 1.850 | 0.500 | 0.925 |
| Vest masc | 1 | 2.650 | 0.500 | 1.325 |
| Total |  |  |  | 2.25 |

**A327111000** ud LAVABO MURAL ROCA DIVERTA 470x440x135 mm
2 ud × 241.86 (249.12 con costes indirectos) = 498.24
Lavabo mural o sobre encimera, Roca, modelo Diverta, o equivalente, en color blanco, dimensiones 470x440x135 mm, con desagüe, válvula de desagüe de 32 mm, sifón individual botella de 1¼” de latón, sujeción, accesorios necesarios. Totalmente instalado.

| Código | Ud | Descripción | Rendimiento | Precio | Importe |
|---|---|---|---|---|---|
| U01FY105 | h | Oficial 1ª instalador | 1 | 16.5 | 16.50 |
| U01FY110 | h | Peón ordinario instalador | 1 | 13.7 | 13.70 |
| A_327111000 | ud | Lavabo mural Roca Diverta 470x440x135 mm (material; 28/03/2020) | 1 | 169.36 | 169.36 |
| A506401614 | ud | Sifón individual de latón Roca botella 11/4" (material; 28/03/2020) | 1 | 17.74 | 17.74 |
| %0400 | % | Pequeño material | 5 % | 217.30 | 10.87 |
| %CI | % | Costes indirectos..(s/total) | 6 % | 228.17 | 13.69 |
|  |  | Total |  |  | 241.86 |

| Medición | Uds. | Parcial |
|---|---|---|
| Aseos planta | 2 | 2.000 |
| Total |  | 2 |

**13028.RS** ud LAVAMANOS SOBRE ENCIMERA INOX 304 NOFER 13028.RS Ø 260 mm
5 ud × 152.42 (156.99 con costes indirectos) = 784.95
Lavamanos semiesférico para encastrar sobre encimera con rebosadero de acero inoxidable AISI 304, de Nofer, modelo Wash 13028.RS, o equivalente, fabricado de acero inoxidable AISI 304, acabado satinado, dimensiones 260x305x110 mm (ØintxØextxalto), desagüe Ø 50 mm, rebosadero Ø 28 mm, sifón individual metalizado y válvula de desagüe adaptador válvula automática con rebosadero, sujeción, accesorios necesarios. Totalmente instalado.

| Código | Ud | Descripción | Rendimiento | Precio | Importe |
|---|---|---|---|---|---|
| U01FY105 | h | Oficial 1ª instalador | 1 | 16.5 | 16.50 |
| U01FY110 | h | Peón ordinario instalador | 1 | 13.7 | 13.70 |
| N_13028.RS | ud | Lavamanos Nofer Inox 304 13028.RS Ø 260 mm (material; 28/03/2020) | 1 | 52.36 | 52.36 |
| 13107.B | ud | Conj. válvula de desagüe, rebosadero y sifón crom. Nofer 13107.B (material; 01/04/2020) | 1 | 54.38 | 54.38 |
| %0400 | % | Pequeño material | 5 % | 136.94 | 6.85 |
| %CI | % | Costes indirectos..(s/total) | 6 % | 143.79 | 8.63 |
|  |  | Total |  |  | 152.42 |

| Medición | Uds. | Parcial |
|---|---|---|
| Vest. femenino | 2 | 2.000 |
| Vest. masculino | 3 | 3.000 |
| Total |  | 5 |

**13036.P.S** ud LAVAMANOS MURAL INOX 304 ANTIVAN./SEGUR. NOFER 13036.P.S Ø 300mm
2 ud × 466.97 (480.98 con costes indirectos) = 961.96
Lavamanos mural cerrado antivandálico de seguridad de acero inoxidable AISI 304, de Nofer, modelo Vandal 13036.P.S, o equivalente, fabricado de acero inoxidable AISI 304 de 2,5 y 1,2 mm de grosor, acabado satinado, interior rigidizado con espuma de poliuretano expandido, sin bordes cortantes ni aristas peligrosas, fijación trasdosada mediante pernos de anclaje, orificio para grifería no incluido, dimensiones 270x360x360 mm (altoxanchoxfondo), seno Ø 300 mm, con válvula de desagüe de 32 mm, conexión roscada G1", sujeción, accesorios necesarios. Totalmente instalado.

| Código | Ud | Descripción | Rendimiento | Precio | Importe |
|---|---|---|---|---|---|
| U01FY105 | h | Oficial 1ª instalador | 1 | 16.5 | 16.50 |
| U01FY110 | h | Peón ordinario instalador | 1 | 13.7 | 13.70 |
| N_13036.P.S | ud | Lavamanos Inox 304 antivánd./segurid. Nofer 13036.P.S Ø 300 mm (material; 28/03/2020) | 1 | 389.36 | 389.36 |
| %0400 | % | Pequeño material | 5 % | 419.56 | 20.98 |
| %CI | % | Costes indirectos..(s/total) | 6 % | 440.54 | 26.43 |
|  |  | Total |  |  | 466.97 |

| Medición | Uds. | Parcial |
|---|---|---|
| Baños inadmitidos | 2 | 2.000 |
| Total |  | 2 |

**A342245000** ud INODORO ROCA MERIDIAN CON TANQUE BAJO 645 mm
4 ud × 380.48 (391.89 con costes indirectos) = 1567.56
Inodoro de ROCA modelo Meridian, o equivalente, taza de salida horizontal, 645 mm de longitud, adosada a pared en color blanco, tanque bajo con tapa y mecanismo de ahorro de consumo de agua de doble pulsador 4,5/3 litros, asiento y tapa, llave de escuadra 1/2" cromada, latiguillo flexible de 50 cm, empalme simple PVC de 110 mm, sujeción, accesorios necesarios. Totalmente instalado.

| Código | Ud | Descripción | Rendimiento | Precio | Importe |
|---|---|---|---|---|---|
| U01FY105 | h | Oficial 1ª instalador | 1 | 16.5 | 16.50 |
| U01FY110 | h | Peón ordinario instalador | 1 | 13.7 | 13.70 |
| A_342245000 | ud | Inodoro Roca Meridian 645 mm (material; 01/04/2020) | 1 | 122.23 | 122.23 |
| A341241000 | ud | Tanque Roca con tapa y mecanismo doble pulsador 4,5/3 l (material; 01/04/2020) | 1 | 132.25 | 132.25 |
| A8012A000B | ud | Asiento y tapa de Supralit de caída libre (material; 01/04/2020) | 1 | 52.25 | 52.25 |
| 309405 | ud | Válvula de escuadra Genebre ISIS 1/2" (material; 18/02/2013) | 1 | 1.83 | 1.83 |
| 151950 | ud | Latiguillo flexible Racorex 500 mm 1/2"-1/2" (material; 18/02/2013) | 1 | 3.09 | 3.09 |
| %0400 | % | Pequeño material | 5 % | 341.85 | 17.09 |
| %CI | % | Costes indirectos..(s/total) | 6 % | 358.94 | 21.54 |
|  |  | Total |  |  | 380.48 |

| Medición | Uds. | Parcial |
|---|---|---|
| Aseos | 2 | 2.000 |
| Vest. femenino | 1 | 1.000 |
| Vest. masculino | 1 | 1.000 |
| Total |  | 4 |

**13012.P.S** ud INODORO INOX 304 ANTIVANDÁLICO DE SEGURIDAD NOFER 13012.P.S
2 ud × 993.42 (1023.22 con costes indirectos) = 2046.44
Inodoro antivandálico de seguridad de acero inoxidable AISI 304, de Nofer, modelo Vandal 130012.P.S, o equivalente, acabado satinado, interior rigidizado con espuma de poliuretano expandido, fijación trasdosada mediante pernos de anclaje, desagüe horizontal, alimentación de agua rosca R1” y desagüe mediante tubo de acero inoxidable Ø 76 mm, dimensiones: 390x355x450 mm (altoxanchoxfondo), sujeción, accesorios necesarios. Totalmente instalado.

| Código | Ud | Descripción | Rendimiento | Precio | Importe |
|---|---|---|---|---|---|
| U01FY105 | h | Oficial 1ª instalador | 1 | 16.5 | 16.50 |
| U01FY110 | h | Peón ordinario instalador | 1 | 13.7 | 13.70 |
| N_13012.P.S | ud | Inodoro Inox 304 antivándalico de seguridad Nofer 13012.P.S (material; 28/03/2020) | 1 | 862.36 | 862.36 |
| %0400 | % | Pequeño material | 5 % | 892.56 | 44.63 |
| %CI | % | Costes indirectos..(s/total) | 6 % | 937.19 | 56.23 |
|  |  | Total |  |  | 993.42 |

| Medición | Uds. | Parcial |
|---|---|---|
| Baños inadmitidos | 2 | 2.000 |
| Total |  | 2 |

**A3740HM000** ud PLATO DE DUCHA PORCELANA ROCA ITALIA ANGULAR 800x800x80 mm
2 ud × 162.66 (167.54 con costes indirectos) = 335.08
Plato de ducha de porcelana, marca ROCA, modelo Italia angular, o equivalente, color blanco, desagüe para ducha y fondo antideslizante, dimensiones 700x700x100 mm, accesorios necesarios, i/p.p. nivelado. Totalmente instalado.

| Código | Ud | Descripción | Rendimiento | Precio | Importe |
|---|---|---|---|---|---|
| U01FY105 | h | Oficial 1ª instalador | 1 | 16.5 | 16.50 |
| U01FY110 | h | Peón ordinario instalador | 1 | 13.7 | 13.70 |
| A_3740HM000 | ud | Plato de ducha Roca Italia angular 800x800x80 mm (material; 01/04/2020) | 1 | 96.36 | 96.36 |
| A506404400 | ud | Desagüe Roca Aqua Ø 90 mm (material; 01/04/2020) | 1 | 19.58 | 19.58 |
| %0400 | % | Pequeño material | 5 % | 146.14 | 7.31 |
| %CI | % | Costes indirectos..(s/total) | 6 % | 153.45 | 9.21 |
|  |  | Total |  |  | 162.66 |

| Medición | Uds. | Parcial |
|---|---|---|
| Vest. femenino | 1 | 1.000 |
| Vest. masculino | 1 | 1.000 |
| Total |  | 2 |

**13054.P** ud PLATO DE DUCHA INOX 304 ANTIVANDÁLICO NOFER 13054.P 700x700 mm
2 ud × 390.05 (401.75 con costes indirectos) = 803.50
Plato de ducha antivandálico de acero inoxidable AISI 304, de Nofer, modelo Vandal 13054.P, o equivalente, fabricado con plancha de acero inoxidable AISI 304, acabado satinado, base texturizada antideslizante, construcción soldada y pulida sin cantos vivos, fijación mediante garras de anclaje empotradas, dimensiones 50x700x700 mm (altoxanchoxfondo), con válvula de desagüe en esquina Ø 43 mm, sujeción, accesorios necesarios. Totalmente instalado.

| Código | Ud | Descripción | Rendimiento | Precio | Importe |
|---|---|---|---|---|---|
| U01FY105 | h | Oficial 1ª instalador | 1 | 16.5 | 16.50 |
| U01FY110 | h | Peón ordinario instalador | 1 | 13.7 | 13.70 |
| N_13054.P | ud | Plato de ducha Inox 304 antivandálico Nofer 13054.P 700x700 mm (material; 31/03/2020) | 1 | 320.25 | 320.25 |
| %0400 | % | Pequeño material | 5 % | 350.45 | 17.52 |
| %CI | % | Costes indirectos..(s/total) | 6 % | 367.97 | 22.08 |
|  |  | Total |  |  | 390.05 |

| Medición | Uds. | Parcial |
|---|---|---|
| Baños inadmitidos | 2 | 2.000 |
| Total |  | 2 |

**A35945H000** ud URINARIO ROCA EURET
2 ud × 239.92 (247.12 con costes indirectos) = 494.24
Urinario de ROCA modelo EURET, o equivalente, adosado a pared en color blanco, alimentación superior, incluye enchufe de alimentación, sifón, kit de fijación y enchufe desagüe, accesorios necesarios. Totalmente instalado.

| Código | Ud | Descripción | Rendimiento | Precio | Importe |
|---|---|---|---|---|---|
| U01FY105 | h | Oficial 1ª instalador | 1 | 16.5 | 16.50 |
| U01FY110 | h | Peón ordinario instalador | 1 | 13.7 | 13.70 |
| A_35945H000 | ud | Urinario Euret (material; 27/03/2020) | 1 | 185.36 | 185.36 |
| %0400 | % | Pequeño material | 5 % | 215.56 | 10.78 |
| %CI | % | Costes indirectos..(s/total) | 6 % | 226.34 | 13.58 |
|  |  | Total |  |  | 239.92 |

| Medición | Uds. | Parcial |
|---|---|---|
| Vest. masculino | 1 | 1.000 |
| Aseo masculino | 1 | 1.000 |
| Total |  | 2 |

**371055000** ud VERTEDERO ROCA GARDA CON REJA
2 ud × 146.3 (150.69 con costes indirectos) = 301.38
Vertedero marca ROCA modelo Garda, o equivalente, salida horizontal con enchufe de unión, rejilla desagüe, reja acero inox, sujeción, accesorios necesarios. Totalmente instalado.

| Código | Ud | Descripción | Rendimiento | Precio | Importe |
|---|---|---|---|---|---|
| U01FY105 | h | Oficial 1ª instalador | 1 | 16.5 | 16.50 |
| U01FY110 | h | Peón ordinario instalador | 1 | 13.7 | 13.70 |
| A371055000 | ud | Vertedero Garda (material; 27/03/2020) | 1 | 36 | 36.00 |
| A526005510 | ud | Reja acero inox (material; 27/03/2020) | 1 | 65.25 | 65.25 |
| %0400 | % | Pequeño material | 5 % | 131.45 | 6.57 |
| %CI | % | Costes indirectos..(s/total) | 6 % | 138.02 | 8.28 |
|  |  | Total |  |  | 146.3 |

| Medición | Uds. | Parcial |
|---|---|---|
| Limpieza general | 1 | 1.000 |
| Limpieza PN | 1 | 1.000 |
| Total |  | 2 |

**5A3160C00** ud GRIFERÍA MONOMANDO ROCA TARGA LAVABO (22/11/2012)
5 ud × 114.94 (118.39 con costes indirectos) = 591.95
Grifería monomando Roca, modelo Targa, o equivalente, para lavabo, con aireador, tragacadenilla, alimentación flexibles, llave de escuadra 1/2" cromada y accesorios necesarios. Instalada.

| Código | Ud | Descripción | Rendimiento | Precio | Importe |
|---|---|---|---|---|---|
| U01FY105 | h | Oficial 1ª instalador | 0.5 | 16.5 | 8.25 |
| A_5A3160C00 | ud | Grifería monomando Roca Targa lavabo (material; 28/03/2020) | 1 | 91.36 | 91.36 |
| 309405 | ud | Válvula de escuadra Genebre ISIS 1/2" | 2 | 1.83 | 3.66 |
| %0400 | % | Pequeño material | 5 % | 103.27 | 5.16 |
| %CI | % | Costes indirectos..(s/total) | 6 % | 108.43 | 6.51 |
|  |  | Total |  |  | 114.94 |

| Medición | Uds. | Parcial |
|---|---|---|
| Vest. femenino | 2 | 2.000 |
| Vest. masculino | 3 | 3.000 |
| Total |  | 5 |

**5A2060C02** ud GRIFERÍA MONOMANDO ROCA TARGA DUCHA (22/11/2012)
2 ud × 134.03 (138.05 con costes indirectos) = 276.10
Grifería monomando Roca, modelo Targa, o equivalente, ducha de mano Stella 80/1, flexible de 1,5m, soporte articulado y accesorios necesarios. Instalada.

| Código | Ud | Descripción | Rendimiento | Precio | Importe |
|---|---|---|---|---|---|
| U01FY105 | h | Oficial 1ª instalador | 0.6 | 16.5 | 9.90 |
| A_5A2060C02 | ud | Mezclador Roca Targa ducha (material; 28/03/2020) | 1 | 110.52 | 110.52 |
| %0400 | % | Pequeño material | 5 % | 120.42 | 6.02 |
| %CI | % | Costes indirectos..(s/total) | 6 % | 126.44 | 7.59 |
|  |  | Total |  |  | 134.03 |

| Medición | Uds. | Parcial |
|---|---|---|
| Vest. femenino | 1 | 1.000 |
| Vest. masculino | 1 | 1.000 |
| Total |  | 2 |

**10532** ud GRIFERÍA TEMPORIZADA PRESTO 605 ECO LAVABO (22/11/2012)
2 ud × 107.06 (110.27 con costes indirectos) = 220.54
Grifería temporizada para lavabo, instalación sobre repisa, Presto, modelo 605 ECO pulsación suave (PS), o equivalente, cuerpo y pulsador en latón cromado, entrada macho 1/2", caudal 1,9 l/min, cierre automático 10 ± 2 s, con perlizador, alimentación flexible, llave de escuadra 1/2" cromada y accesorios necesarios. Instalada.

| Código | Ud | Descripción | Rendimiento | Precio | Importe |
|---|---|---|---|---|---|
| U01FY105 | h | Oficial 1ª instalador | 0.8 | 16.5 | 13.20 |
| P_10532 | ud | Grifería temporizada Presto 605 ECO lavabo (material; 31/03/2020) | 1 | 78.56 | 78.56 |
| 309405 | ud | Válvula de escuadra Genebre ISIS 1/2" | 1 | 1.83 | 1.83 |
| 151920 | ud | Latiguillo flexible Racorex 200 mm 1/2"-1/2" (material; 18/02/2013) | 1 | 2.6 | 2.60 |
| %0400 | % | Pequeño material | 5 % | 96.19 | 4.81 |
| %CI | % | Costes indirectos..(s/total) | 6 % | 101.00 | 6.06 |
|  |  | Total |  |  | 107.06 |

| Medición | Uds. | Parcial |
|---|---|---|
| Aseos planta | 2 | 2.000 |
| Total |  | 2 |

**10636** ud GRIFERÍA TEMPORIZADA MURAL EMPOTRADO PRESTO 27 ECO URINARIO (22/11/2012)
2 ud × 90.78 (93.5 con costes indirectos) = 187.00
Grifería temporizada para urinario, instalación mural empotrada, Presto, modelo 27 ECO pulsación suave (PS), o equivalente, cuerpo y pulsador en latón cromado, entrada y salida hembra 1/2", caudal 5 l/min a 3 bar, cierre automático 5 ± 1 s, con enlace con tuerca y accesorios necesarios. Instalada.

| Código | Ud | Descripción | Rendimiento | Precio | Importe |
|---|---|---|---|---|---|
| U01FY105 | h | Oficial 1ª instalador | 0.8 | 16.5 | 13.20 |
| P_10636 | ud | Grifería temporizada mural Presto 27 ECO urinario (material; 01/04/2020) | 1 | 68.36 | 68.36 |
| %0400 | % | Pequeño material | 5 % | 81.56 | 4.08 |
| %CI | % | Costes indirectos..(s/total) | 6 % | 85.64 | 5.14 |
|  |  | Total |  |  | 90.78 |

| Medición | Uds. | Parcial |
|---|---|---|
| Vest. masculino | 1 | 1.000 |
| Aseo masculino | 1 | 1.000 |
| Total |  | 2 |

**A5A8530C00** ud GRIFO DE PARED ROCA BRAVA PARA LAVADERO/VERTEDERO (22/11/2012)
2 ud × 70.97 (73.1 con costes indirectos) = 146.20
Grifo de pared Roca, modelo Brava, o equivalente, para lavadero/vertedero, caño giratorio, accesorios necesarios. Instalado.

| Código | Ud | Descripción | Rendimiento | Precio | Importe |
|---|---|---|---|---|---|
| U01FY105 | h | Oficial 1ª instalador | 0.6 | 16.5 | 9.90 |
| A_5A8530C00 | ud | Grifo Brava para lavadero (material; 28/03/2020) | 1 | 53.86 | 53.86 |
| %0400 | % | Pequeño material | 5 % | 63.76 | 3.19 |
| %CI | % | Costes indirectos..(s/total) | 6 % | 66.95 | 4.02 |
|  |  | Total |  |  | 70.97 |

| Medición | Uds. | Parcial |
|---|---|---|
| Limpieza general | 1 | 1.000 |
| Limpieza PN | 1 | 1.000 |
| Total |  | 2 |

**07016.10.B** ud CONJUNTO FLUXOR CON PULSADOR ANTIVANDÁLICO NOFER 07016.10.B
2 ud × 279.13 (287.5 con costes indirectos) = 575.00
Conjunto fluxor con pulsador antivandálico para inodoro, de Nofer, modelo Vandal 07016.10.B, o equivalente, instalación transmuro (espesor muro 10 cm), cuerpo de latón, eje de acero inoxidable AISI 304, pulsador de latón cromado, brida de anclaje de acero zincado, presión de trabajo 3 - 6 bar, temporización 10 seg, entrada macho 3/4" G, salida para tubo 26/28 mm, caudal 25 l/min aprox, consumo: 4,1 litros, dimensiones pulsador: 50x25 mm (Øxfondo), soportación, accesorios necesarios. Totalmente instalado.

| Código | Ud | Descripción | Rendimiento | Precio | Importe |
|---|---|---|---|---|---|
| U01FY105 | h | Oficial 1ª instalador | 0.5 | 16.5 | 8.25 |
| U01FY110 | h | Peón ordinario instalador | 0.5 | 13.7 | 6.85 |
| N_07016.10.B | ud | Conjunto fluxor con pulsador antivándalico Nofer 07016.10.B (material; 30/03/2020) | 1 | 235.69 | 235.69 |
| %0400 | % | Pequeño material | 5 % | 250.79 | 12.54 |
| %CI | % | Costes indirectos..(s/total) | 6 % | 263.33 | 15.80 |
|  |  | Total |  |  | 279.13 |

| Medición | Uds. | Parcial |
|---|---|---|
| Baños inadmitidos inodoro | 2 | 2.000 |
| Total |  | 2 |

**07015.10.B** ud CONJUNTO GRIFO CON PULSADOR LAVABO ANTIVAND. NOFER 07015.10.B
2 ud × 239 (246.17 con costes indirectos) = 492.34
Conjunto grifo con pulsador antivandálico para lavabo, de Nofer, modelo Vandal 07015.10.B, o equivalente, instalación transmuro (espesor muro 10 cm), cuerpo de latón cromado, pulsador de acero inoxidable, brida de anclaje de acero zincado, presión de trabajo 3 - 6 bar, presión mínima 1 bar, temporización 10 - 20 seg, entrada macho 3/4" G, salida para tubo 26/28 mm, caudal 6 l/min aprox, consumo: 1 a 2 litros, dimensiones pulsador: 50x25 mm (Øxfondo), soportación, accesorios necesarios. Totalmente instalado.

| Código | Ud | Descripción | Rendimiento | Precio | Importe |
|---|---|---|---|---|---|
| U01FY105 | h | Oficial 1ª instalador | 0.5 | 16.5 | 8.25 |
| U01FY110 | h | Peón ordinario instalador | 0.5 | 13.7 | 6.85 |
| N_07015.10.B | ud | Conjunto grifo con pulsador antivánd. lavabo Nofer 07015.10.B (material; 30/03/2020) | 1 | 199.63 | 199.63 |
| %0400 | % | Pequeño material | 5 % | 214.73 | 10.74 |
| %CI | % | Costes indirectos..(s/total) | 6 % | 225.47 | 13.53 |
|  |  | Total |  |  | 239 |

| Medición | Uds. | Parcial |
|---|---|---|
| Baños inadmitidos lavabo | 2 | 2.000 |
| Total |  | 2 |

**07017.2.10.B** ud GRIFO TEMPORIZADO MEZCLADOR DUCHA ANTIVAND. NOFER 07017.2.10.B
2 ud × 319.94 (329.54 con costes indirectos) = 659.08
Grifo temporizado mezclador antivandálico para ducha, de Nofer, modelo Vandal 07017.2.10.B, o equivalente, instalación transmuro (espesor muro 10 cm), formado por grifo, pulsador y brida de montaje, cuerpo de latón cromado brillo, brida de anclaje de acero zincado, presión de trabajo 3 - 6 bar, temporización 30 s (+5/-10s), entrada y salida macho 3/4" G, caudal 10 l/min aprox, temperatura de uso máximo 70 ºC, para permitir desinfecciones antilegionela, soportación, accesorios necesarios. Totalmente instalado.

| Código | Ud | Descripción | Rendimiento | Precio | Importe |
|---|---|---|---|---|---|
| U01FY105 | h | Oficial 1ª instalador | 0.5 | 16.5 | 8.25 |
| U01FY110 | h | Peón ordinario instalador | 0.5 | 13.7 | 6.85 |
| N07017.2.10.B | ud | Grifo temporizado mezclador ducha antivá. Nofer 07017.2.10.B (material; 01/04/2020) | 1 | 272.36 | 272.36 |
| %0400 | % | Pequeño material | 5 % | 287.46 | 14.37 |
| %CI | % | Costes indirectos..(s/total) | 6 % | 301.83 | 18.11 |
|  |  | Total |  |  | 319.94 |

| Medición | Uds. | Parcial |
|---|---|---|
| Baños inadmitidos dcuha | 2 | 2.000 |
| Total |  | 2 |

**07075.10.B** ud ROCIADOR DE DUCHA ANTIVANDÁLICO NOFER 07075.10.B
2 ud × 136.18 (140.27 con costes indirectos) = 280.54
Rociador de ducha antivandálico, de Nofer, modelo Vandal 07075.10.B, o equivalente, instalación tabique (espesor 10 cm), en latón cromado para colocación mural, cabezal fijo, conexión a red 1/2“ G, dimensiones 64x64x190 mm (altoxanchoxfondo), soportación, accesorios necesarios. Totalmente instalado.

| Código | Ud | Descripción | Rendimiento | Precio | Importe |
|---|---|---|---|---|---|
| U01FY105 | h | Oficial 1ª instalador | 0.5 | 16.5 | 8.25 |
| U01FY110 | h | Peón ordinario instalador | 0.5 | 13.7 | 6.85 |
| N_07075.10.B | ud | Rociador de ducha antivándalico Nofer 07075.10.B (material; 30/03/2020) | 1 | 107.25 | 107.25 |
| %0400 | % | Pequeño material | 5 % | 122.35 | 6.12 |
| %CI | % | Costes indirectos..(s/total) | 6 % | 128.47 | 7.71 |
|  |  | Total |  |  | 136.18 |

| Medición | Uds. | Parcial |
|---|---|---|
| Baños inadmitidos | 2 | 2.000 |
| Total |  | 2 |

**07011.10.B** ud CAÑO CURVO FIJO ANTIVANDÁLICO NOFER 07011.10.B
2 ud × 100.68 (103.7 con costes indirectos) = 207.40
Caño curvo fijo antivandálico, de Nofer, modelo Vandal 07011.10.B, o equivalente, instalación transmuro (espesor muro 10 cm), en latón cromado y con aireador para colocación mural, conexión a red 3/8“ G, dimensiones longitud del caño 80 mm, soportación, accesorios necesarios. Totalmente instalado.

| Código | Ud | Descripción | Rendimiento | Precio | Importe |
|---|---|---|---|---|---|
| U01FY105 | h | Oficial 1ª instalador | 0.5 | 16.5 | 8.25 |
| U01FY110 | h | Peón ordinario instalador | 0.5 | 13.7 | 6.85 |
| N_07011.10.B | ud | Caño curvo fijo antivándalico Nofer 07011.10.B (material; 30/03/2020) | 1 | 75.36 | 75.36 |
| %0400 | % | Pequeño material | 5 % | 90.46 | 4.52 |
| %CI | % | Costes indirectos..(s/total) | 6 % | 94.98 | 5.70 |
|  |  | Total |  |  | 100.68 |

| Medición | Uds. | Parcial |
|---|---|---|
| Baños inadmitidos lavabo | 2 | 2.000 |
| Total |  | 2 |

**08071.B** ud ESPEJO ANTIVANDÁLICO INOX 304 PULIDO NOFER 08071.B
2 ud × 123.78 (127.49 con costes indirectos) = 254.98
Espejo antivandálico de chapa de acero inoxidable AISI 304, de Nofer, modelo Vandal 08071.B, o equivalente, pulido especial, dimensiones: 700x500 mm (altoxancho), espesor de 1,2 mm, soportación, accesorios necesarios. Totalmente instalado.

| Código | Ud | Descripción | Rendimiento | Precio | Importe |
|---|---|---|---|---|---|
| U01FY110 | h | Peón ordinario instalador | 0.5 | 13.7 | 6.85 |
| N_08071.B | ud | Espejo antivándalico Inox 304 Nofer 08071.B (material; 29/03/2020) | 1 | 104.36 | 104.36 |
| %0400 | % | Pequeño material | 5 % | 111.21 | 5.56 |
| %CI | % | Costes indirectos..(s/total) | 6 % | 116.77 | 7.01 |
|  |  | Total |  |  | 123.78 |

| Medición | Uds. | Parcial |
|---|---|---|
| Baños inadmitidos | 2 | 2.000 |
| Total |  | 2 |

**09013.R.S** ud PERCHA DE SEGURIDAD ANTIVANDÁLICA INOX 304 NOFER 09013.R.S
8 ud × 40.59 (41.81 con costes indirectos) = 334.48
Percha de seguridad antivandálica de chapa de acero inoxidable AISI 304, de Nofer, modelo Vandal 09013.R.S, o equivalente, montaje frontal, dimensiones: 108x108x54 mm (altoxanchoxfondo), soportación, accesorios necesarios. Totalmente instalada.

| Código | Ud | Descripción | Rendimiento | Precio | Importe |
|---|---|---|---|---|---|
| U01FY110 | h | Peón ordinario instalador | 0.3 | 13.7 | 4.11 |
| N_09013.R.S | ud | Percha de seguridad antivándalica Inox 304 Nofer 09013.R.S (material; 29/03/2020) | 1 | 32.36 | 32.36 |
| %0400 | % | Pequeño material | 5 % | 36.47 | 1.82 |
| %CI | % | Costes indirectos..(s/total) | 6 % | 38.29 | 2.30 |
|  |  | Total |  |  | 40.59 |

| Medición | Uds. | Parcial |
|---|---|---|
| Baños inadmitidos | 4 | 4.000 |
| Dormitorio 01 | 2 | 2.000 |
| Dormitorio 02 | 2 | 2.000 |
| Total |  | 8 |

**03036.W** ud DOSIFICADOR DE JABÓN DE ABS NOFER CLASSIC 03036.W
4 ud × 26.83 (27.63 con costes indirectos) = 110.52
Dosificador de jabón de plástico ABS, de Nofer, modelo Classic 03036.W, o equivalente, con activación manual, instalación adosado a pared, color blanco y visor de SAN transparente, depósito capacidad 1.000 ml, dimensiones: 215x130x95 mm (altoxanchoxfondo), soportación, accesorios necesarios. Totalmente instalado.

| Código | Ud | Descripción | Rendimiento | Precio | Importe |
|---|---|---|---|---|---|
| U01FY110 | h | Peón ordinario instalador | 0.2 | 13.7 | 2.74 |
| N_03036.W | ud | Dosificador de jabón de ABS Nofer Classic 03036.W (material; 31/03/2020) | 1 | 21.36 | 21.36 |
| %0400 | % | Pequeño material | 5 % | 24.10 | 1.21 |
| %CI | % | Costes indirectos..(s/total) | 6 % | 25.31 | 1.52 |
|  |  | Total |  |  | 26.83 |

| Medición | Uds. | Parcial |
|---|---|---|
| Aseos | 2 | 2.000 |
| Vest. femenino | 1 | 1.000 |
| Vest. masculino | 1 | 1.000 |
| Total |  | 4 |

**05101.S** ud DISPENSADOR DE PAPEL HIGIÉNICO INOX 2 ROLLOS NOFER 05101.S
4 ud × 53.39 (54.99 con costes indirectos) = 219.96
Dispensador de papel higiénico de acero inoxidable para 2 rollos, de Nofer, modelo Domestics 05101.S, o equivalente, acabado satinado, para adosar a pared, con visor de contenido y cierre de seguridad, consumible papel higiénico en rollo doméstico (Ø 100 mm), dimensiones: 280x118x131 mm (altoxanchoxfondo), soportación, accesorios necesarios. Totalmente instalado.

| Código | Ud | Descripción | Rendimiento | Precio | Importe |
|---|---|---|---|---|---|
| U01FY110 | h | Peón ordinario instalador | 0.2 | 13.7 | 2.74 |
| N_05101.S | ud | Dispensador de papel higiénico Inox para 2 rollos Nofer 05101.S (material; 31/03/2020) | 1 | 45.23 | 45.23 |
| %0400 | % | Pequeño material | 5 % | 47.97 | 2.40 |
| %CI | % | Costes indirectos..(s/total) | 6 % | 50.37 | 3.02 |
|  |  | Total |  |  | 53.39 |

| Medición | Uds. | Parcial |
|---|---|---|
| Aseos | 2 | 2.000 |
| Vest. femenino | 1 | 1.000 |
| Vest. masculino | 1 | 1.000 |
| Total |  | 4 |

**09071.S** ud ESCOBILLERO CON SOPORTE A PARED INOX 304 NOFER 09071.S
3 ud × 37.83 (38.96 con costes indirectos) = 116.88
Escobillero con soporte a pared de acero inoxidable AISI 304, de Nofer, modelo 09071.S, o equivalente, acabado satinado, para adosar a pared, dimensiones: 90x385 mm (Øxalto), soportación, accesorios necesarios. Totalmente instalado.

| Código | Ud | Descripción | Rendimiento | Precio | Importe |
|---|---|---|---|---|---|
| U01FY110 | h | Peón ordinario instalador | 0.2 | 13.7 | 2.74 |
| N_09071.S | ud | Escobillero con soporte a pared Inox 304 Nofer 09071.S (material; 29/03/2020) | 1 | 31.25 | 31.25 |
| %0400 | % | Pequeño material | 5 % | 33.99 | 1.70 |
| %CI | % | Costes indirectos..(s/total) | 6 % | 35.69 | 2.14 |
|  |  | Total |  |  | 37.83 |

| Medición | Uds. | Parcial |
|---|---|---|
| Aseo | 1 | 1.000 |
| Vest. femenino | 1 | 1.000 |
| Vest. masculino | 1 | 1.000 |
| Total |  | 3 |

**16360.B** ud PERCHA DOBLE NOFER SIENA 16360.B
6 ud × 28.91 (29.78 con costes indirectos) = 178.68
Percha doble a pared, de latón cromado, de Nofer, modelo Siena 16360.B, o equivalente, acabado brillante, cuerpo de tubo de latón Ø20 mm en forma de “V” con los extremos cerrados, dimensiones: 67x117x70 mm (altoxanchoxfondo), soporte a pared Ø 50 mm, soportación, accesorios necesarios. Totalmente instalado.

| Código | Ud | Descripción | Rendimiento | Precio | Importe |
|---|---|---|---|---|---|
| U01FY110 | h | Peón ordinario instalador | 0.2 | 13.7 | 2.74 |
| N_16360.B | ud | Pecha doble Nofer Siena 16360.B (material; 01/04/2020) | 1 | 23.23 | 23.23 |
| %0400 | % | Pequeño material | 5 % | 25.97 | 1.30 |
| %CI | % | Costes indirectos..(s/total) | 6 % | 27.27 | 1.64 |
|  |  | Total |  |  | 28.91 |

| Medición | Uds. | Parcial |
|---|---|---|
| Aseos | 2 | 2.000 |
| Vest. femenino | 2 | 2.000 |
| Vest. masculino | 2 | 2.000 |
| Total |  | 6 |

**035986F** ud CAJA DE DERIVACIÓN LEGRAND PLEXO IP55, 310x240x124 mm
6 ud × 65.18 (67.14 con costes indirectos) = 402.84
Caja de derivación estanca, marca Legrand, Plexo IP55, dimensiones 310x240x124 mm (largoxanchoxfondo), caja poliestireno y tapa polietileno con tornillos de 1/4 de vuelta, color gris, IP-55 IK-07, autoextinguible 750, temperatura de utilización -25º a +40 ºC, unión entre tapa y caja que permite la suspensión de la tapa durante el cableado, fijación mural, sin entradas, diámetro de cables y tubos aceptados: 4 a 40 mm. Incluso troquelado, regletas de conexión, elementos de fijación y con p.p. de medios auxiliares y accesorios necesarios. Instalada.

| Código | Ud | Descripción | Rendimiento | Precio | Importe |
|---|---|---|---|---|---|
| U01FY105 | h | Oficial 1ª instalador | 0.2 | 16.5 | 3.30 |
| U01FY110 | h | Peón ordinario instalador | 0.2 | 13.7 | 2.74 |
| L_035986 | ud | Caja de derivación Legrand Plexo IP55 310x240x124 mm (material; 10/04/2020) | 1 | 52.52 | 52.52 |
| %0400 | % | Pequeño material | 5 % | 58.56 | 2.93 |
| %CI | % | Costes indirectos..(s/total) | 6 % | 61.49 | 3.69 |
|  |  | Total |  |  | 65.18 |

| Medición | Uds. | Parcial |
|---|---|---|
| Baños inadmitidos: |  |  |
| Grifería inodoro | 2 | 2.000 |
| Grifería lavabo | 2 | 2.000 |
| Grifería ducha | 2 | 2.000 |
| Total |  | 6 |

**EFAP.2ca** m2 Espejo incoloro 5 mm (05/05/1995)
9.08 m2 × 68.59 (70.65 con costes indirectos) = 641.50
Espejo de vidrio flotado de 5 mm de espesor, incoloro, i/pp. de elementos de sujección. Colocado con sujección oculta al alicatado en paredes, tipo mecánico a adherido según normativa.

| Código | Ud | Descripción | Rendimiento | Precio | Importe |
|---|---|---|---|---|---|
| PFAP.4capp | m2 | Espejo incoloro 5mm (material; 05/05/1995) | 1 | 56.32 | 56.32 |
| MOOA.1a | h | Oficial 1ª construcción | 0.5 | 16.77 | 8.39 |
| % | % | Costes directos complementarios | 6 % | 64.71 | 3.88 |
|  |  | Total |  |  | 68.59 |

Claves: color, moho, incoloro, sujecion, bloquear, bronce, vidrio, plata, verde, espejo, gris, rosa

| Medición | Uds. | Largo | Ancho | Parcial |
|---|---|---|---|---|
| Aseo 01 | 1 | 2.000 | 0.800 | 1.600 |
| Aseo 02 | 1 | 2.600 | 0.800 | 2.080 |
| Vestuario femenino | 1 | 1.850 | 1.200 | 2.220 |
| Vestuario masculino | 1 | 2.650 | 1.200 | 3.180 |
| Total |  |  |  | 9.08 |

## 13 INSTALACIÓN CONTRAINCENDIOS (04/04/2020)
Importe: 1737.93

**AP1201** ud Ayuda albañilería (05/05/1995)
1 ud × 206.95 (213.16 con costes indirectos) = 213.16
Ayuda por obra en el capítulo de instalación de protección contra incendios, incluyendo mano de obra en carga y descarga, materiales, apertura y tapado de rozas, pases en tabiques, recibidos, limpieza, remates y medios auxiliares.

| Código | Ud | Descripción | Rendimiento | Precio | Importe |
|---|---|---|---|---|---|
| MOOA.1d | h | Peón ordinario construcción | 6 | 15.77 | 94.62 |
| MOOA.1a | h | Oficial 1ª construcción | 6 | 16.77 | 100.62 |
| % | % | Costes directos complementarios | 6 % | 195.24 | 11.71 |
|  |  | Total |  |  | 206.95 |

Claves: ordinario, carga, material, escombro, superficie, levantar, accesorio, moho, carpinteria, hoja

| Medición | Uds. | Parcial |
|---|---|---|
| Ayuda | 1 | 1.000 |
| Total |  | 1 |

**COL-CPCIC** ud COLOCACIÓN DE CENTRAL EXISTENTE CONVENCIONAL (06/08/2009)
1 ud × 149.82 (154.31 con costes indirectos) = 154.31
Colocacion de central de detección de incendios convencional microprocesada existente, reubicación según planos, 2 baterías 12 V. 7A/H, cableado y programación, accesorios necesarios. Totalmente instalada, programada y funcionando.

| Código | Ud | Descripción | Rendimiento | Precio | Importe |
|---|---|---|---|---|---|
| U01FY730 | h | Oficial 1ª instalador contra incendios | 1 | 16.5 | 16.50 |
| ATC99998 | h | Verificación y certificación de lazos (mano de obra; 24/10/2009) | 2 | 42.06 | 84.12 |
| PS1207 | ud | Batería 12 V. 7A/H (material; 06/08/2009) | 2 | 13.79 | 27.58 |
| %0400 | % | Pequeño material | 5 % | 128.20 | 6.41 |
| %0200 | % | Costes directos complementarios | 5 % | 134.61 | 6.73 |
| %CI | % | Costes indirectos..(s/total) | 6 % | 141.34 | 8.48 |
|  |  | Total |  |  | 149.82 |

| Medición | Uds. | Parcial |
|---|---|---|
| Central existente VSN12-2PLUS | 1 | 1.000 |
| Total |  | 1 |

**CON-CPCISG** ud CONEXIÓN CENTRAL PCI A SISTEMA DE GESTIÓN CENTRAL (24/10/2009)
1 ud × 117.59 (121.12 con costes indirectos) = 121.12
Colocacion de central de detección de incendios convencional microprocesada existente, reubicación según planos, 2 baterías 12 V. 7A/H, cableado y programación, accesorios necesarios. Totalmente instalada, programada y funcionando.

| Código | Ud | Descripción | Rendimiento | Precio | Importe |
|---|---|---|---|---|---|
| U01FY730 | h | Oficial 1ª instalador contra incendios | 1 | 16.5 | 16.50 |
| ATC99998 | h | Verificación y certificación de lazos | 2 | 42.06 | 84.12 |
| %0400 | % | Pequeño material | 5 % | 100.62 | 5.03 |
| %0200 | % | Costes directos complementarios | 5 % | 105.65 | 5.28 |
| %CI | % | Costes indirectos..(s/total) | 6 % | 110.93 | 6.66 |
|  |  | Total |  |  | 117.59 |

**M2610080** ud DETECTOR CONVENCIONAL ÓPTICO MORLEY-IAS E1003 (980169)
20 ud × 23.51 (24.22 con costes indirectos) = 484.40
Sensor microprocesado de humos para conexión a sistemas convencionales, tipo óptico, marca MORLEY-IAS, modelo E1003, o equivalente. Diseño de cámara que reduce los efectos de la suciedad. Perfil extraplano con led de señalización, microprocesador incorporado, activable mendiante haz de rayo laser codificado. Montaje superficial mediante zócalo y salida para indicador de acción remoto. Incorpora Base E1000B intercambiable con el resto de detectores convencionales de la serie. Certificado conforme a la norma UNE-EN54 parte 7 según exigencia de la Directiva 89/106/CEE relativa a los productos de la construcción. Totalmente instalado y funcionado.

| Código | Ud | Descripción | Rendimiento | Precio | Importe |
|---|---|---|---|---|---|
| U01FY730 | h | Oficial 1ª instalador contra incendios | 0.3 | 16.5 | 4.95 |
| E1003 | ud | Detector convencional óptico (material; 18/01/2012) | 1 | 12.2 | 12.20 |
| E1000B | ud | Base detector convencional (material; 18/01/2012) | 1 | 3.59 | 3.59 |
| WW00300 | ud | Material complementario o piezas especiales (material; 980169) | 1 | 0.38 | 0.38 |
| %0400 | % | Pequeño material | 5 % | 21.12 | 1.06 |
| %CI | % | Costes indirectos..(s/total) | 6 % | 22.18 | 1.33 |
|  |  | Total |  |  | 23.51 |

**M5650160** ud PULSADOR CONVENCIONAL MORLEY-IAS PUL-VSN, REARMABLE CON TAPA (980169)
1 ud × 27.69 (28.52 con costes indirectos) = 28.52
Pulsador manual de alarma convencional rearmable de superficie con tapa de protección, marca MORLEY-IAS, modelo PUL-VSN, o equivalente. Incluye tres tipos de activación por contacto seleccionables: directo (para módulo monitor), por resistencia o por diodo zener (para centrales VISION). Sistema de rearme mediante llave incluida. Grado de protección IP24D. Certificado conforme a la norma UNE-EN54 parte 11 según exigencia de la Directiva 89/106/CEE relativa a los productos de la construcción. Totalmente instalado y funcionando.

| Código | Ud | Descripción | Rendimiento | Precio | Importe |
|---|---|---|---|---|---|
| U01FY730 | h | Oficial 1ª instalador contra incendios | 1 | 16.5 | 16.50 |
| PUL-VSN | ud | Pulsador de superficie con tapa (material; 18/01/2012) | 1 | 8 | 8.00 |
| WW00300 | ud | Material complementario o piezas especiales | 1 | 0.38 | 0.38 |
| %0400 | % | Pequeño material | 5 % | 24.88 | 1.24 |
| %CI | % | Costes indirectos..(s/total) | 6 % | 26.12 | 1.57 |
|  |  | Total |  |  | 27.69 |

| Medición | Uds. | Parcial |
|---|---|---|
| Atención al público | 1 | 1.000 |
| Total |  | 1 |

**M5660060** ud SIRENA INTERIOR ÓPTICO-ACÚSTICA MORLEY-IAS HSR-INT24 (980169)
1 ud × 29.25 (30.13 con costes indirectos) = 30.13
Sirena piezoeléctrica convencional para interiores en caja de policarbonato rojo con flash incorporado, marca MORLEY-IAS, modelo HSR-INT24, o equivalente, 24Vdc, consumo 20mA. Certificado conforme a la norma UNE-EN54 parte 3 según exigencia de la Directiva 89/106/CEE relativa a los productos de la construcción. Totalmente instalando y funcionando.

| Código | Ud | Descripción | Rendimiento | Precio | Importe |
|---|---|---|---|---|---|
| U01FY730 | h | Oficial 1ª instalador contra incendios | 0.3 | 16.5 | 4.95 |
| HSRINT24 | ud | SIRENA INTERIOR ÓPT-ACÚSTICA (material; 15/10/2009) | 1 | 20.95 | 20.95 |
| WW00300 | ud | Material complementario o piezas especiales | 1 | 0.38 | 0.38 |
| %0400 | % | Pequeño material | 5 % | 26.28 | 1.31 |
| %CI | % | Costes indirectos..(s/total) | 6 % | 27.59 | 1.66 |
|  |  | Total |  |  | 29.25 |

| Medición | Uds. | Parcial |
|---|---|---|
| Interior | 1 | 1.000 |
| Total |  | 1 |

**LHR2X1.5-C** m INSTALACIÓN LAZO LHR 2x1,5 mm² BAJO TUBO CORRUGADO Ø 20 mm (06/08/2009)
96 m × 3.69 (3.8 con costes indirectos) = 364.80
Cable manguera para lazo, formado por un par de hilos trenzados y apantallados, de sección 1,5 mm², marca HONEYWELL LIFE SAFETY, modelo 2x1,5-LHR, o equivalente, trenzado de 20 vueltas por metro cobre pulido flexible, pantalla de aluminio con hilo de drenaje, resistente al fuego según UNE 50200, color rojo y libre de halógenos, aislamiento de silicona, instalado bajo tubo corrugado de Ø 20 mm, color violeta, incluso p.p. de cajas de derivación, regletas, soportes y pequeño material. Totalmente instalado, conexionado y probado.

| Código | Ud | Descripción | Rendimiento | Precio | Importe |
|---|---|---|---|---|---|
| U01FY730 | h | Oficial 1ª instalador contra incendios | 0.05 | 16.5 | 0.83 |
| U01FY735 | h | Peón ordinario instalador contra incendios | 0.05 | 14.83 | 0.74 |
| 2X1.5LHR | m | Cable par trenzado apantallado 2x1,5-LHR (material; 06/08/2009) | 1 | 1.14 | 1.14 |
| TEICL_20 | m | Tubo Forroplast Ø20 mm violeta (material; 14/04/2020) | 1 | 0.51 | 0.51 |
| U30JW900 | ud | p.p. cajas derivación, regletas y peq. material | 0.05 | 1.89 | 0.09 |
| %0400 | % | Pequeño material | 5 % | 3.31 | 0.17 |
| %CI | % | Costes indirectos..(s/total) | 6 % | 3.48 | 0.21 |
|  |  | Total |  |  | 3.69 |

| Medición | Uds. | Largo | Parcial |
|---|---|---|---|
| Convencional: |  |  |  |
| Detectores y pulsadores conexión hasta central existente | 1 | 96.000 | 96.000 |
| Total |  |  | 96 |

**BILI6-27A** ud EXTINTOR POLVO ABC GRUPO DE INCENCIOS BILI6 6 kg EF 27A-183B (29/02/2012)
4 ud × 34.69 (35.73 con costes indirectos) = 142.92
Extintor portátil de 6 kg de polvo químico seco ABC, Grupo de Incendios, modelo BILI6, o equivalente, con eficacia 27A-183B, agente propulsor N2, presión máxima de servicio 17 bar, presión de prueba 25 bar, tiempo de funcionamiento 16 s, para extinción de fuego de materias sólidas, líquidas, productos gaseosos, uso eléctrico hasta 35 kV, con soporte, manómetro y boquilla con difusor según norma UNE-23110, certificado por AENOR. Totalmente instalado.

| Código | Ud | Descripción | Rendimiento | Precio | Importe |
|---|---|---|---|---|---|
| U01FY730 | h | Oficial 1ª instalador contra incendios | 0.1 | 16.5 | 1.65 |
| BILI6_27A | ud | Extintor polvo ABC 27A-183B 6 kg (material; 13/09/2012) | 1 | 29.52 | 29.52 |
| %0400 | % | Pequeño material | 5 % | 31.17 | 1.56 |
| %CI | % | Costes indirectos..(s/total) | 6 % | 32.73 | 1.96 |
|  |  | Total |  |  | 34.69 |

| Medición | Uds. | Parcial |
|---|---|---|
| Atención al público | 4 | 4.000 |
| Total |  | 4 |

**BILI5-89B** ud EXTINTOR CO2 GRUPO DE INCENCIOS BILI5 5 kg EF 89B (29/02/2012)
1 ud × 88.91 (91.58 con costes indirectos) = 91.58
Extintor portátil de 5 kg de CO2, Grupo de Incendios, modelo BILI5, o equivalente, con eficacia 89B, presión máxima de servicio 174 bar, presión de prueba 250 bar, con soporte, manómetro y boquilla con difusor según norma UNE-23110, certificado por AENOR. Totalmente instalado.

| Código | Ud | Descripción | Rendimiento | Precio | Importe |
|---|---|---|---|---|---|
| U01FY730 | h | Oficial 1ª instalador contra incendios | 0.1 | 16.5 | 1.65 |
| BILI5_89B | ud | Extintor CO2 5 kg 89B (material; 13/09/2012) | 1 | 78.24 | 78.24 |
| %0400 | % | Pequeño material | 5 % | 79.89 | 3.99 |
| %CI | % | Costes indirectos..(s/total) | 6 % | 83.88 | 5.03 |
|  |  | Total |  |  | 88.91 |

| Medición | Uds. | Parcial |
|---|---|---|
| Instalaciones | 1 | 1.000 |
| Total |  | 1 |

**D34MA005** ud SEÑAL LUMINISCENTE EXTINCIÓN INCENDIOS (20/07/2011)
8 ud × 1.99 (2.05 con costes indirectos) = 16.40
Señal luminiscente para elementos de extinción de incendios (extintores, bies, pulsadores, salida....) marca Komtes, o equivalente, de 297x210 por una cara en PVC rígido de 2 mm de espesor, para una distancia inferior a 10 m, fotoluminiscentes según normas UNE 23035-1:2003, UNE 23035-2:2003 y UNE 23035-4:2003. Totalmente instalado.

| Código | Ud | Descripción | Rendimiento | Precio | Importe |
|---|---|---|---|---|---|
| U01FY735 | h | Peón ordinario instalador contra incendios | 0.02 | 14.83 | 0.30 |
| U35MA005 | ud | Placa señalización plástica 297x210 (material; 20/07/2011) | 1 | 1.58 | 1.58 |
| %CI | % | Costes indirectos..(s/total) | 6 % | 1.88 | 0.11 |
|  |  | Total |  |  | 1.99 |

| Medición | Uds. | Parcial |
|---|---|---|
| Pulsador | 1 | 1.000 |
| Extintor | 5 | 5.000 |
| Escaleras descendentes | 1 | 1.000 |
| No utilizar los ascensores en caso de incendios | 1 | 1.000 |
| Total |  | 8 |

**TRA-PCI** ud TRAMITACIÓN, ALTA INSTALACIÓN CONTRA INCENDIOS y PLANOS AS BUILT (12/04/2020)
1 ud × 87.95 (90.59 con costes indirectos) = 90.59
Tramitación de la instalación de protección contra incendios ante la Consellería de Economía e Industria, certificados de instalación, incluyendo tasas de la Consellería, realización de planos As Built, estado de las instalaciones, detalles, acabado de las mismas y documentación de los equipos.

| Código | Ud | Descripción | Rendimiento | Precio | Importe |
|---|---|---|---|---|---|
| TRA_PCI | ud | Tramitación instalación protección contra incedios (12/04/2020) | 1 | 61.18 | 61.18 |
| PLASBUILT-PCI | ud | Planos As Built instalación protección contra incedios (12/04/2020) | 1 | 26.77 | 26.77 |
|  |  | Total |  |  | 87.95 |

## 14 MOBILIARIO Y EQUIPAMIENTO (04/04/2020)
Importe: 13670.53

**AP2070** ud Banco vestuario 2100mm
1 ud × 445.2 (458.56 con costes indirectos) = 458.56
Banco simple modelo DISMAC Ref MGV200 o equivalente.
Funciones: Asiento/ Zapatero.
Realizado con tablero de alta presión POLYREY COMPACTO de 12,5 mm. Compuesto por asiento con 2 listones de 170 mm, zapatero con 1 listón de 170 mm. y chasis de acero inoxidable 304 con tubo vertical de 25 x 25 mm. y horizontal 20 x 20 mm. Dimensiones
2100x360xh450mm.

| Código | Ud | Descripción | Rendimiento | Precio | Importe |
|---|---|---|---|---|---|
| 7070 | ud | Banco vestuario 2100mm (material) | 1 | 420 | 420.00 |
| %0300 | % | Costes directos complementarios (05/05/1995) | 6 % | 420.00 | 25.20 |
|  |  | Total |  |  | 445.2 |

Claves: obra, banco, amortizacion, comedor, madero, persona, colocacion

| Medición | Uds. | Parcial |
|---|---|---|
| Vest masc | 1 | 1.000 |
| Total |  | 1 |

**AP2071** ud Banco vestuario 600mm
1 ud × 226.84 (233.65 con costes indirectos) = 233.65

| Código | Ud | Descripción | Rendimiento | Precio | Importe |
|---|---|---|---|---|---|
| 7171 | ud | Banco vestuario 600 mm (material) | 1 | 214 | 214.00 |
| %0300 | % | Costes directos complementarios | 6 % | 214.00 | 12.84 |
|  |  | Total |  |  | 226.84 |

Claves: obra, banco, amortizacion, comedor, madero, persona, colocacion

| Medición | Uds. | Parcial |
|---|---|---|
| Vestuario fem | 1 | 1.000 |
| Total |  | 1 |

**AP2072** ud Taquilla vestuario
14 ud × 233.2 (240.2 con costes indirectos) = 3362.80
Taquilla vestuario modelo tipo DISMAC Ref MGV40 o equivalente, fabricada en tablero de alta presión compacto. Espesores: puertas 12,5 mm.; estantes, suelo y techo 6 mm.; laterales 4 mm. y traseras HYDROPAN 4 mm. con perforaciones. Patas PVC. Cuerpo en color blanco y puertas en color. Cerradura de llave. Dimensiones 1920x504x408mm

| Código | Ud | Descripción | Rendimiento | Precio | Importe |
|---|---|---|---|---|---|
| 7272 | ud | Taquilla vestuario modelo tipo DISMAC Ref MGV40 o equivalente, fabricada en tablero de alta presión compacto. Espesores: puertas 12,5 mm.; estantes, suelo y techo 6 mm.; laterales 4 mm. y traseras HYDROPAN 4 mm. con perforaciones. Patas PVC. Cuerpo en color blanco y puertas en color. Cerradura de llave. Dimensiones 1920x504x408mm (material) | 1 | 220 | 220.00 |
| %0300 | % | Costes directos complementarios | 6 % | 220.00 | 13.20 |
|  |  | Total |  |  | 233.2 |

Claves: obra, banco, amortizacion, comedor, madero, persona, colocacion

| Medición | Uds. | Parcial |
|---|---|---|
| Vest masc | 4 | 4.000 |
| Vest fem | 10 | 10.000 |
| Total |  | 14 |

**AP2073** ud Mesa trabajo 2400X800 + cajonera
1 ud × 726.1 (747.88 con costes indirectos) = 747.88
Mesa modelo dismac ref. accool24 O EQUIVALENTE, de dimensiones 2400x800mm. con estructura fabricada con aluminio extrudido de 1,5 mm de espesor, bombeadas de 68x68 mm con recubrimiento epoxi en acabados blanco y aluminizado. encimera de melamina de 30mm de espesor con cantos en abs de 2mm antichoque con 2 tapas pasacables. Incluye cajonera
altura de mesa 4 cajones realizada en chapa de acero de 0,7 mm de espesor. Pintura electroestática; espesor de capa 90µm. Tratamiento anti-huella Textura sedosa Protección
anti-oxidación Cierre con sistema antivuelco Bombín con posicionamiento de apertura y cierre Sistema de bloqueo de cajones. Cajones con accesibilidad total. Insonorización y
suavidad en acciones de extracción y cierre. Sistema de cierre mediante falleba lateral de poliamida. Niveladores de fácil acceso con recorrido útil de +20 mm.

| Código | Ud | Descripción | Rendimiento | Precio | Importe |
|---|---|---|---|---|---|
| 7373 | ud | Mesa 2400x800 + cajonera (material) | 1 | 685 | 685.00 |
| %0300 | % | Costes directos complementarios | 6 % | 685.00 | 41.10 |
|  |  | Total |  |  | 726.1 |

Claves: obra, banco, amortizacion, comedor, madero, persona, colocacion

| Medición | Uds. | Parcial |
|---|---|---|
| Vigilancia privada | 1 | 1.000 |
| Total |  | 1 |

**AP2074** ud Mesa trabajo 2800x800 + cajonera
1 ud × 763.2 (786.1 con costes indirectos) = 786.10
Mesa modelo dismac ref. accool28 o equivalente, de dimensiones 2800x800mm. con estructura fabricada con aluminio extrudido de 1,5 mm de espesor, bombeadas de 68x68 mm con recubrimiento epoxi en acabados blanco y aluminizado. encimera de melamina de 30mm de espesor con cantos en abs de 2mm antichoque con 2 tapas pasacables. Incluye cajonera altura de mesa 4 cajones realizada en chapa de acero de 0,7 mm de espesor. Pintura electroestática;
espesor de capa 90µm. Tratamiento anti-huella Textura sedosa Protección anti-oxidación Cierre con sistema antivuelco Bombín con posicionamiento de apertura y cierre Sistema de
bloqueo de cajones. Cajones con accesibilidad total. Insonorización y suavidad en acciones de extracción y cierre. Sistema de cierre mediante falleba lateral de poliamida. Niveladores de fácil acceso con recorrido útil de +20 mm.

| Código | Ud | Descripción | Rendimiento | Precio | Importe |
|---|---|---|---|---|---|
| 7474 | ud | Mesa trabajo 2800x800 + cajonera (material) | 1 | 720 | 720.00 |
| %0300 | % | Costes directos complementarios | 6 % | 720.00 | 43.20 |
|  |  | Total |  |  | 763.2 |

Claves: obra, banco, amortizacion, comedor, madero, persona, colocacion

| Medición | Uds. | Parcial |
|---|---|---|
| Vigilancia PN | 1 | 1.000 |
| Total |  | 1 |

**AP2075** ud Sillón trabajo 24h
4 ud × 593.6 (611.41 con costes indirectos) = 2445.64
Silla 24h Modelo DMAC2 de DISMAC o equivalente, con Mecanismo Syncro Basculación sincronizada del respaldo en 4 posiciones de 0º a 30º. Regulación de tensión entre 50 y 120 Kg. Mecanismo Trasla Mecanismo de cremallera con 7 posiciones de bloqueo. Rango: 70mm. Asiento oscilante, láminas flexibles y tecnología ACS . Asiento oscilante en 360º, con ángulo negativo de sentada dinámico, láminas flexibles y sistema Air Comfort System. Elevación de la altura del asiento mediante una bomba de gas. Rango elevación: 420 a 530 mm. Brazos
regulables Rango de Elevación: 80mm Rango Longitudinal: 45 mm Rango Transversal: 50 mm (25mm por brazo). Regulación de altura del respaldo y basculación 360º . Sistema
guiado de regulación de altura del respaldo Rango: 50mm. Basculación 360º dorso-cinética del respaldo. Regulación lumbar Refuerzo lumbar adaptativo, con regulación de altura
Rango: 25mm. Inclinación con un ángulo de giro de +/- 20º. Base de aluminio.

| Código | Ud | Descripción | Rendimiento | Precio | Importe |
|---|---|---|---|---|---|
| 7575 | ud | Silla trabajo 24h (material) | 1 | 560 | 560.00 |
| %0300 | % | Costes directos complementarios | 6 % | 560.00 | 33.60 |
|  |  | Total |  |  | 593.6 |

Claves: obra, banco, amortizacion, comedor, madero, persona, colocacion

| Medición | Uds. | Parcial |
|---|---|---|
| Vigilancia privada | 2 | 2.000 |
| Vigilancia PN | 2 | 2.000 |
| Total |  | 4 |

**AP2076** ud Litera antivandalica
4 ud × 633.88 (652.9 con costes indirectos) = 2611.60
Litera antivandálica modelo Dismac REF JVCL o equivalente, con barandilla y escalera. Estructura exterior de tubo de acero redondo de 50. Estructura perimetral de somier de tubo de acero 30x30. Somier compuesto de 7 láminas de tubo 40x30X1,5mm a lo largo de los somieres con 2 barras central de 30x30x1.5mm a lo ancho de cada somier.
Dimensiones de las camas: 190x90 cm. Dimensiones totales 200x95x160 cm Travesaños de cabecero/piecero de tubo de 25x10x1,5. Terminación con pintura polipoxhibrid testurizada de secado al horno con tratamientoanti-corrosión. • Colores aluminio. Incluye 2 colchones ignífugos por litera.

| Código | Ud | Descripción | Rendimiento | Precio | Importe |
|---|---|---|---|---|---|
| 7676 | ud | Litera antivandalica (material) | 1 | 598 | 598.00 |
| %0300 | % | Costes directos complementarios | 6 % | 598.00 | 35.88 |
|  |  | Total |  |  | 633.88 |

Claves: obra, banco, amortizacion, comedor, madero, persona, colocacion

| Medición | Uds. | Parcial |
|---|---|---|
| Dorm 01 | 2 | 2.000 |
| Dorm 02 | 2 | 2.000 |
| Total |  | 4 |

**AP2077** ud Silla propileno
4 ud × 58.3 (60.05 con costes indirectos) = 240.20
Silla modelo Dismac Ref.NTL07AB O EQUIVALENTE, realizada en polipropileno de doble pared, acabado blanco, antibacteriana.

| Código | Ud | Descripción | Rendimiento | Precio | Importe |
|---|---|---|---|---|---|
| 7777 | ud | Silla propileno (material) | 1 | 55 | 55.00 |
| %0300 | % | Costes directos complementarios | 6 % | 55.00 | 3.30 |
|  |  | Total |  |  | 58.3 |

Claves: obra, banco, amortizacion, comedor, madero, persona, colocacion

| Medición | Uds. | Parcial |
|---|---|---|
| Silla sala | 4 | 4.000 |
| Total |  | 4 |

**AP2078** ud Mesa tablero HPL con banco incorporado
2 ud × 1351.5 (1392.05 con costes indirectos) = 2784.10
Mesa con banco incorporado, modelo DISMAC MB00160 o equivalente, de dimensiones totales 1600x1691 mm. Mesa y asiento de tablero HPL compacto de 10 mm sobre estructura de acero inox. Anclada al suelo mediante chapas y tornillos sin cabezas y soldados.

| Código | Ud | Descripción | Rendimiento | Precio | Importe |
|---|---|---|---|---|---|
| 7878 | ud | Mesa tablero HPL con banco incorporado (material) | 1 | 1275 | 1275.00 |
| %0300 | % | Costes directos complementarios | 6 % | 1275.00 | 76.50 |
|  |  | Total |  |  | 1351.5 |

Claves: obra, banco, amortizacion, comedor, madero, persona, colocacion

| Medición | Uds. | Parcial |
|---|---|---|
| Sala inadmitidos | 2 | 2.000 |
| Total |  | 2 |

## 15 VARIOS (04/04/2020)
Importe: 13241.74

**AP2080** ud Estor enrll 240x150 (05/05/1995)
1 ud × 263.45 (271.35 con costes indirectos) = 271.35
Cortina enrollable de Ancho 240cm X Alto 150cm con accionamiento a cadena con sistema premium plus y con Tejido polyscreen® 550 white PPLUS I de Bandalux o equivalente.
Instalación a pared/techo - Altura de mandos 140 cm - Mando al lado derecho - Ubicación Interior - Col.componentes White - Terminal oculto 20.

| Código | Ud | Descripción | Rendimiento | Precio | Importe |
|---|---|---|---|---|---|
| 8080 | ud | Estor enrll 240x150 (material; 23/12/1996) | 1 | 215 | 215.00 |
| MOOA.1a | h | Oficial 1ª construcción | 2 | 16.77 | 33.54 |
| % | % | Costes directos complementarios | 6 % | 248.54 | 14.91 |
|  |  | Total |  |  | 263.45 |

Claves: moho, mando, especial, madero, alto, lateral, bloquear, cordon, plegable, cadena, enrollable, tejido, bastidor, estor

| Medición | Uds. | Parcial |
|---|---|---|
| v01 | 1 | 1.000 |
| Total |  | 1 |

**AP2081** ud Estor enrll 300x150 (05/05/1995)
1 ud × 339.77 (349.96 con costes indirectos) = 349.96
Cortina enrollable de Ancho 300cm X Alto 150cm con accionamiento a cadena con sistema premium plus y con Tejido polyscreen® 550 white. PPLUS II de Bandalux o equivalente.
Instalación a pared/techo - Altura de mandos 140 cm - Mando al lado derecho - Ubicación Interior - Col.componentes White - Terminal oculto 20.

| Código | Ud | Descripción | Rendimiento | Precio | Importe |
|---|---|---|---|---|---|
| 8181 | ud | Estor enrll 300x150 (material; 23/12/1996) | 1 | 287 | 287.00 |
| MOOA.1a | h | Oficial 1ª construcción | 2 | 16.77 | 33.54 |
| % | % | Costes directos complementarios | 6 % | 320.54 | 19.23 |
|  |  | Total |  |  | 339.77 |

Claves: moho, mando, especial, madero, alto, lateral, bloquear, cordon, plegable, cadena, enrollable, tejido, bastidor, estor

| Medición | Uds. | Parcial |
|---|---|---|
| v02 | 1 | 1.000 |
| Total |  | 1 |

**AP2082** ud Cortina lamas verticales 240x115 (05/05/1995)
1 ud × 250.61 (258.13 con costes indirectos) = 258.13
Cortina vertical de Ancho 240cm X Alto 150cm con accionamiento a cadena y a cordón y con Tejido polyscreen® 351 white de Bandalux o equivalente.
Instalación a pared/techo - Altura de mandos 140 cm - Recogida lateral - Ubicación Interior - Lama Vertical 89mm - Riel color Blanco - Cadena distanciadora Blanca

| Código | Ud | Descripción | Rendimiento | Precio | Importe |
|---|---|---|---|---|---|
| 8282 | ud | Cortina lamas verticales 2405x115 (material; 23/12/1996) | 1 | 201.2 | 201.20 |
| MOOA.1a | h | Oficial 1ª construcción | 2.1 | 16.77 | 35.22 |
| % | % | Costes directos complementarios | 6 % | 236.42 | 14.19 |
|  |  | Total |  |  | 250.61 |

Claves: moho, mando, especial, madero, alto, lateral, bloquear, cordon, plegable, cadena, enrollable, tejido, bastidor, estor

| Medición | Uds. | Parcial |
|---|---|---|
| V01 | 1 | 1.000 |
| Total |  | 1 |

**AP2083** ud Cortina lamas verticales 210x150 (05/05/1995)
1 ud × 231.21 (238.15 con costes indirectos) = 238.15
Cortina vertical de Ancho 210cm X Alto 150cm con accionamiento a cadena y a cordón y con Tejido polyscreen® 351 white de Bandalux o equivalente.
Instalación a pared/techo - Altura de mandos 140 cm - Recogida lateral - Ubicación Interior - Lama Vertical 89mm - Riel color Blanco - Cadena distanciadora Blanca

| Código | Ud | Descripción | Rendimiento | Precio | Importe |
|---|---|---|---|---|---|
| 8383 | ud | Cortina lamas verticales 210x150 (material; 23/12/1996) | 1 | 182.9 | 182.90 |
| MOOA.1a | h | Oficial 1ª construcción | 2.1 | 16.77 | 35.22 |
| % | % | Costes directos complementarios | 6 % | 218.12 | 13.09 |
|  |  | Total |  |  | 231.21 |

Claves: moho, mando, especial, madero, alto, lateral, bloquear, cordon, plegable, cadena, enrollable, tejido, bastidor, estor

| Medición | Uds. | Parcial |
|---|---|---|
| V03 | 1 | 1.000 |
| Total |  | 1 |

**AP2084** ud Cortina lamas verticales 315x150 (05/05/1995)
1 ud × 318.23 (327.78 con costes indirectos) = 327.78
Cortina vertical de Ancho 315cm X Alto 150cm con accionamiento a cadena y a cordón y con Tejido
polyscreen® 351 white de Bandalux o equivalente.
Instalación a pared/techo - Altura de mandos 140 cm - Recogida lateral - Ubicación Interior - Lama
Vertical 89mm - Riel color Blanco - Cadena distanciadora Blanca

| Código | Ud | Descripción | Rendimiento | Precio | Importe |
|---|---|---|---|---|---|
| EMAPES03E | ud | Cortina lamas verticales 315x150 (material; 23/12/1996) | 1 | 265 | 265.00 |
| MOOA.1a | h | Oficial 1ª construcción | 2.1 | 16.77 | 35.22 |
| % | % | Costes directos complementarios | 6 % | 300.22 | 18.01 |
|  |  | Total |  |  | 318.23 |

Claves: moho, mando, especial, madero, alto, lateral, bloquear, cordon, plegable, cadena, enrollable, tejido, bastidor, estor

| Medición | Uds. | Parcial |
|---|---|---|
| VI03 | 1 | 1.000 |
| Total |  | 1 |

**AP2085** ud Cortina lamas verticales 265x150 (05/05/1995)
1 ud × 298.51 (307.47 con costes indirectos) = 307.47
Cortina vertical de Ancho 265cm X Alto 150cm con accionamiento a cadena y a cordón y con Tejido polyscreen® 351 white de Bandalux o equivalente.
Instalación a pared/techo - Altura de mandos 140 cm - Recogida lateral - Ubicación Interior - Lama Vertical 89mm - Riel color Blanco - Cadena distanciadora Blanca

| Código | Ud | Descripción | Rendimiento | Precio | Importe |
|---|---|---|---|---|---|
| 8585 | ud | Cortina lamas verticales 265x150 (material; 23/12/1996) | 1 | 246.39 | 246.39 |
| MOOA.1a | h | Oficial 1ª construcción | 2.1 | 16.77 | 35.22 |
| % | % | Costes directos complementarios | 6 % | 281.61 | 16.90 |
|  |  | Total |  |  | 298.51 |

Claves: moho, mando, especial, madero, alto, lateral, bloquear, cordon, plegable, cadena, enrollable, tejido, bastidor, estor

| Medición | Uds. | Parcial |
|---|---|---|
| VI04 | 1 | 1.000 |
| Total |  | 1 |

**AP2086** m2 Rev pint plas vert ext lis bl (05/05/1995)
70 m2 × 20.65 (21.27 con costes indirectos) = 1488.90
Revestimiento de paramentos verticales exteriores con pintura plástica al agua de 1º calidad, color oscuro, con una mano de fondo muy diluida y dos de acabado liso aplicadas con brocha o rodillo. Incluye repaso previo de toda la superficie, saneado de grietas y fisuras, y pasteado de las zonas que lo necesiten.

| Código | Ud | Descripción | Rendimiento | Precio | Importe |
|---|---|---|---|---|---|
| PRPP.5daa | kg | Pint plas int-ext ls bl 25kg | 0.75 | 3.616 | 2.71 |
| MOOA.1a | h | Oficial 1ª construcción | 1 | 16.77 | 16.77 |
| % | % | Costes directos complementarios | 6 % | 19.48 | 1.17 |
|  |  | Total |  |  | 20.65 |

Claves: agua, revestimiento, pintura, previo, moho, paramento, mano, crema, negro, plastico, rodillo, exterior, vertical, aplicacion, interior, liso, picar, masilla, horizontal, color, blanco, vertedero

| Medición | Uds. | Largo | Parcial |
|---|---|---|---|
| Fachada a terraza | 1 | 70.000 | 70.000 |
| Total |  |  | 70 |

**AP1307PA** Pa Partida Alzada imprevistos (17/07/2019)
1 Pa × 9708.738 (10000 con costes indirectos) = 10000.00
Partida alzada de imprevistos no contemplados a justificar en obra. Partida de mano de obra y medios materiales para cubrir necesidades propias del tipo de obra y de circunstancias especiales en el transcurso de los trabajos, que deberá ser justificada en obra y aprobada por la DF y promotor.

| Medición | Uds. | Parcial |
|---|---|---|
| Partida alzada imprevistos | 1 | 1.000 |
| Total |  | 1 |

## 16 SEGURIDAD Y SALUD (11/06/2019)
Importe: 2969

**1569.36** Pa P.A. Seg y sald obra (17/07/2019)
1 Pa × 2882.524 (2969 con costes indirectos) = 2969.00
Partida alzada de las medidas de limpieza, seguridad y salud necesarias para el cumplimiento de la normativa vigente.

| Medición | Uds. | Parcial |
|---|---|---|
| PA Seg y Salud | 1 | 1.000 |
| Total |  | 1 |

## 17 GESTIÓN DE RESIDUOS (11/06/2019)
Importe: 2569

**AP1501PA** Pa P.A. Gestion Residuos (17/07/2019)
1 Pa × 2494.175 (2569 con costes indirectos) = 2569.00
Partida alzada de medidas de protección medioambiental y gestión de residuos, incluyendo retirada, limpieza,
carga sobre camión, barrido, almacenamiento en contenedores de recogida de residuos, en su caso, y transporte
a vertedero y/o gestor autorizado de todos los escombros y/o materiales sobrantes, gastos y canon incluidos.

| Medición | Uds. | Parcial |
|---|---|---|
| Residuos | 1 | 1.000 |
| Total |  | 1 |

## 18 CONTROL DE CALIDAD (11/06/2019)
Importe: 300

**AP1601PA** Pa P. A. Control Calidad (17/07/2019)
1 Pa × 291.262 (300 con costes indirectos) = 300.00
Control de calidad. Documentación de obra, incluido libro del edificio.

| Medición | Uds. | Parcial |
|---|---|---|
| Control Calidad | 1 | 1.000 |
| Total |  | 1 |

## Precios auxiliares

**PBPM.1eaab** m3 Mortero cto/are M-5 0-3 maq (23/07/2019)
Precio: 41.82
Mortero M-5 de cemento y arena, confeccionado a máquina en obra con cemento tipo Portland CEM II/B-V 32,5 R UNE-EN 197-1:2000, suministrado a granel, y arena triturada de granulometría 0-3 mm lavada.

| Código | Ud | Descripción | Rendimiento | Precio | Importe |
|---|---|---|---|---|---|
| PBAC.3eb | t | Cemento CEM II/B-V 32,5 R UNE-EN 197-1:2000 sacos (material; 20/12/1996) | 0.19 | 79.98 | 15.20 |
| PBRA.1aaaa | t | Arena silícea 0-3mm trit lvd (material) | 1.76 | 9.18 | 16.16 |
| PBAA.1a | m3 | Agua (material; 05/05/1995) | 0.255 | 0.3 | 0.08 |
| MMMH.1aaba | h | Hormigonera el 1.5 kw 160/200 l (maquinaria; 10/02/1997) | 0.4 | 0.77 | 0.31 |
| MOOA.1c | h | Peón especializado construcción | 0.337 | 16 | 5.39 |
| MOOA.1d | h | Peón ordinario construcción | 0.297 | 15.77 | 4.68 |
|  |  | Total |  |  | 41.82 |

**PBPM.1caab** m3 Mortero cto/are M-10 0-3 maq (23/07/2019)
Precio: 43.7
Mortero M-10 de cemento y arena, confeccionado a máquina en obra con cemento tipo Portland CEM II/B-V 32,5 R UNE-EN 197-1:2000, suministrado a granel, y arena triturada de granulometría 0-3 mm lavada.

| Código | Ud | Descripción | Rendimiento | Precio | Importe |
|---|---|---|---|---|---|
| PBAC.3eb | t | Cemento CEM II/B-V 32,5 R UNE-EN 197-1:2000 sacos | 0.19 | 79.98 | 15.20 |
| PBRA.1aaaa | t | Arena silícea 0-3mm trit lvd | 1.648 | 9.18 | 15.13 |
| PBAA.1a | m3 | Agua | 0.26 | 0.3 | 0.08 |
| MMMH.1aaba | h | Hormigonera el 1.5 kw 160/200 l | 0.4 | 0.77 | 0.31 |
| MOOA.1c | h | Peón especializado construcción | 0.336 | 16 | 5.38 |
| MOOA.1d | h | Peón ordinario construcción | 0.325 | 15.77 | 5.13 |
| % | % | Costes directos complementarios | 6 % | 41.23 | 2.47 |
|  |  | Total |  |  | 43.7 |

Claves: confeccionar, maquina, hormigon, moho, ordinario, mano, especial, cemento, rio, lavadero, mortero, obra, agua, suministro, triturado, granulometria, dosificacion, granel, areno

**AP2424** m3 Mortero cto/are CEM II/B-v 32,5R (18/07/2019)
Precio: 36.84
Mortero CEM II/B-v 32,5R de cemento y arena, confeccionado a máquina en obra con cemento tipo Portland CEM II/B-V 32,5 R UNE-EN 197-1:2000, suministrado a granel, y arena triturada de granulometría 3-5 mm lavada.

| Código | Ud | Descripción | Rendimiento | Precio | Importe |
|---|---|---|---|---|---|
| PBAC.3eb | t | Cemento CEM II/B-V 32,5 R UNE-EN 197-1:2000 sacos | 0.19 | 79.98 | 15.20 |
| PBRA.1acaa | t | Arena silícea 3-5mm trit lvd (material) | 1.824 | 3.57 | 6.51 |
| PBAA.1a | m3 | Agua | 0.25 | 0.3 | 0.08 |
| MMMH.1aaba | h | Hormigonera el 1.5 kw 160/200 l | 0.4 | 0.77 | 0.31 |
| MOOA.1c | h | Peón especializado construcción | 0.398 | 16 | 6.37 |
| MOOA.1d | h | Peón ordinario construcción | 0.398 | 15.77 | 6.28 |
| % | % | Costes directos complementarios | 6 % | 34.75 | 2.09 |
|  |  | Total |  |  | 36.84 |

**PBPL.2bpp** m3 Lechada cto blanco CG2 (05/05/1995)
Precio: 118.79
Mortero tapajuntas CG2 s/EN-13888 junta fina blanca fabricado según UNE 80305:2001, suministrado en sacos de 50 kg.

| Código | Ud | Descripción | Rendimiento | Precio | Importe |
|---|---|---|---|---|---|
| PBAC.5bbPP | t | Cemento CG2 sacos (material; 20/12/1996) | 0.43 | 150 | 64.50 |
| PBAA.1a | m3 | Agua | 0.85 | 0.3 | 0.26 |
| MOOA.1d | h | Peón ordinario construcción | 3 | 15.77 | 47.31 |
| %0200 | % | Costes directos complementarios | 6 % | 112.07 | 6.72 |
|  |  | Total |  |  | 118.79 |

Claves: mano, obra, suministro, lechada, confeccionar, blanco, cemento

**PBPL.2b** m3 Lechada cto blanco 1:2 BL 22,5 X (05/05/1995)
Precio: 111
Lechada de cemento blanco 1:2 confeccionada a mano en obra con cemento BL 22,5 X fabricado según UNE 80305:2001, suministrado en sacos de 50 kg.

| Código | Ud | Descripción | Rendimiento | Precio | Importe |
|---|---|---|---|---|---|
| PBAC.5bb | t | Cemento BL 22,5 X UNE 80305:2001 sacos (material; 20/12/1996) | 0.43 | 132.9 | 57.15 |
| PBAA.1a | m3 | Agua | 0.85 | 0.3 | 0.26 |
| MOOA.1d | h | Peón ordinario construcción | 3 | 15.77 | 47.31 |
| %0200 | % | Costes directos complementarios | 6 % | 104.72 | 6.28 |
|  |  | Total |  |  | 111 |

Claves: mano, obra, suministro, lechada, confeccionar, blanco, cemento

**PBPM.1eacbPP** m3 Adhesivo Butech rapimax o similar 1ª calidad (23/07/2019)
Precio: 39.11
adhesivo Butech rapimax o similar 1ª calidad

| Código | Ud | Descripción | Rendimiento | Precio | Importe |
|---|---|---|---|---|---|
| PBAC.3eaAPpp | t | adhesivo Butech rapimax o similar 1ª calidad (material; 20/12/1996) | 0.25 | 94.95 | 23.74 |
| PBAA.1a | m3 | Agua | 0.255 | 0.3 | 0.08 |
| MMMH.1aaba | h | Hormigonera el 1.5 kw 160/200 l | 0.4 | 0.77 | 0.31 |
| MOOA.1c | h | Peón especializado construcción | 0.402 | 16 | 6.43 |
| MOOA.1d | h | Peón ordinario construcción | 0.402 | 15.77 | 6.34 |
| % | % | Costes directos complementarios | 6 % | 36.90 | 2.21 |
|  |  | Total |  |  | 39.11 |

**PBPL.1app** m3 Mortero de juntas Butech colorstuk o similar 1ª calidad (23/07/2019)
Precio: 87.16

| Código | Ud | Descripción | Rendimiento | Precio | Importe |
|---|---|---|---|---|---|
| PBAC.3ebpp | t | Mortero de juntas Butech colorstuk o similar 1ª calidad (material; 20/12/1996) | 0.43 | 79.98 | 34.39 |
| PBAA.1a | m3 | Agua | 0.85 | 0.3 | 0.26 |
| MOOA.1d | h | Peón ordinario construcción | 3.017 | 15.77 | 47.58 |
| % | % | Costes directos complementarios | 6 % | 82.23 | 4.93 |
|  |  | Total |  |  | 87.16 |

**PBPM.1cbaa** m3 Mortero cto/are M-10 0-3 man
Precio: 160.29
Mortero M-10 de cemento y arena, confeccionado a mano en obra con cemento tipo Portland CEM II/B-V 32,5 R UNE-EN 197-1:2000, suministrado en sacos, y arena triturada de granulometría 0-3 mm lavada.

| Código | Ud | Descripción | Rendimiento | Precio | Importe |
|---|---|---|---|---|---|
| PBAC.3eb | t | Cemento CEM II/B-V 32,5 R UNE-EN 197-1:2000 sacos | 0.35 | 79.98 | 27.99 |
| PBRA.1aaaa | t | Arena silícea 0-3mm trit lvd | 1.648 | 9.18 | 15.13 |
| PBAA.1a | m3 | Agua | 0.26 | 0.3 | 0.08 |
| MOOA.1c | h | Peón especializado construcción | 3.4 | 16 | 54.40 |
| MOOA.1d | h | Peón ordinario construcción | 3.4 | 15.77 | 53.62 |
| % | % | Costes directos complementarios | 6 % | 151.22 | 9.07 |
|  |  | Total |  |  | 160.29 |

## Recursos

**MOOA.1d** h Peón ordinario construcción
Claves: construccion, ordinario

**%** % Costes directos complementarios
Son aquellos costes directos que dada su difícil cuantificación, no aparecen especificados en la descomposición del precio, integrandose como una cantidad única, en concepto de mano de obra, materiales, gastos de combustible y amortización de maquinaria, de acuerdo con lo expresado en el Artículo 67 del Reglamento General de Contratación del Estado en sus apartados a), b), c) y d) de la especificación de costes directos.
Se incluye para la posterior utilización de su código en la descomposición de los distintos precios
Claves: directo, combustible, amortizacion, descompuesto, material, mano, obra, maquinaria

**PRPD31eb** m2 Tab fib mad melm 7mm bl 2cr
Tablero de fibras de madera de densidad media de 7 mm de espesor melaminizado por sus dos caras en blanco, de medidas 2440x2050 mm.
Claves: densidad, blanco, madero, papel, color, fibra, kraft, tablero, medio, cara

**PBUC.4a** ud Punta a templ ø2.5x30 mm caja 500
Caja de 500 puntas de acero templado de 2.5 mm de diámetro y 30 mm de longitud.
Claves: caja, punta, acero, diametro, templado

**MOOA.1a** h Oficial 1ª construcción
Claves: construccion

**MOOA.1c** h Peón especializado construcción
Claves: construccion, especial

**MMTG.3a** h Camión 8m3 c/grúa hid 7 tm
Camión con caja de 8 m3 de capacidad con grúa telescópica hidráulica de 6 m de brazo para carga máxima de 7 tm y 1 tm en punta, i/conductor y consumos.
Claves: maximo, caja, carga, hidraulico, grua, punta, brazo, camion, telescopico, consumo

**MOOI.1e** h Peón ordinario instalador
Claves: ordinario, instalacion

**PRTP21bab** m2 Placa acus escy liso600x600
Placa acústica de escayola lisa, de dimensiones 600x600 mm, peso entre 8-9 kg/m2, canto escalonado, clasificada M0.
Claves: techo, registro, gris, dimension, cara, clasificacion, perla, color, lamina, bloquear, vinilo, decorado, cuadrado, blanco, marfil, placa, norma

**PEAP.1l1** m Perfil IPN 300 + placas
Perfil IPN 300 de acero S 275 JR laminado en caliente y 2 placas anclaje de 20x40 cm con 4 pernos diam 20 cada una.
Claves: acero, caliente, perfil, lamina

**201000100** h Corona diamantada 112 mm
Corona diamantada de 112 mm de diámetro para apertura de huecos en forjado.
Claves: caudal, peso, comprimido, compresor, rompedor, gasoleo, martillo, manguera, consumo, aire, boca, diametro

**MOOI.1a** h Oficial 1ª instalador
Claves: instalacion

**MOOA.1b** h Oficial 2ª construcción
Claves: construccion

**PEPG.1a** m Vigueta pretensada <2.9m
Vigueta pretensada de hasta 2.90 m de luz.
Claves: luz, vigueta, pretensado

**PFFR.1ba5** m Vier granito
Vierteaguas de piedra de granito idéntico a los existentes.
Claves: abujardado, vierteaguas, medio, granito, piedra, caña, perfil, dimension

**PFFC.3a** ud Ladrillo hue dbl 25x12x8
Ladrillo cerámico hueco doble de dimensiones 25x12x8 cm.
Claves: hueco, dimension, doble, ladrillo, ceramico

**PNTL10a** m2 Panel smrr lana roca 75mm Al
Panel semirrígido de lana de roca, revestido por una de sus caras con lámina de aluminio, que actúa como barrera de vapor, de 75 mm de espesor, conductividad térmica 0.037 W/mk, de dimensiones 1.35x0.60 m, clase de reacción al fuego A2. Para aplicación en cámaras y trasdosados.
Claves: rigido, termico, roca, lamina, resistencia, panel, lana, aluminio, barrera, cara, dimension, vapor, revestir, actuar

**201000101** h Corona diamantada 52 mm
Corona diamantada de 52 mm de diámetro para apertura de huecos en forjado.
Claves: caudal, peso, comprimido, compresor, rompedor, gasoleo, martillo, manguera, consumo, aire, boca, diametro

**PFTY.1ac** m2 Placa y-crt normal 15mm
Placa de alma de yeso entre dos cartones especiales, normal, de 15 mm de espesor y dimensiones 1200x2500/2600/2700/3000mm , reacción frente al fuego A2 s1 d0, con borde de unión afinado, cuadrado o redondo.
Claves: doble, celular, agua, placa, redondo, yeso, panel, lamina, incombustible, resistencia, dimension, verde, conservacion, lana, fuego, carton, vapor, especial, porosidad, union, aluminio, cuadrado, color, silicona, fibra, roca, rosa, barrera, aislamiento, poliestireno, plancha, bloquear, vidrio, refuerzo

**PFTY.8b** m Perfil canal y-crt 48x3000mm
Perfil canal de chapa de acero galvanizado para estructura portante de placas y paneles de yeso-cartón, de 48x3000 mm, clase reacción al fuego A1.

**PFTY.7aa** m Perfil montante y-crt 34mm <3m
Perfil montante de chapa de acero galvanizado para estructura portante de placas y paneles de yeso-cartón, ranurado para pase de canalizaciones, de 34 mm de ancho y una longitud de 2.6 m, clase reacción al fuego A1.
Claves: acero, dimension, canalizacion, perfil, placa, galvanizar, bloquear, ranura, panel, chapa, montante, estructura

**PRTC29a** ud Pieza cuelgue canal tch y-crt 50
Pieza en canal de 48 mm de ancho de chapa de acero galvanizado para el cuelgue de perfiles de techos de placas de yeso-cartón, de 50 cm de longitud.
Claves: galvanizar, perfil, techo, chapa, placa, acero, pieza, canal

**PFTY13a** ud Tornillo pl-met 3.9x25 y-crt
Tornillo fosfatado con punta reducida para fijación de placas y paneles de yeso-cartón a elementos metálicos, de 3.9x25 mm.

**PFTY15a** ud Torn met-met pta brca3.5x9.5 mm
Tornillo cadmiado con punta de broca para unión de elementos metálicos entre sí, de 3.5x9.5 mm.
Claves: metal, tornillo, union, punta

**PFTY.4e** kg Pasta jnt polv y-crt frg rap20kg
Pasta de fraguado rápido para juntas de placas y paneles de yeso-cartón suministrada en polvo en sacos de 20 kg.
Claves: panel, pasta, polvo, fraguado, placa, junta, suministro

**PFTY.6a** m Cinta juntas yeso-cartón 150 m
Cinta de papel especial de alta resistencia para el sellado de uniones entre placas de yeso-cartón, en rollo de 150 m.
Claves: placa, sellador, resistencia, cinta, especial, alto, rollo, union, papel

**PFTY.4g** kg Pasta agarre polvo y-crt 20kg
Pasta para agarre de placas y paneles de yeso-cartón suministrada en polvo en sacos de 20 kg.
Claves: panel, polvo, agarre, suministro, pasta, placa

**PFTY.1dc** m2 Placa y-crt resistente agua 15mm
Placa de alma de yeso entre dos cartones especiales tratados con siliconas (de color verdoso, conservando su porosidad), resistente al agua, de 15 mm de espesor y dimensiones 1200x2000/2500/2600/2700/3000mm , reacción frente al fuego A2 s1 d0, con borde de unión afinado.
Claves: doble, celular, agua, placa, redondo, yeso, panel, lamina, incombustible, resistencia, dimension, verde, conservacion, lana, fuego, carton, vapor, especial, porosidad, union, aluminio, cuadrado, color, silicona, fibra, roca, rosa, barrera, aislamiento, poliestireno, plancha, bloquear, vidrio, refuerzo

**PFTY12a** m Perfil U galv y-crt 31x2400 mm
Perfil en U de chapa de acero galvanizado para utilización con paneles de yeso-cartón de trillaje, de 31x2400 mm, clase reacción al fuego A1.
Claves: panel, chapa, perfil, acero, galvanizar

**PRTC24a** m Perfil galv 39x4500 yeso-cartón
Perfil de chapa de acero galvanizado de 39x4500 mm para estructura oculta de falsos techos de placas de yeso-cartón por sistema de horquillas.
Claves: galvanizar, falso, acero, techo, chapa, horquilla, placa, estructura, perfil

**PRTC26a** ud Pieza empalme U pfl tch y-crt 40
Pieza de empalme de perfil de acero galvanizado en U para la unión en línea de los perfiles de techos continuos de placas de yeso-cartón, de 40 mm de ancho.
Claves: galvanizar, pieza, perfil, techo, continuo, acero, linea, placa, empalme, union

**PRTC25a** ud Horquilla unn fals tch y-crt 40
Horquilla para la unión de perfil y varilla roscada de techos de placas de yeso-cartón, de ensamblaje por encaje, de 40 mm.
Claves: perfil, horquilla, varilla, techo, union, placa, rosca

**PRTP.2a** m Perfil primario lacado yeso-crt
Perfil primario en T de acero galvanizado revestido por una lámina prelacada en su cara vista de color blanco, beige, marrón o negro, de 24x36 mm y 3.6 m de longitud.
Claves: beige, perfil, blanco, galvanizar, laca, color, revestir, cara, negro, acero, marron, lamina

**PRTP.2b** m Perfil secundario lacado y-crt
Perfil secundario en T de acero galvanizado revestido por una lámina prelacada en su cara vista de color blanco, beige, marrón o negro, de 24x27 mm y 0.6 ó 1.2 m.
Claves: negro, beige, laca, lamina, color, perfil, blanco, revestir, acero, cara, galvanizar, marron

**PRTP.2c** m Perfil angular lacado y-crt
Perfil angular de acero galvanizado revestido por una lámina prelacada en su cara vista de color blanco, beige, marrón o negro, de 24x24 mm y 3 m.
Claves: acero, beige, revestir, perfil, laca, negro, marron, color, blanco, cara, lamina, galvanizar, angular

**PRTW.2a** ud Tirante galv roscado 1.0 m
Varilla metálica galvanizada roscada de 3 mm de diámetro y 1 m de longitud.
Claves: diametro, varilla, galvanizar, rosca, metal

**PRTP.3a** ud Pieza cuelgue L tch yeso-cartón
Pieza de cuelgue en L de chapa de acero galvanizado para la suspensión con varilla roscada de perfiles de techos registrables de placas de yeso-cartón.
Claves: techo, pieza, placa, chapa, registro, perfil, varilla, acero, rosca, galvanizar, suspension

**APAPAPA0425** m2 Placa y-crt normal 15mm
Placa de alma de yeso entre dos cartones especiales, normal, de 15 mm de espesor y dimensiones 1200x2500/2600/2700/3000mm , reacción frente al fuego A2 s1 d0, con borde de unión afinado, cuadrado o redondo.
Claves: doble, celular, agua, placa, redondo, yeso, panel, lamina, incombustible, resistencia, dimension, verde, conservacion, lana, fuego, carton, vapor, especial, porosidad, union, aluminio, cuadrado, color, silicona, fibra, roca, rosa, barrera, aislamiento, poliestireno, plancha, bloquear, vidrio, refuerzo

**PFTY.7ba** m Perfil montante y-crt 46mm <3m
Perfil montante de chapa de acero galvanizado para estructura portante de placas y paneles de yeso-cartón, ranurado para pase de canalizaciones, de 46 mm de ancho y una longitud de 2.5, 2.6, 2.7, 2.8 ó 3 m, clase reacción al fuego A1.
Claves: acero, dimension, canalizacion, perfil, placa, galvanizar, bloquear, ranura, panel, chapa, montante, estructura

**PFTY13c** ud Tornillo pl-met 3.9x45 y-crt
Tornillo fosfatado con punta reducida para fijación de placas y paneles de yeso-cartón a elementos metálicos, de 3.9x45 mm.
Claves: punta, panel, dimension, tornillo, fijacion, metal, placa

**PNTL.5bde** m2 Panel rig lana roca 120 50mm A1
Panel rigido de lana de roca no revestido de 120 kg/m3 y 50 mm de espesor, reacción al fuego A1, de dimensiones 12x0.60 m. Para aplicación en forjados y particiones interiores horizontales.
Claves: roca, lana, rigido, fuego, panel, dimension, densidad

**PRPP.5daa** kg Pint plas int-ext ls bl 25kg
Pintura plástica al agua para aplicación en interiores o exteriores con brocha o rodillo y acabado liso, color blanco, suministrada en envase de 25 kg (rendimiento 3 m2/kg).
Claves: crema, suministro, bloquear, picar, color, liso, blanco, negro, pintura, interior, aplicacion, rodillo, plastico, agua, exterior, envase

**PRPP18ab** kg Emplaste paramentos interiores
Emplaste en polvo para mezclar con agua de uso exclusivo en paramentos interiores, suministrado en envases de 15 kg (rendimiento 2,5-3 m2/kg).
Claves: exterior, envase, suministro, agua, interior, bloquear, polvo, paramento

**PRPA.2caPP** m2 Azj monoc 15 e/m2
Azulejo de primera calidad pvp 15 e/m2.
Claves: dimension, pasta, clave, calidad, decorado, blanco, azulejo, color, porosidad, veta, liso, bloquear

**MMHM.1a** h Cortadora azulejo 40 cm
Cortadora manual de azulejo hasta 40 cm de ancho.
Claves: manual, cortador, azulejo

**242424** kg Cemento cola adhesivo C2
Cemento-cola adhesivo C2 TEST1 s/EN-12004 flexible con resinas. Cemento-cola del tipo C2, adecuado para aplicaciones exigentes en términos de adherencia, deformabilidad, etc, conteniendo resinas termoplásticas, compatible con enfoscados y cartón yeso.
Claves: fino, cemento, exterior, plaqueta, colocacion, color, resina, ceramico, envase, gris, base, polvo, interior, capa, modificado, azulejo, especial, agua

**PBUA13ba** kg Cemento cola gris 5-25 kg
Cemento-cola color gris a base de polvo de cemento modificado con resinas especiales y áridos finos para amasar con agua y utilización en colocación de azulejos, cerámicas, plaquetas, etc., en interior y exterior, en envase de 5 ó 25 kg, con un rendimiento de 2.5 kg/m2 en capa de 2mm.
Claves: fino, cemento, exterior, plaqueta, colocacion, color, resina, ceramico, envase, gris, base, polvo, interior, capa, modificado, azulejo, especial, agua

**APAP05** m Rodapié DM HIDROF LACADO
Rodapié de tablero DM hidrófugo de 17x12 mm acabado lacado en taller en color blanco, colocado con puntas y cola blanca, incluso p.p. de recortes. Pieza de 17 cm de alto,con un chafán fresado de 5x5 mm en la cara superior y calles de 5 mm rehundidas en toda su longitud.
Claves: nogal, negro, superficie, blanco, color, pino, aglomerado, alto, plastico, densidad, roble, rodapie, lamina, sapely, madero

**PBUA.1b** kg Cola blanca madera 6kg lenta
Cola blanca, cola lenta (acetato de vinilo) en dispersión acuosa para utilización en madera, apta para uniones que soporten altos grados de humedad, en envase de 6 kg.
Claves: blanco, vinilo, apto, humedad, graduacion, agua, dispersion, union, envase, madero, alto, cola, soporte

**PRSR73ebap** m2 Bal gres porcelánico 45 e/m2
Baldosa de gres porcelánico PVP 45 e/m2
Claves: valoracion, flexion, marmol, rustico, resistencia, absorcion, termico, liso, gres, prensado, agata, agua, mosaico, acido, blanco, choque, baldosa, porcelana, dimension, nogal, granito, hielo, bloquear

**PBAC.3ba** t Cemento CEM II/B-M (P-V-L) 32,5 N UNE-EN 197-1:2000 granel
Cemento portland mixto CEM II/B-M (P-V-L) 32,5 N fabricado según UNE-EN 197-1:2000 y suministrado a granel.
Claves: cemento, granel, suministro, mixto

**2727** ud Prta aglom HPL cerradura
Puerta de paso de bastidor de madera maciza y 2 tableros aglomerados de media densidad rechapados en HPL 0.05, con alma rellena de trillaje de cartón y con canto rechapado, de una hoja de 800x205x35 mm lisa, con marco de 70x30 mm y guarniciones de 70x10 mm, ambos de tablero aglomerado rechapado HPL 0.05, tres bisagras acero inoxidable 1º cat, y manilla modelo tipo Sena Inox AISI304 o equivalente, i/asiento y colocación, s/NTE-PPM. Incluye cerradura de un punto con apertura de llave en acero inox.
Claves: madero, inferior, roble, pino, macizo, laton, iroko, medio, vidriera, arco, chapa, cerco, tablero, aglomerado, canto, superficie, densidad, hoja, perimetro, cierre, grueso, nogal, vidrio, melis, cuadro, liso, sapely, manivela, puerta, pasador, paso, embutir, moldura, pernio

**PFPW10bab** ud Premarco pin rj 70 prta72.5x203
Premarco para puerta de dimensiones de hoja 72.5x203 cm en madera de pino rojo de 70x35 mm, con barrotillos en escuadras y patas y elementos de empotramiento de acero.
Claves: empotramiento, alto, escuadra, acero, pino, precerco, dimension, puerta, pata, hueco, madero, rojo

**2828** ud Prta aglo HPL condena
Puerta de paso de bastidor de madera maciza y 2 tableros aglomerados de media densidad rechapados en HPL 0.05, con alma rellena de trillaje de cartón y con canto rechapado, de una hoja de 800x205x35 mm lisa, con marco de 70x30 mm y guarniciones de 70x10 mm, ambos de tablero aglomerado rechapado HPL 0.05, tres bisagras acero inoxidable 1º cat, y manilla modelo tipo Sena Inox AISI304 o equivalente, i/asiento y colocación, s/NTE-PPM. Incluye condena normativa para cierre por el interior en acero inox.
Claves: madero, inferior, roble, pino, macizo, laton, iroko, medio, vidriera, arco, chapa, cerco, tablero, aglomerado, canto, superficie, densidad, hoja, perimetro, cierre, grueso, nogal, vidrio, melis, cuadro, liso, sapely, manivela, puerta, pasador, paso, embutir, moldura, pernio

**2929** ud Prta aglo HPL 90 corr
Puerta de paso de bastidor de madera maciza y 2 tableros aglomerados de media densidad rechapados en HPL 0.05, con alma rellena de trillaje de cartón y con canto rechapado, de una hoja de 900x205x35 mm lisa para paso libre 80 cm, marco de 70x30 mm y guarniciones de 70x10 mm, ambos de tablero aglomerado rechapado hpl 0.05, para integrar en sistema de armazoón de puerta corredera, y juego de tiradores rectos TESA DTR19225SSIS o equivalente, i/asiento y colocación, s/NTE-PPM. Incluye condena interior normativo para uso privativo en acero inox.
Claves: madero, inferior, roble, pino, macizo, laton, iroko, medio, vidriera, arco, chapa, cerco, tablero, aglomerado, canto, superficie, densidad, hoja, perimetro, cierre, grueso, nogal, vidrio, melis, cuadro, liso, sapely, manivela, puerta, pasador, paso, embutir, moldura, pernio

**3030** ud Prta aglo HPL 80 corr
Puerta de paso de bastidor de madera maciza y 2 tableros aglomerados de media densidad rechapados en HPL 0.05, con alma rellena de trillaje de cartón y con canto rechapado, de una hoja de 800x205x35 mm lisa para paso libre 80 cm, insertada en tabique completamente, marco de 70x30 mm y guarniciones de 70x10 mm, ambos de tablero aglomerado rechapado hpl 0.05, para integrar en sistema de armazoón de puerta corredera, y juego de tiradores de puerta corredera embutidos rectangulares de acero inox incluyendo un tercero en el canto circular con anilla, i/asiento y colocación, s/NTE-PPM. Incluye cerradura de un punto con apertura de llave en acero inox.
Claves: madero, inferior, roble, pino, macizo, laton, iroko, medio, vidriera, arco, chapa, cerco, tablero, aglomerado, canto, superficie, densidad, hoja, perimetro, cierre, grueso, nogal, vidrio, melis, cuadro, liso, sapely, manivela, puerta, pasador, paso, embutir, moldura, pernio

**3131** ud Armazón puerta corredera
Suministro y colocación de armazón metálico compatible con tabiquería de cartón yeso tipo pladur, formado por cajón metálico, travesaño superior, montante de madera y rejilla antigrietas, modelo Casonetes CAlvente o equivalente. Dimensiones ancho de paso 900, altura de paso 2030. Totalmente instalado y en funcionamiento.

**3232** ud Puerta metálica 1 hoj 800x2000mm mirilla
Puerta metálica abatible de 1 hoja de dimensiones 800x2000mm formada por 2 planchas de acero de 1 mm con los cantos plegados y reforzada por omegas de 1 mm, ensambladas entre sí con relleno de poliuretano de alta densidad por inyección o equivalente, con marco ajustado y preparado para su fijación a obra mediante garras de acero y 3 bisagras de acero, con cerradura a un punto, llave y manilla modelo tipo Sena Inox AISI304 o equivalente, acabado lacado color, incluso colocación. Incluye cierrapuertas, y mirilla circular de vidrio laminar 66.1 de 400 mm de diámetro.
Claves: relleno, puerta, hoja, chapa, garra, panico, galvanizar, dimension, cortafuego, camara, cuadrado, conformado, cerco, mirilla, anclaje, punto, circulacion, automatico, cerrajeria, acero, abierto, bisagra, cierre, luz, plegable

**3333** ud Puerta metálica 1 hoj 800x2000mm mirilla
Puerta metálica abatible de 1 hoja de dimensiones 800x2000mm formada por 2 planchas de acero de 1 mm con los cantos plegados y reforzada por omegas de 1 mm, ensambladas entre sí con relleno de poliuretano de alta densidad por inyección o equivalente, con marco ajustado y preparado para su fijación a obra mediante garras de acero, con 3 bisagras de acero, sin cerradura con 1 asa fija de tiradores rectos TESA DTR19225SSIS o equivalente por la zona de vigilancia, sin elemento desde la zona de inadmitidos, acabado lacado color, incluso colocación. Incluye 2 pasadores cerrojos mecánicos de acero inox 25 cm soladados a la puerta para apertura manual de zona de aislamiento.
Claves: relleno, puerta, hoja, chapa, garra, panico, galvanizar, dimension, cortafuego, camara, cuadrado, conformado, cerco, mirilla, anclaje, punto, circulacion, automatico, cerrajeria, acero, abierto, bisagra, cierre, luz, plegable

**3434** ud Prta p agl1hj splly lisa
Puerta de paso de bastidor de madera maciza y 2 tableros aglomerados de media densidad rechapados en HPL 0.05, con alma rellena de trillaje de cartón y con canto rechapado, de una hoja de 800x205x35 mm lisa, con premarco de pino, marco metálico lacado visto especial tipo hospital, sin guarniciones, tres bisagras acero inoxidable 1º cat, y picaporte de resbalón con 2 juego de asas fijas de tiradores rectos TESA DTR19225SSIS o equivalente, i/asiento y colocación, s/NTE-PPM.
Claves: madero, inferior, roble, pino, macizo, laton, iroko, medio, vidriera, arco, chapa, cerco, tablero, aglomerado, canto, superficie, densidad, hoja, perimetro, cierre, grueso, nogal, vidrio, melis, cuadro, liso, sapely, manivela, puerta, pasador, paso, embutir, moldura, pernio

**3535** m2 Premarco pino rojo
Premarco para ventana en madera de pino rojo de 11.5x3 cm, de dimensiones varias, con barrotillos en las escuadras y elementos de empotramiento de acero.
Claves: ventilacion, precerco, escuadra, ventana, alto, pino, acero, empotramiento, rojo, madero, dimension

**35352** m2 Vent 1hj fija
Ventana de una hoja fija en madera de pino tratada, de dimensiones varias, para 1 vidrio, con marco y guarniciones en tablero aglomerado rechapado en HPL 0.05.
Claves: madero, melis, laton, moldura, hoja, vidrio, pino, cerrajeria, abatible, pernio, ventana, suecia, iroko, ventilacion, dimension, cremona

**PFAE.4fbaap** m2 Vdr lamnr 6+6 fu inc
Vidrio laminar de seguridad fuerte formado por dos lunas flotadas de 6+6 mm de espesor y una lámina de butyral transparente, incoloro, hasta 300x201 cm.
Claves: robo, rosa, bloquear, seguridad, simple, gris, lamina, bala, vidrio, bronce, transparente, luna, incoloro, clave, flotador, ruido, verde, color

**PFAW.3a** m2 Repercusión perfil neopreno
Claves: cristal, colocacion, neopreno, perfil

**PFAE.4ieveve** m2 Vdr lamnr 6+8 reflectante but gris
Acristalamiento efecto espejo espía de seguridad, formado por dos vidrios 6+8 mm canteados, con una cara reflectante y una lámina butyral intermedia.
Claves: robo, rosa, bloquear, seguridad, simple, gris, lamina, bala, vidrio, bronce, transparente, luna, incoloro, clave, flotador, ruido, verde, color

**38381** m2 Premarco pino rojo vent
Premarco para ventana en madera de pino rojo de 11.5x3 cm, de dimensiones varias, con barrotillos en las escuadras y elementos de empotramiento de acero.
Claves: ventilacion, precerco, escuadra, ventana, alto, pino, acero, empotramiento, rojo, madero, dimension

**38382** m2 Vent fija+OB al lac blanco RPT
Ventana de 2 o 3 hojas, con una hoja fija y 1-2 hojas oscilobatiente realizada en perfilería de aluminio lacado en color blanco por aplicación de polvo de poliéster, con rotura de puente térmico, tipo CORTIZO COR 60 o equivalente, para atornillar en premarco, con herraje, compás y bisagras oscilobatiente ocultas, con accesorios de ensamblaje de aluminio, tornillería y prisioneros de acero inoxidable, sellante de silicona neutra en esquinas del cerco y juntas de estanqueidad interior y central de caucho elastómero, i/accesorios, montaje y regulación, s/NTE-FCL. Incluye recercado perimetral exterior en chapa de aluminio lacado en todo el ancho del cerramiento..
Claves: perfil, oro, monomando, elastomerico, bloquear, poliester, interior, anclaje, negro, precerco, natural, anodo, laca, oscilobatiente, inoxidable, calidad, ventilacion, ventana, silicona, caucho, rotura, clasificacion, herraje, cerco, abatible, sellador, termico, aplicacion, estanquidad, color, bronce, aluminio, exterior, pasador, polvo, bisagra, tornillo, cremona, esquina, acero, central, alto, hoja, hueco, blanco

**3939** m2 Vent OB*OS al lac blanco RPT
Ventana de 2 , con una hoja oscilobatiente Y 1 hoja batiente, realizada en perfilería de aluminio lacado en color blanco por aplicación de polvo de poliéster, con rotura de puente térmico, tipo CORTIZO COR 60 o equivalente, para atornillar en premarco, con herraje, compás y bisagras oscilobatiente ocultas, con accesorios de ensamblaje de aluminio, tornillería y prisioneros de acero inoxidable, sellante de silicona neutra en esquinas del cerco y juntas de estanqueidad interior y central de caucho elastómero, i/accesorios, montaje y regulación, s/NTE-FCL. Incluye sistema de apertura con pieza especial retirable por seguridad, mediante elemento independizable mecanizado. Incluye recercado perimetral exterior en chapa de aluminio lacado en todo el ancho del cerramiento..
Claves: perfil, oro, monomando, elastomerico, bloquear, poliester, interior, anclaje, negro, precerco, natural, anodo, laca, oscilobatiente, inoxidable, calidad, ventilacion, ventana, silicona, caucho, rotura, clasificacion, herraje, cerco, abatible, sellador, termico, aplicacion, estanquidad, color, bronce, aluminio, exterior, pasador, polvo, bisagra, tornillo, cremona, esquina, acero, central, alto, hoja, hueco, blanco

**PFPW10jac** ud Premarco pin rj 80 prta150x203
Premarco para puerta de dimensiones de hojas 150x203 cm en madera de pino rojo de 80x35 mm, con barrotillos en escuadras y patas y elementos de empotramiento de acero.
Claves: empotramiento, alto, escuadra, acero, pino, precerco, dimension, puerta, pata, hueco, madero, rojo

**4040** ud Pta portal 90+60x240 Al lac col
Puerta tipo portal de dos hojas abatibles para acristalar de 90+60x240 cm, realizadas en perfil de 50 mm de aluminio lacado en color con rotura de puente térmico por aplicación de polvo de poliéster, para atornillar en premarco, con cerradura de apertura por manilla y llave, cierrapuertas, tiradores verticales en la hoja ppal de acero inox mate en tubo rectangular rigidizado, 4 pernios por hoja, pasadores superior e inferior, accesorios de ensamblaje de aluminio, tornillería y prisioneros de acero inoxidable, sellante de silicona neutra en esquinas del cerco y juntas de estanqueidad en montantes a base de burlete de lámina de propileno, i/premarco de pino rojo, accesorios, montaje y regulación, s/NTE-FCL.
Claves: accesorio, poliester, esquina, aplicacion, alto, inferior, acero, pomo, pasador, polvo, lamina, cierrapuerta, base, mecanico, llave, inoxidable, cerco, hoja, silicona, aluminio, tornillo, pernio, precerco, cerrajeria, color, cristal, puerta, perfil, travesaño, central, montante, junta, sellador, estanquidad, laca

**PFAD15hfcvv** m2 Vidr dob BE CS 6+6/16/4+4
Acristalamiento vidrio doble aislante de baja emisividad y control solar, formado por un vidrio 6+6 Guardian Sun o equivalente, con cámara aire deshidratado de 16 mm sellada perimetralmente, y un vidrio 4+4 Incoloro, todos canteados.

**PBUL73a** m Masilla silicona p/carpintería
Masilla elástica a base de silicona para el sellado de juntas de carpinterías de aluminio, ventanas y vidrios.

**PFAD15ifdRV** m2 Vidr dob BE Mp 6+6/16/MpN 6+6
Acristalamiento vidrio doble aislante de baja emisividad y control solar, formado por un vidrio 6+6 Guardian Sun o equivalente, con cámara aire deshidratado de 16 mm sellada perimetralmente, y un vidrio 6+6 Incoloro, todos canteados.

**4444** m2 Mallazo ME 10x10 ø 6-6
Celosía compuesta por marco perimetral de chapa de acero galvanizado 8 mm de espesor, y cuerpo central formado por entramado de pletinas 10x10 de acero galvanizado. Tomado a cerramiento mediente 10 barras roscadas de acero galvanizado tomadas con resinas epoxidicas. Acabado lacado en color blanco con pintura bicomponente apta para acero galvanizado.
Claves: clave, mallazo, acero, diametro, electrosoldadur, dimension

**4545** m Guarnición agl 70x10mm rechapado HPL
Guarnición de tablero aglomerado de media densidad de 70x10 mm, rechapado HPL.
Claves: medio, pintura, aglomerado, densidad, tablero

**172348** ud Válvula de seguridad termos ACS 3/4"-8 bar con descarga manual
Grupo de seguridad M-H de Potermic, modelo GRUPTERM, o equivalente, 3/4"-8 bar, válvula de retención y palanca para verificacion y purga con descarga manual, temperatura máxima 95 ºC.

**6060** ud Mamp ducha fija fenólica
Mampara para plato de ducha de dimensiones 1200 x 1850 mm, de 1 hoja fija, realizada en tablero fenólico, instalada y sellada con silicona, incluso con los elementos de anclaje necesarios.

**MOOI.1d** h Peón especializado instalador
Claves: especial, instalacion

**6161** m2 Encimera tablero fenólico
Encimera de tablero fenólico de 12 mm, de fondo 50 cm, con faldón de 20 cm y copete de 10 cm incluido mecanizado para inserción de lavamanos no incluidos; incluidas escuadras de acero para fijación a paramentos verticales;
Claves: lavabo, comercial, curva, griferia, modelo, especial, blanco, sanitario, porcelana, simple, vitrificado, equipamiento, doble, color, ovalado, encimera

**13107.B** ud Conj. válvula de desagüe, rebosadero y sifón crom. Nofer 13107.B
Conjunto válvula de desagüe, rebosadero y sifón cromado NOFER, 13107.B, o equivalente, fabricado en latón cromado. Incluye tapón de goma, juntas y tornillería. Dimensiones sifón: 200 alto x 260 fondo. Dimensiones rebosadero: tubo flexible de Ø 22 mm y 240 mm longitud, Ø desagüe 69 mm y Ø entrada a rebosadero 25 mm.

**PFAP.4capp** m2 Espejo incoloro 5mm
Espejo de vidrio flotado incoloro plateado de 5 mm de espesor.
Claves: bloquear, bronce, gris, plata, color, espejo, incoloro, verde, vidrio

**7070** ud Banco vestuario 2100mm
Banco simple modelo DISMAC Ref MGV200 o equivalente.
Funciones: Asiento/ Zapatero.
Realizado con tablero de alta presión POLYREY COMPACTO de 12,5 mm. Compuesto por asiento con 2 listones de 170 mm, zapatero con 1 listón de 170 mm. y chasis de acero inoxidable 304 con tubo vertical de 25 x 25 mm. y horizontal 20 x 20 mm. Dimensiones
2100x360xh450mm.
Claves: banco, madero, obra, persona, comedor

**7171** ud Banco vestuario 600 mm
Banco simple modelo tipo DISMAC Ref. MGV60 o equivalente.
Funciones: Asiento/ Zapatero.
Realizado con tablero de alta presión POLYREY COMPACTO de 12,5 mm. Compuesto por asiento con 2 listones de 170 mm, zapatero con 1 listón de 170 mm. y chasis de acero inoxidable 304 con tubo vertical de 25 x 25 mm. y horizontal 20 x 20 mm. Dimensiones
600x360xh450mm

**7272** ud Taquilla vestuario
Claves: banco, madero, obra, persona, comedor

**7373** ud Mesa 2400x800 + cajonera
Mesa modelo dismac ref. accool24 O EQUIVALENTE, de dimensiones 2400x800mm. con estructura fabricada con aluminio extrudido de 1,5 mm de espesor, bombeadas de 68x68 mm con recubrimiento epoxi en acabados blanco y aluminizado. encimera de melamina de 30mm de espesor con cantos en abs de 2mm antichoque con 2 tapas pasacables. Incluye cajonera
altura de mesa 4 cajones realizada en chapa de acero de 0,7 mm de espesor. Pintura electroestática; espesor de capa 90µm. Tratamiento anti-huella Textura sedosa Protección
anti-oxidación Cierre con sistema antivuelco Bombín con posicionamiento de apertura y cierre Sistema de bloqueo de cajones. Cajones con accesibilidad total. Insonorización y
suavidad en acciones de extracción y cierre. Sistema de cierre mediante falleba lateral de poliamida. Niveladores de fácil acceso con recorrido útil de +20 mm.
Claves: banco, madero, obra, persona, comedor

**7474** ud Mesa trabajo 2800x800 + cajonera
Mesa modelo dismac ref. accool28 o equivalente, de dimensiones 2800x800mm. con estructura fabricada con aluminio extrudido de 1,5 mm de espesor, bombeadas de 68x68 mm con recubrimiento epoxi en acabados blanco y aluminizado. encimera de melamina de 30mm de espesor con cantos en abs de 2mm antichoque con 2 tapas pasacables. Incluye cajonera altura de mesa 4 cajones realizada en chapa de acero de 0,7 mm de espesor. Pintura electroestática;
espesor de capa 90µm. Tratamiento anti-huella Textura sedosa Protección anti-oxidación Cierre con sistema antivuelco Bombín con posicionamiento de apertura y cierre Sistema de
bloqueo de cajones. Cajones con accesibilidad total. Insonorización y suavidad en acciones de extracción y cierre. Sistema de cierre mediante falleba lateral de poliamida. Niveladores de fácil acceso con recorrido útil de +20 mm.
Claves: banco, madero, obra, persona, comedor

**7575** ud Silla trabajo 24h
Silla 24h Modelo DMAC2 de DISMAC o equivalente, con Mecanismo Syncro Basculación sincronizada del respaldo en 4 posiciones de 0º a 30º. Regulación de tensión entre 50 y 120 Kg. Mecanismo Trasla Mecanismo de cremallera con 7 posiciones de bloqueo. Rango: 70mm. Asiento oscilante, láminas flexibles y tecnología ACS . Asiento oscilante en 360º, con ángulo negativo de sentada dinámico, láminas flexibles y sistema Air Comfort System. Elevación de la altura del asiento mediante una bomba de gas. Rango elevación: 420 a 530 mm. Brazos
regulables Rango de Elevación: 80mm Rango Longitudinal: 45 mm Rango Transversal: 50 mm (25mm por brazo). Regulación de altura del respaldo y basculación 360º . Sistema
guiado de regulación de altura del respaldo Rango: 50mm. Basculación 360º dorso-cinética del respaldo. Regulación lumbar Refuerzo lumbar adaptativo, con regulación de altura
Rango: 25mm. Inclinación con un ángulo de giro de +/- 20º. Base de aluminio.
Claves: banco, madero, obra, persona, comedor

**7676** ud Litera antivandalica
Litera antivandálica modelo Dismac REF JVCL o equivalente, con barandilla y escalera. Estructura exterior de tubo de acero redondo de 50. Estructura perimetral de somier de tubo de acero 30x30. Somier compuesto de 7 láminas de tubo 40x30X1,5mm a lo largo de los somieres con 2 barras central de 30x30x1.5mm a lo ancho de cada somier.
Dimensiones de las camas: 190x90 cm. Dimensiones totales 200x95x160 cm Travesaños de cabecero/piecero de tubo de 25x10x1,5. Terminación con pintura polipoxhibrid testurizada de secado al horno con tratamientoanti-corrosión. • Colores aluminio. Incluye 2 colchones ignífugos por litera.
Claves: banco, madero, obra, persona, comedor

**7777** ud Silla propileno
Silla modelo Dismac Ref.NTL07AB O EQUIVALENTE, realizada en polipropileno de doble pared, acabado blanco, antibacteriana.
Claves: banco, madero, obra, persona, comedor

**7878** ud Mesa tablero HPL con banco incorporado
Mesa con banco incorporado, modelo DISMAC MB00160 o equivalente, de dimensiones totales 1600x1691 mm. Mesa y asiento de tablero HPL compacto de 10 mm sobre estructura de acero inox. Anclada al suelo mediante chapas y tornillos sin cabezas y soldados.
Claves: banco, madero, obra, persona, comedor

**8080** ud Estor enrll 240x150
Cortina enrollable de Ancho 240cm X Alto 150cm con accionamiento a cadena con sistema premium plus y con Tejido polyscreen® 550 white PPLUS I de Bandalux o equivalente.
Instalación a pared/techo - Altura de mandos 140 cm - Mando al lado derecho - Ubicación Interior - Col.componentes White - Terminal oculto 20.
Claves: tejido, cordon, mando, alto, bastidor, cadena, madero, estor, dimension, enrollable, plegable, lateral, bloquear

**8181** ud Estor enrll 300x150
Cortina enrollable de Ancho 300cm X Alto 150cm con accionamiento a cadena con sistema premium plus y con Tejido polyscreen® 550 white. PPLUS II de Bandalux o equivalente.
Instalación a pared/techo - Altura de mandos 140 cm - Mando al lado derecho - Ubicación Interior - Col.componentes White - Terminal oculto 20.
Claves: tejido, cordon, mando, alto, bastidor, cadena, madero, estor, dimension, enrollable, plegable, lateral, bloquear

**8282** ud Cortina lamas verticales 2405x115
Cortina vertical de Ancho 240cm X Alto 150cm con accionamiento a cadena y a cordón y con Tejido polyscreen® 351 white de Bandalux o equivalente.
Instalación a pared/techo - Altura de mandos 140 cm - Recogida lateral - Ubicación Interior - Lama Vertical 89mm - Riel color Blanco - Cadena distanciadora Blanca
Claves: tejido, cordon, mando, alto, bastidor, cadena, madero, estor, dimension, enrollable, plegable, lateral, bloquear

**8383** ud Cortina lamas verticales 210x150
Cortina vertical de Ancho 210cm X Alto 150cm con accionamiento a cadena y a cordón y con Tejido polyscreen® 351 white de Bandalux o equivalente.
Instalación a pared/techo - Altura de mandos 140 cm - Recogida lateral - Ubicación Interior - Lama Vertical 89mm - Riel color Blanco - Cadena distanciadora Blanca
Claves: tejido, cordon, mando, alto, bastidor, cadena, madero, estor, dimension, enrollable, plegable, lateral, bloquear

**EMAPES03E** ud Cortina lamas verticales 315x150
Cortina vertical de Ancho 315cm X Alto 150cm con accionamiento a cadena y a cordón y con Tejido
polyscreen® 351 white de Bandalux o equivalente.
Instalación a pared/techo - Altura de mandos 140 cm - Recogida lateral - Ubicación Interior - Lama
Vertical 89mm - Riel color Blanco - Cadena distanciadora Blanca
Claves: tejido, cordon, mando, alto, bastidor, cadena, madero, estor, dimension, enrollable, plegable, lateral, bloquear

**8585** ud Cortina lamas verticales 265x150
Cortina vertical de Ancho 265cm X Alto 150cm con accionamiento a cadena y a cordón y con Tejido polyscreen® 351 white de Bandalux o equivalente.
Instalación a pared/techo - Altura de mandos 140 cm - Recogida lateral - Ubicación Interior - Lama Vertical 89mm - Riel color Blanco - Cadena distanciadora Blanca
Claves: tejido, cordon, mando, alto, bastidor, cadena, madero, estor, dimension, enrollable, plegable, lateral, bloquear

**MMMH.1aaba** h Hormigonera el 1.5 kw 160/200 l
Hormigonera eléctrica monofásica sobre ruedas de goma con tambor basculante de capacidad de 160 a 200 litros y 1.5 kw de potencia.
Claves: hormigon, tambor, goma, basculante, electrico, monofasico, rueda

**PBAA.1a** m3 Agua
Claves: agua

**PBAC.3eaAPpp** t Adhesivo Butech rapimax o similar 1ª calidad
Claves: granel, suministro, cemento

**PBAC.3eb** t Cemento CEM II/B-V 32,5 R UNE-EN 197-1:2000 sacos
Cemento portland con ceniza volante CEM II/B-V 32,5 R fabricado según UNE-EN 197-1:2000 y suministrado en sacos de 50 kg.
Claves: suministro, cemento

**PBAC.3ebpp** t Mortero de juntas Butech colorstuk o similar 1ª calidad
Claves: suministro, cemento

**PBAC.5bb** t Cemento BL 22,5 X UNE 80305:2001 sacos
Cemento de albañilería blanco BL 22,5 X fabricado según UNE 80305:2001 y suministrado en sacos de 25 kg.
Claves: suministro, blanco, cemento

**PBAC.5bbPP** t Cemento CG2 sacos
Cemento de albañilería blanco CG2 fabricado según UNE 80305:2001 y suministrado en sacos de 25 kg.
Claves: suministro, blanco, cemento

**PBRA.1aaaa** t Arena silícea 0-3mm trit lvd
Arena silícea de granulometría 0-3 mm, procedente de machaqueo, lavada, a pie de obra, i/transporte de 30 km con camión de 14 tm lleno.

**PBRA.1acaa** t Arena silícea 3-5mm trit lvd
Arena silícea de granulometría 3-5 mm, procedente de machaqueo, lavada, a pie de obra, i/transporte de 30 km con camión de 14 tm lleno.
